# Nordhorn - Seeuferstraße/Morsstiege
Angebotsaufforderung (GAEB DA XML 3.0, DA83)
Projekt: 224117
Währung: EUR
Erstellt mit: GXML Toolbox V3.3 R20230829, iTWO_64 V25.0.650, 26.10.2026

## 2241176 LV Seeuferstraße/Morsstiege_2026
Datum: 26.10.2026

*Hinweis: Allgemeine Baubeschreibung*
1. ALLGEMEINE BESCHREIBUNG DER BAULEISTUNG

Die Stad Nordhorn plant im Bereich des ehemaligen Zentralen Omnibusbahnhofes (ZOB) die Anlage eines Hafenbeckens mit neuen, um das Hafenbecken gruppierten Gebäuden, zur Schaffung eines attraktiven öffentlichen Bereiches mit vielfältigen Nutzungsmöglichkeiten.
Zur Anpassung und Aufwertung der angrenzenden Bereiche sowie zur Optimierung der Bedingungen für den Radverkehr sollen auch die Morsstiege und die Seeuferstraße umgestaltet werden. Neben der Aufwertung der Bedingungen für den Radverkehr sind auch Halte- und Wartebereiche für Linienbusse sowie Reisebusse geplant.
Es handelt sich bei der Umgestaltung der Morsstiege/Seeuferstraße um verschiedene Fördermaßnahmen. Der Ausbaubereich dieses Bauvertrages umfasst den 1. Planungsabschnitt von der Binsenstraße bis zum Beginn der Seeuferstraße einschl. zwei Bustaschen für Reisebusse, sowie eine beidseitig der Morsstiege angeordnete öffentliche Bushaltestelle. Die Seitenräume der Morsstiege von der Lingener Straße bis zur Binsenstraße werden in einem separaten Vergabeverfahren ausgeschrieben.

Bestand
Die Seeuferstraße verbindet die Stadtteile Oorde und Stadtflur im Osten und Nordosten Nordhorns mit der westlich gelegenen Stadtmitte.
Sowohl die Seeuferstraße als auch die Morsstiege stellen sich als innerörtliche, asphaltierte Straßen dar. Im Osten beträgt die Straßenbreite der Seeuferstraße ca. 7,00 m. Sie weitet sich Richtung Westen auf ca. 10,00 m auf, da für den süd- bzw. südwestlich gelegenen Parkparkplatz, die Firnhaberstraße, das Parkdeck und den ehemaligen ZOB, Linksabbiegerspuren vorhanden sind. Zu den angrenzenden Straßenseitenräume sind auf dem Großteil der Strecke Hochborde vorhanden, die auf beiden Seiten von 30 cm breiten Rinnen gesäumt werden.
Im Seitenraum verläuft auf beiden Seiten über weite Strecken ein getrennter Geh- und Radweg. Die erforderliche Mindestbreite von 5,05 m für einen beidseitigen Einrichtungsverkehr wird nicht erreicht. Zum Teil engen Baumbeete die Gehwege noch zusätzlich ein.
Neben den einzelnen Baumstandorten sind sowohl im Süden als auch im Norden lineare Grünflächen zwischen Straße und Geh-/Radweg vorhanden. Im Bereich der Seeuferstraße handelt es sich um einseitige ca. 2 bis 3 m breite Streifen, im Bereich der Morsstiege um beidseitige, schmale Beete mit einer Breite von 0,7 bis 0,8 m.

Planung
Nördlich der geplanten Hafenhäuser sind beidseitig der Morsstiege Bushaltestellen am Fahrbahnrand mit 26,5 m Länge für den öffentlichen Nahverkehr geplant. Die Fahrbahnbreite beträgt hier 6,50 m. Die Haltestellen werden mit Busborden und taktilen Leiteinrichtungen ausgestattet. Auf der Ostseite sind ein Fahrgastunterstand und 3 nicht überdachte Fahrradständer vorgesehen, auf der Westseite ein kombinierter Fahrgastunterstand mit Fahrradabstellanlage sowie unmittelbar angrenzend einer Einhausung für die Abluftanlage der Schmutzwasserpumpstation. Alle Unterstände sind mit einem Gründach zu versehen.

In der an die Morsstiege anschließenden Seeuferstraße beträgt die Fahrbahnbreite ebenfalls 6,50 m. Daran schließen sich beidseitig 2,50 m breite Gehwege an, die durch Hochborde von der Fahrbahn abgesetzt werden. Die durch die Verschmälerung der ehemals ca. 10 m breiten Fahrbahntrasse auf 6,50 m und dem Rückbau der Radwege im Seitenraum gewonnenen Flächen, werden den randlichen Grünflächen zugeschlagen. So entstehen aus ehemals kleinen, einzelnen Baumbeeten mit einer Tiefe von ca. 1,0 m bzw. mit Natursteinpflaster befestigten Baumscheiben lineare Grünflächen von bis zu 3,50 m Breite. Der Ausbau der Tragschichten soll z.T. mit Erdsaugern erfolgen, um die vorhandenen Feinwurzeln zu schonen. Anschließend ist Baumsubstrat in die Beete einzubauen. Dadurch wird eine erhebliche Standortverbesserung für die vorhandenen Hochstämme erreicht. Auf der Nordseite der Seeuferstraße sind die vorhandenen Bäume vom AN zu fällen, die Wurzelstubben auszufräsen sowie der anstehende Boden auf gesamter Länge der geplanten Grünbeete auszubauen. Aufgrund des vorhandenen Gebäudes und Mauern, darf hierbei nur abschnittsweise vorgegangen werden und die Auskofferungstiefe nicht unter dem Niveau der Fundamente liegen. Das einzubauende Baumsubstrat ist bis in den Gehwegbereich bis auf Planumshöhe einzubauen.

Neben den beiden Bushaltestellen für den öffentlichen Personennahverkehr sind auf der Südwestseite der Seeuferstraße 2 Busbuchten, Breite 3 m, für Reisebusse vorgesehen. In unmittelbarer Nähe zum neugeplanten Hafenquartier ist eine reine Ausstiegshaltestelle geplant und östlicher der Firnhaber Straße eine Einstieghaltestelle. Beide Haltestellen werden mit 30 m langen Standflächen und Buskappsteinen vorgesehen.

Materialien:
Für die in Asphalt geplanten Fahrbahnen ist für den Bereich von der Bedarfsampel in der Morsstiege bis zum Ende der Ausstiegsbushaltestelle für Reisebusse sowie die Bustaschen ein Aufbau gemäß RStO 12 Tafel 1, Zeile 5, Bk 3,2 vorgesehen, wobei aufgrund der vorhandenen Mittelsande zunächst auf eine Frostschutzschicht verzichtet werden soll. Sollte auf dem Erdplanum trotz Nachverdichtung kein Verformungsmodul von ≥ 45 MPa erreicht werden, ist ein Bodenaustausch mit frostunempfindlichem Material erforderlich. Im Bereich der Einstiegsbushaltestelle soll die Fahrbahndecke der Seeuferstraße zum Profilausgleich und zur Vermeidung von Phantommarkierungen gefräst werden und eine neue Asphaltdeckschicht erhalten.
Auf beiden Seiten der Straße sind 2-reihige Rinnen aus Betonsteinen 16/16/14 cm angedacht. Neue Straßenabläufe werden an die vorhandenen Anschlussleitungen angeschlossen. Die Einfassung der Straße erfolgt mit Hochborden. Im Bereich der Bushaltestellen sind Buskappsteine vorgesehen.
Für die Gehwege wird Sickerpflaster verwendet. Im Bereich der öffentlichen Bushaltestellen und der Fahrbahnquerungen sind außerdem taktile Leitelemente mit Begleitplatten vorgesehen.
Die Bustaschen für die Reisebusse werden ebenfalls in Asphalt hergestellt und mit einer farblichen Markierung von der Fahrbahn abgesetzt.
Die Gehwege und Grünflächen werden mit Winkelborden eingefasst und auf den entsiegelten Flächen findet einen Bodenaustausch mit Baumsubstrat in unterschiedlichen Stärken statt. Im Bereich von Baumwurzeln erfolgt der Bodenabtrag mittels Erdsauger. Für die Bepflanzung sind niedrige, bodendeckende Sträucher sowie Stauden und Gräser geplant. Im Bereich der gefällten Bäume sind 10 neue Hochstämme zu pflanzen.
Für Fahrgastunterstand und überdachte Fahrradabstellanlage soll das bereits in der Stadt Nordhorn verwendete Modell Oslo mit Gründach verwendet werden bzw. baugleiche Modelle, um ein einheitliches Stadtbild zu schaffen. Um die Abluftanlageneinhausung in die Gestaltung zu integrieren und eine ausreichende Tiefe für die überdachten Fahrradabstellplätze zu erlangen, wird von der Standardtiefe des Fahrgastunterstandes abgewichen und die Gesamtanlage in 2,50 m Tiefe vorgesehen. Fahrgastunterstand und Fahrradabstellanlage erhalten Glaswände, die Abluftanlage wird mit Holz verkleidet. Das Holz (Eiche) soll nicht behandelt werden und natürlich vergrauen.

Die Baumaßnahme wird in 3 Abschnitten ausgeführt.
Abschnitt 1:Kanalbau/-sanierung in der Morsstiege
  Öffentliche Bushaltestellen, Straßen- und Seitenraumgestaltung von der Bedarfsampel in der Morsstiege bis zum Beginn der südlichen Zufahrt auf das geplante Hafengelände
  Freihaltung der südlichen Zufahrt zum Hafengelände

Abschnitt 2:Seeuferstraße einschl. Reisebushaltestelle (Ausstieg) ab der südlichen Zufahrt auf das Hafengelände
  provisorische Radwegführung
  Fahrbahnquerung Firnhaber Straße
  Freihaltung der nördlichen Zufahrt zum Hafengelände

Abschnitt 3:Reisebushaltestelle (Einstieg)

Die erfoderlichen Absprachen mit dem Unternehmer des Hafenquatiers sind zu berücksichtigen.

Hinweis:

Die vorliegende Ausschreibung umfasst alle hierfür erforderlichen Erd- und Straßenbauarbeiten.
Des Weiteren sind die auszuführenden Leistungen im Leistungsverzeichnis ausreichend beschrieben, sodass an dieser Stelle auf weitere Erläuterungen verzichtet werden kann.

Es handelt sich bei dieser Baumaßnahme um gesonderte Fördermaßnahmen (Umgestaltung der Morsstiege/Seeuferstraße; Bushaltestellenausbau), deshalb ist folgendes zu beachten:
Die Fördermaßnahmen sind getrennt voneinander abzurechnen, entsprechend der einzelnen Titel im Leistungsverzeichnis.
Die Schlussrechnungen sind dem AG prüffähig im Sinne der VOB/B entsprechend der in den Vorbemerkungen vereinbarten Fristen einzureichen.
Werden die in den Vorbemerkungen vereinbarten Termine nicht eingehalten bzw. sind die eingereichte Rechnung nicht prüffähig und entsteht hierdurch dem AG ein Schaden bei der Abrechnung der
Maßnahme mit der Förderbehörde, wird der AG diesen Schaden beim Auftragnehmer geltend machen.

1.1  Auszuführende Leistungen

Erdarbeiten:
Erdarbeiten werden nur in dem für die Erstellung des neuen Geh-/Fahrbahnaufbau, inklusive Bepflanzungsbeete, sowie für die Bushaltestellen im Vollausbau erforderlichen Umfang ausgeführt, es sei denn, es wird vom Baustellenbeauftragten örtlich anders entschieden.

Straßenbauarbeiten:
Grunderneuerung der Fahrbahn in Teilflächen/Bushaltestellen:

- vorhandenen Oberbau und Bordanlagen aufnehmen
- neue Bordführung/Rinnen
- Einbau von folgendem Oberbau:

4,5 cm Asphaltdeckschicht AC 11 D S 25/55-55
5,5 cm Asphaltbinderschicht AC 16 B S 25/55-55
10 cm Asphalttragschicht AC 22 T S 50/70
30 cm Schottertragschicht 0/32, Ev2 ≥ 150 MPa
15 cm Schicht aus frostunempfindlichem Material (sofern eine Nachverdichtung auf dem
  vorhandenen Mittelsand nicht möglich ist)
50  cm (65 cm) Gesamtaufbau

- Schächte, Hydranten- und Schieberkappen auf Höhe setzen
- Straßenabläufe umsetzen bzw. neu herstellen und anschließen
- Markierungs- und Beschilderungsarbeiten

Profilausgleich der Fahrbahn:

- vorhandene Asphaltbefestigung fräsen
- Einbau von einer Asphaltdeckschicht AC 11 DS
- Markierungs- und Beschilderungsarbeiten

Erneuerung der Gehwege in Teilflächen:

- vorhandenen Oberbau aufnehmen
- Einbau von folgendem Oberbau:

  8 cm Ökopflaster (21 x 14 x 80 mm)
  4 cm Baustoffgemisch 0/5
15 cm Schottertragschicht 0/45, Ev2 ≥ 100 MPa (20 cm in Zufahrten)
15 cm Schicht aus frostunempfindlichem Material (sofern eine Nachverdichtung auf dem
  vorhandenen Mittelsand nicht möglich ist)
27 cm (42 cm) Gesamtaufbau

- Schächte, Hydranten- und Schieberkappen auf Höhe setzen
- Markierungs- und Beschilderungsarbeiten

Kanalbauarbeiten:

- Erneuerung Regenwasserkanal auf ca. 72 m mit Betonrohren DN 400
- 2 Regenwasserschachtbauwerke Tiefe ca. 1,74 m und 2,09 m
- 2 x Schachtanschluss
- Erneuerung Schmutzwasserkanal auf ca. 32 m Länge mit Steinzeugrohren DN 200
- 3 x Schachtanschluss, 1 Anschluss an vorhandene Leitung

1.2  Ausgeführte Vorarbeiten - Festpunkte, Vermessung

Der AN wird vor Beginn der Arbeiten örtlich eingewiesen.
Alle Einmessungen sind Sache des AN und sind von fachkundigem Personal auszuführen.
Durch die örtliche Versorgungsbetriebe erfolgen im Vorfeld der Baumaßnahme Umverlegungsarbeiten an den Bestandsleitungen und die Neuverlegung von Versorgungsleitungen einschl. neuem Trafo. Des Weiteren wird die Beleuchtung erneuert.

1.3  Ausgeführte Leistungen

Es werden keine Arbeiten Seitens der Stadt Nordhorn im Vorfeld ausgeführt. Der Abbau von einzelnen Leuchten im Straßenseitenraum erfolgt durch die Stadt Nordhorn während der Bauphase. Der AN hat die Erfordernis zum Abbau rechtzeitig, entsprechend des Baufortschrittes, bei der Stadt Nordhorn anzumelden.

1.4  Gleichzeitig laufende Bauarbeiten

Während der Baumaßnahme werden noch Arbeiten an der neuen Marina einschl. Hochbauarbeiten durchgeführt. Deshalb muss während der gesamten Bauzeit mindestens eine Zufahrt zum Hafengelände durch den AN freigehalten werden. Eine Absprache zwischen den Unternehmern beider Bauvorhaben ist zwingend erforderlich.
Weiterhin ist eine Abstimmung mit dem Unternehmer des Hafengeländes bezüglich der Bauarbeiten im Bereich der Abluftanlage für die Schmutzwasserpumpenstation für die Errichtung der Fundamente des Buswartehaus mit Fahrradabstellanlage und Einhausung der Abluftanlage vorzunehmen.

2. BESCHREIBUNG DER ÖRTLICHEN VERHÄLTNISSE

2.1  Lage der Baustelle

Die Baustelle befindet sich im Zentrum der Stadt Nordhorn.
( Siehe auch beiliegenden Übersichtsplan)

2.2  Vorhandene öffentliche Verkehrswege

Die verkehrliche Erschließung der Morsstiege/Seeufer Straße  erfolgt über das öffentliche Straßennetz.
Die genaue Lage kann dem beiliegenden Übersichtsplan entnommen werden.

2.3  Zugänge, Zufahrten

Zuwegung ist Sache des AN. Der Unternehmer hat die Genehmigung zur Benutzung nichtöffentlicher Wege und Plätze von sich aus herbeizuführen.
Er haftet allein für alle Schäden, die sich mittelbar oder unmittelbar aus der Benutzung der Wege und Plätze ergeben.
Seitens der Stadt Nordhorn werden keinerlei Zuschüsse zu diesen Weginstandsetzungskosten, für die der AN allein aufzukommen hat, geleistet.
Die Verkehrsmöglichkeiten von und zu den Anliegergrundstücken sind während der Bauzeit so weit wie möglich aufrechtzuerhalten. Wird die Sperrung einer Grundstückszufahrt unumgänglich, so hat der AN den betroffenen Anlieger mindestens 72 Stunden vorher schriftlich über den Zeitpunkt und die Dauer der Sperrung zu informieren.
Hierfür erforderliche Aufwendungen werden nicht besonders vergütet.

2.4  Anschlussmöglichkeiten an Ver- und Entsorgungsleitungen

Wasser:
Der Anschluss an eine Wasserleitung bzw. die Wasserversorgung ist Angelegenheit des AN.
Hierfür entstehende Kosten sind in den Gemeinkosten der Baustelle zu berücksichtigen.

Abwasser:
Wie vor.

Strom:
Wie vor.

2.5  Lager- und Arbeitsplätze

Plätze für Baustelleneinrichtung:
Dies ist Sache des AN. Die in Anspruch genommenen Flächen sind entsprechend dem ursprünglichen Zustand wieder ordnungsgemäß herzurichten. Verunreinigungen sind zu beseitigen.
Lagerplätze:
Wie vor.

Arbeitsplätze:
Wie vor.

Plätze für Unterkunft:
Wie vor.

2.6  Oberflächenwasser

Führen bzw. Umleiten von Oberflächenwasser, auch aus anschließenden Bereichen und Straßen sind Nebenleistungen und werden somit nicht gesondert vergütet.
Als Oberflächenwasser gilt auch kanalisiertes Wasser in Gräben und Rohrleitungen. Das bedeutet, dass alle Provisorien für die Umleitung von Regenwasser in Gräben, Rohrleitungen, Drainagen etc., nicht gesondert vergütet werden.

2.7  Boden- und Untergrundverhältnisse

Im Vorfeld wurden durch den AG Untersuchungen bzgl. der Boden- und Untergrundverhältnisse durchgeführt. Die Ergebnisse können dem folgenden Bericht entnommen werden und sind bei der Kalkulation zu Grunde zu legen:
- Bericht der Roxeler Ingenieurgesellschaft mbH vom 04.11.2024 (Projekt-Nr.: 200075-24)

2.8  Seitenentnahmen und Ablagerungsstellen

Angelegenheit des AN

2.9  Anlagen im Baugelände

In der Baustrecke befinden sich evtl. Fernmeldeleitungen, elektrische Leitungen sowie Wasser- und Gasleitungen.
Forderungen, die aus Erschwernissen durch das Vorhandensein dieser Leitungen und Kabel entstehen, werden nicht anerkannt.
Es ist größter Wert darauf zu legen, dass eine Beschädigung von sich im Baustellenbereich befindlichen Versorgungsleitungen nicht erfolgt. Es wird besonders auf die VOB/B "Haftung" hingewiesen.
Vor Beginn hat der AN sich mit den Baulastträgern der Versorgungsleitungen in Verbindung zu setzen und sich über die Lage der Leitungen zu unterrichten.
Etwaige Arbeitsunterbrechungen infolge von Arbeiten für die Verlegung von Versorgungsleitungen werden nicht besonders vergütet, es sei denn, der AN weist ein Verschulden des AG nach.

Die Vordrucke der Versorger sind vom AN vor und nach Beendigung der Arbeiten dem AG unterschrieben vorzulegen.

2.10  Denkmalschutz

Wenn bei der Bauausführung vorgeschichtliche Anlagen (Erd- oder Steindenkmäler, Hügelgräber, Töpferöfen u. dgl.) angetroffen werden, so hat der AN dem AG sofort vor ihrer Aufdeckung unverzüglich Anzeige zu erstatten.
(Nds. Denkmalschutzgesetz vom 30.05.1978) Alle gefundenen Gegenstände von geschichtlichem, naturwissenschaftlichem, künstlerischem oder sonstigem Wert hat der AN dem AG abzuliefern.
Der AN entsagt zugunsten des AG allen Ansprüchen auf solche Gegenstände und verpflichtet sich, den gleichen Verzicht allen von ihm beschäftigten Arbeitern und Angestellten aufzuerlegen.

2.11  Zu schützende Bereiche und Objekte

Bäume und Flurgehölze:
Im Baustellenbereich sind die vorhandenen Bäume, vor Beschädigungen durch Bauarbeiten zu schützen.
Bäume dürfen nur mit ausdrücklicher Zustimmung des AG gefällt werden.

Es wird auf die DIN 18920 (Schutz von Bäumen, Pflanzenbeständen und Vegetationsflächen bei Baumaßnahmen) hingewiesen. Die DIN-Norm wird Vertragsbestandteil.
Weiterhin sind die "Richtlinien zum Schutz von Bäumen und Sträuchern im Bereich von Baustellen (RSBB)" zu beachten.

Der Flyer der Stadt Nordhorn zum Baumschutz ist zu berücksichtigen.

Hinweis:
Ein Teil der Arbeiten in der Fahrbahn findet in unmittelbarer Nähe zur Bepflanzung und somit ggf. unter Baumkronen statt. Darüber hinaus finden die Arbeiten zur Neugestaltung der Seitenanlagen in einem teilweise bepflanzten Streifen begrenzter Breite statt.
Die genauen Bepflanzungsstandorte sowie die zur Verfügung stehende Breiten können den Lageplänen entnommen werden.
Sämtliche Baustellengeräte sowie Transportfahrzeuge sind so zu disponieren, dass bei Ausnutzung der maximalen Auslegerhöhe das Lichtraumprofil von 4,25 m in der Fahrbahn bzw. 2,25 m in den Seitenanlagen nicht überschritten wird.
Sämtliche Baustellengeräte, einschließlich der Verdichtungsgeräte, sind so zu disponieren, dass ein Beschädigen der Wurzeln vermieden wird.

3. AUSFÜHRUNG DER BAULEISTUNG

3.1  Verkehrsführung, Verkehrssicherung

Der AN hat alle erforderlichen Absperr-, Sicherungs- und Umleitungsmaßnahmen auf Anweisung des Amtes für Straßenbau, Entwässerung und Verkehr eigenverantwortlich durchzuführen und während der gesamten Bauzeit aufrecht zu erhalten. Die Erreichbarkeit der angrenzenden Grundstücke ist, soweit wie möglich, sicherzustellen.
Die Kosten hierfür sind in die entsprechenden EP einzurechnen.

Mit den Bauarbeiten darf erst begonnen werden, wenn eine Abnahme der Verkehrsführung/Verkehrssicherung mit der Verkehrsbehörde / Amt für Straßenbau und dem AN durchgeführt wurde.

Weitere Informationen zur Verkehrsführung/Verkehrssicherung liegen dieser Ausschreibung bei.

3.2  Bauablauf

Der AG hat ein Konzept des Bauablaufs erarbeitet und mit den Verkehrsbehörden abtgestimmt. Das Konzept kann der beiliegenden Anlage „Verkehrssicherungsmaßnahmen Umbau Morsstiege / BV Stadthafen“ entnommen werden. Der Bauablauf ist unter Berücksichtigung der Bauabschnitte Sache des AN.

Bauzeit:
Die Bauzeiten für die einzelnen Bauabschnitte sind wie folgt:

Abschnitt 1:Öffentliche Bushaltestellen, Straßen- und Seitenraumgestaltung von der Bedarfsampel in der Morsstiege bis zum Beginn der südlichen Zufahrt auf das geplante Hafengelände
  Kanalbau/-sanierung in der Morsstiege
  Bauzeit Januar 2027 bis 16.04.2027

Abschnitt 2:Seeuferstraße einschl. Reisebushaltestelle (Ausstieg) ab der südlichen Zufahrt auf das
  Hafengelände und provisorische Radwegführung
  Bauzeit 19.04.2027 bis 15.06.2027

Abschnitt 3:Reisebushaltestelle (Einstieg)
  Bauzeit 16.06.2027 bis 16.07.2027

Der AN hat binnen 14 Tagen nach Zuschlagserteilung dem AG einen Bauzeitenplan vorzulegen, aus dem die maßgeblichen Leistungen, unterteilt in sämtliche Bauabschnitte, ersichtlich sind.

Der AN hat den AG unverzüglich darüber zu informieren, sollte es zu Veränderungen der einzelnen Termine kommen

Der AN hat seinen Bauablauf nach Rücksprache mit dem Baubeauftragten zu koordinieren und einen zügigen Bauablauf zu gewährleisten.
Bei Auftragsvergabe hat der AN unverzüglich für alle Maßnahmen Bauzeitenpläne vorzulegen, aus denen der Einsatz von Arbeitskräften, Maschinen sowie alle wesentlichen Bauphasen ersichtlich sind.
Der Unternehmer muss in der Lage sein, die für die termingerechte Fertigstellung der Baumaßnahme erforderlichen Arbeitskräfte und Geräte einsetzen zu können.
Zugänge und Zufahrten zu den Grundstücken sind möglichst freizuhalten oder durch provisorische Übergangs- und Überfahrtmöglichkeiten sicherzustellen.
Diese sind Nebenleistungen und werden als solche nicht gesondert vergütet.

3.3  Wasserhaltung

Nachfolgend beschriebene Leistungen sind Nebenleistungen und werden nicht gesondert vergütet:
Trennen, Abfangen, ggf. Anschließen vorhandener Dränagen
Alle notwendigen Um- und Überleitungsmaßnahmen zur Aufrechterhaltung der Vorflut.

3.4  Geräteeinsatz

Nach Wahl des AN unter Berücksichtigung des Emissions- und Immissionsschutzes. Der AN stellt sicher, dass durch Verdichtungsmaßnahmen keine Schäden an angrenzenden Gebäuden und Mauern entstehen.

Des Weiteren Sh. Punkt 2.11 Zu schützende Bereiche und Objekte

3.5  Stoffe und Bauteile

- siehe Leistungsverzeichnis

Der Nachweis der Eignung sämtlicher vom AN zu liefernden Materialien ist rechtzeitig, jedoch mindestens 1 Woche vor Beginn der Ausführung zu erbringen.

3.6  Schutzmaßnahmen

Siehe hierzu Punkt 2.9 bis 2.11 der Baubeschreibung

3.7  Winterbau

Hier sind die Verlege- und Verarbeitungsrichtlinien der Materialhersteller zu beachten.

3.8  Beweissicherung

Grundstückseinfriedigungen, an denen in unmittelbarer Nähe Arbeiten ausgeführt werden müssen, sind im Vorfeld durch den AN zu dokumentieren. Die Leistung der Dokumentation ist in den entsprechenden Positionen zum Umgang mit den Grundstückseinfriedigungen enthalten.

3.9  Belastungsannahmen

Im Rahmen der Baumaßnahme für das Hafengelände ist eine Beweisscherung der Außenhaut der Gebäude erfolgt.

3.10  Aufmaßverfahren

Grundlage für die Rechnungsaufstellung bilden die gemeinsam mit dem Baubeauftragten erstellten Aufmaßunterlagen.

Tagelohnarbeiten werden nur auf Anweisung des Baubeauftragten durchgeführt. Die Nachweise hierüber sind spätestens einen Tag nach Durchführung der Arbeiten dem Baubeauftragten zur Unterschrift vorzulegen.
Verspätet vorgelegte Tagelohnnachweise werden nicht anerkannt, wenn die Leistung nicht einwandfrei nachvollziehbar ist.

Die Messung zur Bestimmung der Einbaudicken sind vom AN und AG gemeinsam durchzuführen.

3.11  Prüfungen

Der AN hat alle gem. den gültigen technischen Vorschriften und DIN-Normen erforderlichen Eigenüberwachungsprüfungen eigenverantwortlich auf seine Kosten durchzuführen, sofern hierfür keine besondere Position im LV vorhanden ist.
Der AN hat die Prüfergebnisse dem AG auf Anforderung vorzulegen.

3.12  Sicherheits- und Gesundheitskoordination

Es sind die einschlägigen Arbeitsschutz- und Unfallverhütungsvorschriften auf der Baustelle einzuhalten.
Die Baustellenverordnung vom 01.07.1998 ist strikt zu beachten.
Besonders wird hier auf § 5 der Verordnung hingewiesen. Arbeitsunfälle und Schadensereignisse, Umwelt- und Sachschäden sind unverzüglich dem AG zu melden. Sonstige Meldepflichten bleiben hiervon unberührt.

Sicherung von Gefahrenbereichen Der AN hat alle Bereiche, in denen durch ihn oder seine Nachunternehmer im Rahmen der Bauleistung Tätigkeiten ausgeführt werden und von denen Gefährdungen für seine Beschäftigten oder andere Unternehmen oder Baustellenfremde ausgehen, sachgerecht gem. den berufsgenossenschaftlichen Vorschriften und den Regeln der Technik zu sichern.
Dies ist unabhängig davon, ob der AN die Gefahrenbereiche ( z.B. Gräben, Gruben, etc.) selbst zur Erbringung seiner Leistungen erstellt hat, oder ob sie bauseitig vorhanden sind.

Baustelleneinrichtung, Baustellenverkehr auf der Baustelle gilt die Straßenverkehrsordnung. Davon abweichend wird die Höchstgeschwindigkeit auf 15 km/h festgelegt. Verkehrsflächen dürfen nicht durch Bau- oder Montagearbeiten beeinträchtigt werden. Bei Rückwärtsfahrten besteht Einweisungspflicht, wenn der rückwärtige Raum nicht vollständig vom Fahrzeugführer überblickt werden kann. Zufahrtswege für Feuerwehr-, Rettungs-, Polizei- und sonstige Hilfsfahrzeuge sind ständig frei zu halten.

Unterweisung Erstmalig auf der Baustelle eingesetztes Personal des AN und das von Nachunternehmern ist vor Beginn der Arbeiten über die besonderen Bedingungen auf der Baustelle durch ihren Aufsichtführenden bzw. dem AG oder dessen Vertreter zu unterweisen. Die Unterweisungsbestätigungen ( schriftlich ) sind auf der Baustelle vorzuhalten und auf Verlangen dem AG vorzulegen

Arbeitsmedizinische Versorgung Der AN hat dafür zur sorgen, dass nur Personal eingesetzt wird, dass gesundheitlich für die vorgesehenen Arbeiten geeignet ist und durch arbeitsmedizinische Vorsorgeuntersuchungen überwacht wird. Die Nachweise hierfür sind auf der Baustelle vorzuhalten und auf Verlangen dem AG vorzulegen.

Maschinen und Geräte Bei Maschinen, Geräte, Werkzeugen, elektrische Anlagen und Betriebsmitteln sowie überwachungsbedürftigen Anlagen, die einer Sachverständigen- o. Sachkundigenprüfpflicht unterliegen, sind die entsprechenden Nachweise, Aufbauanleitungen, Zulassungsbescheide, Erlaubnisse, Prüf- u. Kontrollbücher, etc. auf der Baustelle vom AN vorzuhalten und auf Verlangen dem AG vorzulegen.
Der AN hat dafür zu sorgen, dass Baumaschinen und Geräte nur von dazu beauftragten Personen bedient werden. Sofern eine schriftliche Beauftragung in Rechtsvorschriften vorgesehen ist, muss die beauftragte Person diese ständig bei sich haben. Gefahrenbereiche um Arbeitsmaschinen und Geräte sind abzusperren.
Personen dürfen sich dort nicht aufhalten.

Für Montage- und Demontagearbeiten, Abbrucharbeiten bei Montage- und Demontagearbeiten ist eine Montage- und Demontageanweisung gem. Unfallverhütungsvorschrift "Bauarbeiten" (BGV C22; bisher VBG 37) auf der Baustelle vorzuhalten und auf Verlangen dem AG vorzulegen. Die Montage- und Demontageanweisung muss auch Zwischenzustände der der Arbeiten berücksichtigen und beschreiben.
Bei der Durchführung von Abbrucharbeiten ist eine Abbruchanweisung gem. Unfallverhütungsvorschriften "Bauarbeiten" (BGV C22; bisher VBG 37) auf der Baustelle vorzulegen und auf Verlangen dem AG vorzulegen. Die Abbrucharbeiten muss auch Zwischenzustände der Arbeiten berücksichtigen und beschreiben.

Gefahrstoffe Beim Umgang mit Gefahrstoffen sind die Betriebsanweisungen und die Unterweisungsbestätigungen hierzu auf der Baustelle vorzuhalten. Die Lagerung hat gem. den einschlägigen Gesetzen, Verordnungen und Technischen Regeln zu erfolgen.

Kosten, die sich durch die Umsetzung der Baustellenverordnung und die v. g. Forderungen ergeben sollten, sind in die Einheitspreise einzurechnen.

Der AG hat einen SiGeKo für die Baumaßnahme beauftragt.

4. AUSFÜHRUNGSUNTERLAGEN

  Vom AG zur Verfügung gestellte Unterlagen

Leerexemplar vom Leistungsverzeichnis
Übersichtlageplan
Lagepläne
Querschnitte
Markierungs-  und Beschilderungspläne

Anlage „Verkehrssicherungsmaßnahmen Umbau Morsstiege /BV Stadthafen“
Bericht zu Boden- und Untergrundverhältnissen

Flyer der Stadt Nordhorn zum Baumschutz

4.2  Vom AN zu beschaffende Unterlagen

- sämtliche statische Nachweise und Ausführungsunterlagen für Rohre, Schächte, Rohrgräben
- Eignungsnachweise für Frostschutzmaterialien, Schotter, Asphaltschichten usw.

BAUZEITENPLAN siehe Punkt 3.2

BAUTAGESBERICHTE Der AN hat dem Baubeauftragten des AG täglich Bautagesberichte zu übergeben, aus denen die genaue Leistung nach den einzelnen Positionen des LV, die Menge der angelieferten Baustoffe, die durchgeführten Prüfungen, Personen vor Ort, die Witterung, die eingesetzten Maschinen usw. zu ersehen sind.

*Hinweis: Hinweis: Kalkulation/Disposition der Baustellengeräte*
Hinweis: Kalkulation/Disposition der Baustellengeräte sowie Transportfahrzeuge und Verdichtingsgeräte:

Ein Teil der Arbeiten in der Fahrbahn der Morsstiege/Seeuferstraße findet in unmittelbarer Nähe zur Bepflanzung und somit ggf. unter Baumkronen statt.
Darüber hinaus finden die Arbeiten zur Neugestaltung der Seitenanlagen in einem teilweise bepflanzten Streifen begrenzter Breite statt.
Die genauen Bepflanzungsstandorte sowie die zur Verfügung stehende Breiten können den Lageplänen entnommen werden.

Sämtliche Baustellengeräte sowie Transportfahrzeuge sind so zu disponieren, dass bei Ausnutzung der maximalen Ausleger- höhe das Lichtraumprofil von 4,25 m in der Fahrbahn bzw. 2,25 m in den Seitenanlagen nicht überschritten wird.

Sämtliche Baustellengeräte, einschließlich der Verdichtungs- geräte, sind so zu disponieren, dass ein Beschädigen der Wurzeln vermieden wird.

### Bereich 01 Kanalbau

#### Abschnitt 01.01 Baustelleneinrichtug

**01.01.0010 Baustelle einrichten**
*** Pauschalposition
Einrichten der Baustelle mit allen zur Fertigstellung der Arbeiten notwendigen Geräten und Aufstellen der Unterkunftsräume. Ferner Vorhalten, Betreiben und Warten der Geräte, auch bei Arbeitsunterbrechung durch Witterungseinflüsse oder anderen nicht vom Auftraggeber zu vertreten den Umständen.
Menge: 1,000 psch

**01.01.0020 Baustelle räumen**
*** Pauschalposition
Räumen der Baustelle, d.h. Abtransport der gesamten Baustelleneinrichtung, Aufräumen und Herstellen des ursprünglichen Zustandes.
Menge: 1,000 psch

#### Abschnitt 01.02 Verkehrsregelung

**01.02.0010 Durchführung der Verkehrsregelung**
*** Pauschalposition
Unter Beachtung sämtlicher Vorschriften der Straßenverkehrsordnung (StVO) die zur Durchführung der Arbeiten unumgänglichen Verkehrsbeschränkungen für die Baumaßnahme beantragen und in eigener Verantwortung durchführen, einschließlich Aufstellen, Vorhalten und Abbau der erforderlichen Beschilderung, Absperrung und Beleuchtung.

Der Auftragnehmer hat einen Beschilderungsplan der zuständigen Verkehrsbehörde zur Genehmigung vorzulegen. Der Auftragnehmer hat mindestens eine Woche vor Beginn der Arbeiten die von Verkehrsbeschränkungen betroffenen Anlieger schriftlich zu informieren. Der Inhalt des Schreibens ist mit dem AG abzustimmen.
Menge: 1,000 psch

**01.02.0020 Kontrolle der Baustellenabsicherung**
*** Pauschalposition
Durchführung von regelmäßigen Kontroll-, Unterhaltungs-, Instandsetzungs- und Reinigungsarbeiten an den Verkehrsschildern, Markierungen, Leitelementen, Verkehrs-, Beleuchtungs- und Schutzeinrichtungen.
Hierfür ist ein Verantwortlicher des Auftragnehmers zu benennen. Dieser in der verkehrsrechtlichen Anordnung ernannte Verantwortliche oder dessen Beauftragter muss bei Arbeitsstellen von längerer Dauer mindestens einmal täglich (bei Tagesanbruch und nach Eintritt der Dunkelheit (z. B. Warnleuchten, Retroreflexion von Verkehrsschildern, Markierungen und Leitelementen), an arbeitsfreien Tagen mindestens einmal täglich sowie zusätzlich unverzüglich nach einem Unwetter oder Sturm die Arbeitsstelle zu kontrollieren. Der Zeitpunkt der Kontrolle ist aufzuzeichnen. Die Aufzeichnungen sind dem Auftraggeber auf Verlangen zu übergeben.
Die Übertragung dieser Arbeiten auf Nachunternehmer bedarf der Zustimmung des Auftraggebers.
Menge: 1,000 psch

**01.02.0030 Bauzaun beidseitig der Baugrube**
Baugrube durch einen Bauzaun aus mobilen Stahlrahmenelementen mit Stützfüßen, ca. 2,15m hoch, beidseitig sichern. Der Bauzaun ist standfest aufzustellen und während der Baumaßnahme mehrmals entsprechend des Baufortschrittes umzusetzen und nach Beendigung der Arbeiten zu entfernen, einschließlich der Vorhaltung und Unterhaltung sowie der erforderlichen Beleuchtung. Abrechnungsgrundlage ist die Länge des Rohrgrabens in der Achse des Hauptkanals. Querstücke für die Kopfenden und bei Überfahrten werden nicht gesondert vergütet.
Menge: 110,000 m

#### Abschnitt 01.03 Gefälleleitung SW

*Hinweis: Hinweistext für Rohrgräben I*
Die Ausführungen in diesem Hinweistext sind verbindlich für die nachfolgenden Rohrgrabenpositionen.

Rohrgräben (Grabenbreite B nach DIN EN 1610) für Gefälleleitungen einschl. der Bauwerke und des erforderlichen Verbaus gem. DIN 4124 nach Vorschrift der Berufsgenossenschaft herstellen, den Aushubboden seitlich oder auf Freiflächen lagern, höhen- und profilgerechtes Feinplanum nach DIN EN 1610 herstellen, nach erfolgter Zwischenabnahme den Rohrgraben gemäß ZTV E-StB 17 und dem Arbeitsblatt DWA-A 139 mit dem gelagerten Boden lagenweise verfüllen und verdichten. Insbesondere wird an dieser Stelle auf die sorgfältige Verdichtung der oberen Bettungsschicht (KSA 120) und der Seitenverfüllung hingiewiesen. Bis 30 cm über Scheitel hat die Bodenverdichtung mittels Handstampfer zu erfolgen, darüber auch Bodenrüttler (s. a. ZTV A-STB 12).

Der AN ist verpflichtet den Nachweis ausreichender Verdichtung haltungsweise zu erbringen. Nicht wiederverwertbarer Aushubboden (z.B. Leitungsverdrängung) ist zur Verfügung des Auftragnehmers abzufahren.
Als Rohrgrabentiefe gilt die mittlere Tiefe der Kanalhaltung, gemessen vom Sandplanum nach Abtrag des Fahrbahnoberbaus bis zur Fließsohle.

Hinweis:

Homogenbereiche der Rohrgräben gemäß DIN 18300:
Homogenbereich 1 (vergleichbar ehemalige Bodenklasse1 Oberboden)
Homogenbereich 2 (vergleichbar ehemalige Bodenklasse 3 Leicht lösbare Bodenarten)

**01.03.0010 Rohrgraben 1,01 bis 1,50 m**
Rohrgraben für die Gefälleleitung DN 200 bis DN 400 und 1,01 bis 1,50 m Tiefe herstellen.
Menge: 15,000 m

**01.03.0020 Rohrgraben 2,51 bis 3,00 m**
Rohrgraben für die Gefälleleitung DN 200 bis DN 400 und 2,51 bis 3,00 m Tiefe herstellen.
Menge: 19,000 m

*Hinweis: Hinweis für alle Kopflochpositionen*
Kopflöcher mit einer Baulänge von bis zu 3,5m für unterschiedliche Rohrdurchmesser und unterschiedliche Tiefen (gemessen von der Straßenoberkante bis zur Fließsohle).
einschließlich des erforderlichen Verbaues gem. DIN 4124 nach Vorschrift der Berufsgenossenschaft herstellen, den Aushubboden seitlich oder auf einer Freifläche lagern, höhen- und profilgerechtes Feinplanum nach DIN 1610 herstellen, nach erfolgter Zwischenabnahme das Kopfloch gem. ZTVE-StB (z.Zt. gültige Fassung) mit dem gelagerten Boden lagenweise verfüllen und verdichten. Bis 30cm über Scheitel hat die Verdichtung mittels Handstampfer zu erfolgen, darüber auch Bodenrüttler (s.a. Merkblatt für das Verfüllen von Leitungsgräben). Der AN hat für eine ausreichende Verdichtung zu sorgen. Diese wird vom AG stichprobenartig überprüft.
Der übrigbleibende Aushubboden ist je nach Erfordernis auf Kosten des AN abzufahren.

**01.03.0030 Kopfloch bis 3,00m Bautiefe**
Kopflöcher für die Gefälleleitung DN150 - DN400, für das Beheben von Einzelschäden in einer Bautiefe von 2,51-3,00m
Menge: 1,000 St

**01.03.0040 Wasserhaltung Rohrgräben**
Wasserhaltung für Grund- bzw./und Schichtenwasser für Rohrgraben und Schächte der Gefälleleitung durch Filterbrunnen, Drainage und bzw. oder Vacuumanlage je nach Erfordernis und nach Wahl des Auftragnehmers zur völligen Trockenlegung der Baugrube während der Bauarbeiten.
Betrieb bei Tag und Nacht einschl. Reserveeinrichtung und Wiederabbau. Der Einsatz ausschließlich geräuscharmer Pumpen wird vorgeschrieben. Eventuell erforderlicher zusätzlicher Aufbruch und Wiederherstellung von Oberflächenbefestigung über die festgesetzte Rohrgrabenbreite hinaus werden nicht gesondert vergütet.
Die Abrechnung der Wasserhaltung erfolgt als eine Länge für beide Kanäle. Als Abrechnungsgrundlage dient die Schmutzwasserkanalisation.
In Bereichen wo nur Schmutz- bzw. nur Regenwasserkanäle verlegt werden, erfolgt die Abrechnung entsprechend der jeweiligen Haltungslänge.
Das anfallende Wasser in Neubaugebieten ist nach Möglichkeit auf dem Gelände zur Versickerung zu bringen oder den offenen Wasserläufen zuzuführen. Eine Einleitung in einen M- oder R-Kanal wird nur in Ausnahmefällen gestattet.
Das Einfräsen einer Drainage ist wegen eventuell späterer Setzungen im Bereich der Rohrgrabentrasse nicht gestattet.

Hinweis:
Der Grundwasserstand im Plangebiet lag im August.2023 bei Höhen von ca. 26,10 m über NN und schwankt witterungsbedingt entsprechend.
Menge: 34,000 m

**01.03.0050 Wasserhaltung Kopfloch**
Wasserhaltung für Grund- bzw. / und Schichtenwasser für Kopflöcher wie beschrieben herstellen und betreiben.
Menge: 1,000 St

**01.03.0060 Kreuzende Leitungen**
Die Baugrube kreuzende Ver- und Entsorgungsleitungen
(Kabel- und Rohrleitungen aller Nennweiten) sichern.
Mit der Vergütung dieser Position sind auch alle Erschwernisse, z.B. beim Baugruben- und Rohrgrabenverbau, beim Bodenaushub / -einbau und bei der Rohrverlegung, einschl. Abfangen der Leitungen während der Bauzeit abgegolten.
Die Leitungsschutzanweisungen der Versorgungsunternehmen sind zu beachten.
Als ein Stück wird eine lichte Breite bis zu 50 cm, in einem max. Kreuzungswinkel zur Rohrachse von 50 gon, angenommen.
Beträgt der Abstand zwischen den Leitungen mehr als 50 cm, wird jede Leitung für sich abgerechnet. Der minimale Abstand zwischen den Leitungen ist maßgebend. Die angegebenen Maße beziehen sich auf die Draufsicht.
Menge: 7,000 St

**01.03.0070 Suchgräben herstellen**
Suchgräben (Querschläge) zur Feststellung der genauen Lage von Kabeln und Leitungen durch Aufgraben des Erdreiches bis ca. 1,20 m Tiefe und ca. 1,50 m Länge herstellen und wieder schließen. Nur auf Anordnung des Baubeauftragten.
Menge: 7,000 St

**01.03.0080 Handschachtung**
Boden im Rohrgrabenbereich als Zulage zu den Rohrgrabenpositionen in Handschachtung ausheben, jedoch nur auf Anweisung des Baubeauftragten.
Menge: 3,000 m³

**01.03.0090 Leitungen DN 150-200 aufnehmen, innerhalb des Rohrgrabens**
Vorhandene Gefälleleitung aus Stz/B/PP DN 150-200 im Rohrgraben als Zulage zu den Rohrgraben-/Rohrpositionen sorgfältig freilegen, aufnehmen und auf Kosten des AN abtransportieren und entsorgen. Es wird darauf hingewiesen, dass beim Aufnehmen von Hausanschlussleitungen mit äußerster Sorgfalt vorzugehen ist, so das die außerhalb des Rohrgrabens im Erdreich verbleibenden Hausanschlussleitungen nicht beschädigt werden.
Die Vorflut ist aufrechtzuerhalten!
Das anfallende Schmutz- bzw. Regenwasser ist überzupumpen.
Menge: 34,000 m

**01.03.0100 Steinzeugrohr DN 150 durchschneiden**
Steinzeugrohr DN 150 der Hausanschlüsse / Straßenabläufe mit geeignetem Schneidgerät sauber und fachgerecht incl. aller Nebenleistungen durchschneiden.
Menge: 2,000 St

**01.03.0110 Steinzeugrohr DN 200 durchschneiden**
Steinzeugrohr DN 200 mit geeignetem Schneidgerät sauber und fachgerecht incl. aller Nebenleistungen durchschneiden.
Menge: 1,000 St

**01.03.0120 Füllboden für Bodenaustausch**
Füllboden der Gruppe SW, SE oder SI nach DIN 18196 für Bodenaustausch im Bereich der Rohrgräben liefern und profilgerecht einbauen und verdichten.
Geforderter Verdichtungsgrad für die Straßentrasse:
EV2 > 120 MPa
Das Abfahrten des nicht einbaufähigen, auch mit Steinen durchsetzten Bodens (Homogenbereiche 2 gemäß Gutachten) ist in diese Position mit einzurechnen.
Der Bodenaustausch erfolgt nur auf Anordnung der Bauleitung. Je nach Erfordernis wird seitens der Bauleitung festgelegt, in welcher Stärke der vorgefundene nicht tragfähige Boden auszutauschen ist.
Die Abrechnung erfolgt in fester Masse. Die Abrechnungsbreite erfolgt gemäß DIN EN 1610 und die
Stärken des jeweiligen Bodenaustausches werden Abschnittsweise an mehreren Punkten gemessen und gemittelt.
Bauwerke und Rohrleitungen werden gem. DIN 18300 in Abzug gebracht.
Menge: 25,000 m³

**01.03.0130 Füllboden für Bodenaustausch unterhalb der Rohrsohle**
Füllboden der Gruppe SW, SE oder SI nach DIN 18196 für Bodenaustausch im Bereich der Rohrgräben unterhalb der Rohrsohle liefern und profilgerecht einbauen und verdichten, einschließlich der Herstellung eines höhen- und profilgerechten Feinplanums gemäß DIN EN 1610.
Geforderter Verdichtungsgrad für die Straßentrasse:
EV2 > 120 MPa
Der Abtrag, der zusätzliche Verbau, die zusätzliche Wasserhaltung und die Abfuhr des nicht tragfähigen Bodens (Homogenbereich 5 gemäß Gutachten) sind in diese Position mit einzurechnen.
Der Bodenaustausch erfolgt nur auf Anordnung der Bauleitung.
Je nach Erfordernis wird seitens der Bauleitung festgelegt, in welcher Stärke der vorgefundene nicht tragfähige Boden auszutauschen ist.
Die Abrechnung erfolgt in fester Masse. Die Abrechnungsbreite erfolgt gemäß DIN EN 1610 und die
Stärken des jeweiligen Bodenaustausches werden Abschnittsweise an mehreren Punkten gemessen und gemittelt.
Menge: 10,000 m³

**01.03.0140 Anschlüsse im Rohrgrabenbereich**
Vorhandene Anschlussleitungen DN150Stz im Rohrgraben- oder Kopflochbereich an die neuen Gefälleleitung, Abzweige bzw. Seitenzuläufe anschließen.
Der Einheitspreis versteht sich bei Lieferung sämtlicher Materialien (1,5m Rohre, 2 Bögen und 2 Manschettendichtungen), Vorhalten der Geräte und einschließlich aller Nebenarbeiten und Leistungen.
Der Mehreinbau erforderlicher Materialien wird über die entsprechenden Positionen abgerechnet.
Menge: 1,000 St

**01.03.0150 Steinzeugrohre DN 150**
Steinzeugleitungen DN 150 nach DIN EN 295, Scheiteldruckkraft FN>= 34 kN/m, mit fest verbundener Steckmuffe L nach Verbindungssystem F oder gleichwertig, frei Verwendungsstelle liefern und höhen- und fluchtgerecht gemäß DIN EN 1610 als Anschlussleitungen für Schmutzwasserhausanschlüsse absolut wasserdicht verlegen. Die Tiefenlage richtet sich nach dem Hauptkanal.
Rohrgraben, Verbau und Grundwasserabsenkung sind in den Einheitspreis mit einzurechnen. Der Einheitspreis beinhaltet auch das Vorhalten der Geräte, einschl. aller Nebenarbeiten und Leistungen.
Menge: 15,000 m

**01.03.0160 Steinzeugrohre DN 200**
Steinzeugrohre DN 200 nach DIN EN 295 mit Steckmuffe S nach Verbindungssystem C oder gleichwertig, Tragfähigkeitsklasse 200, Scheiteldruckfestigkeit >=40 kN/m, Baulänge = 2,50 m, frei Verwendungsstelle liefern und höhen- und fluchtgerecht gem. ATV - Arbeitsblatt A 139 und DIN EN 1610 absolut wasserdicht verlegen einschl. Verwendung der erforderlichen Passlängen, Gelenk-Formstücke (Verbindungssystem C) und Übergangsstücke  für Schachtanschlüsse. Alle Bauteile sind vor Einbau auf Schäden hin zu untersuchen, mittels Talkum. Ein statischer Nachweis ist vom Auftragnehmer zu erbringen.
Die in den Ausschreibungsunterlagen bzw. Bauzeichnungen oder von der Bauleitung in Form einer besonderen Anweisung angegebenen Höhen der Rohr- und Schachtsohlen sowie das Gefälle in der Leitung sind auf das Genaueste einzuhalten. Der Nachweis, dass die Höhen eingehalten sind, ist haltungsweise zu erbringen. Bei Abweichungen entscheidet die Bauleitung des AG ob die Leitung aufzunehmen und neu zu verlegen ist.
Menge: 34,000 m

**01.03.0170 Steinzeug Abzweige DN 200/150**
Abzweige aus Steinzeug  DN 200/150, 45 Grad
nach DIN EN 295, Tragfähigkeitsklasse 200/34, Scheiteldruckkraft >= 34 kN/m mit Steckmuffe K nach Verbindungssystem C oder gleichwertig, Abzweigstutzen mit fest verbundener Steckmuffe L nach Verbindungssystem F, Abzweig rechts/links als Zulage zur Rohrposition liefern und einbauen.
Menge: 2,000 St

**01.03.0180 Steinzeugbögen DN150**
Steinzeug Bögen, 15 Grad, 30 Grad oder 45 Grad DN 150 DIN EN 295, Scheiteldruckkraft FN>= 34 kN/m mit fest verbundener Steckmuffe L nach Verbindungssystem F, als Zulage zur Rohrposition liefern und einbauen.
Menge: 5,000 St

**01.03.0190 Manschettendichtung DN 150**
Manschettendichtungen für Steinzeugrohre DN 150, Typ 2B,  2,4 bar geprüft zum Verbinden zweier Spitzenden von Abwasserrohren nach DIN EN 295-4.
EPDM-Dichtung nach DIN EN 681-1, umlaufende  Spann- und Scherbänder aus Edelstahl nach DIN EN 10 0888-2 und deren Verbindungen in korrosionsresistenter getoxter Ausführung liefern und fachgerecht einbauen.
Menge: 5,000 St

**01.03.0200 Manschettendichtung DN 200**
Manschettendichtungen für Steinzeugrohre DN 200, Typ 2B,  2,4 bar geprüft zum Verbinden zweier Spitzenden von Abwasserrohren nach DIN EN 295-4.
EPDM-Dichtung nach DIN EN 681-1, umlaufende  Spann- und Scherbänder aus Edelstahl nach DIN EN 10 0888-2 und deren Verbindungen in korrosionsresistenter getoxter Ausführung liefern und fachgerecht einbauen.
Menge: 3,000 St

**01.03.0210 Schacht anstemmen**
Steinzeug- bzw. Betonrohrleitung DN150-400 an vorhandenen Schacht anschließen.
In den Einheitspreis ist das Aufstemmen des Schachtanschlusses, die Herstellung eines fachgerechten Anschlusses mit Gerinneanpassung inkl. aller Nebenarbeiten, Leistungen, Materiallieferung und zusätzlicher Wasserhaltungsarbeiten einzurechnen.

Die Vorflut ist aufrecht zu erhalten. Das anfallende Abwasser ist ggf. überzupumpen.
Menge: 3,000 St

**01.03.0220 Druckprobe DN 200 bis DN 300**
Durchführung einer Druckprobe(Luftdruckprüfung) nach  DIN EN 1610 für die Rohrdurchmesser DN 200 bis DN 300.  Das Abdrücken der Hauptleitung erfolgt nach Herstellung der Hausanschlüsse DN 150.
In den Einheitspreis ist das Abdrücken der Hausanschlüsse DN 150, sowie sämtliche erforderlichen Materialien und Leistungen einzurechnen. Das Abdrücken erfolgt nach Wahl des AN vor oder nach dem Setzen der Revisionsschächte. Bei einer Druckprobe vor dem Setzen der Revisionsschächte sind die Anschlussleitungen mit einem Muffenstopfen, der später für die Zuläufe der Revisionsschächte wiederverwendet werden kann, zu verschließen. Der Verschluss ist für die Druckprobe entsprechend zu sichern. Bei der Durchführung der Druckprobe nach dem Setzen der Revisionsschächte sind die Anschlussleitungen im Revisionsschacht mit  Absperrblasen oder Quetschdeckel dicht zu verschließen.
Nur auf Anordnung der Bauleitung.
Menge: 34,000 m

*Hinweis: Hinweistext zur Kanalinspektion*
Die Ausführungen in diesem Hinweistext sind verbindlich für die nachfolgenden Inspektionspositionen.
Optische Inspektion der Schmutz-, Misch- und Regenwasserkanalisation durch Einsatz einer fahrbaren Kanalfernsehanlage, Ermittlung der Anzahl an Straßenabläufen pro Haltung, einschl. der Datenaufbereitung, wie in Punkt 2.8 der vorgenannten zus. techn. Vertragsbedingungen näher beschrieben, durchführen.
Einschl. der Inspektionsberichte in DIN A 4 Papierform in einfacher Ausfertigung. Besonders schwerwiegende Schäden wie z.B. Rohrbrüche, Einstürze, Falschanschlüsse usw. sind zu fotografieren und dem AG sofort mitzuteilen.

**01.03.0230 Optische Inspektion DN200 - DN500**
Optische Inspektion, wie im Hinweistext beschrieben, für Leitungen mit einem Durchmesser DN200 - DN500.
Menge: 34,000 m

#### Abschnitt 01.04 Gefälleleitung RW

*Hinweis: Hinweistext für Rohrgräben I*
Die Ausführungen in diesem Hinweistext sind verbindlich für die nachfolgenden Rohrgrabenpositionen.

Rohrgräben (Grabenbreite B nach DIN EN 1610) für Gefälleleitungen einschl. der Bauwerke und des erforderlichen Verbaus gem. DIN 4124 nach Vorschrift der Berufsgenossenschaft herstellen, den Aushubboden seitlich oder auf Freiflächen lagern, höhen- und profilgerechtes Feinplanum nach DIN EN 1610 herstellen, nach erfolgter Zwischenabnahme den Rohrgraben gemäß ZTV E-StB 17 und dem Arbeitsblatt DWA-A 139 mit dem gelagerten Boden lagenweise verfüllen und verdichten. Insbesondere wird an dieser Stelle auf die sorgfältige Verdichtung der oberen Bettungsschicht (KSA 120) und der Seitenverfüllung hingiewiesen. Bis 30 cm über Scheitel hat die Bodenverdichtung mittels Handstampfer zu erfolgen, darüber auch Bodenrüttler (s. a. ZTV A-STB 12).

Der AN ist verpflichtet den Nachweis ausreichender Verdichtung haltungsweise zu erbringen. Nicht wiederverwertbarer Aushubboden (z.B. Leitungsverdrängung) ist zur Verfügung des Auftragnehmers abzufahren.
Als Rohrgrabentiefe gilt die mittlere Tiefe der Kanalhaltung, gemessen vom Sandplanum nach Abtrag des Fahrbahnoberbaus bis zur Fließsohle.

Hinweis:

Homogenbereiche der Rohrgräben gemäß DIN 18300:
Homogenbereich 1 (vergleichbar ehemalige Bodenklasse1 Oberboden)
Homogenbereich 2 (vergleichbar ehemalige Bodenklasse 3 Leicht lösbare Bodenarten)

**01.04.0010 Rohrgraben 2,01 bis 2,50 m**
Rohrgraben für die Gefälleleitung DN 200 bis DN 400 und 2,01 bis 2,50 m Tiefe herstellen.
Hinweis: Auskofferung erfolgt ca. 20 cm tiefer als Rohrunterkante zwecks Herstellung eines Auflagers.
Menge: 72,000 m

**01.04.0020 Rohrsohlenbettung Auflager**
Rohrsohlentragschicht aus HKS Material 0/32 in einer Stärke von 15cm in voller Grabenbreite herstellen und verdichten.
Anschließend Rohrsohlenbettung aus Splitt oder Brechsand Körnung 0/5 in 5cm Stärke herstellen und auf passendem Höhenniveau abziehen.
Inkl. aller Nebenarbeiten und Lieferung des benötigten Material
Menge: 72,000 m

**01.04.0030 Wasserhaltung Rohrgräben**
Wasserhaltung für Grund- bzw./und Schichtenwasser für Rohrgraben und Schächte der Gefälleleitung durch Filterbrunnen, Drainage und bzw. oder Vacuumanlage je nach Erfordernis und nach Wahl des Auftragnehmers zur völligen Trockenlegung der Baugrube während der Bauarbeiten.
Betrieb bei Tag und Nacht einschl. Reserveeinrichtung und Wiederabbau. Der Einsatz ausschließlich geräuscharmer Pumpen wird vorgeschrieben. Eventuell erforderlicher zusätzlicher Aufbruch und Wiederherstellung von Oberflächenbefestigung über die festgesetzte Rohrgrabenbreite hinaus werden nicht gesondert vergütet.
Die Abrechnung der Wasserhaltung erfolgt als eine Länge für beide Kanäle. Als Abrechnungsgrundlage dient die Schmutzwasserkanalisation.
In Bereichen wo nur Schmutz- bzw. nur Regenwasserkanäle verlegt werden, erfolgt die Abrechnung entsprechend der jeweiligen Haltungslänge.
Das anfallende Wasser in Neubaugebieten ist nach Möglichkeit auf dem Gelände zur Versickerung zu bringen oder den offenen Wasserläufen zuzuführen. Eine Einleitung in einen M- oder R-Kanal wird nur in Ausnahmefällen gestattet.
Das Einfräsen einer Drainage ist wegen eventuell späterer Setzungen im Bereich der Rohrgrabentrasse nicht gestattet.

Hinweis:
Der Grundwasserstand im Plangebiet lag im August.2023 bei Höhen von ca. 26,10 m über NN und schwankt witterungsbedingt entsprechend.
Menge: 72,000 m

**01.04.0040 Material zum leerpumpen des RW-Kanals einbauen und vorhalten**
Absperrblasen in unter Rückstau stehendem Kanal DN300-400 im Zu- und Ablauf setzen, während der Bauarbeiten vorhalten, überwachen und nach Abschluss der Bauarbeiten wieder entfernen.
Pumpe mit ausreichender Leistung (ca.10m³/h) inkl. des benötigten Anschlussmaterials (Kupplungen, ca. 50m Schlauch, etc.) einsetzen und vorhalten.
Vergütung 1 mal pro Haltung.
Menge: 2,000 St

**01.04.0050 RW-Pumpe betreiben**
Pumpe aus vorheriger Position zum Leerpumpen des mit Absperrblasen verschlossenen Regenkanals DN300 betreiben.
Menge: 20,000 h

**01.04.0060 Kreuzende Leitungen**
Die Baugrube kreuzende Ver- und Entsorgungsleitungen
(Kabel- und Rohrleitungen aller Nennweiten) sichern.
Mit der Vergütung dieser Position sind auch alle Erschwernisse, z.B. beim Baugruben- und Rohrgrabenverbau, beim Bodenaushub / -einbau und bei der Rohrverlegung, einschl. Abfangen der Leitungen während der Bauzeit abgegolten.
Die Leitungsschutzanweisungen der Versorgungsunternehmen sind zu beachten.
Als ein Stück wird eine lichte Breite bis zu 50 cm, in einem max. Kreuzungswinkel zur Rohrachse von 50 gon, angenommen.
Beträgt der Abstand zwischen den Leitungen mehr als 50 cm, wird jede Leitung für sich abgerechnet. Der minimale Abstand zwischen den Leitungen ist maßgebend. Die angegebenen Maße beziehen sich auf die Draufsicht.
Menge: 13,000 St

**01.04.0070 Suchgräben herstellen**
Suchgräben (Querschläge) zur Feststellung der genauen Lage von Kabeln und Leitungen durch Aufgraben des Erdreiches bis ca. 1,20 m Tiefe und ca. 1,50 m Länge herstellen und wieder schließen. Nur auf Anordnung des Baubeauftragten.
Menge: 13,000 St

**01.04.0080 Handschachtung**
Boden im Rohrgrabenbereich als Zulage zu den Rohrgrabenpositionen in Handschachtung ausheben, jedoch nur auf Anweisung des Baubeauftragten.
Menge: 7,000 m³

**01.04.0090 Schächte 1,51 bis 2,00 m Tiefe abbrechen**
Vorhandene alte Einsteigschächte in einer Bautiefe von 1,51 bis 2,00 m Tiefe, ca. 1,00 m Durchmesser rund oder ca. 1,00 m x 1,00 m eckig, bestehend aus Unterteil mit Bodenplatte und 24 er Mauerwerk mit Klinkergerinne oder Beton-Fertigteil, Schachtring und Konus aus Mauerwerk oder Beton-Fertigteil als Zulage zu den Rohrgrabenpositionen sorgfältig abbrechen, aufnehmen und zur Verfügung des AN abtransportieren.
Die vorhandenen Schachtabdeckungen sind zur Verfügung des AG zum Betriebshof der Stadt Nordhorn, Enschedestraße, abzutransportieren.
Die Vorflut ist aufrechtzuerhalten!
Das anfallende Schmutz- bzw. Regenwasser ist überzupumpen.
Menge: 2,000 St

**01.04.0100 Steinzeugrohr DN 150 durchschneiden**
Steinzeugrohr DN 150 der Hausanschlüsse / Straßenabläufe mit geeignetem Schneidgerät sauber und fachgerecht incl. aller Nebenleistungen durchschneiden.
Menge: 9,000 St

**01.04.0110 Leitungen DN 300-400 aufnehmen, innerhalb des Rohrgrabens**
Vorhandene Gefälleleitung aus Stz / B DN 300-400 im Rohrgraben als Zulage zu den Rohrgrabenpositionen sorgfältig freilegen, aufnehmen und auf Kosten des AN abtransportieren und entsorgen.
Die Vorflut ist aufrechtzuerhalten!
Das anfallende Schmutz- bzw. Regenwasser ist überzupumpen.
Menge: 72,000 m

*Hinweis: Hinweistext für Betonrohre*
Die Ausführungen in diesem Hinweistext sind verbindlich für die nachfolgenden Betonrohrpositionen.
Beton- und Stahlbetonrohre mit den erhöhten Anforderungen der FBS-Qualitätsrichtlinie B-KF-GM bzw. SB-KF-GM, Typ 2, DIN EN 1916 und DIN V 1201 mit fest in die Muffe eingebauter Gleitringdichtung, Verkehrslast SLW 60 einschl. der erforderlichen Gelenk- bzw. zu schneidenden Passstücke frei Verwendungsstelle liefern, abladen und als Regenwasserkanal gem. ATV-Arbeitsblatt A 139 und DIN EN 1610 höhen- und fluchtgerecht verlegen einschließlich der Lieferung und Verwendung des erforderlichen Gleitmittels. Gefordert wird hoher Widerstand gegen chemische Angriffe.
Alle zum Versand bestimmten Rohre müssen bei der Anlieferung ein Mindestalter von 4 Wochen aufweisen.  Das Fertigungsdatum muss in die Betonrohre eingepresst sein.
Die in den Ausschreibungsunterlagen bzw. Bauzeichnungen oder von der Bauleitung in Form einer besonderen Anweisung angegebenen Höhen der Rohr- und Schachtsohlen sowie das Gefälle in der Leitung sind auf das Genaueste einzuhalten. Der Nachweis, dass die Höhen eingehalten sind, ist haltungsweise zu erbringen. Bei Abweichungen entscheidet die Bauleitung des AG, ob die Leitung aufzunehmen und neu zu verlegen ist.
Bei Erzeugnissen, die dem Auftraggeber nicht bekannt sind, sind statische Nachweise und Prüfungszeugnisse kostenlos vorzulegen.
Alle Rohre müssen neben dem Hersteller- und Überwachungskennzeichen als Nachweis der erhöhten Anforderung gemäß der FBS- Qualitätsrichtlinie entweder das aufgestempelte Qualitätskennzeichen "FBS" oder einen anderweitigen Prüfnachweis der Gleichwertigkeit enthalten. In Zweifelsfällen ist der Auftraggeber berechtigt, die Materialien auf Kosten des Auftragnehmers bei einem zugelassenen Materialprüfungsamt auf die geforderte Beschaffenheit prüfen zu lassen.
Hat der Auftragnehmer Materialien geliefert, die nicht den Gütebestimmungen und den oben genannten Forderungen entsprechen, so hat er diese auf seine Kosten auszuwechseln.
Vor Auftragsvergabe ist dem Auftraggeber schriftlich das Herstellerwerk mitzuteilen.

**01.04.0120 Betonrohre DN 400**
FBS-Betonrohre DN 400 X 2500, Scheiteldruckkraft FN > 85 kN/m liefern und verlegen.
Menge: 72,000 m

**01.04.0130 Füllboden für Bodenaustausch**
Füllboden der Gruppe SW, SE oder SI nach DIN 18196 für Bodenaustausch im Bereich der Rohrgräben liefern und profilgerecht einbauen und verdichten.
Geforderter Verdichtungsgrad für die Straßentrasse:
EV2 > 120 MPa
Das Abfahrten des nicht einbaufähigen, auch mit Steinen durchsetzten Bodens (Homogenbereiche 2 gemäß Gutachten) ist in diese Position mit einzurechnen.
Der Bodenaustausch erfolgt nur auf Anordnung der Bauleitung. Je nach Erfordernis wird seitens der Bauleitung festgelegt, in welcher Stärke der vorgefundene nicht tragfähige Boden auszutauschen ist.
Die Abrechnung erfolgt in fester Masse. Die Abrechnungsbreite erfolgt gemäß DIN EN 1610 und die
Stärken des jeweiligen Bodenaustausches werden Abschnittsweise an mehreren Punkten gemessen und gemittelt.
Bauwerke und Rohrleitungen werden gem. DIN 18300 in Abzug gebracht.
Menge: 25,000 m³

**01.04.0140 Seitenzuläufe DN 150 für Anschluss von Stz-Rohren**
Seitenzuläufe DN 150 mit Sattelstück, bestehend aus konischer Einschraubkrone aus PP und Anschlussdichtung aus SBR mit Innengewinde für den Anschluss von Steinzeugrohren an Steinzeugrohre/FBS Betonrohre, inkl. Bohrung mit Kernbohrgerät, Lieferung und Einbau des Seitenzulaufes und sämtlicher Nebenleistungen, absolut wasserdicht herstellen. Die Schaftlänge ist an die Wandstärke des Hauptrohres anzupassen.
Der Innendurchmesser des Bohrloches beträgt 200 mm (+2/-1 mm). Bei der Herstellung des Anschlusses ist besonders auf eine saubere und exakte Bohrung zu achten. Es dürfen keinesfalls ältere und abgenutzte Bohrkronen verwendet werden. Die Herstellerangaben sind zu beachten.
Menge: 9,000 St

**01.04.0150 Anschlüsse im Rohrgrabenbereich**
Vorhandene Anschlussleitungen DN150Stz im Rohrgraben- oder Kopflochbereich an die neuen Gefälleleitung, Abzweige bzw. Seitenzuläufe anschließen.
Der Einheitspreis versteht sich bei Lieferung sämtlicher Materialien (1,5m Rohre, 2 Bögen und 2 Manschettendichtungen), Vorhalten der Geräte und einschließlich aller Nebenarbeiten und Leistungen.
Der Mehreinbau erforderlicher Materialien wird über die entsprechenden Positionen abgerechnet.
Menge: 9,000 St

**01.04.0160 Steinzeugrohre DN 150**
Steinzeugleitungen DN 150 nach DIN EN 295, Scheiteldruckkraft FN>= 34 kN/m, mit fest verbundener Steckmuffe L nach Verbindungssystem F oder gleichwertig, frei Verwendungsstelle liefern und höhen- und fluchtgerecht gemäß DIN EN 1610 als Anschlussleitungen für Schmutzwasserhausanschlüsse absolut wasserdicht verlegen. Die Tiefenlage richtet sich nach dem Hauptkanal.
Rohrgraben, Verbau und Grundwasserabsenkung sind in den Einheitspreis mit einzurechnen. Der Einheitspreis beinhaltet auch das Vorhalten der Geräte, einschl. aller Nebenarbeiten und Leistungen.
Menge: 15,000 m

**01.04.0170 Steinzeugbögen DN150**
Steinzeug Bögen, 15 Grad, 30 Grad oder 45 Grad DN 150 DIN EN 295, Scheiteldruckkraft FN>= 34 kN/m mit fest verbundener Steckmuffe L nach Verbindungssystem F, als Zulage zur Rohrposition liefern und einbauen.
Menge: 8,000 St

**01.04.0180 Manschettendichtung DN 150**
Manschettendichtungen für Steinzeugrohre DN 150, Typ 2B,  2,4 bar geprüft zum Verbinden zweier Spitzenden von Abwasserrohren nach DIN EN 295-4.
EPDM-Dichtung nach DIN EN 681-1, umlaufende  Spann- und Scherbänder aus Edelstahl nach DIN EN 10 0888-2 und deren Verbindungen in korrosionsresistenter getoxter Ausführung liefern und fachgerecht einbauen.
Menge: 8,000 St

*Hinweis: Hinweistext für Schachtbauwerke*
Die Ausführungen in diesem Hinweistext sind verbindlich für die nachfolgenden Schachtpositionen.
Die Ausführung eines Schachtbauwerkes hat nach DWA A 139 und 241 (neueste Ausgabe) und den Normen DIN EN 1917 und DIN 4034, Teil 1 (neueste Ausgabe) zu erfolgen. Die Schachtanschlüsse sind auf die anzuschließenden Rohre abzustimmen.Pro Schachtbauwerk ist ein Zu- und ein Ablauf mit einzukalkulieren. Weitere Zuläufe werden gesondert als Zulage vergütet.
Die Auftrittsfläche auf der Berme soll abweichend von der ATV beidseitig mindestens 0,25 m betragen. Der Bodenmehraushub gegenüber dem durchmessenen Rohrgraben ist mit einzurechnen.
Das Gerinne und die Bankette sind herzustellen aus Kanalklinkersteinen nach DIN 4051 bzw. CM-Riemchen 24/5/5 cm, wobei die seitliche Bankette zum Durchlaufgerinne 1 : 10 geneigt sein muss. Das Gerinne ist bis zur Scheitelhöhe auszubilden. Bei geradem Durchfluss kann bis zur Kämpferhöhe auch eine Steinzeughalbschale verwendet werden. Die lichte Höhe des Schachtunterteils einschl. evtl. Aufbauten soll 2,0 m (bei geringeren Einbautiefen: angegebene Deckelhöhe minus 0,45 m) betragen.
Der Oberbau des Schachtes ist nach DIN 4034 herzustellen und mit Durchmesser 625 mm zentrisch oder dezentral mittels eines Konus 100/62,5 cm einzuziehen. Bei geringen Schachttiefen ist anstatt eines Konus eine Abdeckplatte einzubauen. Statt der erforderlichen Steigeisen sind SU-Sicherheitssteigbügel (kunststoffbeschichtet) oder Steigleitern aus korrosionsbeständigem Material einzubauen.
Der obere Schachtabschluss ist als BEGU-Schachtabdeckung, Klasse D, nach DIN 19584, Kennmaß 600 mm, mit rundem Rahmen, belüftetem Deckel,
Auflageflächen im Rahmen und Deckel maschinell abgedreht einschl. Perbunanauflage und feuerverzinktem Ringschmutzfänger DIN 1221 (schwere Ausführung) auszuführen.
Die Abdichtung der Verbindungen zwischen Schachtfertigteilen (Konus, Ringe, Unterteil) erfolgt mit einem werkseitig in den Muffen mehrfach verankerten, einteiligen Dicht- und Lastenausgleichselement nach DIN 4060 zur Muffenabdichtung und sicheren Übertragung von Vertikallasten vom Muffengrund auf das Spitzende, unter Ausschluss einer Mörtelfuge, Systeme TOP-SEAL-PLUS, TOP-SEAL-VARIO, TOBNORM oder gleichwertig.
Alle gemauerten Teile sind außen 20 mm dick mit Zementmörtel, Gruppe III, glatt zu verputzen. Statt der gemauerten Teile kann auch ein Beton-Fertigteil als Schacht-Unterteil verwendet werden, sofern die örtlichen und technischen Randbedingungen dies zulassen. Es wird jedoch darauf hingewiesen, dass an neue Schächte anzuschließende vorhandene Betonrohrleitungen direkt einzubinden sind.
Für den verwendeten Beton, bzw. Betonteile wird hoher Widerstand gegen chemische Angriffe gefordert.
Der Einheitspreis in den nachfolgenden Schachtpositionen versteht sich bei Lieferung aller Materialien, Vorhalten der Geräte und einschl. aller Nebenarbeiten und Leistungen.
Die Deckelhöhen sind mit einer Toleranz von +/- 2 cm einzuhalten. Die Gesamthöhe der Ausgleichsringe soll bei gemauerten Schächten 12 cm und bei Fertigteilschächten 24 cm nicht überschreiten.
Vor Beginn der Baumaßnahme ist der Bauleitung von sämtlichen Schacht-Sonderbauwerken (z. B. Schächte mit
mehreren Zuläufen) maßstabsgerechte Skizzen vom Grundriss und vom Höhenschnitt vorzulegen, sowie das Lieferwerk anzugeben.

**01.04.0190 Schächte (NOH 1,0) 1,51 bis 2,00 m Tiefe**
Einsteigschächte, lichte Weite 1,00 m, Bautiefe 1,51  bis 2,00 m (gemessen von OK-Schachtabdeckung bis OK-Fließsohle), für Gefälleleitung DN 300 bis DN 400 herstellen.
Menge: 2,000 St

**01.04.0200 Abknickender Schachtdurchfluss (NOH 1,0)**
Abknickender Schachtdurchfluss als Zulage zu den Schachtpositionen (lichter Schachtdurchmesser 1,00 m) herstellen.
Einzurechnen ist nur, anstelle des geraden Durchflusses, der Mehrpreis für das abknickende Hauptdurchlaufgerinne.
Menge: 2,000 St

**01.04.0210 Schachtzuläufe DN 150 bis DN 400**
Schachtzuläufe DN 150 bis DN 400 in den neuen Schachtbauwerken sohlgleich als Zulage zu den
Schachtpositionen herstellen.
Menge: 1,000 Stk

**01.04.0220 Druckprobe DN 400 bis DN 600**
Durchführung einer Druckprobe(Luftdruckprüfung) nach  DIN EN 1610 für die Rohrdurchmesser DN 400 bis DN 600.  Das Abdrücken der Hauptleitung erfolgt nach Herstellung der Hausanschlüsse DN 150.
In den Einheitspreis ist das Abdrücken der Hausanschlüsse DN 150, sowie sämtliche erforderlichen Materialien und Leistungen einzurechnen.Das Abdrücken erfolgt nach Wahl des AN vor oder nach dem Setzen der Revisionsschächte. Bei einer Druckprobe vor dem Setzen der Revisionsschächte sind die Anschlussleitungen mit einem Muffenstopfen, der später für die Zuläufe der Revisionsschächte wiederverwendet werden kann, zu verschließen. Der Verschluss ist für die Druckprobe entsprechend zu sichern. Bei der Durchführung der Druckprobe nach dem Setzen der Revisionsschächte sind die Anschlussleitungen im Revisionsschacht mit  Absperrblasen oder Quetschdeckel dicht zu verschließen.
Nur auf Anordnung der Bauleitung.
Menge: 72,000 m

*Hinweis: Hinweistext zur Kanalinspektion*
Die Ausführungen in diesem Hinweistext sind verbindlich für die nachfolgenden Inspektionspositionen.
Optische Inspektion der Schmutz-, Misch- und Regenwasserkanalisation durch Einsatz einer fahrbaren Kanalfernsehanlage, Ermittlung der Anzahl an Straßenabläufen pro Haltung, einschl. der Datenaufbereitung, wie in Punkt 2.8 der vorgenannten zus. techn. Vertragsbedingungen näher beschrieben, durchführen.
Einschl. der Inspektionsberichte in DIN A 4 Papierform in einfacher Ausfertigung. Besonders schwerwiegende Schäden wie z.B. Rohrbrüche, Einstürze, Falschanschlüsse usw. sind zu fotografieren und dem AG sofort mitzuteilen.

**01.04.0230 Optische Inspektion DN200 - DN500**
Optische Inspektion, wie im Hinweistext beschrieben, für Leitungen mit einem Durchmesser DN200 - DN500.
Menge: 72,000 m

### Bereich 02 Öffentliche Bushaltestellen in der Morsstiege

#### Abschnitt 02.01 Baustelleneinrichtung

**02.01.0010 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'Titel 2 des Leistungsverzeichnisses'

Zufahrt zur Baustelle vorhanden.
Menge: 1,000 psch

**02.01.0020 Baustelle räumen**
*** Pauschalposition
StL-Nr. 1910111299
Baustelle von allen Geräten, Anlagen, Einrichtungen und
dgl. räumen. Benutzte Flächen und Wege entsprechend dem
ursprünglichen Zustand herrichten. Soweit nicht für
bestimmte Leistungen für das Räumen der Baustelle gesonderte Positionen im Leistungsverzeichnis enthalten
sind, gilt die Pauschale
für 'Titel 2 des Leistungsverzeichnisses'
Menge: 1,000 psch

**02.01.0030 Lichtbilder herst. und liefern**
StL-Nr. 19101620
Lichtbilder über den wesentlichen Bauablauf des Bauwerks in digitalisierter Form (Auflösung mindestens
1024 mal 768 Pixel, 24 Farben) mit Digitalkamera herstellen und auf mit dem AG abgestimmten Datenträger (CD
oder DVD) liefern. Das Komprimierungsverhältnis bzw.
die Bildqualität ist so zu wählen, dass durch die Komprimierung keine für den Sachverhalt wesentlichen Bildinformationen verloren gehen.
Menge: 1,000 St

**02.01.0040 Absteckung der Fahrbahnränder, Schachtbauwerke etc.**
Absteckung aller für die Bauleistungen erforderlichen Punkte (Fahrbahnränder, RW-Schachtbauwerke, Leitungenstrassen etc.) nach Planunterlage und unter Beachtung der Ausbauhöhen.
Menge: 1,000 St

**02.01.0050 Abrechnungspläne erstellen**
*** Pauschalposition
Aufmaß aller hergestellten Oberflächen und Einbauten sowie der Kanäle (incl. Anschlußleitungen) mit einem selbstregistrierenden Tachymeter als Polaraufnahme.

Anfordern der für die Vermessung erforderlichen Unterlagen beim Vermessungsamt.

Aufsuchen der vorhandenen Aufnahmepunkte im Lage- und
Höhenfestpunktfeld.

Topographische Bestandsaufnahme nach Ausbau mit allen
sichtbar, neu hergestellten Flächen nach Art der Befestigung im Straßen- und Gehwegbereich

Randbefestigungen nach Art der Einfassung ( Borde, Rinnen etc. )
Schachtdeckel, Regenabläufe
Leuchtenstandorte, Kabelverteilerschränke, Schieber- und Hydrantenkappen, Verkehrsschilder etc.
Einzelne Baumstandorte, Pflanz- und Rasenflächen, Hecken etc.
alle Messpunkte mit Höhenangaben

Sämtliche Punkte sind im System ETRS89/UTM Zone 32N
einzumessen.
Die ASCII-Dateien zur Übergabe der Abwasseranlagen
sollen folgenden Aufbau haben:

Spalte 1:  Bezeichnung
Spalte 2:  Punktkennung (Code)
Spalte 3:  Rechtswert (Ost) 6 stellig vor dem Komma (ohne für
  die vorangestellte 32 für die Zone)
Spalte 4:  Hochwert (Nord) 7 stellig
Spalte 5:  Höhe Oberkante m. ü. NN (Leitung, Armatur,
  Sonderbauwerkseckpunkte, usw.)
Spalte 6:  Höhe Gelände m. ü. NN

Erforderliche Einmessskizzen sind vom AN anzufertigen, sofern zum späteren Zeitpunkt die Anlagen nicht mehr sichtbar sind. Die Arbeiten sind mit in die Positionen einzurechnen.

Auf Grundlage der Vermessungsdaten sind Bestandspläne und Abrechnungspläne in digitaler Form mit einem CAD-System zu erstellen. Die erstellten Pläne sind digital im DXF- bzw. DWG- Dateiformat sowie analog als geplottete Bestandspläne im Maßstab 1:250 abzugeben. In die Bestandspläne sind sämtliche Höhen in m. ü. NN für Bauwerke, Kanalleitungen etc. und dessen Beschriftung nach Angabe des AG einzutragen.
In die Lagepläne ist das Liegenschaftskataster digital einzubinden. Das Liegenschaftskataster (ALKIS) im DXF- bzw. DWG- Dateiformat wird dem AN vom AG nach Absprache zur Verfügung gestellt.
Das Einholen und Aufsuchen amtlicher Höhen- und Lagefestpunkte sind in den Einheitspreis mit einzurechnen.
Der AN hat nach Abschluss der Arbeiten einen digitalen Bestandplan im Rahmen der Schlussrechnung vorzulegen.

Die Unterlagen sind wie folgt abzugeben:

3  geplottete Bestandspläne M. 1:250
1  Digitaler Datenträger als C01-Datei + DXF/DWG-Datei nach Vorgabe aus der RAS-Verm bzw. Stadt Nordhorn
Für die Fortführung der Straßendatenbank der Stadt Nordhorn zusätzlich Datenübergabe als Shape-Datei.

Erfasst werden alle flächenförmigen Objekte im UTM-Koordinatensystem.
Die Umringkoordinaten sind im Format Shape (Format der Fa. ESRI) bei der Stadt einzureichen.
Zusätzlich zu den Koordinaten wird in der Shape-Datei jeder Fläche in der Spalte "Art" einer der folgende Einträge zugeordnet.

Übergabe der Kanaldaten im ISYBAU-Format XML 2006. Die  Isybau-Daten sind mittels geeigneten Testprogrammen (z.B. Barthauer PIETS) auf 100%-ige Isybaukonformität und Fehlerfreiheit anhand von Protokollen nachzuweisen.
Die Lagegenauigkeit darf eine Abweichung von  +/- 2 cm nicht überschreiten.Die Lage des Regenwasserkanals sowie die Grundstücks- und Straßenentwässerung ist detailgetreu zu erfassen.

Beim Entwässerungssystem sind:
- Lage und Höhe des Schachtmittelpunktes (Sohle)
  als Referenzpunkt für den Netzaufbau
- Lage und Höhe des Deckelmittelpunktes
- Lage und Höhe ggf. von der Schachtsohle abweichender
  Rohrsohlen
- Lage und Höhe sämtlicher Anschlußleitungen einzumessen.
- Sämtliche Abzweige und Stutzen sind zu vermaßen.
- Die Haltungen sind mit Material, Rohrdurchmesser,
  Länge und Gefälle zu beschriften.
Menge: 1,000 psch

**02.01.0060 Bauzeitenplan aufstellen und fortschreiben**
*** Pauschalposition
Aufstellen eines mit allen Projektbeteiligten abgestimmten Bauzeitenplanes (SOLL).
Ausführung gemäß Baubeschreibung.
Dem AG 4-fach in Papierform zur Genehmigung vorlegen.
Der Bauzeitenplan ist bei Änderung der Einzelfristen und  Folgetermine fortzuschreiben und erneut als pdf-Datei per E-Mail einzureichen.
Anteilig für Titel 2
Menge: 1,000 psch

**02.01.0070 Koordinierung mit Dritten**
*** Pauschalposition
Koordinierung mit am Bau beteiligten Dritten und dem Auftraggeber im Zuge der Bauarbeiten einschließlich der zusätzlichen An-/Abreise sowie der sonstigen Nebenkosten.
Die Koordinierung obliegt dem AN. Etwaige Stillstandszeiten oder Behinderungen gehen bei unzureichender Koordinierung zu Lasten des AN.
Menge: 1,000 psch

**02.01.0080 Abfallbehälter transportieren**
*** Pauschalposition
Abfallbehälter bzw. Abfallsäcke der Anlieger 1x wöchentlich zu Sammelpunkten fördern und nach Entleerung wieder zurückbringen.
Sammelpunkte max. 350m entfernt.
Eine entsprechende Abstimmung mit den Anliegern ist herbeizuführen.
Menge: 1,000 psch

**02.01.0090 Sicherungsmaßnahmen gegen Oberflächenwasser**
*** Pauschalposition
Besondere Sicherungsmaßnahmen nach Wahl des AN gegen Witterungsschäden herstellen, vorhalten und wieder rückbauen.
Einmalige Pauschale für die Dauer der gesamten Bauzeit.

Gilt für anfallendes Oberflächenwasser aus dem Baufeld sowie angrenzenden Flächen.
Menge: 1,000 psch

#### Abschnitt 02.02 Verkehrssicherung

**02.02.0010 Verkehrsrechtliche Anordnung einh.**
*** Pauschalposition
Verkehrsrechtliche Anordnung für Einrichtung und Be-
trieb der Verkehrssicherung dieses Abschnittes des
Leistungsverzeichnisses nach Unterlagen des AG einholen
und zugehörige Unterlagen erstellen. Erforderliche
Ortsbesichtigungen zur Erstellung der Planunterlagen
durchführen.
Anfallende Gebühren über 200,00 Euro bis 300,00 Euro.
Gilt für Leistungen des  Titels 2und 3 des Leistungsver- zeichnisses.
Anteilig für den Titel 2
Menge: 1,000 psch

**02.02.0020 Verkehrssich. läng. Dauer aufbauen Arbeitsstelle*Verk.konzept AG**
*** Pauschalposition
StL-Nr. 2110510512009000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Für Verkehrsführungsphase 'Morsstiege öffentliche Bushaltestelle (Titel 2)/ Morsstiege ohne öffentliche Bushaltestellen (Titel 3) einschließlich der Vorwegweiser zu den Parkplätzen/-häuser sowie der Beschilderung in den umliegenden Straßen der Anlieger- und Linienbus-Führung.
Anteilig für Titel 2'
Menge: 1,000 psch

**02.02.0030 Verkehrssich. läng. Dauer vorhalten**
StL-Nr. 2110511090
Verkehrssicherung längerer Dauer vorhalten, warten, instand setzen und betreiben. Vorübergehende Verkehrssicherungsmaßnahmen durchführen. Die Kontrolle der Verkehrssicherung wird gesondert vergütet.
Verkehrssicherung der OZ '02.02.0020.'
Menge: 50,000 d

**02.02.0040 Verkehrssich. läng. Dauer abbauen Verk.konzept AG**
*** Pauschalposition
StL-Nr. 211051202009
Verkehrssicherung an Arbeitsstellen längerer Dauer abbauen. Vorübergehende Verkehrssicherungsmaßnahmen
durchführen. Vorübergehende Markierung entfernen,
transportable Lichtsignalanlage, bauliches Leitelement,
mobile Stauwarnanlage, LED-Anzeigetafel und transportable Schutzeinrichtung abbauen werden gesondert
vergütet.
Nach Verkehrskonzept des AG.
Für Verkehrsführungsphase 'Morsstiege öffentliche Bushaltestelle (Titel 2)/ Morsstiege ohne öffentliche Bushaltestellen (Titel 3) einschließlich der Vorwegweiser zu den Parkplätzen/-häuser sowie der Beschilderung in den umliegenden Straßen der Anlieger- und Linienbus-Führung.
Anteilig für Titel 2'
Menge: 1,000 psch

**02.02.0050 Provisorische Anrampungen anlegen**
Provisorische Anrampungen und Übergänge für provisorische
Fußgängerüberführungen im Bereich von Hochbordanlagen anlegen und zurückbauen.
Material: Kalteinbaufähiges Mischgut 5/8 mm ca. 35 kg/qm.
Material einbauen und abwalzen, einschließlich Anspritzen des
Unterbaus mit 0,5 kg/qm C60B1-S.
Breite: 3,00 m
Menge: 2,000 St

**02.02.0060 Fußgängerüberweg**
Fußgängerüberweg  1,20 m breit mit
0,90 m hohem Geländer und einer Saumbohle nach
Angabe der Bauleitung herstellen und später abbauen.
Im Preis inbegriffen ist die Lieferung und Vorhaltung
sämtlicher Baustoffe, zusätzliche Straßenaufbruchs-
und Wiederherstellungsarbeiten sowie das Umsetzen innerhalb der Baumaßnahme, zusätzliche
Erdarbeiten für die Herstellung der Auflager, sowie die
Erschwernisse aller Arbeiten durch die Brücke.
Menge: 3,000 St

#### Abschnitt 02.03 Stundenlohnarbeiten

**02.03.0010 Poliere, Schachtmeister**
Stundenlohnarbeiten eines Poliers oder Schachtmeisters
auf Anordnung des AG ausführen.

Angeboten wird für die jeweilige Arbeitskraft ein
Verrechnungssatz, der sämtliche Aufwendungen enthält,
insbesondere den tatsächlichen Lohn einschl.
vermögenswirksamer Leistungen mit den Zuschlägen für
Gemeinkosten (Sozialkassenbeiträge, Winterbauumlage u.
dgl.), sowie Lohn- bzw. Gehaltsnebenkosten. Zuschläge
für Überstunden sind eingerechnet, Zuschläge für
Nacht-, Sonntags- und Feiertagsarbeit sind jedoch nicht
eingerechnet.

Der Verrechnungssatz gilt unabhängig von der Anzahl der
abgerechneten Stunden.
Menge: 5,000 h

**02.03.0020 Facharbeiter**
Stundenlohnarbeiten wie vor beschrieben, jedoch:

durch einen Facharbeiter.
Menge: 5,000 h

**02.03.0030 Werker**
Stundenlohnarbeiten wie vor beschrieben, jedoch:

durch einen Werker.
Menge: 5,000 h

**02.03.0040 Vermessungstrupp**
Stundenlohnarbeiten wie vor beschrieben, jedoch:

durch einen Vermessungstrupp mit Tachymeter.
Menge: 5,000 h

**02.03.0050 Hydraulikbagger ca. 0,8 cbm**
Stundenlohnarbeiten durch einen Hydraulikbagger auf
Anordnung des AG ausführen.

Angeboten wird für das jeweilige Gerät ein
Verrechnungssatz, der sämtliche Aufwendungen für den
Einsatz enthält, insbesondere Gerätevorhalteund
Betriebsstoffkosten sowie sämtliche Zuschläge einschl.
der Kosten für das Bedienungspersonal.

Der Verrechnungssatz gilt für das zum Zeitpunkt des
Abrufes einsatzbereit auf der Baustelle befindliche
Baugerät.

Abgerechnet wird nach tatsächlich geleisteten
Arbeitsstunden. Der Verrechnungssatz gilt unabhängig
von der Anzahl der abgerechneten Stunden.

Schaufelinhalt: ca. 0,8 cbm
Menge: 5,000 h

**02.03.0060 Mini-Hydraulikbagger ca. 0,1 cbm**
Stundenlohnarbeiten durch einen Mini-Hydraulikbagger
auf Anordnung des AG ausführen.

Angeboten wird für das jeweilige Gerät ein
Verrechnungssatz, der sämtliche Aufwendungen für den
Einsatz enthält, insbesondere Gerätevorhalte und
Betriebsstoffkosten sowie sämtliche Zuschläge einschl.
der Kosten für das Bedienungspersonal.

Der Verrechnungssatz gilt für das zum Zeitpunkt des
Abrufes einsatzbereit auf der Baustelle befindliche
Baugerät.

Abgerechnet wird nach tatsächlich geleisteten
Arbeitsstunden. Der Verrechnungssatz gilt unabhängig
von der Anzahl der abgerechneten Stunden.

Schaufelinhalt: ca. 0,1 cbm
Menge: 5,000 h

**02.03.0070 Lastkraftwagen, 12 to**
Stundenlohnarbeiten wie vor beschrieben durchführen,
jedoch mit:

LKW, Dreiachser ca. 12 to Nutzlast,
einschließlich Bedienung.
Menge: 5,000 h

**02.03.0080 Kleintransporter, 2,8 to**
Stundenlohnarbeiten wie vor beschrieben, jedoch:

durch einen Transporter mit bis zu 2,8 t zul.
Gesamtgewicht,
einschließlich Bedienung.
Menge: 5,000 h

**02.03.0090 Radlader, ca. 1,5 cbm**
Stundenlohnarbeiten wie vor beschrieben, jedoch mit:

Radlader mit ca. 1,5 cbm Schaufelinhalt,
einschließlich Bedienung.
Menge: 5,000 h

**02.03.0100 Kompressor**
Stundenlohnarbeiten wie vor beschrieben, jedoch:

Kompressor mit ca. 8-10 cbm,
einschließlich Bedienung.
Menge: 5,000 h

**02.03.0110 Abbauhammer**
Stundenlohnarbeiten wie vor beschrieben, jedoch:

Kompressorabbauhammer,
einschließlich Bedienung.
Menge: 5,000 h

**02.03.0120 Flächenverdichter; AT 2000**
Stundenlohnarbeiten wie vor beschrieben, jedoch:

durch eine Rüttelplatte AT 2000,
einschließlich Bedienung.
Menge: 5,000 h

#### Abschnitt 02.04 Baufeld freimachen, Einbauten sichern

**02.04.0010 Schieberkappen v. Versorgungsltg. sichern**
Schieberkappen von Versorgungsleitungen, Hydranten, Gasleitungen usw. während der Bauzeit nach Wahl des AN schützen und funktionsfähig erhalten.
Die Erschwernisse während der Bauarbeiten werden gesondert vergütet.
Menge: 5,000 St

**02.04.0020 Schachtabdeckungen. sichern**
Schachtabdeckungen von Regen- und Schmutzwasserkanal während der Bauzeit nach Wahl des AN schützen und funktionsfähig erhalten.
Die Erschwernisse während der Bauarbeiten werden gesondert vergütet.
Menge: 2,000 St

**02.04.0030 Überhang in den Straßenraum einer Hecke schneiden, h = 1,0 - 1,5m**
Hecke schneiden. Schnittgut der Verwertung nach Wahl
des AN zuführen.
Gehölz Liguster
Heckenschnitt einseitg
Höhe vor dem Schnitt über 1,00 bis 1,50 m.
Überhang in den Straßenraum schneiden
Menge: 2,000 m

**02.04.0040 Bäume fällen ohne Roden DU über 0,1-0,3 m*Holz Verwert. AN S.Abr.Verwert. AN**
StL-Nr. 211060291011
Bäume fällen, höchstens 0,25 m über dem Erdboden
absägen. Gemessen wird der Durchmesser 1,00 m über dem
Erdboden. Wurzelstöcke roden bzw. ausfräsen wird gesondert vergütet.
Durchmesser über 0,10 bis 0,30 m.
Gesamtes Holz nach Wahl des AN verwerten.
Schlagabraum nach Wahl des AN verwerten.
Menge: 1,000 St

**02.04.0050 Wurzelstöcke ausfräsen DU über 0,1-0,3 m*Tiefe über30-60cm verdicht/Boden AN*Fräsgut Verw. AN**
StL-Nr. 21106022120401
Wurzelstöcke einschließlich Wurzelansätze ausfräsen.
Gemessen wird der Durchmesser der Schnittstelle des
Wurzelstocks.
Durchmesser über 0,10 bis 0,30 m.
Frästiefe über 30 bis 60 cm.
Wurzellöcher unterhalb des Planums mit geeignetem Boden
verfüllen, Boden verdichten. Boden liefern.
Fräsgut aufnehmen und nach Wahl des AN verwerten.
Menge: 1,000 St

**02.04.0060 Strauchbestand roden*verdicht/Boden AN Wst.Verw.AN*S.Abr. Verw. AN**
StL-Nr. 21106009904101
Strauchbestand und sonstiger Aufwuchs bis 0,10 m Stammdurchmesser, in 1,00 m Höhe über dem Erdboden gemessen,
mit Wurzelwerk roden. Abgerechnet wird die Fläche der
größten Ausdehnung des Strauchwerks.
Mittlere Höhe 'ca. 4,0 m;
Fläche: Grünstreifen hinter Geh- und Radweg'

Wurzellöcher unterhalb des Planums mit geeignetem Boden
verfüllen. Boden verdichten. Boden liefern.
Wurzelstöcke nach Wahl des AN verwerten.
Schlagabraum nach Wahl des AN verwerten.
Menge: 10,000 m2

**02.04.0070 Pflasterd.m.Betonpfl.-steinen aufn. 8 cm dick*ungeb. Fugenmat. ungeb. Bettung*Verwertung AN**
StL-Nr. 23115011211100
Pflasterdecke mit Pflastersteinen aus Beton aufnehmen.
Aufnehmen der Tragschicht wird gesondert vergütet.
Pflasterstein ca. 8 cm dick.
Mit Fugenfüllung aus ungebundenem Fugenmaterial.
Bettung aus ungebundenem Bettungsmaterial.
Steine und übriges Aufbruchgut nach Wahl des AN verwerten.
Menge: 105,000 m2

**02.04.0080 Pflasterd. m.Pfl.-klinker aufnehmen Dicke über 6-8 cm*ungeb. Fugenmat. ungeb. Bettung*Verwertung AN**
StL-Nr. 23115016201110
Pflasterdecke mit Pflasterklinker/-ziegel aufnehmen.
Aufnehmen der Tragschicht wird gesondert vergütet.
Dicke des Pflasters über 6 bis 8 cm.
Mit Fugenfüllung aus ungebundenem Fugenmaterial.
Bettung aus ungebundenem Bettungsmaterial.
Pflasterziegel/-klinker und übriges Aufbruchgut nach
Wahl des AN verwerten.
Menge: 20,000 m2

**02.04.0090 Plattenbelag aus Beton aufnehmen 5 cm dick*ungeb. Fugenmat. ungeb. Bettung*Verwertung AN**
StL-Nr. 23115021211300
Plattenbelag mit Platten aus Beton aufnehmen. Aufnehmen
der Tragschicht wird gesondert vergütet.
Platte ca. 5 cm dick.
Mit Fugenfüllung aus ungebundenem Fugenmaterial.
Bettung aus ungebundenem Bettungsmaterial.
Platten und übriges Aufbruchgut nach Wahl des AN verwerten.
Menge: 70,000 m2

**02.04.0100 Bordstein aufnehmen. Hochbord Beton*Fund. ü. 10-20 cm alles Verw. AN**
StL-Nr. 23115031120200
Bordstein aufnehmen.
Bordstein = Hoch- und Rundbordstein aus Beton, Breite
bis 18 cm, Höhe bis 30 cm.
Fundament aus Beton, über 10 bis 20 cm dick, aufbrechen.
Sämtliche Steine und übriges Aufbruchgut nach Wahl des
AN verwerten.
Menge: 70,000 m

**02.04.0110 Bordstein aufnehmen. Tiefbord Beton*Fund. ü. 10-20 cm alles Verw. AN**
StL-Nr. 23115031220200
Bordstein aufnehmen.
Bordstein = Tiefbordstein aus Beton, Höhe bis 30 cm.
Fundament aus Beton, über 10 bis 20 cm dick, aufbrechen.
Sämtliche Steine und übriges Aufbruchgut nach Wahl des
AN verwerten.
Menge: 65,000 m

**02.04.0120 Rinne aus Betonformst. aufnehmen Rinnenpl.12-16 cm*Breite 20-30 cm Fugenmörtel*Fund.bet. ü.10-20 Verwertung AN**
StL-Nr. 23115041621201
Rinne aus Betonformsteinen aufnehmen. Aufbruch der
Tragschicht wird gesondert vergütet.
Art = Rinnenplatte, Dicke über 12 bis 16 cm.
Breite über 20 bis 30 cm.
Mit Fugenfüllung aus hydraulisch gebundenem Fu-
genmörtel.
Fundament aus Beton/Mörtel, über 10 bis 20 cm dick,
aufbrechen.
Formsteine und Aufbruchgut nach Wahl des AN verwerten.
Menge: 70,000 m

**02.04.0130 Straßenablauf ausbauen Betonfertigteile*Tiefe bis 1,25 m StrA in bef. Fl.*Ausbau verwerten**
StL-Nr. 22110505112001
Straßenablauf einschließlich Aufsatz ausbauen. An-
schlussleitungen, die bestehen bleiben, soweit erforderlich abdichten. Das Ausbauen von Rohrleitungen wird
gesondert vergütet.
Straßenablauf aus Betonfertigteilen, vollständig ausbauen.
Ausbautiefe ab OK Aufsatz bis 1,25 m.
Straßenablauf liegt in befestigter Fläche. Aufbruch und
Erdarbeiten ausführen.
Sämtliche Ausbaustoffe verwerten nach Wahl des AN.
Menge: 3,000 St

**02.04.0140 Längsmarkierung entfernen durchg.Fstr.begr.*Breite 0,12 m Plastik*a.Asphaltdecksch. Deckenerneuerung*Abf.d. Verw.zuf.**
StL-Nr. 2113100521311001
Längsmarkierung einschl. evtl. Sperrflächenumrandung
entfernen. Abgerechnet wird der entfernte Strich, bei
Doppelstrichen zwei Striche.
Durchgehender Strich als Fahrstreifenbegrenzung.
Strichbreite = 0,12 m.
Markierungsstoffart = Plastikmasse.
Auf Asphaltdeckschicht.
Entfernen für Deckenerneuerung.
Abfall aufnehmen und nach Wahl des AN verwerten.
Menge: 1,000 m

**02.04.0150 Längsmarkierung entfernen Blockmark. 1 zu 1*Breite 0,25 m Plastik*a.Asphaltdecksch. Deckenerneuerung*Abf.d. Verw.zuf.**
StL-Nr. 2113100543311001
Längsmarkierung einschl. evtl. Sperrflächenumrandung
entfernen. Abgerechnet wird der entfernte Strich, bei
Doppelstrichen zwei Striche.
Unterbrochener Strich; Verhältnis Strich/Lücke 1 zu 1
als Fahrbahnbegrenzung (Blockmarkierung).
Strichbreite = 0,25 m.
Markierungsstoffart = Plastikmasse.
Auf Asphaltdeckschicht.
Entfernen für Deckenerneuerung.
Abfall aufnehmen und nach Wahl des AN verwerten.
Menge: 2,000 m

**02.04.0160 Asphalt fräsen ADS*Tiefe ü.8-10 cm Fahrbahn Fräsasph. verw.**
StL-Nr. 2311300510601910
Asphalt fräsen und Fräsgut aufnehmen. Anschlusskante
geradlinig auf Frästiefe herstellen. Der Schnittlinienabstand darf maximal 15 mm betragen.
Asphaltdeckschicht.
Frästiefe über 8 bis 10 cm.
Fläche = Fahrbahn.
Breite 'der Fräsfläche über 200 cm'

Fräsasphalt nach Wahl des AN verwerten.
Menge: 105,000 m2

**02.04.0170 Asphaltbefestigung aufnehmen Fahrbahn*Dicke ü. 6-12 cm Tiefe ü. 10-20 cm*Länge max. 40 cm Aufbr. Verw.**
StL-Nr. 2311303310030223
Asphaltbefestigung aufbrechen und aufnehmen. Abrechnung
erfolgt nach Abtragsprofilen.
Fläche = Fahrbahn.
Dicke der Asphaltbefestigung über 6 bis 12 cm.
Gesamtaufbruchtiefe über 10 bis 20 cm.
Aufbruchstücke zerkleinern, Kantenlängen höchstens
40 cm.
Aufbruchgut nach Wahl des AN verwerten.
Menge: 10,000 m3

**02.04.0180 Pechhaltige Befestigung aufnehmen Tragschicht*Dicke ü. 5-10 cm Fahrbahn*aufbrechen Pech beseit. ges.**
StL-Nr. 23113023203131
Pechhaltige Befestigung lösen und aufnehmen. Beschaffenheit nach Unterlagen des AG. Abrechnung erfolgt nach
Abtragsprofilen.
Tragschicht.
Dicke über 5 bis 10 cm.
Fläche = Fahrbahn.
Lösen durch Aufbrechen.
Pechhaltiges Fräsgut / Aufbruchgut beseitigen nach Un-
terlagen des AG. Entsorgen wird gesondert vergütet.
Menge: 5,000 m3

**02.04.0190 Gefährl. Abfall aus Baustelle ents. Bitumen u. Teer*Gebühr einrechn.**
StL-Nr. 1210221721
Gefährlichen Abfall aus Baustelle laden, fördern und
entsorgen. Art der Belastung und Entsorgung nach Unterlagen des AG. Entsorgungsnachweis nach Unterlagen des
AG führen.
Abgerechnet wird nach Wiegescheinen.
Kohlenteerhaltige Bitumengemische. Ab-
fallschlüsselnummer = 17 03 01.
Gebühren der Abfallentsorgung sind einzurechnen.
Menge: 13,000 t

**02.04.0200 Erschwernis infolge Einbauten Erschwer. fräsen*A.deckschicht Schächte**
StL-Nr. 231130782102
Erschwernis infolge Einbauten, Schächten und Straßenabläufen. Abgerechnet wird je Stück Einbauteil.
Erschwernis beim Fräsen.
Asphaltdeckschicht.
Schächte.
Menge: 3,000 St

**02.04.0210 Erschwernis infolge Einbauten Erschw. aufnehmen*Asphaltbefestig. Schächte**
StL-Nr. 231130783502
Erschwernis infolge Einbauten, Schächten und Straßenabläufen. Abgerechnet wird je Stück Einbauteil.
Erschwernis beim Aufnehmen.
Asphaltbefestigung.
Schächte.
Menge: 3,000 St

#### Abschnitt 02.05 Erdarbeiten, unggeb. Oberbau

**02.05.0010 Querschläge in Handschachtung**
Querschläge, Länge 2,50 m, Breite 0,6 m, Tiefe bis 1,50 m, in  Handschachtung ggf. mit Maschinenunterstützung herstellen.
Querschläge zwecks Feststellung der Lage von Kabeln, Kanälen, Leitungen und dergleichen durchführen.
Ausführung in allen Homogenbereichen.

Der Boden ist auszuheben, der Leitungsverlauf einschließlich Verlaufsrichtung ist anzuzeichnen, zu dokumentieren und elektrooptisch einzumessen. Messdaten dem AG übergeben.  Anschließend ist die Baugrube mit dem ausgehobenen Material zu verfüllen und lagenweise zu verdichten.
Gegebenenfalls erforderlicher Verbau der Baugrubenwände und  Wasserhaltung sind einzukalkulieren und werden nicht gesondert vergütet. Verbau und wasserhaltung nach Wahl des AN.
Ausführung nur auf Anweisung des AG.
Menge: 15,000 St

**02.05.0020 Kreuzungen Rohrleitung, Straßenbau, Breite bis 50 cm**
Erschwerniszulage für Arbeiten im Bereich querende Versorgungsleitungen von 45°-90° zur Straßenachse der Baugrube für den Geh- und Radweg bzw. die Fahrbahn.

Kreuzende Leitungen:
Unterschiedliche Versorgungsleitungen in unterschiedlicher Höhenlage unter anderem Gas-, Wasser-, Elt.-, Kanal-, Telekommunikations-, Haupt-, Glasfaser- und Hausanschlussleitungen.

Breite der Leitungsgruppe in der Draufsicht: bis 50 cm

In den Einheitspreis hat der AN folgende Leistungen einzukalkulieren:
- Das Aufsuchen des Kabelpaketes in maschinenunterstützter Handarbeit
- Das seitliche Ausbringen des Bodens in kreuzungsfreie Bereiche der Baugrube für das aufsuchen und unterqueren der Leitungen
- die Erschwernisse durch vorsichtige Maschinenarbeit.
- Mehraufwand durch geändertes Grabgerät am Bagger bzw. Einsatz von kleinerem Bagger / Gerät
- Alle sich aus der Unterquerung ergebenden Erschwernisse insbesondere der Handschachtung bzw. einer Kombination aus Hand- und vorsichtiger Maschinenschachtung
- Das einwandfreie Sichern, Abstützen oder Abhängen der Leitungen während der Bauzeit und die Sicherung gegen Setzungen
- Die Erschwernisse durch seitliches Verfüllen bzw. Verdichten aus den kreuzungsfreien Bereichen der Baugrube heraus
- Versorgungsleitungen sind mit mindesten 10 cm steinfreiem Sand (max. Korngröße 2 mm) zu ummanteln
- Das Einspülen von Sand als Verdichtungsverfahren wir nicht gesondert vergütet und Bedarf Zustimmung des AG
- Baugrubenverfüllungen mit Flüssigboden oder Magerbeton werden nicht gesondert vergütet. Diese Art der Verfüllung ist zu Dokumentieren.

Oberhalb der Kreuzung sind neue Trassenwarnbänder in entsprechender Farbe und Beschriftung zu liefern und zu verlegen.
Die Breite der Leitungsgruppe wird waagerecht (in der Draufsicht) von Außerkante Leitungen bis Außenkante Leitung gemessen. Bei einem Abstand der ersten Leitung von weniger als 35 cm von der Grundstücksgrenze wird von Grundstücksgrenze gemessen. Die Messung der Breite ist mittels waagerecht aufgelegter Messlatte mit E-Teilung fotografisch zu dokumentieren.

Bei einer einzelnen Leitung ist der Außendurchmesser der Leitung die anzusetzende Breite.

Höhenunterschiede der Leitungen bleiben unberücksichtigt.

Bei Abständen von > 50 cm zwischen den Leitungen werden die Kreuzungen separat abgerechnet. Jeglicher Mehraufwand zwischen zwei Kreuzungen wird nicht gesondert vergütet und ist in diese Position einzukalkulieren.
Menge: 5,000 St

**02.05.0030 Kreuzungen Rohrleitung, Straßenbau, Breite über 50 bis 100 cm**
Erschwerniszulage für Arbeiten im Bereich querende Versorgungsleitungen von 45°-90° zur Straßenachse der Baugrube für den Geh- und Radweg bzw. die Fahrbahn.

Kreuzende Leitungen:
Unterschiedliche Versorgungsleitungen in unterschiedlicher Höhenlage unter anderem Gas-, Wasser-, Elt.-, Kanal-, Telekommunikations-, Haupt-, Glasfaser- und Hausanschlussleitungen.

Breite der Leitungsgruppe in der Draufsicht: über 50  bis 100 cm

In den Einheitspreis hat der AN folgende Leistungen einzukalkulieren:
- Das Aufsuchen des Kabelpaketes in maschinenunterstützter Handarbeit
- Das seitliche Ausbringen des Bodens in kreuzungsfreie Bereiche der Baugrube für das aufsuchen und unterqueren der Leitungen
- die Erschwernisse durch vorsichtige Maschinenarbeit.
- Mehraufwand durch geändertes Grabgerät am Bagger bzw. Einsatz von kleinerem Bagger / Gerät
- Alle sich aus der Unterquerung ergebenden Erschwernisse insbesondere der Handschachtung bzw. einer Kombination aus Hand- und vorsichtiger Maschinenschachtung
- Das einwandfreie Sichern, Abstützen oder Abhängen der Leitungen während der Bauzeit und die Sicherung gegen Setzungen
- Die Erschwernisse durch seitliches Verfüllen bzw. Verdichten aus den kreuzungsfreien Bereichen der Baugrube heraus
- Versorgungsleitungen sind mit mindesten 10 cm steinfreiem Sand (max. Korngröße 2 mm) zu ummanteln
- Das Einspülen von Sand als Verdichtungsverfahren wir nicht gesondert vergütet und Bedarf Zustimmung des AG
- Baugrubenverfüllungen mit Flüssigboden oder Magerbeton werden nicht gesondert vergütet. Diese Art der Verfüllung ist zu Dokumentieren.

Diese Position bezieht sich auf den Bereich von OK ungebundener Tragschicht bis Baugrubensohle.

Oberhalb der Kreuzung sind neue Trassenwarnbänder in entsprechender Farbe und Beschriftung zu liefern und zu verlegen.
Die Breite der Leitungsgruppe wird waagerecht (in der Draufsicht) von Außerkante Leitungen bis Außenkante Leitung gemessen. Bei einem Abstand der ersten Leitung von weniger als 35 cm von der Grundstücksgrenze wird von Grundstücksgrenze gemessen. Die Messung der Breite ist mittels waagerecht aufgelegter Messlatte mit E-Teilung fotografisch zu dokumentieren.

Bei einer einzelnen Leitung ist der Außendurchmesser der Leitung die anzusetzende Breite.

Höhenunterschiede der Leitungen bleiben unberücksichtigt.

Bei Abständen von > 50 cm zwischen den Leitungen werden die Kreuzungen separat abgerechnet. Jeglicher Mehraufwand zwischen zwei Kreuzungen wird nicht gesondert vergütet und ist in diese Position einzukalkulieren.
Menge: 5,000 St

**02.05.0040 Vegetationsdecke bearbeiten**
StL-Nr. 24106103
Vegetationsdecke vor Oberbodenabtrag mindestens 15 cm
tief bearbeiten und so zerkleinern, dass keine Stücke
über 0,05 m2 verbleiben.
Menge: 10,000 m2

**02.05.0050 Oberboden abtragen*Abtrag ü. 10-30cm Oberb.Verw. AN*Abrechnung Abtrag**
StL-Nr. 24106120902101
Oberboden ggf. einschließlich Vegetationsdecke abtragen. Homogenbereiche nach Unterlagen des AG.
Homogenbereich 'H 6, EBV-Einstufung BM-F0*'

Dicke des Abtrages über 10 bis 30 cm.
Oberboden nach Wahl des AN verwerten.
Abrechnung nach Abtragsprofilen.
Menge: 3,000 m3

**02.05.0060 Handschachtung im Bereich von Baumwurzeln**
Wurzelbereich von Bäumen in Handarbeit freilegen, nach DIN 18920, Stand 2002 mit einem Schutzflies abdecken,  feuchthalten und später mit überpflasterbarem Baumsubtrat verfüllen und einschlämmen. Substrat liefern
Menge: 1,000 m3

**02.05.0070 Erdsauger**
Einsatz eines Erdsaugers für das schonende Absaugen von Erdschichten zur Verhinderung von Beschädigungen an Baumwurzeln einschließlich der Bedienung und Gestellung der Aufsicht im Stundenlohn.
Menge: 1,000 h

**02.05.0080 Wurzelbehandlung**
Im Wurzelbereich vorhandener Bäume durch Handschachung oder maschinellen Einsatz beschädigte Wurzeln ab 3 cm Durchmesser innerhalb von 24 Stunden nach der Beschädigung glatt abschneiden, Wundbereiche glätten und mit einem geeigneten Wundmittel nach Angaben des Herstellers behandeln.
Abrechnung nach Anzahl der Wurzelbereiche
Menge: 1,000 St

**02.05.0090 Oberboden liefern und andecken Seiten-/Trennstr.*Andeck. ü.25-50cm Abrechng.Auftrag**
StL-Nr. 241061605041
Oberboden liefern und profilgerecht andecken.
Andeckung auf Seitenstreifen, Trennstreifen und Verkehrsinseln.
Dicke der Andeckung über 25 bis 50 cm.
Abrechnung nach Auftragsprofilen.
Menge: 10,000 m3

**02.05.0100 Schicht ohne Bindemittel aufnehmen*n. Unterlagen AG Bstoff. Verw. AN*Abrechng. Abtrag**
StL-Nr. 22112009999541
Schicht ohne Bindemittel aufnehmen. Erschwernisse
durch Einbauten werden gesondert vergütet.
Schicht 'Quarzitschotter; Homogenbereich H1 gemäß Prüfbericht 200075-24 vom 04.11.2024)B
EBV-Einstufung: < RC-1'

Dicke 'über 5 bis 30 cm; im Mittel ca.13 cm'

Fläche 'Geh- und Radwege sowie Fahrbahn'

Baustoffgemisch nach Unterlagen des AG.
Baustoff nach Wahl des AN verwerten. Baustoff nach
Unterlagen des AG.
Abgerechnet wird nach Abtragsprofilen.
Menge: 35,000 m3
Leistungsbereichkatalog: 112

**02.05.0110 Boden bzw. Fels lösen und verwerten*profilg. lösen Planum gesondert**
StL-Nr. 21106212910200
Boden bzw. Fels aus Abtragsbereichen lösen, laden und
nach Wahl des AN verwerten. Beschreibung der Homogenbereiche nach Unterlagen des AG. Die Herstellung von Mulden und Gräben wird gesondert vergütet.
Abgerechnet wird nach Abtragsprofilen.
Homogenbereich 'aufgefüllte Sande ; Homogenbereich H3 gemäß Prüfbericht 200075-24 vom 04.11.2024)
EBV-Einstufung: BM-0'

Profilgerecht lösen.
Das Herstellen des Planums wird gesondert vergütet.
Menge: 20,000 m3

**02.05.0120 Planum herstellen Ev2 = 45 MPa**
StL-Nr. 2110624901
Planum herstellen nach Unterlagen des AG.
Verformungsmodul Ev2 = 45 MPa.
Menge: 310,000 m2

**02.05.0130 Schicht a. frostunempf. M. herst. Geh- und Radwege*u. KTS/STS*Feinanteil UF 3*Abrechng. Auftrag**
StL-Nr. 2211210122991901
Schicht aus frostunempfindlichem Material
herstellen. Erschwernisse durch Einbauten, Schächte
und Straßenabläufe werden gesondert vergütet.
In Verkehrsflächen für Geh- und Radwege.
Schicht unter Kies- oder Schottertragschicht.
Baustoffgemisch 'Frostschutzmaterial F1
Material gem. ZTV SoB-StB 20 und TL
SoB-StB 20.'

Feinanteil Kategorie UF 3.
Einbaudicke '13 cm'

Abgerechnet wird nach Auftragsprofilen.
Menge: 35,000 m3
Leistungsbereichkatalog: 112

**02.05.0140 Schottertragschicht 0/32, 15 cm dick, Gehweg**
Schotter-Splitt-Sand-Gemisch nach ZTV SoB-StB 20 liefern, profilgerecht einbauen und verdichten.

Material: Natursteinschotter

Schlagzertrümmerungswert:  SZ22 oder
Los Angeles Koeffizient:  LA 25

Die Tragfähigkeit auf dem Mineralgemisch
ist vom AN nachzuweisen.

geforderter Verformungsmodul:
Ev2  von 100 MPa (Geh- und Radweg)

Einbaudicke:  15 cm

Körnung:  0/32 mm
Feinanteil:  UF3

Infiltrationsbeiwert: ki ≥ 3×10-5 m/s

Der Infiltrationsbeiwert ist im Laufe der Bauarbeiten durch die Eigenüberwachung zu überprüfen.

Einbau unter befestigten Sickerflächen.

Ein Soll-Ist Nachweis ist zu führen.
(nur Original Wiegekarten werden anerkannt).

In Teilflächen
Menge: 270,000 m2

**02.05.0150 Erschwernis durch Einbauten b.Herst. ToB*Schächte**
StL-Nr. 2211290752
Erschwernis durch Einbauten.
Beim Herstellen von Tragschichten ohne Bindemittel.
Einbauten = Schächte.
Menge: 2,000 St
Leistungsbereichkatalog: 112

**02.05.0160 Erschwernis durch Einbauten b.Herst. ToB*Hydranten+Schiebk**
StL-Nr. 2211290751
Erschwernis durch Einbauten.
Beim Herstellen von Tragschichten ohne Bindemittel.
Einbauten = Hydranten und Schieberkappen.
Menge: 5,000 St
Leistungsbereichkatalog: 112

**02.05.0170 Plattendruckversuch, dynamisch**
Dynamischen Plattendruckversuch gemäß DIN 18134 ausführen. Auf vom AN eingebauten Materialien werden nur Versuche vergütet, die eine ausreichende Tragfähigkeit nachweisen. Der Plattendruckversuch ist in Anwesenheit des AG durchzuführen.
Menge: 2,000 St

**02.05.0180 Probefelder herstellen**
Probefelder gemäß ZTVE-StB für Aushubplanum, Frostschutzschicht und Schottertragschicht nach örtlichen Erfordernissen und Rücksprache mit dem AG anlegen
Probefelder ca. 3,00 x 3,00 m
Zur stichprobenartigen Prüfung der Anforderungen an den Oberbau mittels statischen Lastplattendruckversuch
Menge: 2,000 St

#### Abschnitt 02.06 Straßenentwässerung

**02.06.0010 Querschläge in Handschachtung**
Querschläge, Länge 2,50 m, Breite 0,6 m, Tiefe bis 1,50 m, in  Handschachtung ggf. mit Maschinenunterstützung herstellen.
Querschläge zwecks Feststellung der Lage von Kabeln, Kanälen, Leitungen und dergleichen durchführen.
Ausführung in allen Homogenbereichen.

Der Boden ist auszuheben, der Leitungsverlauf einschließlich Verlaufsrichtung ist anzuzeichnen, zu dokumentieren und elektrooptisch einzumessen. Messdaten dem AG übergeben.  Anschließend ist die Baugrube mit dem ausgehobenen Material zu verfüllen und lagenweise zu verdichten.
Gegebenenfalls erforderlicher Verbau der Baugrubenwände und  Wasserhaltung sind einzukalkulieren und werden nicht gesondert vergütet. Verbau und wasserhaltung nach Wahl des AN.
Ausführung nur auf Anweisung des AG.
Menge: 6,000 St

**02.06.0020 Kreuzungen mit Versorgungsleitungen, B = 50 cm**
Erschwerniszulage für Arbeiten im Bereich querende Versorgungsleitungen von 45°-90° zur Kanalachse der Einzel-, Doppel- bzw. Mehrfachbaugrube.

Kreuzende Leitungen:
Unterschiedliche Versorgungsleitungen in unterschiedlicher Höhenlage unter anderem Gas-, Wasser-, Elt.-, Kanal-, Telekommunikations-, Haupt-, Glasfaser- und Hausanschlussleitungen.

Breite der Leitungsgruppe in der Draufsicht: bis 50 cm

In den Einheitspreis hat der AN folgende Leistungen einzukalkulieren:
- Das Aufsuchen des Kabelpaketes in maschinenunterstützter Handarbeit
- Das seitliche Ausbringen des Bodens in kreuzungsfreie Bereiche der Baugrube für das aufsuchen und unterqueren der Leitungen
- Die  Erschwernisse für Verbau- und Wasserhaltungsarbeiten im Bereich der  kreuzenden Leitungen
- die Erschwernisse durch vorsichtige Maschinenarbeit.
- Mehraufwand durch geändertes Grabgerät am Bagger bzw. Einsatz von kleinerem Bagger / Gerät
- Alle sich aus der Unterquerung ergebenden Erschwernisse insbesondere der Handschachtung bzw. einer Kombination aus Hand- und vorsichtiger Maschinenschachtung
- Das einwandfreie Sichern, Abstützen oder Abhängen der Leitungen während der Bauzeit und die Sicherung gegen Setzungen
- Die Erschwernisse durch seitliches Verfüllen bzw. Verdichten aus den kreuzungsfreien Bereichen der Baugrube heraus
- Versorgungsleitungen sind mit mindesten 10 cm steinfreiem Sand (max. Korngröße 2 mm) zu ummanteln
- Das Einspülen von Sand als Verdichtungsverfahren wir nicht gesondert vergütet und Bedarf Zustimmung des AG
- Baugrubenverfüllungen mit Flüssigboden oder Magerbeton werden nicht gesondert vergütet. Diese Art der Verfüllung ist zu Dokumentieren.

Oberhalb der Kreuzung sind neue Trassenwarnbänder in entsprechender Farbe und Beschriftung zu liefern und zu verlegen.
Die Breite der Leitungsgruppe wird waagerecht (in der Draufsicht) von Außerkante Leitungen bis Außenkante Leitung gemessen. Bei einem Abstand der ersten Leitung von weniger als 35 cm von der Grundstücksgrenze wird von Grundstücksgrenze gemessen. Die Messung der Breite ist mittels waagerecht aufgelegter Messlatte mit E-Teilung fotografisch zu dokumentieren.

Bei einer einzelnen Leitung ist der Außendurchmesser der Leitung die anzusetzende Breite.

Höhenunterschiede der Leitungen bleiben unberücksichtigt.

Bei Abständen von > 50 cm zwischen den Leitungen werden die Kreuzungen separat abgerechnet. Jeglicher Mehraufwand zwischen zwei Kreuzungen wird nicht gesondert vergütet und ist in diese Position einzukalkulieren.
Menge: 4,000 St

**02.06.0030 Kreuzungen mit Versorgungsleitungen, B = 51 - 100 cm**
Erschwerniszulage für Arbeiten im Bereich querende Versorgungsleitungen von 45°-90° zur Kanalachse der Einzel-, Doppel- bzw. Mehrfachbaugrube.

Kreuzende Leitungen:
Unterschiedliche Versorgungsleitungen in unterschiedlicher Höhenlage unter anderem Gas-, Wasser-, Elt.-, Kanal-, Telekommunikations-, Haupt-, Glasfaser- und Hausanschlussleitungen.

Breite der Leitungsgruppe in der Draufsicht: über 50  bis 100 cm

In den Einheitspreis hat der AN folgende Leistungen einzukalkulieren:
- Das Aufsuchen des Kabelpaketes in maschinenunterstützter Handarbeit
- Das seitliche Ausbringen des Bodens in kreuzungsfreie Bereiche der Baugrube für das aufsuchen und unterqueren der Leitungen
- Die  Erschwernisse für Verbau- und Wasserhaltungsarbeiten im Bereich der  kreuzenden Leitungen
- die Erschwernisse durch vorsichtige Maschinenarbeit.
- Mehraufwand durch geändertes Grabgerät am Bagger bzw. Einsatz von kleinerem Bagger / Gerät
- Alle sich aus der Unterquerung ergebenden Erschwernisse insbesondere der Handschachtung bzw. einer Kombination aus Hand- und vorsichtiger Maschinenschachtung
- Das einwandfreie Sichern, Abstützen oder Abhängen der Leitungen während der Bauzeit und die Sicherung gegen Setzungen
- Die Erschwernisse durch seitliches Verfüllen bzw. Verdichten aus den kreuzungsfreien Bereichen der Baugrube heraus
- Versorgungsleitungen sind mit mindesten 10 cm steinfreiem Sand (max. Korngröße 2 mm) zu ummanteln
- Das Einspülen von Sand als Verdichtungsverfahren wir nicht gesondert vergütet und Bedarf Zustimmung des AG
- Baugrubenverfüllungen mit Flüssigboden oder Magerbeton werden nicht gesondert vergütet. Diese Art der Verfüllung ist zu Dokumentieren.

Oberhalb der Kreuzung sind neue Trassenwarnbänder in entsprechender Farbe und Beschriftung zu liefern und zu verlegen.
Die Breite der Leitungsgruppe wird waagerecht (in der Draufsicht) von Außerkante Leitungen bis Außenkante Leitung gemessen. Bei einem Abstand der ersten Leitung von weniger als 35 cm von der Grundstücksgrenze wird von Grundstücksgrenze gemessen. Die Messung der Breite ist mittels waagerecht aufgelegter Messlatte mit E-Teilung fotografisch zu dokumentieren.

Bei einer einzelnen Leitung ist der Außendurchmesser der Leitung die anzusetzende Breite.

Höhenunterschiede der Leitungen bleiben unberücksichtigt.

Bei Abständen von > 50 cm zwischen den Leitungen werden die Kreuzungen separat abgerechnet. Jeglicher Mehraufwand zwischen zwei Kreuzungen wird nicht gesondert vergütet und ist in diese Position einzukalkulieren.
Menge: 4,000 St

**02.06.0040 Kreuzungen mit Versorgungsleitungen, B = 101 - 150 cm**
Wie vor, jedoch Kreuzungen mit Versorgungsleitungen (Gas und Wasserleitungen) sowie Kreuzungen der Kanalleitungen, Anschlussleitungen und Formsteinzüge mit Versorgungsleitungen  herstellen.
Als ein Stück wird eine Breite bis zu 1,50 cm
angenommen.
Menge: 5,000 St

**02.06.0050 Längskreuzung**
Erschwerniszulage für den Fall, dass Ver- und / oder Entsorgungsleitungen auf größere Länge in die Baugrube fallen oder in unmittelbarer Nähe verlaufen (0° bis 44°) und nicht umgelegt werden können.
Sonst wie Position Kreuzung Einzelleitungen / Leitungsgruppen.
Ausführung in Teillängen.
Diese Position wird bis 20 cm hinter der lichten Baugrubenwand (gem. DIN EN 1610) vergütet.
Menge: 25,000 m

**02.06.0060 Leitungsgraben herstellen eing. verd. Boden*Tiefe >1,25-1,75m Rohr bis DN 150*m.Verb./+10 m3 W. lag. i./ver.o.Lz. Aushub verwerten*Abr. senkrecht**
StL-Nr. 2410820712111921
Leitungsgraben profilgerecht herstellen. Straßenaufbruch wird gesondert vergütet.
In eingebautem und verdichtetem Boden.
Grabentiefe über 1,25 bis 1,75 m.
Breite der Grabensohle für Rohr bis DN 150.
Notwendigen Verbau entsprechend statischen und konstruktiven Erfordernissen herstellen, vorhalten und
entfernen. Offene Wasserhaltung bis zu einer Pumpenleistung von 10 m3 Fördermenge und 5,00 m Förderhöhe
je Stunde und Haltung ausführen.
Aushub zur Wiederverwendung innerhalb der Baustelle
lagern, nach Verlegen der Leitung in Graben oberhalb
der Leitungszone einbauen und verdichten einschl. ggf.
erforderlicher Wasserzugabe.
Materialklasse 'BM-F0 und BM-F0*'

Zum Verfüllen nicht verwendeten Aushub nach Wahl des AN
verwerten.
Abrechnung mit senkrechten Wänden. Grabenbreite
nach DIN 18 300 ohne Berücksichtigung eines Verbaus.
Menge: 30,000 m3

**02.06.0070 Füllsand für Rohrgräben, Anschlussleitungen liefern**
Geeigneten Füllsand liefern, zur Einbaustelle transportieren und abkippen (der Einbau ist in der Rohrgrabenposition enthalten).
Natürlicher, nichtbindiger Füllsand der Bodengruppen SE, SW oder SU gemäß DIN 18 196 mit einem Größtkorn < 20 mm und max. 10 % Feinkornanteil.
Die Abrechnung erfolgt nach Auftragsprofilen.
Die Rohrgrabenbreite wird wie in der Position "Rohrgraben  herstellen für Anschlussleitungen" beschrieben für die  Füllsandabrechnung festgelegt, sofern das Aufmaß keine geringere Breite ergibt.
Menge: 10,000 m3
Leistungsbereichkatalog: S

**02.06.0080 Kunststoffrohrleitung herstellen*PP-Rohr Verb. Wahl AN*Bettung Typ 1 T ü. 1,25-1,75 m*Überdeckg.ü.1-2 m Ringst. SN 8**
StL-Nr. 2211033392112220
Entwässerungsleitung aus Kunststoffrohren nach statischen und konstruktiven Erfordernissen herstellen. An-
schluss an Schacht sowie Formstücke werden gesondert
vergütet.
Rohr DN/ID '150'

Rohr aus PP.
Rohrverbindung nach Wahl des AN.
Bettung nach DIN EN 1610, Typ 1.
Fließsohlentiefe über 1,25 bis 1,75 m.
Überdeckungshöhe über 1,00 bis 2,00 m.
Ringsteifigkeit SN 8 nach DIN EN ISO 9969.
Menge: 30,000 m

**02.06.0090 Formstück einbauen (Zul.) Bogen DN 150 Rohr DN 150**
StL-Nr. 22110368219903
Formstück in Rohrleitung einbauen. Vergütet wird der
Mehraufwand für den Einbau des Formstückes gegenüber
der bis zur Innenfläche der Sammelrohrleitung durchgemessenen Rohrleitung.
Formstück = Bogen DN/ID 150.
Rohr aus 'PP'

Durchgangsrohr DN/ID 150.
Menge: 25,000 St

**02.06.0100 Formstück einbauen (Zul.) Abzweig DN 150 Rohr DN 150**
StL-Nr. 22110368029903
Formstück in Rohrleitung einbauen. Vergütet wird der
Mehraufwand für den Einbau des Formstückes gegenüber
der bis zur Innenfläche der Sammelrohrleitung durchgemessenen Rohrleitung.
Formstück = Abzweig, Anschlussrohr DN/ID 150.
Rohr aus 'PP'

Durchgangsrohr DN/ID 150.
Menge: 3,000 St

**02.06.0110 Formstück einbauen (Zul.) Rohr DN 150**
StL-Nr. 24110369999903
Formstück in Rohrleitung einbauen. Vergütet wird der
Mehraufwand für den Einbau des Formstückes gegenüber
der bis zur Innenfläche der Sammelrohrleitung durchgemessenen Rohrleitung.
Formstück 'Überschiebmuffe, DN 150, mit Steckmuffe, einschl.  Muffendichtungsmaterial'

Rohr aus 'PP'

Durchgangsrohr DN/ID 150.
Menge: 2,000 St

**02.06.0120 Rohranschluss herstellen (Zul.) Anschluss DN 150**
StL-Nr. 221103632990
Rohranschluss an Sammelrohrleitung herstellen, An-
schluss dichten. Vergütet wird der Mehraufwand für das
Herstellen des Anschlusses einschließlich Pass- und
Sattelstücke gegenüber der bis zur Innenfläche der Sammelrohrleitung durchgemessenen Rohrleitung.
Rohr DN/ID der Anschlussleitung 150.
Anschlussleitung 'PP'

Sammelleitung 'PP DN 150
Anschluss an Abzweig herstellen.'
Menge: 1,000 St

**02.06.0130 Anschluss an vorhandene Rohrleitung**
Vorhandene Anschlussleitung aus PP DN 150 aufsuchen, freilegen und Anschlussleitung PP DN 150 anschließen.  In dieser Position werden folgende Arbeiten vergütet:

- Freilegen der vorh. Anschlussleitung
- Trennen der Leitung für den Einbau ein Abzweiges
- Aufnahme und Entsorgung alter Leitung
- Einbau eines Abzweiges
- Einbau einer Überschiebmuffe
- Anschluss der vorhandenen und neuen Ablaufeitungen an  den
  Abzweig

einschl. erforderl. Erdarbeiten
Menge: 1,000 St

**02.06.0140 Straßenablauf einbauen mit Erdarb.*Schaftkonus 11 Aufl-Ring 10b*Aufl. C 8/10,10cm Tiefe bis 1,25 m seit.lag./entf.Z0**
StL-Nr. 2211051694021191
Straßenablauf aus Betonfertigteilen einbauen. Fugen mit
Mörtel M20 dichten und glattstreichen. Aufsatz wird gesondert vergütet. Erdarbeiten ausführen.
Boden 'Boden Form 1a, Abfluss im Boden zzgl. Schaft Form 5d (570 mm hoch).'

Schaftkonus Form 11 (295 mm hoch).
Auflagering Form 10b (für rechteckige Aufsätze).
Auflager aus Beton C 8/10, 10 cm dick, herstellen.
Aushubtiefe ab OK Straßenablauf bis 1,25 m.
Homogenbereiche 'sandige Böden (Homogenbreich H3 und H9).'

Aushub seitlich lagern und zum Verfüllen verwenden.
Überschüssigen Aushub nach Wahl des AN verwerten. Zu-
ordnungswert nach LAGA = Z 0.
Menge: 4,000 St

**02.06.0150 Aufsatz f. Straßenablauf aufsetzen 300x500, D,34,5mm*Scharnier Sicher. dämpf.Einlage*Zinkeimer A 2 Höhe planmäßig*WW-Mörtel**
StL-Nr. 2211052203021112
Aufsatz für Straßenablauf aufsetzen.
Klasse D 400, 300x500, mit Schlitzweite 34,5 mm.
Aufsatz mit Scharnier und Sicherheitsverschluss.
Dämpfende Einlage.
Verzinkter Eimer, Form A 2.
Aufsatz auf planmäßige Höhe setzen.
Fuge zwischen Fertigteilen mit Mörtel WW-
Schachtkopfmörtel nach DIN 19573 herstellen, Fugen
glattstreichen.
Menge: 4,000 St

**02.06.0160 Anschluss an vorhandene Rohrleitung**
Vorhandene  Anschlussleitungen aus PVC DN 150 aufsuchen, freilegen und Anschlussleitung PP DN 150 des Straßenablaufs anschließen.
In dieser Position werden folgende Arbeiten vergütet:

- Freilegen der vorh. Anschlussleitung
- Sauberes Schneiden der vorhandenen Leitung
- Aufnahme und Entsorgung alter Leitung
- Lieferung und Einbau einer Überschiebmuffe
- Anschluss der vorh. und neuen Ablaufleitung
einschl. erforderl. Erdarbeiten in sämtlichen Homogenbereichen gem. beiligenden Bodengutachten.
Menge: 3,000 St

#### Abschnitt 02.07 Pflasterarbeiten

**02.07.0010 Fundamentgraben herstellen SoB*F-Breite bis 30cm Tiefe ü. 20-30 cm*ü. Aush. Verw. AN**
StL-Nr. 231153061131
Fundamentgraben für Einfassung, Streifen, Rinnen herstellen. Vorhandene Schichten profilgerecht lösen und
seitlich lagern. Arbeitsraum nach Setzen der Borde bzw.
Herstellen der Einfassung, Streifen, Rinnen verfüllen
und verdichten.
Vorhandene Schicht = Schicht ohne Bindemittel.
Fundamentbreite bis 30 cm.
Grabentiefe über 20 bis 30 cm.
Überschüssigen Aushub nach Wahl des AN verwerten.
Menge: 80,000 m

**02.07.0020 Fundamentgraben herstellen SoB*F-Breite ü50-70cm Tiefe ü. 20-30 cm*ü. Aush. Verw. AN**
StL-Nr. 231153061331
Fundamentgraben für Einfassung, Streifen, Rinnen herstellen. Vorhandene Schichten profilgerecht lösen und
seitlich lagern. Arbeitsraum nach Setzen der Borde bzw.
Herstellen der Einfassung, Streifen, Rinnen verfüllen
und verdichten.
Vorhandene Schicht = Schicht ohne Bindemittel.
Fundamentbreite über 50 bis 70 cm.
Grabentiefe über 20 bis 30 cm.
Überschüssigen Aushub nach Wahl des AN verwerten.
Menge: 60,000 m

**02.07.0030 Bordstein aus Beton setzen*Fuge Typ B gerader Stein*bis 10 cm unt. OK F-beton Unt. AG**
StL-Nr. 2311531199010112
Bordstein aus Beton setzen. Breite der Rückenstütze
mind. 15 cm.
Bordstein 'Buskapstein 10(18)/30/100 cm'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 55,000 m

**02.07.0040 Bordstein aus Beton setzen*Fuge Typ B gerader Stein*bis 10 cm unt. OK F-beton Unt. AG**
StL-Nr. 2311531199010112
Bordstein aus Beton setzen. Breite der Rückenstütze
mind. 15 cm.
Bordstein 'Übergangsstein Hochbord - Buskapstein 18/30/100 cm'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 4,000 m

**02.07.0050 Bordstein aus Beton setzen*Fuge Typ B gerader Stein*F-beton Unt. AG**
Bordstein aus Beton setzen ohne Betonrückenstütze.
Bordstein Winkelrandstein  30/22/40 cm, D = 8 cm
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Fundamentbeton nach Unterlagen des AG herstellen.
Menge: 80,000 m

**02.07.0060 Bordstein trennen*BSt.nassschneiden BSt. trennen**
StL-Nr. 231153269101
Bordstein auf Passmaß trennen.
Bordstein 'Winkelrandstein  30/22/40 cm, D = 8 cm'

Bordstein trennen durch Nassschneiden.
Bordstein quer trennen.
Menge: 5,000 St

**02.07.0070 Bordstein trennen*BSt.nassschneiden BSt. Gehrung tr.**
StL-Nr. 231153269102
Bordstein auf Passmaß trennen.
Bordstein 'Winkelrandstein  30/22/40 cm, D = 8 cm'

Bordstein trennen durch Nassschneiden.
Bordstein auf Gehrung trennen.
Menge: 10,000 St

**02.07.0080 Bewegungsfuge in Borden herstellen Fugenl. b. 30 cm*verf. Pflasterfm.**
StL-Nr. 2311551611
Bewegungsfuge in einer Dicke von 8 mm bis 15mm in Borden herstellen.
Fugenlänge bis 30 cm.
Verfüllen mit Pflasterfugenmasse. Unterfüllung mit Band
aus PU-Kautschuk mit Shore A-Härte (ShA) 50 +/-10, nach
DIN ISO 7619-1:2012-02.
Menge: 20,000 St

**02.07.0090 Streifen aus Betonpfl.st. herst. vor Bordsteinen*St.160/160/140 o.F., o. Vorsatz.*2-zeilig*F-Beton Unt. AG Fuge Typ B**
StL-Nr. 2311540621329210
Streifen aus Pflastersteinen aus Beton herstellen.
Oberfläche der Pflastersteine nach Unterlagen des AG.
Mehrzeiliger Streifen ist mit beidseitigen Schnurkanten
herzustellen.
Streifen als Randeinfassung vor Bordsteinen.
Format für Rastermaß des Pflastersteins = 160/160/140
mm.
Ohne Fase, ohne Vorsatzbeton.
Breite 2-zeilig.
Rückenstütze 'nicht erforderlich'

Fundamentbeton nach Unterlagen des AG herstellen.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 60,000 m

**02.07.0100 Streifen aus Betonpfl.st. herst. vor Bordsteinen*100/200/80, längs o.F., o. Vorsatz.*3-zeilig*F-Beton Unt. AG Fuge Typ B**
StL-Nr. 2311540627339210
Streifen aus Pflastersteinen aus Beton herstellen.
Oberfläche der Pflastersteine nach Unterlagen des AG.
Mehrzeiliger Streifen ist mit beidseitigen Schnurkanten
herzustellen.
Streifen als Randeinfassung vor Bordsteinen.
Format für Rastermaß des Pflastersteins = 100/200/80
mm. Verlegung längs zur Streifenrichtung.
Ohne Fase, ohne Vorsatzbeton.
Breite 3-zeilig.
Rückenstütze 'nicht erforderlich'

Fundamentbeton nach Unterlagen des AG herstellen.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 30,000 m

**02.07.0110 Bewegungsf. in Str. u. Ri. herst. Fuge in Rinnen*Breite ü. 30-40cm verf. Pflasterfm.**
StL-Nr. 231155112301
Bewegungsfuge in Streifen und Rinnen herstellen. Fugenbreite 8 mm bis 15 mm.
Fuge in Rinne.
Streifen-/Rinnenbreite über 30 bis 40 cm.
Verfüllen mit Pflasterfugenmasse. Unterfüllung mit Band
aus PU-Kautschuk mit Shore A-Härte (ShA) 50 +/-10, nach
DIN ISO 7619-1:2012-02.
Menge: 20,000 St

**02.07.0120 Pflastersteine zuarbeiten aus Beton*Dicke ü. 10-14 cm**
StL-Nr. 231151950103
Pflastersteine auf Passmaß trennen und Pflastersteine
an Kanten und Einfassungen oder an Aussparungen und
Einbauten über 1,00 m2 Einzelgröße zuarbeiten, nassschneiden oder behauen.
Das Zuarbeiten, Nassschneiden oder Behauen der Pflastersteine an Aussparungen und Einbauten bis zu 1,00 m2
Einzelgröße wird gesondert vergütet.
Art = Pflastersteine aus Beton.
Dicke über 10 bis 14 cm.
Menge: 1,000 m

**02.07.0130 Plattenbel. mit Pl. a. Bet. herst. rechtw. zum Rand**
StL-Nr. 23115202909199
Plattenbelag mit Platten aus Beton einschließlich handelsüblicher Ergänzungsplatten herstellen. Äußere Be-
schaffenheit (Oberfläche und Farbgestaltung) der Platten, Trassierung des Plattenbelages und Verlegung der
Platten im Kurvenbereich nach Unterlagen des AG.
In Flächen 'Taktiles Leitsystem, Rippenplatten;
Rippenanzahl 6'

Format für Rastermaß '30/30/8 cm, Farbe = weiß'

Platten rechtwinklig zum Rand verlegen.
Bettung aus Baustoffgemisch '2/5 mm'

Fuge 'aus Baustoffgemisch 2/5 mm'
Menge: 30,000 m2

**02.07.0140 Plattenbel. mit Pl. a. Bet. herst. rechtw. zum Rand**
StL-Nr. 23115202909199
Plattenbelag mit Platten aus Beton einschließlich handelsüblicher Ergänzungsplatten herstellen. Äußere Be-
schaffenheit (Oberfläche und Farbgestaltung) der Platten, Trassierung des Plattenbelages und Verlegung der
Platten im Kurvenbereich nach Unterlagen des AG.
In Flächen 'Begleitplatten für das taktile Leitsystem'

Format für Rastermaß '30/30/8 cm, Farbe = anthrazit, ohne Fase, mit Vorsatz, mit Abstandshaltern'

Platten rechtwinklig zum Rand verlegen.
Bettung aus Baustoffgemisch '2/5 mm'

Fuge 'aus Baustoffgemisch 2/5 mm'
Menge: 40,000 m2

**02.07.0150 Pflasterstein "Basalit Plus plan"; Gehweg**
Pflasterstein "Basalit Plus plan" liefern und als Öko-Pflaster einbauen.

Rechteckpflastersteine, mit Vorsatz, ohne Fase, mit scharfkantiger und ebener Oberfläche, mit allseitigen Verbundnocken, mit D-Punkt-Fugentechnik, EINSTEIN®-Pflastersystem, Pflastersteine aus Beton DIN EN 1338

Rastermaß (Nennmaß), Steindicke  80 mm:
210 x 140 mm (205 x 135 x 80 mm) DI

Farbe:  naturgrau 001

Pflastersteine aus Beton liefern und mit 5 mm Fugen unter Beachtung der DIN 18 318 und ZTV P-StB fachgerecht nach Verlegeplan zwischen Randeinfassungen verlegen, verfugen und abrütteln. Für die Einhaltung der Fugenbreite sind Abstandshalter zu benutzen.
Bei Anschlüssen an Rändern und Einbauten in der Pflasterdecke hat der Zuschnitt durch Nassschnitt zu erfolgen.

Bettung aus Baustoffgemisch 2/5..
Fuge mit Baustoffgemisch 2/5.
Fugenbreite: 5 mm.

Hersteller: BERDING BETON GmbH oder gleichwertig

In Verkehrsflächen für Gehwege
Steine im 1/2 Reihenverband (VM 01) verlegen.
Reihenverband quer zur Fahrtrichtung der Fahrbahn.
Menge: 210,000 m2

**02.07.0160 1- reihiger Läufer aus Pflasterstein "Basalit Plus plan"; Gehweg**
Betonsteinläufer (einreihig) auf einer 4 cm dicken verdichteten Bettung  aus einem Brechsand-Splittgemisch 2/5 mm liefern, verlegen und abrammen. Fugenfüllmaterial aus einem Brechsand-Splittgemisch 2/5 mm. Das Anpflastern evtl. vorhandener Einbauten ist einzukalkulieren.
Bettungsmaterial aus Kalkstein ist nicht erlaubt.

Rechteckpflastersteine, mit Vorsatz, ohne Fase, mit scharfkantiger und ebener Oberfläche, mit allseitigen Verbundnocken, mit D-Punkt-Fugentechnik, EINSTEIN®-Pflastersystem, Pflastersteine aus Beton DIN EN 1338

Rastermaß (Nennmaß), Steindicke  80 mm:
210 x 140 mm (205 x 135 x 80 mm) DI

Farbe:  naturgrau 001
Fugenbreite: 5 mm.

Hersteller: BERDING BETON GmbH oder gleichwertig

Verlegung zwischen Buskapstein und Begleitplatte
Menge: 55,000 m

**02.07.0170 Pflastersteine zuarbeiten aus Beton*Dicke 6-8 cm**
StL-Nr. 231151950101
Pflastersteine auf Passmaß trennen und Pflastersteine
an Kanten und Einfassungen oder an Aussparungen und
Einbauten über 1,00 m2 Einzelgröße zuarbeiten, nassschneiden oder behauen.
Das Zuarbeiten, Nassschneiden oder Behauen der Pflastersteine an Aussparungen und Einbauten bis zu 1,00 m2
Einzelgröße wird gesondert vergütet.
Art = Pflastersteine aus Beton.
Dicke 6 bis 8 cm.
Menge: 70,000 m

**02.07.0180 Platte zuarbeiten Platte aus Beton*Dicke 6 bis 8 cm**
StL-Nr. 231152220101
Platte auf Passmaß trennen und an Kanten und Einfassungen oder an Aussparungen und Einbauten über 1,00 m2
Einzelgröße zuarbeiten, nassschneiden oder behauen. Das
Zuarbeiten, Nassschneiden oder Behauen der Platten an
Aussparungen und Einbauten bis zu 1,00 m2 Einzelgröße
wird gesondert vergütet.
Art = Platte aus Beton.
Dicke 6 bis 8 cm.
Menge: 3,000 m

**02.07.0190 Pflasterd.m.Betonpfl.-steinen aufn. 10 cm dick*ungeb. Fugenmat. ungeb. Bettung**
StL-Nr. 23115011311999
Pflasterdecke mit Pflastersteinen aus Beton aufnehmen.
Aufnehmen der Tragschicht wird gesondert vergütet.
Pflasterstein ca. 10 cm dick.
Mit Fugenfüllung aus ungebundenem Fugenmaterial.
Bettung aus ungebundenem Bettungsmaterial.
Steine 'aus an die Baumaßnahme angrenzende Bestandspflasterflächen aufnehmen, seilich lagern und höhengrechtgerecht wieder verlegen.
Inklusive Herstellung eines Höhenangleichs zur ursprünglichen Höhe bis zu 10 cm.'

Pflastersteine säubern. Anteil wiederverw. Steine '90 %.
Das Verwerten der nichtwiederverwendbaren Steine und das Zuliefern neuer Pflastersteine  ist einzukalkulieren.'
Menge: 50,000 m2

**02.07.0200 Fugenpflege Betonsteinpflaster**
Ca. 3 Monate nach Verkehrsfreigabe der Pflaster- und Plattenflächen  Fugen, die nicht mehr vollständig gefüllt sind auf Anforderung des AG mit Baustoffgemisch 0/5 mm nachverfüllen.
Anschließend ist die Pflasterdecke schonend zu reinigen. Überschüssiges Material ist der Verwertung nach Wahl
des AN zuführen.
Die Verkehrssicherung erfolgt durch den AN nach rechtzeitiger Abstimmung mit der zuständigen Verkehrsbehörde(mindestens
eine Woche vor Durchführung der Arbeiten) und ist in die
Position einzurechnen. Die Fugenpflege erfolgt abschnittsweise nach Vorgabe des AG.
Menge: 280,000 m2

**02.07.0210 Schachtabdeckung des AG aufsetzen Höhe Zug um Zug*WW-Mörtel**
StL-Nr. 2211045623
Schachtabdeckung des AG, rund, mit lichter Weite bis DU
625 mm aufsetzen.
Zunächst provisorisch auflegen und entsprechend Bauablauf Zug um Zug bis auf planmäßige Höhe setzen.
Fuge zwischen Fertigteilen mit Mörtel WW-
Schachtkopfmörtel nach DIN 19573, unter Verwendung von
mindestens drei Distanzstücken entsprechender Festigkeit vollflächig herstellen, Fugen glattstreichen.
Menge: 2,000 St

**02.07.0220 Schieberkappen in Pflasterflächen einregulieren**
Schieberkappen von Versorgungsleitungen, Hydranten,
Gasleitung im Zuge der Straßenbauarbeiten
auf Gehweg- und Fahrbahnhöhe einregulieren.
Inklusive passgenaues Schneiden der angrenzenden Pflastersteine.
Ausführung in Pflasterflächen.
Menge: 5,000 St

#### Abschnitt 02.08 Ausstattung

**02.08.0010 Wartehalle liefern und aufstellen, begrüntes Dach innerhalb geschlossener Ortschaft**
Wartehalle Modell Oslo O3 UP o. gleichwertig mit Dach- begrünung liefern einschl. aller erforderlichen Erd- und Stahlbetonarbeiten zur Gründung Herstellen und abnahmefähig montieren.

3-feldrig
Abmessungen: Breite:  4.250 mm
  Tiefe:  1.800 mm
  Höhe:  2.740 mm (lichte Höhe 2.360 mm)

Fundamentplatte mind. 4220 x 1800 x 200 mm

Fertig montiert im Herstellerwerk als geschweisste Stahl/Glaskonstruktion.

Bewehrten Beton einschl. Schalung nach Unterlagen des AG herstellen. Schalung vorhalten und beseitigen.
Art der Verwendung = Stahlbeton
Druckfestigkeitsklasse C25/30
Expositionsklasse = XC2

Betonstahl entsprechend den statischen und konstruktiven Erfordernissen liefern und einbauen
Stahlsorte = BST 500 S/ M

Bei der Dimensionierung der Stützen ist eine Überpflasterung von 200 mm zu berücksichtigen.

Schneelast: Sk= 0,85 kN/m²

Wartehalle aus verzinkten Stahlprofilen und Sicherheitsglas. Tragende Rahmenkonstruktion aus Profilrohren mit Fußplatten zum Aufdübeln

4 Stück Stützen mit Fußplatte zum Aufdübeln.

3 Rückwände, 1 Seitenwand links und 1 Seitenwand rechts aus Einscheibensicherheitsglas (ESG) glashell mit Glashaltern befestigt. 8 mm Stärke

Frontseite offen

Flachdach aus umlaufendem Abkantprofil (180 mm), nach oben abgeschrägt, mit innenliegender, bitumierter Wasserrinne und Eindeckung aus Profilblech (ohne Pfetten)
Entwässerung durch die hinteren Eckpfosten
(Wasseraustritt ca. 120 mm über dem Boden).

Korrosionsschutz:
Die gesamte Konstruktion ist verzinkt, grundiert und farbbeschichtet bzw. mit umweltfreundlichem Zweikomponentenlack lackiert.
Dachblech (Untersicht): RAL 9002 rauweiß
Stahlkonstruktion:  RAL 7035 lichtgrau

Aus technologischer Sicht wird empfohlen, vor dem Einsetzen der Glaselemente die hergestellte Pflasterbefestigung einzuschlämmen und abzurütteln.
Mehrleistugen infolge Nichteinhaltung dieses Hinweises werden nicht vergütet.

Die Wartehalle ist mit einer extensiven Dachbegrünung auszustatten. Hierbei ändern sich die Abmessungen der Wartehalle, da die Konstruktion entsprechend verstärkt werden muss. Die Montage der Dachbegrünung am Ort ist zu berücksichtigen und einzurechnen.

Dachbegrünung
Modell Optigrün Modelldach Sedumbox
vorgegrünter Kunststoffträger
mit 8 cm Extensiv Einschichtsubtrat
und vorkultivierter Sedum Vegetation (ca. 3 - 5 Arten)
Gewicht wassergesättigt 88 kg/ m²
Menge: 1,000 St

**02.08.0020 Bedrucktes Sicherheitsglas liefern und montieren (Zulage)**
Bedrucktes Sicherheitsglas (5 Scheiben je Wartehalle) für die jeweilige Wartehhalle (als Zulage zur vorherigen Position) liefern und montieren.

Bedrucktes Sicherheitsglas als ESG
"Die Erkennbarkeit von transparenten Flächen ist gemäß DIN 18040-3:2014-12 Abschnitt 4.3 sicherzustellen.
Die Ausführung der Kontrastmarkierungen erfolgt nach DIN 32975 mit zwei horizontalen Markierungszonen in 85-105 cm und 140-160 cm Höhe über Oberkante Boden, die Markierungshöhe beträgt 5 - 10 cm."

Design 163 der Fa. WSM oder gleichwertig

Farbe:  Weiß, ähnlich RAL 9010
Menge: 1,000 St

*Hinweis*
Hinweis
Die Wartehalle mit Fahrradunterstand und Einhausung für die Abluftanlage der Schmutzwasserpumpstation soll sich an der Gestaltung der Wartehalle der Position "Wartehalle liefern und aufstellen,begrüntes Dach innerhalb geschlossener Ortschaften" orientieren, abgestimmt auf die erforderlichen Maße bedingt durch die Dimensionierung der Abluftanlage. Im Bereich der Abluftanlage ist eine Holzverkleidung vorzusehen.
Wenn die Konstrution aufgestellt wird, ist die Abluftanlage schon vorhanden. Die sich daraus ergebenden Schwierigkeiten sind in die Positionen "Fundamente Wartehalle mit Fahrradunterstand herstellen" und "Wartehalle mit Fahrradunterstand und Einhausung für Abluftanlage liefern und aufstellen" einzukalkulieren.
Im Bereich der Wartehalle und des Fahrradzunterstandes soll eine Fundamentplatte hergestellt werden. Im Bereich der Abluftanlage ist ein Streifenfundament vorgesehen, da die Abluftanlage auf einer Fundamentplatte errichtet wird, deren Oberkante höhengleich mit dem geplanten Pflaster ist. Das Streifenfundament für die Einhausung der Abluftanlage muss deshalb vor dem Bau der Abluftanlage erfolgen, hier ist eine Abstimmung mit dem Unternehmer der Baumaßnahme "Innenstadt am Wasser" erforderlich. Die sich daraus ergebenden Schwierigkeiten sind in die Position  "Wartehalle mit Fahrradunterstand und Einhausung für Abluftanlage liefern und aufstellen" einzukalkulieren.

**02.08.0030 Fundamente Wartehalle mit Fahrradunterstand herstellen**
Fundamentplatte für 3-feldrige Wartehallemit Fahrradunterstand  herstellen.
Druckfestigkeitsklasse C25/30, konstruktiv bewehrt.
Expositionsklasse = XC2
Fundamente in Ortbetonbauweise.
Inklusive Herstellen und Rückbau der Schalung.
Inklusive aller erforderlichen Erdarbeiten.
Betonstahl entsprechend den statischen Erfordernissen liefern und einbauen
Stahlsorte = BSF 500 S / M

Fundamentplatte mind.
8990 x 2500 x 200mm
Menge: 1,000 St

**02.08.0040 Wartehalle mit Fahrradunterstand und Einhausung für Abluftanlage liefern und aufstellen**
Wartehalle mit Fahrradunterstand  und Einhausung für Abluftanlage liefern und nach Herstellervorshrift aufstellen einschl. aller erforderlichen Erd- und Fundamentarbeiten.

Wartehalle mit Fahrradunterstand
Abmessungen: Breite:  8.991 mm
  Tiefe:  2.500 mm
  Höhe:  3.000 mm (lichte Höhe 2.820 mm)
Bei der Dimensionierung der Stützen wird eine Überpflasterung von 200 mm berücksichtigt! bestehend aus 2 Einheiten (1 x 5.330 x 2.500 x 2.800 mm / 1 x 3.661 x 2.500 x 2.800 mm)

Einhausung Abluftanlage
Abmessungen: Breite:  4.500 mm
  Tiefe:  2.500 mm
  Höhe:  3.000 mm (lichte Höhe 2.820 mm)

Schneelast: Sk= 1,40 kN/m²
Windlast: Die Konstruktion ist zulässig für die Windlastzonen I-II
Wartehalle und Fahrradunterstand aus verzinkten Stahlprofilen und Sicherheitsglas, Abluftanlageneinhausung aus verzinktenstahlprofilen und Wandfüllung aus Holzbelattung. Tragende Rahmenkonstruktion aus Profilrohren.
Flachdach (pfettenloses Dachsystem) aus umlaufendem Abkantprofil (200 mm) mit innenliegender, bitumierter Wasserrinne. Dacheindeckung aus Profilblech beidseitig bandverzinkt und farbbeschichtet ähnlich RAL 9002 Grauweiß. Im Bereich der Abluftanlage ist eine kreisrunde Aussparung im Dach von ca. 48 cm im Durchmesser für das Abluftrohr vorzusehen.
Die Entwässerung erfolgt durch zwei Pfosten mittels Wasserspeier zur
Rückseite (Wasseraustritt bei 200 mm Überpflasterung ca. 50 mm über dem Boden).

Wartehalle mit Fahrradunterstand
9 Pfosten QR 80 mit Fußplatten zum Aufdübeln.
alle Fußplatten nach innen eingerückt!
Inkl. Bodenbefestigungsmaterial (Dübel) aus Edelstahl.

Einhausung Abluftanlage
7 Pfosten QR 89 zum Aufdübeln ein Streifenfundament
alle Fußplatten nach innen eingerückt!
Inkl. Bodenbefestigungsmaterial (Dübel) aus Edelstahl.
Streifenfundament nach statischen Erfordernissen herstellen

Wartehalle mit Fahrradunterstand
ohne Seitenwände links (1147 mm)
4 Rückwände (1250 mm) (linke Einheit),
2 Seitenwände rechts (1147 mm)
3 Windfangelemente rechts (1147 mm) (rechte Einheit)
aus Einscheibensicherheitsglas (ESG) glashell mit Glashaltern befestigt.
Der Eingang erfolgt über die Vorderseite, ca. 5.090 mm sowie Rückseite, rechte Einheit ca. 3.501 mm.

Einhausung Abluftanlage
Wandelement:
Breite: ca. 1420 mm
Höhe: ca. 2750 mm
Wandfüllung: Holzbelattung Eiche, waagerecht.
  Anzahl ca. 14 Stück
Wandelement wird an den Stützen mit Stahlwinkeln befestigt.

Tür:
Schiebetür, einteilig
mit Holzbelattung, waagerecht
Mit Laufrollen, verblendet. Tür inklusive Beschlagsgarnitur aus Aluminium, standardmäßig vorbereitet für den Einbau eines Schließzylinders 30/30.

Detailinformationen
Holzart : Eiche
Oberfläche Stahlteile : feuerverzinkt und pulverbeschichtet
Türbreite Achsmaß : 1500 mm
Höhe : 2000 mm
Lichte Türhöhe : 2130 mm
Lichte Türbreite : 1230 mm

Korrosionsschutz: Die gesamte Konstruktion ist verzinkt, grundiert und farbbeschichtet bzw. mit umweltfreundlichem Zweikomponentenlack lackiert.
Korrosivitätsschutzklasse: C3 medium (Korrosivität in Anlehnung an DIN EN ISO 12944-2).
Dachblech (Untersicht): RAL 9002 Grauweiß
Stahlkonstruktion:  RAL nach Wahl (ausgenommen sind Perl- und Signalfarben)
Menge: 1,000 St

**02.08.0050 Bedrucktes Sicherheitsglas liefern und montieren (Zulage)**
Bedrucktes Sicherheitsglas (9 Scheiben für Wartehalle mit Fahrradunterstand, als Zulage zur vorherigen Position) liefern und montieren.

Bedrucktes Sicherheitsglas als ESG
"Die Erkennbarkeit von transparenten Flächen ist gemäß DIN 18040-3:2014-12 Abschnitt 4.3 sicherzustellen.
Die Ausführung der Kontrastmarkierungen erfolgt nach DIN 32975 mit zwei horizontalen Markierungszonen in 85-105 cm und 140-160 cm Höhe über Oberkante Boden, die Markierungshöhe beträgt 5 - 10 cm."

Design 163 der Fa. WSM oder gleichwertig

Farbe:  Weiß, ähnlich RAL 9010
Menge: 1,000 St

**02.08.0060 Konstruktionszeichnung**
Erstellung einer Konstruktionszeichnung für den Unterstand der  Position "Wartehalle mit Fahrradunterstand und Einhausung für Abluftanlage liefern und aufstellen"  in  2-facher mit Detailzeichnungen und Schnitten erstellen und dem AG in geprüfter Form vorlegen.
Gegebenfalls erforderliche örtliche Aufnahmen werden nicht gesondert berechnet und vergütet.
Die pausfähigen Orginale gehen in Eigentum des AG über.
Menge: 1,000 St

**02.08.0070 Statik erstellen**
Erstellung der prüffähigen statischen Berechnung für den Unterstand der Position "Wartehalle mit Fahrradunterstand und Einhausung für Abluftanlage liefern und aufstellen"  in  2-facher Ausfertigung.
Statik aufstellen und vor Ausführung dem AG in geprüfter Form vorlegen.
Die Prüfung der Statik ist in den Einheitspreis einzurechnen  und wird nicht gesondert vergütet.
Gegebenfalls erforderliche örtliche Aufnahmen werden nicht gesondert berechnet und vergütet.
Die pausfähigen Orginale gehen in Eigentum des AG über.
Menge: 1,000 St

**02.08.0080 Dachbegrünung**
Dachbegrünung, passend zu den Wartehallen der Position "Wartehalle mit Fahrradunterstand und Einhausung für Abluftanlage liefern und aufstellen" liefern und fachgerecht nach Herstellerangabe herstellen.

Dachbegrünungssystem bestehend aus einer Wanne (0,10 m²), Höhe ca. 85 mm
Bepflanzung: bis zu 16 verschiedene robuste Sedumarten
Pflanzdichte bei Auslieferung: ca. 95%
Gewicht wassergetränkt max. 7,0 kg (70 kg je m²)

Hersteller
WSM  Walter Solbach Metallbau GmbH
Industriestraße 20
51545 Waldbröl

oder gleichwertig
Menge: 35,000 m2

**02.08.0090 Sitzbank liefern und in Wartehalle einbauen**
Sitzbank für Wartehalle liefern und fachgerecht nach Herstellerangaben aufstellen einschl. aller erforderlichen Arbeiten.
Design-Sitzbank RELAX NATURE II - 2000 oder gleichwertig
Abmessungen Sitzfläche: 2000x280 mm
Die Sitzfläche besteht aus robustem langlebigen Eichenholz, das jeglichen Wettereinflüssen trotzt.
Mit den an der Bank angebrachten höhenverstellbaren Stützen können vor Ort herrschende Gefälle problemlos ausgeglichen werden. So kann eine ebene Sitzfläche garantiert werden. Ein Niveauausgleich ist bis zu einem Unterschied von 110 mm möglich. Die Sitzfläche ist
in der Höhe einstellbar.
Die Metallteile sowie Pfosten und die Unterkonstruktion sind verzinkt und farbbeschichtet
in RAL 7016 Anthrazitgrau.
Menge: 2,000 St

**02.08.0100 Abfallbehälter liefern und einbauen, mit Ascherschacht**
Hängeabfallbehälter aus Stahlblech, verzinkt und lackiert mit ca. 70 Liter Füllvolumen liefern und an Rohrpfosten montieren.
Schloß vorne.

Behältermaße: H x B x T: 680 x 446 x 363 mm
Einwurf: H x B: 118 x 180 mm
Füllvolumen: 70 Liter
Farbe: Ral 2000

Behältermaterial:
Materialstärke:
Rumpf 1,25 mm
Rumpf-Rückseite Versteifung mit Hutprofil 1,50 mm dick
Haube 1,50 mm
Bodenklappe 1,25 mm
Scharnier 3,00 mm
Schlosshaken 4,00 mm
Halterprofil 2,50 mm

Materialspezifikation:
Das verwendete Material für Haube, Behältermantel,  Bodenklappe und Halter ist nach DIN EN 10130 auszuführen

Korrosionsschutz:
Der gesamte Behälter ist nach dem Verfahren der DIN EN ISO 1461 im Einzelstück-Tauchverfahren herzustellen.
Die Lackschicht ist im Pulverbeschichtungsverfahren aufgebracht und vervollständigt somit die Oberflächenbeschichtung im Duplexverfahren. Sie stellt einen optimalen Korrosionsschutz sicher.

Einwurföffnung:
Umlaufende Sicke zur Versteifung des Einwurfbereiches.
Sicke verläuft ca.1 cm nach innen, um Verletzungsgefahr beim Einwurf auszuschließen.
Linksseitig in der Einwurföffnung ist ein Aschereinwurf mit Schacht mit Ausdrückfläche zu integrieren.
Der Ascherschacht ist bis zur Bodenklappe zu führen und trennt die eingeworfenen Zigarettenkippen vom restlichen Abfall.
Die Einwurföffnung ist rechteckig Maße: Breite 180 mm und Höhe 118 mm.

Schweißverfahren Rumpf/Haube:
Haube und der Rumpf sind überlappt und rundherum Punktverschweißt.
Punktschweißung darf den Mittenabstand von 6 mm nicht überschreiten.

Behälterrand:
Behälterrand an der unteren Seite ist um 8 mm nach außen zu stellen, um eine einfache Aufnahme der Bodenklappe zu erzielen.

Halter:
Halter ist mittig auf der Rückseite des Behälters zu positionieren
Halterprofil ist mit Hutprofilen direkt auf dem Mantel des Behälters anzubringen.
Der Behälterhalter weist 6 paar Langlöcher (7 mm x 32mm) zur Bandbefestigung auf.

Scharnierbolzen:
Als Scharnier ist ein Bolzen ISO2341-A- 8x118 in verzinkter Ausführung einzusetzen.
Dieser steht in Frontalansicht hinten rechts aus dem Halter raus. Dieser Überstand wird mit einem verzinkten Distanzrohr Ø 12 x 1,5 x 54 verblendet und mit einer verzinkten Schnellbefestigerkappe gesichert.

Behälterschloss:
Dreikant-Kasten-Schnapp-Schloss.
Schloss wird von Innen angeschraubt. Schrauben dürfen von außen nicht sichtbar sein.
Führung des Schlosshakens muss vor dem Auftreffen auf den Schließhaken des Schlosses realisiert werden.
Die inneren geraden Flächen der seitlichen Führungen müssen mindestens gleichlang dem Schließhaken sein.
Schließhakenstärke des Schlosses mind. 5,00 mm.
Schloss ist verzinkt und umlaufend kastenförmig verschlossen.
Materialstärke des Schlossmantels 2 mm.
Die Federkraft des Schlosshakens beträgt mind. 39 N.
Seitliche Schlossführungen in gekanteter Winkelform ausgeführt.
Dreikantantrieb nach DIN 2242.
Das Schloss ist wartungsfrei.

Schlüssel:
Pro Abfallbehälter ist ein Stahlguss-Drei-Kant-Steckschlüssel (9mm Schenkelmaß) nach DIN 22417 in L-Form (Schlüssellänge 90mm, Grifflänge: 110mm) mit Ringloch beizulegen.

Bodenklappe:
Bodenklappe ist als Wanne auszuführen und muss eine Tiefe von mindestens 30 mm aufweisen.
Menge: 2,000 St

**02.08.0110 Einbau u, Lieferung von Fahrradständern Hochstellung**
Einbau und Lieferung von Fahrradständern
der Firma Rasti.
Modell "Kappa".
Artikelnr.: F05412
oder gleichwertig

Fahrrad-Einzelständer, Erdbefestigung (zum
Einbetonieren), Hochstellung, für Räder bis 60 mm
Reifenbreite geeignet. Stahlkonstruktion
feuerverzinkt, Gewicht 13 kg, Radhalterung aus
Rundstahl Ø 16 mm.
Deutsches Patent DE4407062. Fahrradparker mit
ADFC-Empfehlung! Prüf-Nr. Q0904.

Einschließlich Betonfundament (Einzelfundamente)
Größe = 50 x 40 x 50 cm (L/B/T)

Erforderliche Erdarbeiten für das Herstellen des Betonfundamentes, einschließlich Entsorgung des Aushubmaterials sind einzukalkulieren.
Menge: 2,000 St

**02.08.0120 Einbau u, Lieferung von Fahrradständern Tiefstellung**
Einbau und Lieferung von Fahrradständern
der Firma Rasti.
Modell "Kappa".
Artikelnr.: F05408
oder gleichwertig

Fahrrad-Einzelständer, Erdbefestigung (zum
Einbetonieren), Tiefstellung, für Räder bis 60 mm
Reifenbreite geeignet. Stahlkonstruktion
feuerverzinkt, Gewicht 11 kg, Radhalterung aus
Rundstahl Ø 16 mm.
Deutsches Patent DE4407062. Fahrradparker mit
ADFC-Empfehlung! Prüf-Nr. Q0904.

Einschließlich Betonfundament (Einzelfundamente)
Größe = 50 x 40 x 50 cm (L/B/T)

Erforderliche Erdarbeiten für das Herstellen des Betonfundamentes, einschließlich Entsorgung des Aushubmaterials sind einzukalkulieren.
Menge: 4,000 St

**02.08.0130 Haltestellenschild aufstellen**
Haltestellenschild einschl. Mast aufstellen. Fundament herstellen einschl. aller erforderlichen Erdarbeiten.

Fundament inkl. Bodenhülse mit Verdrehsicherung als komplette Leistung liefern und herstellen
Für Rundmast, Stahlrohr: 7 6,1 x 3 ,2 mm
Bodenhülse Guss d= 76 kplt. mit Spannmutter und Kunststoff-
Klemmring, Länge: 500 mm,
Rohrdurchmesser: für vorher beschriebenen Mast

Fundamentgröße: 85 x 85 x 50 cm, Beton C 20/25
Einbau 10 cm unter OK Pflaster
die Anpflasterung an die Aufstellvorrichtung ist einzurechnen
Menge: 2,000 St

**02.08.0140 Haltestellenschild abbauen und transportieren**
Vorhandenes Haltestellenschild  der provisorischen Bushaltestelle mit Aufstellvorrichtung abbauen einschl. aller erforderlichen Pflaster und- Erdarbeiten.
.
Schildgröße bis 1,1 m2.
Aufstellvorrichtung = Rohrpfosten, DU bis 76,1 mm abbauen.
Halstestellenschild  1 x gebogener Stahlrohrrahmen
S2 35 JR G 2 - feuerverzinkt,
mit angeschweißtem Adapter zur Mastbefestigung mittig
Schild neben der Fahrbahn in befestigter Fläche.
Wiederverwendbare Stoffe säubern, laden und zur Baustelle transportieren, Transportentfernung ca. 300 m einfache Fahrt Abbruchgut einschl. Fundamente einer Verwertung nach
Wahl des AN zuführen.
Entstehende Vertiefungen mit natürlichem, nichtbindigen Füllsand der Bodengruppen  SW oder GW gemäß DIN 18 196 mit einem Größtkorn < 20 mm und max. 10 % Feinkornanteil bis auf Planumshöhe verfüllen und verdichten. Boden liefern.
Menge: 2,000 St

**02.08.0150 Kabelschutzrohr liefern/einbauen KSR endlos d110*PE-HD-Rohr Überdeckung 10cm*Stahldraht einz.**
Kabelschutzrohr, einschl. fester Rohrverbindung einbauen.
Rohröffnungen dicht verschließen. Erschwernisse durch vorhandene Leitungen werden nicht gesondert vergütet.
Abgerechnet wird nach Länge in der Achse der Rohrleitung.
Material = PE  Rohr DN 110  flexibles Kabelschutzrohr aus PE, in Verbundrohrbauweise (innen glatt, außen profiliert) gemäß DIN 16961 und DIN EN 50086-2-4, Ringlänge 25 bzw. 50 m, mit integrierter Einzugschnur zum Einziehen eines Kabelzug-drahtes bzw. -seiles.
Verlegeart= Einrohrig  mit Sandummantelung
Verzinkten runden Stahldraht, Durchmesser mind. 3mm
Mit je 2m Überstand einziehen.
Inklusive aller Erdarbeiten in einer Breite von 0,40 bis 0,80 m und einer Aushubtiefe von 0,60 bis 1,0 m für Kabel- bzw. Leitungsgräben ausheben.
Die verdrängten Bodenmassen sind einer
Verwertung nach Wahl des AN zuzuführen.
Menge: 80,000 m

**02.08.0160 Leitungswarnband**
Warnband gelb, ca. 40 mm breit mit der Aufschrift in schwarz
"Achtung Kabel" liefern.
Warnband in halber Grabentiefe verlegen.
Menge: 80,000 m

**02.08.0170 Kabelschacht liefern und setzen**
Klein-Abzweigkasten 30 x 30 cm im Lichten
aus Stahlbetonfertigteilen ≥ C 35/45 DIN 1045
Bemessen nach DIN Fachbericht 101 für Einwirkungen aus:
- Straßenverkehr (max. 100 kN Radlast)
DIN 4085 “Berechnung des Erddrucks”.

Bestehend aus:
1 Bodenplatte, 8,5 cm (33 kg)
1 Kastenrahmen, 28,5 cm (45 kg)
1 Zwischenrahmen, 28,5 cm (57 kg)
Schachtabdeckung 30/30 cm i. L. bestehend aus:
Auspflasterbare Schachtabdeckung ohne Entlüftung,
tauchbeschichtet, Pflastertiefe ca. 9,5 cm,
Rahmenhöhe 17 cm
Die Fugen zwischen den Bauteilen sind mit Möfix (bauamtlich zugelassener Schachtbaumörtel)
oder mit Zementmörtel (MG III) nach DIN 1045 Abschnitt 6.7.1 auszubilden.

Bettung aus Kiessand oder gleichwertigem Material, 20 cm dick, herstellen.
Inklusive aller Erdarbeiten in Böden der Homogenbereiche H3
Menge: 2,000 St

**02.08.0180 Kreuzungen Leitungsgraben, Breite bis 50 cm**
Erschwerniszulage für Arbeiten im Bereich querende Versorgungsleitungen von 45°-90° zur Achse des Leitungsgrabens des Leerohrs.

Kreuzende Leitungen:
Unterschiedliche Versorgungsleitungen in unterschiedlicher Höhenlage unter anderem Gas-, Wasser-, Elt.-, Kanal-, Telekommunikations-, Haupt-, Glasfaser- und Hausanschlussleitungen.

Breite der Leitungsgruppe in der Draufsicht: bis 50 cm

In den Einheitspreis hat der AN folgende Leistungen einzukalkulieren:
- Das Aufsuchen des Kabelpaketes in maschinenunterstützter Handarbeit
- Das seitliche Ausbringen des Bodens in kreuzungsfreie Bereiche der Baugrube für das aufsuchen und unterqueren der Leitungen
- die Erschwernisse durch vorsichtige Maschinenarbeit.
- Mehraufwand durch geändertes Grabgerät am Bagger bzw. Einsatz von kleinerem Bagger / Gerät
- Alle sich aus der Unterquerung ergebenden Erschwernisse insbesondere der Handschachtung bzw. einer Kombination aus Hand- und vorsichtiger Maschinenschachtung
- Das einwandfreie Sichern, Abstützen oder Abhängen der Leitungen während der Bauzeit und die Sicherung gegen Setzungen
- Die Erschwernisse durch seitliches Verfüllen bzw. Verdichten aus den kreuzungsfreien Bereichen der Baugrube heraus
- Versorgungsleitungen sind mit mindesten 10 cm steinfreiem Sand (max. Korngröße 2 mm) zu ummanteln
- Das Einspülen von Sand als Verdichtungsverfahren wir nicht gesondert vergütet und Bedarf Zustimmung des AG
- Baugrubenverfüllungen mit Flüssigboden oder Magerbeton werden nicht gesondert vergütet. Diese Art der Verfüllung ist zu Dokumentieren.

Oberhalb der Kreuzung sind neue Trassenwarnbänder in entsprechender Farbe und Beschriftung zu liefern und zu verlegen.
Die Breite der Leitungsgruppe wird waagerecht (in der Draufsicht) von Außerkante Leitungen bis Außenkante Leitung gemessen. Bei einem Abstand der ersten Leitung von weniger als 35 cm von der Grundstücksgrenze wird von Grundstücksgrenze gemessen. Die Messung der Breite ist mittels waagerecht aufgelegter Messlatte mit E-Teilung fotografisch zu dokumentieren.

Bei einer einzelnen Leitung ist der Außendurchmesser der Leitung die anzusetzende Breite.

Höhenunterschiede der Leitungen bleiben unberücksichtigt.

Bei Abständen von > 50 cm zwischen den Leitungen werden die Kreuzungen separat abgerechnet. Jeglicher Mehraufwand zwischen zwei Kreuzungen wird nicht gesondert vergütet und ist in diese Position einzukalkulieren.
Menge: 5,000 St

**02.08.0190 Kreuzungen Rohrleitung, Kanalbau, Breite über 50 bis 100 cm**
Erschwerniszulage für Arbeiten im Bereich querende Versorgungsleitungen von 45°-90° zur Achse des Leitungsgrabens des Leerohrs

Kreuzende Leitungen:
Unterschiedliche Versorgungsleitungen in unterschiedlicher Höhenlage unter anderem Gas-, Wasser-, Elt.-, Kanal-, Telekommunikations-, Haupt-, Glasfaser- und Hausanschlussleitungen.

Breite der Leitungsgruppe in der Draufsicht: über 50  bis 100 cm

In den Einheitspreis hat der AN folgende Leistungen einzukalkulieren:
- Das Aufsuchen des Kabelpaketes in maschinenunterstützter Handarbeit
- Das seitliche Ausbringen des Bodens in kreuzungsfreie Bereiche der Baugrube für das aufsuchen und unterqueren der Leitungen
- die Erschwernisse durch vorsichtige Maschinenarbeit.
- Mehraufwand durch geändertes Grabgerät am Bagger bzw. Einsatz von kleinerem Bagger / Gerät
- Alle sich aus der Unterquerung ergebenden Erschwernisse insbesondere der Handschachtung bzw. einer Kombination aus Hand- und vorsichtiger Maschinenschachtung
- Das einwandfreie Sichern, Abstützen oder Abhängen der Leitungen während der Bauzeit und die Sicherung gegen Setzungen
- Die Erschwernisse durch seitliches Verfüllen bzw. Verdichten aus den kreuzungsfreien Bereichen der Baugrube heraus
- Versorgungsleitungen sind mit mindesten 10 cm steinfreiem Sand (max. Korngröße 2 mm) zu ummanteln
- Das Einspülen von Sand als Verdichtungsverfahren wir nicht gesondert vergütet und Bedarf Zustimmung des AG
- Baugrubenverfüllungen mit Flüssigboden oder Magerbeton werden nicht gesondert vergütet. Diese Art der Verfüllung ist zu Dokumentieren.

Diese Position bezieht sich auf den Bereich von OK ungebundener Tragschicht bis Baugrubensohle.

Oberhalb der Kreuzung sind neue Trassenwarnbänder in entsprechender Farbe und Beschriftung zu liefern und zu verlegen.
Die Breite der Leitungsgruppe wird waagerecht (in der Draufsicht) von Außerkante Leitungen bis Außenkante Leitung gemessen. Bei einem Abstand der ersten Leitung von weniger als 35 cm von der Grundstücksgrenze wird von Grundstücksgrenze gemessen. Die Messung der Breite ist mittels waagerecht aufgelegter Messlatte mit E-Teilung fotografisch zu dokumentieren.

Bei einer einzelnen Leitung ist der Außendurchmesser der Leitung die anzusetzende Breite.

Höhenunterschiede der Leitungen bleiben unberücksichtigt.

Bei Abständen von > 50 cm zwischen den Leitungen werden die Kreuzungen separat abgerechnet. Jeglicher Mehraufwand zwischen zwei Kreuzungen wird nicht gesondert vergütet und ist in diese Position einzukalkulieren.
Menge: 5,000 St

#### Abschnitt 02.09 Vegetationsarbeiten

**02.09.0010 Vegetationsfläche vorbereiten Tiefe 20 cm**
StL-Nr. 2110710490992000
Vegetationsfläche mit einer Neigung flacher als 1:4
vorbereiten. Boden lockern, Rand- und Restflächen bearbeiten.
Fläche 'Beet im Gehweg'

Boden 'Staudensubstrat'

Lockerungstiefe ca. 20 cm.
Menge: 20,000 m2

**02.09.0020 Rindenhumus liefern und aufbringen 50 l/m², D = 5 cm**
Rindenhumus, gütegesichert, in Pflanzflächen als Abdeckung der Vegetationstragschicht aufbringen.

Menge ca. 50 l/m²
Auftragdicke 5 cm

Lieferscheine sind vorzulegen.
Menge: 1,000 m3

**02.09.0030 Einzelgehölz wässern*12 Wässerungsg.*Fertigst.pflege**
StL-Nr. 211076049591
Einzelgehölz wässern, Wasser liefern. Bodenart, Exposition und Standort nach Unterlagen des AG. Wurzelraum
ausreichend durchfeuchten. Abgerechnet wird die Wässerung des Einzelgehölzes pro Jahr.
Gehölz 'Sträucher 2 bis 3 x verpflanzt, Höhe 60 - 80 cm'

Anzahl der Wässerungsgänge pro Jahr = 12.
Mindestwassermenge je Pflanze pro Wässerungsgang '30l'

Während der Fertigstellungspflege.
Menge: 6,000 St

**02.09.0040 Einzelgehölz wässern*12 Wässerungsg.*E.-pflege 1. Jahr**
StL-Nr. 211076049592
Einzelgehölz wässern, Wasser liefern. Bodenart, Exposition und Standort nach Unterlagen des AG. Wurzelraum
ausreichend durchfeuchten. Abgerechnet wird die Wässerung des Einzelgehölzes pro Jahr.
Gehölz 'Sträucher 2 bis 3 x verpflanzt, Höhe 60 - 80 cm'

Anzahl der Wässerungsgänge pro Jahr = 12.
Mindestwassermenge je Pflanze pro Wässerungsgang '30 l'

Während der Entwicklungspflege im 1. Pflegejahr.
Menge: 6,000 St

**02.09.0050 Einzelgehölz wässern*10 Wässerungsg.*E.-pflege 2. Jahr**
StL-Nr. 211076049493
Einzelgehölz wässern, Wasser liefern. Bodenart, Exposition und Standort nach Unterlagen des AG. Wurzelraum
ausreichend durchfeuchten. Abgerechnet wird die Wässerung des Einzelgehölzes pro Jahr.
Gehölz 'Sträucher 2 bis 3 x verpflanzt, Höhe 60 - 80 cm'

Anzahl der Wässerungsgänge pro Jahr = 10.
Mindestwassermenge je Pflanze pro Wässerungsgang '30 l'

Während der Entwicklungspflege im 2. Pflegejahr.
Menge: 6,000 St

**02.09.0060 Vegetationsfläche wässern*20 Liter Fertigst.pflege**
StL-Nr. 211076029401
Vegetationsfläche wässern, Wasser liefern. Bodenart,
Exposition und Fläche nach Unterlagen des AG. Abgerechnet wird die Wässerung der Vegetationsfläche pro Jahr.
Anzahl der Wässerungsgänge '12'

Mindestwassermenge je m2 pro Wässerungsgang = 20 Liter.
Während der Fertigstellungspflege.
Menge: 20,000 m2

**02.09.0070 Vegetationsfläche wässern*20 Liter E.-pflege 1. Jahr**
StL-Nr. 211076029402
Vegetationsfläche wässern, Wasser liefern. Bodenart,
Exposition und Fläche nach Unterlagen des AG. Abgerechnet wird die Wässerung der Vegetationsfläche pro Jahr.
Anzahl der Wässerungsgänge '8'

Mindestwassermenge je m2 pro Wässerungsgang = 20 Liter.
Während der Entwicklungspflege im 1. Pflegejahr.
Menge: 20,000 m2

**02.09.0080 Vegetationsfläche wässern*20 Liter E.-pflege 2. Jahr**
StL-Nr. 211076029403
Vegetationsfläche wässern, Wasser liefern. Bodenart,
Exposition und Fläche nach Unterlagen des AG. Abgerechnet wird die Wässerung der Vegetationsfläche pro Jahr.
Anzahl der Wässerungsgänge '..........'

Mindestwassermenge je m2 pro Wässerungsgang = 20 Liter.
Während der Entwicklungspflege im 2. Pflegejahr.
Menge: 20,000 m2

**02.09.0090 Staudenfläche pflegen 4-9 Stauden/m2*Fläche gemulcht*Fertigst.pflege jäten**
StL-Nr. 2110761001191200
Staudenfläche pflegen. Unerwünschten Aufwuchs aufnehmen
und nach Wahl des AN verwerten.
Mittlerer Staudenbestand über 4 bis 9 Stück je m2.
Fläche gemulcht.
Pflegegang '8 Stück'

Während der Fertigstellungspflege.
Fläche jäten.
Menge: 8,000 m2

**02.09.0100 Staudenfläche pflegen 4-9 Stauden/m2*Fläche gemulcht*E.-pflege 1. Jahr jäten**
StL-Nr. 2110761001192200
Staudenfläche pflegen. Unerwünschten Aufwuchs aufnehmen
und nach Wahl des AN verwerten.
Mittlerer Staudenbestand über 4 bis 9 Stück je m2.
Fläche gemulcht.
Pflegegang '8 Stück'

Während der Entwicklungspflege im 1. Pflegejahr.
Fläche jäten.
Menge: 20,000 m2

**02.09.0110 Staudenfläche pflegen 4-9 Stauden/m2*Fläche gemulcht*E.-pflege 2. Jahr jäten**
StL-Nr. 2110761001193200
Staudenfläche pflegen. Unerwünschten Aufwuchs aufnehmen
und nach Wahl des AN verwerten.
Mittlerer Staudenbestand über 4 bis 9 Stück je m2.
Fläche gemulcht.
Pflegegang '8 Stück'

Während der Entwicklungspflege im 2. Pflegejahr.
Fläche jäten.
Menge: 20,000 m2

#### Abschnitt 02.10 Bepflanzung

*Hinweis*
Hinweis
Vor dem Pflanzen ist der Ballen der Pflanzen auf der Oberseite abzurandeln. Der abgerandelte Boden ist zu entsorgen. Dies ist in den Einheitspreis der nachfolgenden Positionen einzukalkulieren.

**02.10.0010 Gehölz pflanzen v.Str. m.B.*Boden einplan.**
StL-Nr. 2110732030000001
Gehölz pflanzen. Pflanzloch oder Pflanzgraben herstellen. Brauchbaren Boden wieder einbauen. Gehölz liefern
wird gesondert vergütet.
Gehölz = verpflanzter Strauch mit Ballen/Container.
Überschüssigen Boden seitlich einplanieren.
Menge: 6,000 St

**02.10.0020 Spiraea arguta liefern**
StL-Nr. 1810464599
Spiraea arguta (Brautspiere) liefern.
Güte 'Str., 3 x v., m.B. oder im Co., 80 - 100'
Menge: 3,000 St

**02.10.0030 Ribes alpinum 'Schmidt' liefern**
Ribes sanguineum "Atrorubens" (Blut-Johannisbeere) liefern.
Güte  Str. 2 x v., i.Co., 60 -100
Menge: 3,000 St

**02.10.0040 Kletterpfl., Kleing.o.Staude pflz. vorbereiten ges.**
StL-Nr. 21107324000100
Schling-, Kletterpflanze, Kleingehölz oder Staude mit
oder ohne Ballen pflanzen. Pflanze liefern wird gesondert vergütet.
Pflanzfläche vorbereiten wird gesondert vergütet.
Menge: 165,000 St

**02.10.0050 Staudenpflanze liefern**
StL-Nr. 181048019999
Staudenpflanze liefern.
Pflanze 'Anemone hupehensis "Enfant Coucou'

Inhalt '9er Topf'
Menge: 6,000 St

**02.10.0060 Staudenpflanze liefern**
StL-Nr. 181048019999
Staudenpflanze liefern.
Pflanze 'Aquilegia vulgaris'

Inhalt '9er Topf'
Menge: 12,000 St

**02.10.0070 Staudenpflanze liefern**
StL-Nr. 181048019999
Staudenpflanze liefern.
Pflanze 'Aster dumosus "Silberteppich'

Inhalt '9er Topf'
Menge: 23,000 St

**02.10.0080 Staudenpflanze liefern**
StL-Nr. 181048019999
Staudenpflanze liefern.
Pflanze 'Campanula persicifolia "Grandiflora Coerulea'

Inhalt '9er Topf'
Menge: 9,000 St

**02.10.0090 Staudenpflanze liefern**
StL-Nr. 181048019999
Staudenpflanze liefern.
Pflanze 'Echinacea purpurea'

Inhalt '9er Topf'
Menge: 9,000 St

**02.10.0100 Staudenpflanze liefern**
StL-Nr. 181048019999
Staudenpflanze liefern.
Pflanze 'Gaura lindheimeri'

Inhalt '9er Topf'
Menge: 5,000 St

**02.10.0110 Staudenpflanze liefern**
StL-Nr. 181048019999
Staudenpflanze liefern.
Pflanze 'Geranium macrorrhizum "Spessart'

Inhalt '9er Topf'
Menge: 36,000 St

**02.10.0120 Staudenpflanze liefern**
StL-Nr. 181048019999
Staudenpflanze liefern.
Pflanze 'Geranium renardii'

Inhalt '9er Topf'
Menge: 21,000 St

**02.10.0130 Staudenpflanze liefern**
StL-Nr. 181048019999
Staudenpflanze liefern.
Pflanze 'Geranium sanguineum "Album"'

Inhalt '9er Topf'
Menge: 9,000 St

**02.10.0140 Staudenpflanze liefern**
StL-Nr. 181048019999
Staudenpflanze liefern.
Pflanze 'Nepeta x faassenii "Walkers Low"'

Inhalt '9er Topf'
Menge: 16,000 St

**02.10.0150 Staudenpflanze liefern**
StL-Nr. 181048019999
Staudenpflanze liefern.
Pflanze 'Salvia nemerosa'

Inhalt '9er Topf'
Menge: 13,000 St

**02.10.0160 Staudenpflanze liefern**
StL-Nr. 181048019999
Staudenpflanze liefern.
Pflanze 'Pennisetum alopecuroides "Hameln"'

Inhalt '9er Topf'
Menge: 6,000 St

### Bereich 03 Morsstiege ohne öffentliche Bushaltestellen

#### Abschnitt 03.01 Baustelleneinrichtung

**03.01.0010 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'Titel 3 des Leistungsverzeichnisses'

Zufahrt zur Baustelle vorhanden.
Menge: 1,000 psch

**03.01.0020 Baustelle räumen**
*** Pauschalposition
StL-Nr. 1910111299
Baustelle von allen Geräten, Anlagen, Einrichtungen und
dgl. räumen. Benutzte Flächen und Wege entsprechend dem
ursprünglichen Zustand herrichten. Soweit nicht für
bestimmte Leistungen für das Räumen der Baustelle gesonderte Positionen im Leistungsverzeichnis enthalten
sind, gilt die Pauschale
für 'Titel 3 des Leistungsverzeichnisses'
Menge: 1,000 psch

**03.01.0030 Lichtbilder herst. und liefern**
StL-Nr. 19101620
Lichtbilder über den wesentlichen Bauablauf des Bauwerks in digitalisierter Form (Auflösung mindestens
1024 mal 768 Pixel, 24 Farben) mit Digitalkamera herstellen und auf mit dem AG abgestimmten Datenträger (CD
oder DVD) liefern. Das Komprimierungsverhältnis bzw.
die Bildqualität ist so zu wählen, dass durch die Komprimierung keine für den Sachverhalt wesentlichen Bildinformationen verloren gehen.
Menge: 1,000 St

**03.01.0040 Absteckung der Fahrbahnränder, Schachtbauwerke etc.**
Absteckung aller für die Bauleistungen erforderlichen Punkte (Fahrbahnränder, RW-Schachtbauwerke, Leitungenstrassen etc.) nach Planunterlage und unter Beachtung der Ausbauhöhen.
Menge: 1,000 St

**03.01.0050 Abrechnungsplan erstellen**
*** Pauschalposition
Aufmaß aller hergestellten Oberflächen und Einbauten sowie der Kanäle (incl. Anschlußleitungen) mit einem selbstregistrierenden Tachymeter als Polaraufnahme.

Anfordern der für die Vermessung erforderlichen Unterlagen beim Vermessungsamt.

Aufsuchen der vorhandenen Aufnahmepunkte im Lage- und
Höhenfestpunktfeld.

Topographische Bestandsaufnahme nach Ausbau mit allen
sichtbar, neu hergestellten Flächen nach Art der Befestigung im Straßen- und Gehwegbereich

Randbefestigungen nach Art der Einfassung ( Borde, Rinnen etc. )
Schachtdeckel, Regenabläufe
Leuchtenstandorte, Kabelverteilerschränke, Schieber- und Hydrantenkappen, Verkehrsschilder etc.
Einzelne Baumstandorte, Pflanz- und Rasenflächen, Hecken etc.
alle Messpunkte mit Höhenangaben

Sämtliche Punkte sind im System ETRS89/UTM Zone 32N
einzumessen.
Die ASCII-Dateien zur Übergabe der Abwasseranlagen
sollen folgenden Aufbau haben:

Spalte 1:  Bezeichnung
Spalte 2:  Punktkennung (Code)
Spalte 3:  Rechtswert (Ost) 6 stellig vor dem Komma (ohne für
  die vorangestellte 32 für die Zone)
Spalte 4:  Hochwert (Nord) 7 stellig
Spalte 5:  Höhe Oberkante m. ü. NN (Leitung, Armatur,
  Sonderbauwerkseckpunkte, usw.)
Spalte 6:  Höhe Gelände m. ü. NN

Erforderliche Einmessskizzen sind vom AN anzufertigen, sofern zum späteren Zeitpunkt die Anlagen nicht mehr sichtbar sind. Die Arbeiten sind mit in die Positionen einzurechnen.

Auf Grundlage der Vermessungsdaten sind Bestandspläne und Abrechnungspläne in digitaler Form mit einem CAD-System zu erstellen. Die erstellten Pläne sind digital im DXF- bzw. DWG- Dateiformat sowie analog als geplottete Bestandspläne im Maßstab 1:250 abzugeben. In die Bestandspläne sind sämtliche Höhen in m. ü. NN für Bauwerke, Kanalleitungen etc. und dessen Beschriftung nach Angabe des AG einzutragen.
In die Lagepläne ist das Liegenschaftskataster digital einzubinden. Das Liegenschaftskataster (ALKIS) im DXF- bzw. DWG- Dateiformat wird dem AN vom AG nach Absprache zur Verfügung gestellt.
Das Einholen und Aufsuchen amtlicher Höhen- und Lagefestpunkte sind in den Einheitspreis mit einzurechnen.
Der AN hat nach Abschluss der Arbeiten einen digitalen Bestandplan im Rahmen der Schlussrechnung vorzulegen.

Die Unterlagen sind wie folgt abzugeben:

3  geplottete Bestandspläne M. 1:250
1  Digitaler Datenträger als C01-Datei + DXF/DWG-Datei nach Vorgabe aus der RAS-Verm bzw. Stadt Nordhorn
Für die Fortführung der Straßendatenbank der Stadt Nordhorn zusätzlich Datenübergabe als Shape-Datei.

Erfasst werden alle flächenförmigen Objekte im UTM-Koordinatensystem.
Die Umringkoordinaten sind im Format Shape (Format der Fa. ESRI) bei der Stadt einzureichen.
Zusätzlich zu den Koordinaten wird in der Shape-Datei jeder Fläche in der Spalte "Art" einer der folgende Einträge zugeordnet.

Übergabe der Kanaldaten im ISYBAU-Format XML 2006. Die  Isybau-Daten sind mittels geeigneten Testprogrammen (z.B. Barthauer PIETS) auf 100%-ige Isybaukonformität und Fehlerfreiheit anhand von Protokollen nachzuweisen.
Die Lagegenauigkeit darf eine Abweichung von  +/- 2 cm nicht überschreiten.Die Lage des Regenwasserkanals sowie die Grundstücks- und Straßenentwässerung ist detailgetreu zu erfassen.

Beim Entwässerungssystem sind:
- Lage und Höhe des Schachtmittelpunktes (Sohle)
  als Referenzpunkt für den Netzaufbau
- Lage und Höhe des Deckelmittelpunktes
- Lage und Höhe ggf. von der Schachtsohle abweichender
  Rohrsohlen
- Lage und Höhe sämtlicher Anschlußleitungen einzumessen.
- Sämtliche Abzweige und Stutzen sind zu vermaßen.
- Die Haltungen sind mit Material, Rohrdurchmesser,
  Länge und Gefälle zu beschriften.
Menge: 1,000 psch

**03.01.0060 Bauzeitenplan aufstellen und fortschreiben**
*** Pauschalposition
Aufstellen eines mit allen Projektbeteiligten abgestimmten Bauzeitenplanes (SOLL).
Ausführung gemäß Baubeschreibung.
Dem AG 4-fach in Papierform zur Genehmigung vorlegen.
Der Bauzeitenplan ist bei Änderung der Einzelfristen und  Folgetermine fortzuschreiben und erneut als pdf-Datei per E-Mail einzureichen.
Anteilig für Titel 3
Menge: 1,000 psch

**03.01.0070 Koordinierung mit Dritten**
*** Pauschalposition
Koordinierung mit am Bau beteiligten Dritten und dem Auftraggeber im Zuge der Bauarbeiten einschließlich der zusätzlichen An-/Abreise sowie der sonstigen Nebenkosten.
Die Koordinierung obliegt dem AN. Etwaige Stillstandszeiten oder Behinderungen gehen bei unzureichender Koordinierung zu Lasten des AN.
Menge: 1,000 psch

**03.01.0080 Sicherungsmaßnahmen gegen Oberflächenwasser**
*** Pauschalposition
Besondere Sicherungsmaßnahmen nach Wahl des AN gegen Witterungsschäden herstellen, vorhalten und wieder rückbauen.
Einmalige Pauschale für die Dauer der gesamten Bauzeit.

Gilt für anfallendes Oberflächenwasser aus dem Baufeld sowie angrenzenden Flächen.
Menge: 1,000 psch

#### Abschnitt 03.02 Verkehrssicherung

**03.02.0010 Verkehrsrechtliche Anordnung einh.**
*** Pauschalposition
Verkehrsrechtliche Anordnung für Einrichtung und Be-
trieb der Verkehrssicherung dieses Abschnittes des
Leistungsverzeichnisses nach Unterlagen des AG einholen
und zugehörige Unterlagen erstellen. Erforderliche
Ortsbesichtigungen zur Erstellung der Planunterlagen
durchführen.
Anfallende Gebühren über 200,00 Euro bis 300,00 Euro.
Gilt für Leistungen der  Titel 2 und 3 des  Leistungs- verzeichnisses.
Anteilig für den Titel 3
Menge: 1,000 psch

**03.02.0020 Verkehrssich. läng. Dauer aufbauen Arbeitsstelle*Verk.konzept AG**
*** Pauschalposition
StL-Nr. 2110510512009000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Für Verkehrsführungsphase 'Morsstiege öffentliche Bushaltestelle (Titel 2)/ Morsstiege ohne öffentliche Bushaltestellen (Titel 3 einschließlich der Vorwegweiser zu den Parkplätzen/-häuser sowie der Beschilderung in den umliegenden Straßen der Anlieger- und Linienbus-Führung.
Anteilig für Titel 3'
Menge: 1,000 psch

**03.02.0030 Verkehrssich. läng. Dauer vorhalten**
StL-Nr. 2110511090
Verkehrssicherung längerer Dauer vorhalten, warten, instand setzen und betreiben. Vorübergehende Verkehrssicherungsmaßnahmen durchführen. Die Kontrolle der Verkehrssicherung wird gesondert vergütet.
Verkehrssicherung der OZ '03.02.0020.'
Menge: 100,000 d

**03.02.0040 Verkehrssich. läng. Dauer abbauen Verk.konzept AG**
*** Pauschalposition
StL-Nr. 211051202009
Verkehrssicherung an Arbeitsstellen längerer Dauer abbauen. Vorübergehende Verkehrssicherungsmaßnahmen
durchführen. Vorübergehende Markierung entfernen,
transportable Lichtsignalanlage, bauliches Leitelement,
mobile Stauwarnanlage, LED-Anzeigetafel und transportable Schutzeinrichtung abbauen werden gesondert
vergütet.
Nach Verkehrskonzept des AG.
Für Verkehrsführungsphase 'Morsstiege öffentliche Bushaltestelle (Titel 2)/ Morsstiege ohne öffentliche Bushaltestellen (Titel 3)  einschließlich der Vorwegweiser zu den Parkplätzen/-häuser sowie der Beschilderung in den umliegenden Straßen der Anlieger- und Linienbus-Führung.
Anteilig für Titel 3'
Menge: 1,000 psch

**03.02.0050 Provisorische Anrampungen anlegen**
Provisorische Anrampungen und Übergänge für provisorische
Fußgängerüberführungen im Bereich von Hochbordanlagen anlegen und zurückbauen.
Material: Kalteinbaufähiges Mischgut 5/8 mm ca. 35 kg/qm.
Material einbauen und abwalzen, einschließlich Anspritzen des
Unterbaus mit 0,5 kg/qm C60B1-S.
Breite: 3,00 m
Menge: 2,000 St

**03.02.0060 Fußgängerüberweg**
Fußgängerüberweg  1,20 m breit mit
0,90 m hohem Geländer und einer Saumbohle nach
Angabe der Bauleitung herstellen und später abbauen.
Im Preis inbegriffen ist die Lieferung und Vorhaltung
sämtlicher Baustoffe, zusätzliche Straßenaufbruchs-
und Wiederherstellungsarbeiten sowie das Umsetzen innerhalb der Baumaßnahme, zusätzliche
Erdarbeiten für die Herstellung der Auflager, sowie die
Erschwernisse aller Arbeiten durch die Brücke.
Menge: 2,000 St

#### Abschnitt 03.03 Stundenlohnarbeiten

**03.03.0010 Poliere, Schachtmeister**
Stundenlohnarbeiten eines Poliers oder Schachtmeisters
auf Anordnung des AG ausführen.

Angeboten wird für die jeweilige Arbeitskraft ein
Verrechnungssatz, der sämtliche Aufwendungen enthält,
insbesondere den tatsächlichen Lohn einschl.
vermögenswirksamer Leistungen mit den Zuschlägen für
Gemeinkosten (Sozialkassenbeiträge, Winterbauumlage u.
dgl.), sowie Lohn- bzw. Gehaltsnebenkosten. Zuschläge
für Überstunden sind eingerechnet, Zuschläge für
Nacht-, Sonntags- und Feiertagsarbeit sind jedoch nicht
eingerechnet.

Der Verrechnungssatz gilt unabhängig von der Anzahl der
abgerechneten Stunden.
Menge: 10,000 h

**03.03.0020 Facharbeiter**
Stundenlohnarbeiten wie vor beschrieben, jedoch:

durch einen Facharbeiter.
Menge: 10,000 h

**03.03.0030 Werker**
Stundenlohnarbeiten wie vor beschrieben, jedoch:

durch einen Werker.
Menge: 10,000 h

**03.03.0040 Vermessungstrupp**
Stundenlohnarbeiten wie vor beschrieben, jedoch:

durch einen Vermessungstrupp mit Tachymeter.
Menge: 5,000 h

**03.03.0050 Hydraulikbagger ca. 0,8 cbm**
Stundenlohnarbeiten durch einen Hydraulikbagger auf
Anordnung des AG ausführen.

Angeboten wird für das jeweilige Gerät ein
Verrechnungssatz, der sämtliche Aufwendungen für den
Einsatz enthält, insbesondere Gerätevorhalteund
Betriebsstoffkosten sowie sämtliche Zuschläge einschl.
der Kosten für das Bedienungspersonal.

Der Verrechnungssatz gilt für das zum Zeitpunkt des
Abrufes einsatzbereit auf der Baustelle befindliche
Baugerät.

Abgerechnet wird nach tatsächlich geleisteten
Arbeitsstunden. Der Verrechnungssatz gilt unabhängig
von der Anzahl der abgerechneten Stunden.

Schaufelinhalt: ca. 0,8 cbm
Menge: 5,000 h

**03.03.0060 Mini-Hydraulikbagger ca. 0,1 cbm**
Stundenlohnarbeiten durch einen Mini-Hydraulikbagger
auf Anordnung des AG ausführen.

Angeboten wird für das jeweilige Gerät ein
Verrechnungssatz, der sämtliche Aufwendungen für den
Einsatz enthält, insbesondere Gerätevorhalte und
Betriebsstoffkosten sowie sämtliche Zuschläge einschl.
der Kosten für das Bedienungspersonal.

Der Verrechnungssatz gilt für das zum Zeitpunkt des
Abrufes einsatzbereit auf der Baustelle befindliche
Baugerät.

Abgerechnet wird nach tatsächlich geleisteten
Arbeitsstunden. Der Verrechnungssatz gilt unabhängig
von der Anzahl der abgerechneten Stunden.

Schaufelinhalt: ca. 0,1 cbm
Menge: 5,000 h

**03.03.0070 Lastkraftwagen, 12 to**
Stundenlohnarbeiten wie vor beschrieben durchführen,
jedoch mit:

LKW, Dreiachser ca. 12 to Nutzlast,
einschließlich Bedienung.
Menge: 5,000 h

**03.03.0080 Kleintransporter, 2,8 to**
Stundenlohnarbeiten wie vor beschrieben, jedoch:

durch einen Transporter mit bis zu 2,8 t zul.
Gesamtgewicht,
einschließlich Bedienung.
Menge: 5,000 h

**03.03.0090 Radlader, ca. 1,5 cbm**
Stundenlohnarbeiten wie vor beschrieben, jedoch mit:

Radlader mit ca. 1,5 cbm Schaufelinhalt,
einschließlich Bedienung.
Menge: 5,000 h

**03.03.0100 Kompressor**
Stundenlohnarbeiten wie vor beschrieben, jedoch:

Kompressor mit ca. 8-10 cbm,
einschließlich Bedienung.
Menge: 5,000 h

**03.03.0110 Abbauhammer**
Stundenlohnarbeiten wie vor beschrieben, jedoch:

Kompressorabbauhammer,
einschließlich Bedienung.
Menge: 5,000 h

**03.03.0120 Flächenverdichter; AT 2000**
Stundenlohnarbeiten wie vor beschrieben, jedoch:

durch eine Rüttelplatte AT 2000,
einschließlich Bedienung.
Menge: 5,000 h

#### Abschnitt 03.04 Baufeld freimachen, Einbauten sichern

**03.04.0010 Bäume fällen ohne Roden DU über 0,1-0,3 m*Holz Verwert. AN S.Abr.Verwert. AN**
StL-Nr. 211060291011
Bäume fällen, höchstens 0,25 m über dem Erdboden
absägen. Gemessen wird der Durchmesser 1,00 m über dem
Erdboden. Wurzelstöcke roden bzw. ausfräsen wird gesondert vergütet.
Durchmesser über 0,10 bis 0,30 m.
Gesamtes Holz nach Wahl des AN verwerten.
Schlagabraum nach Wahl des AN verwerten.
Menge: 5,000 St

**03.04.0020 Bäume fällen ohne Roden DU über 0,3-0,5 m*Holz Verwert. AN S.Abr.Verwert. AN**
StL-Nr. 241060302011
Bäume fällen, höchstens 0,25 m über dem Erdboden
absägen. Gemessen wird der Durchmesser 1,00 m über dem
Erdboden. Wurzelstöcke roden bzw. ausfräsen wird gesondert vergütet.
Durchmesser über 0,30 bis 0,50 m.
Gesamtes Holz nach Wahl des AN verwerten.
Schlagabraum nach Wahl des AN verwerten.
Menge: 2,000 St

**03.04.0030 Wurzelstöcke ausfräsen DU über 0,1-0,3 m*Tiefe über30-60cm*Fräsgut Verw. AN**
StL-Nr. 24106023120901
Wurzelstöcke einschließlich Wurzelansätze ausfräsen.
Gemessen wird der Durchmesser der Schnittstelle des
Wurzelstocks.
Durchmesser über 0,10 bis 0,30 m.
Frästiefe über 30 bis 60 cm.
Wurzellöcher 'mit Baumsubstrat füllen, Lieferung des Baumsubstrat wird gesondert vergütet.'

Fräsgut aufnehmen und nach Wahl des AN verwerten.
Menge: 5,000 St

**03.04.0040 Wurzelstöcke ausfräsen DU über 0,3-0,5 m*Tiefe über30-60cm*Fräsgut Verw. AN**
StL-Nr. 24106023220901
Wurzelstöcke einschließlich Wurzelansätze ausfräsen.
Gemessen wird der Durchmesser der Schnittstelle des
Wurzelstocks.
Durchmesser über 0,30 bis 0,50 m.
Frästiefe über 30 bis 60 cm.
Wurzellöcher 'mit Baumsubstrat füllen, Lieferung des Baumsubstrat wird gesondert vergütet.'

Fräsgut aufnehmen und nach Wahl des AN verwerten.
Menge: 2,000 St

**03.04.0050 Überhang in den Straßenraum einer Hecke schneiden, h = 1,0 - 1,5m**
Hecke schneiden. Schnittgut der Verwertung nach Wahl
des AN zuführen.
Gehölz Liguster
Heckenschnitt einseitg
Höhe vor dem Schnitt über 1,00 bis 1,50 m.
Überhang in den Straßenraum schneiden
Menge: 5,000 m

**03.04.0060 Strauchbestand roden*verdicht/Boden AN Wst.Verw.AN*S.Abr. Verw. AN**
StL-Nr. 21106009904101
Strauchbestand und sonstiger Aufwuchs bis 0,10 m Stammdurchmesser, in 1,00 m Höhe über dem Erdboden gemessen,
mit Wurzelwerk roden. Abgerechnet wird die Fläche der
größten Ausdehnung des Strauchwerks.
Mittlere Höhe '1,0 m;
Fläche: Grünstreifen hinter Geh- und Radweg'

Wurzellöcher unterhalb des Planums mit geeignetem Boden
verfüllen. Boden verdichten. Boden liefern.
Wurzelstöcke nach Wahl des AN verwerten.
Schlagabraum nach Wahl des AN verwerten.
Menge: 20,000 m2

**03.04.0070 Grundstückseinfriedungen (Mauern, Beton, etc) sichern**
Grundstückeinfriedungen aus Mauerwerk, Beton, o.ä. durch Unterfangungen, Abstützung, Abstrebungen o. ä. sichern. Erforderliche Herstellung von Betonfundamenten  wird gesondert vergütet. Sonst. Materialien sind einzukalkulieren. Sicherung nach Beendigung der Arbeiten entfernen.
Einschl. aller Neben- und Erdarbeiten. Ausführung nur nach Anweisung des AG, in Teillängen.
Menge: 40,000 m

**03.04.0080 Schieberkappen v. Versorgungsltg. sichern**
Schieberkappen von Versorgungsleitungen, Hydranten, Gasleitungen usw. während der Bauzeit nach Wahl des AN schützen und funktionsfähig erhalten.
Die Erschwernisse während der Bauarbeiten werden gesondert vergütet.
Menge: 10,000 St

**03.04.0090 Schachtabdeckungen. sichern**
Schachtabdeckungen von Regen- und Schmutzwasserkanal während der Bauzeit nach Wahl des AN schützen und funktionsfähig erhalten.
Die Erschwernisse während der Bauarbeiten werden gesondert vergütet.
Menge: 10,000 St

**03.04.0100 Kabelschacht sichern, ca. 60/80**
Schachtabdeckungen von Kabelschächten während der Bauzeit nach Wahl des AN schützen und funktionsfähig erhalten.
Die Erschwernisse während der Bauarbeiten werden gesondert vergütet.
Schachtabmessungen: ca. 60/80 cm
Menge: 2,000 St

**03.04.0110 Kabelschacht sichern, ca. 35/35**
Schachtabdeckungen von Kabelschächten während der Bauzeit nach Wahl des AN schützen und funktionsfähig erhalten.
Die Erschwernisse während der Bauarbeiten werden gesondert vergütet.
Schachtabmessungen: ca. 40/40 cm
Menge: 2,000 St

**03.04.0120 Ampelmasten sichern**
Vorhandenen Ampelmast im Straßenraum nach Wahl des  AN  gegen Beschädigungen während der Baumaßnahme sichern.
Menge: 2,000 St

**03.04.0130 Vorhandene Kastenrinne sichern**
Vorhandene Kastenrinne an der Zufahrt zum Privaten Grundstück sichern.
Mehraufwand zum Bodenabtrag für vorsichtiges Arbeiten unter anderem in Handschachtung entlang der vorhandenen Kastenrinne, damit diese nicht beschädigt wird.
Auskofferungstiefe bis 0,50 m
Kastenrinne ist vor Verunreinigungen zu schützen.
Menge: 5,000 m

**03.04.0140 Beleuchtungsmast sichern**
Vorhandenen Beleuchtungsmast inklusive Straßenlampe während der Bauzeit nach Wahl des AN so sichern, dass keine Schäden entstehen.
Höhe des Beleuchtungsmastes: circa 8,00 m; Mast ohne Aussleger
Vor Aufnahme der Bauarbeiten ist der Zustand des Mastes durch eine Beweissicherung (Fotos) festzustellen.
Die während der Baudurchführung entstandenen Schäden sind fachgerecht zu beseitigen.
Menge: 1,000 St

**03.04.0150 Schutzzaun f.Pflanzenbestand herst. um Einzelbaum Höhe 1,00 m*Halbrundholz Zaun Verwert. AN**
StL-Nr. 21107002191401
Schutzzaun für Pflanzenbestand, einschließlich der erforderlichen Verstrebungen, zur Verhinderung von
Schäden im Wurzelbereich vor Beginn der Bauarbeiten
herstellen und während der Bauzeit vor- und unterhalten.
Schutzzaun um Einzelbaum.
Verlauf 'entsprechend der neuen Beetgröße im Rechteck um Baum'

Zaunhöhe = 1,00 m.
Zaun = Halbrundholz, Durchmesser 8 bis 10 cm, Zwischenabstand max. 40 cm.
Schutzzaun nach Beendigung der Bauarbeiten abbauen und
nach Wahl des AN verwerten.
Menge: 7,000 m

**03.04.0160 Schutzzaun f.Pflanzenbestand herst. um Baumgruppe Höhe 1,00 m*Halbrundholz Zaun Verwert. AN**
StL-Nr. 21107002291401
Schutzzaun für Pflanzenbestand, einschließlich der erforderlichen Verstrebungen, zur Verhinderung von
Schäden im Wurzelbereich vor Beginn der Bauarbeiten
herstellen und während der Bauzeit vor- und unterhalten.
Schutzzaun um Baumgruppe.
Verlauf 'parallel zur neuen Gehwegskante'

Zaunhöhe = 1,00 m.
Zaun = Halbrundholz, Durchmesser 8 bis 10 cm, Zwischenabstand max. 40 cm.
Schutzzaun nach Beendigung der Bauarbeiten abbauen und
nach Wahl des AN verwerten.
Menge: 45,000 m

**03.04.0170 Schutz für Baumstamm herstellen StU bis 50 cm*Polst.flex.kokos Bohle 40 mm*Höhe mind. 3,00m Schutz Verwert.AN**
StL-Nr. 21107004122301
Schutz für Baumstamm durch Mantel mit Polsterung herstellen und während der Bauzeit vor- und unterhalten.
Der Mantel darf den Baumstamm und die Wurzelanläufe
nicht berühren.
Stammumfang bis 50 cm.
Polsterung des Stammes mit flexiblen Kunststoff-
Drainrohren, kokosummantelt.
Mantel aus Bohlen, 40 mm dick, lückenlos befestigen.
Mantelhöhe mindestens 3,00 m.
Schutz nach Beendigung der Bauarbeiten abbauen und nach
Wahl des AN verwerten.
Menge: 6,000 St

**03.04.0180 Verkehrsschild abbauen*Rohrpf. bis 76,1 Fundament entf.*neben d. Fahrbahn**
StL-Nr. 2113001190051190
Verkehrsschild ggf. mit Aufstellvorrichtung abbauen.
Schildgröße '2 Schilder mit je bis 1,1 m2 Fläche an einem Pfosten, Abrechnung pro Pfosten.'

Aufstellvorrichtung = Rohrpfosten, DU bis 76,1 mm abbauen.
Fundament entfernen.
Schild neben der Fahrbahn.
Abgebaute Stoffe ', Schilder seitl. zur Wiederverwendung lagern, Pfosten und Fundament einer Verwertung nach Wahl des AN zuführen.'
Menge: 1,000 St

**03.04.0190 Verkehrsschild abbauen Größe bis 1,1 m2*Rohrpf. bis 76,1 Fundament entf.*neben d. Fahrbahn Stoffe d.Verw.zuf*Boden a.Bst.verf.**
StL-Nr. 2113001110051121
Verkehrsschild ggf. mit Aufstellvorrichtung abbauen.
Schildgröße bis 1,1 m2.
Aufstellvorrichtung = Rohrpfosten, DU bis 76,1 mm abbauen.
Fundament entfernen.
Schild neben der Fahrbahn.
Abgebaute Stoffe nach Wahl des AN verwerten.
Fundamentlöcher mit Boden aus dem Baubereich flächenhaft verfüllen und verdichten.
Menge: 1,000 St

**03.04.0200 Verkehrsschild abbauen Größe bis 1,1 m2*Rohrpf. bis 76,1 Fundament entf.*neben d. Fahrbahn säubern u. lagern**
StL-Nr. 2113001110051119
Verkehrsschild ggf. mit Aufstellvorrichtung abbauen.
Schildgröße bis 1,1 m2.
Aufstellvorrichtung = Rohrpfosten, DU bis 76,1 mm abbauen.
Fundament entfernen.
Schild neben der Fahrbahn.
Wieder verwendbare Stoffe säubern, fördern und nach Un-
terlagen des AG lagern. Restliches Abbruchgut nach Wahl
des AN verwerten.
Fundamentlöcher 'mit natürlichem, nichtbindigen Füllsand der Bodengruppen  SW oder GW gemäß DIN 18 196 mit einem Größtkorn < 20 mm und max. 10 % Feinkornanteil bis auf Planumshöhe verfüllen und verdichten. Boden liefern.

Abrechnung pro Pfosten, 2 Schilder je Pfosten'
Menge: 3,000 St

**03.04.0210 Verkehrsschild demontieren, lagern und wieder befestigen**
Verkehrsschild, an Beleuchtungsmaste montiert, abschrauben, unbrauchbare Stoffe der Verwertung nach Wahl des AN zuführen.
Schild  im Baufeld lagern.
Schild ist mit Bandschellen befestigt.
Schild an neuem Beleuchtungsmast montieren einschl. aller erforderlichen Kleinteile.
Menge: 1,000 St

**03.04.0220 Verkehrsschild demontieren, lagern**
Verkehrsschild, an Beleuchtungsmaste montiert, abschrauben, unbrauchbare Stoffe der Verwertung nach Wahl des AN zuführen.
Schild  im Baufeld lagern.
Schild ist mit Bandschellen befestigt.
Menge: 1,000 St

**03.04.0230 Straßenschild demontieren, lagern**
Straßenschild, an Beleuchtungsmaste montiert, abschrauben, unbrauchbare Stoffe der Verwertung nach Wahl des AN zuführen.
Schild  im Baufeld lagern.
Schild ist mit Bandschellen befestigt.
Menge: 2,000 St

**03.04.0240 Pflasterd.m.Betonpfl.-steinen aufn. 8 cm dick*ungeb. Fugenmat. ungeb. Bettung*Verwertung AN**
StL-Nr. 23115011211100
Pflasterdecke mit Pflastersteinen aus Beton aufnehmen.
Aufnehmen der Tragschicht wird gesondert vergütet.
Pflasterstein ca. 8 cm dick.
Mit Fugenfüllung aus ungebundenem Fugenmaterial.
Bettung aus ungebundenem Bettungsmaterial.
Steine und übriges Aufbruchgut nach Wahl des AN verwerten.
Menge: 320,000 m2

**03.04.0250 Pflasterd.m.Betonpfl.-steinen aufn. 8 cm dick*ungeb. Fugenmat. ungeb. Bettung*Steine lagern**
StL-Nr. 23115011211299
Pflasterdecke mit Pflastersteinen aus Beton aufnehmen.
Aufnehmen der Tragschicht wird gesondert vergütet.
Pflasterstein ca. 8 cm dick.
Mit Fugenfüllung aus ungebundenem Fugenmaterial.
Bettung aus ungebundenem Bettungsmaterial.
Steine innerhalb der Baustelle fördern und lagern.
Übriges Aufbruchgut nach Wahl des AN verwerten.
Pflastersteine säubern. Anteil wiederverw. Steine '75-100 v. H.'
Menge: 50,000 m2

**03.04.0260 Pflasterd. m.Pfl.-klinker aufnehmen Dicke über 6-8 cm*Flachverlegung ungeb. Fugenmat.*ungeb. Bettung Steine lagern*Pflaster säubern**
StL-Nr. 23115016221121
Pflasterdecke mit Pflasterklinker/-ziegel aufnehmen.
Aufnehmen der Tragschicht wird gesondert vergütet.
Dicke des Pflasters über 6 bis 8 cm.
Verlegeart = Flachverlegung.
Mit Fugenfüllung aus ungebundenem Fugenmaterial.
Bettung aus ungebundenem Bettungsmaterial.
Pflasterziegel/-klinker innerhalb der Baustelle fördern
und lagern. Übriges Aufbruchgut nach Wahl des AN verwerten.
Pflasterziegel/-klinker säubern.
Menge: 30,000 m2

**03.04.0270 Pflasterd. m.Pfl.-klinker aufnehmen Dicke über 6-8 cm*ungeb. Fugenmat. ungeb. Bettung*Verwertung AN**
StL-Nr. 23115016201110
Pflasterdecke mit Pflasterklinker/-ziegel aufnehmen.
Aufnehmen der Tragschicht wird gesondert vergütet.
Dicke des Pflasters über 6 bis 8 cm.
Mit Fugenfüllung aus ungebundenem Fugenmaterial.
Bettung aus ungebundenem Bettungsmaterial.
Pflasterziegel/-klinker und übriges Aufbruchgut nach
Wahl des AN verwerten.
Menge: 135,000 m2

**03.04.0280 Plattenbelag aus Beton aufnehmen 5 cm dick*ungeb. Fugenmat. ungeb. Bettung*Verwertung AN**
StL-Nr. 23115021211300
Plattenbelag mit Platten aus Beton aufnehmen. Aufnehmen
der Tragschicht wird gesondert vergütet.
Platte ca. 5 cm dick.
Mit Fugenfüllung aus ungebundenem Fugenmaterial.
Bettung aus ungebundenem Bettungsmaterial.
Platten und übriges Aufbruchgut nach Wahl des AN verwerten.
Menge: 130,000 m2

**03.04.0290 Plattenbelag aus Beton aufnehmen 5 cm dick*ungeb. Fugenmat. ungeb. Bettung*Platten lagern Anteil WV 75-100**
StL-Nr. 23115021211101
Plattenbelag mit Platten aus Beton aufnehmen. Aufnehmen
der Tragschicht wird gesondert vergütet.
Platte ca. 5 cm dick.
Mit Fugenfüllung aus ungebundenem Fugenmaterial.
Bettung aus ungebundenem Bettungsmaterial.
Wiederverwendbare Platten säubern, auf Paletten stapeln, innerhalb der Baustelle fördern und lagern. Übriges Aufbruchgut nach Wahl des AN verwerten.
Anteil wiederverwendbarer Platten über 75 bis 100 v. H.
Menge: 20,000 m2

**03.04.0300 Plattenbelag aus Beton aufnehmen 8-10 cm dick*ungeb. Fugenmat. ungeb. Bettung*Verwertung AN**
StL-Nr. 23115021511300
Plattenbelag mit Platten aus Beton aufnehmen. Aufnehmen
der Tragschicht wird gesondert vergütet.
Platte 8 bis 10 cm dick.
Mit Fugenfüllung aus ungebundenem Fugenmaterial.
Bettung aus ungebundenem Bettungsmaterial.
Platten und übriges Aufbruchgut nach Wahl des AN verwerten.
Menge: 8,000 m2

**03.04.0310 Streifen/Rinne aus Betonst. aufn. ü. 12-15 cm dick*Breite bis 20 cm Fugenmörtel*Fund.bet. ü.10-20 Verwertung AN**
StL-Nr. 23115036411201
Streifen oder Rinne mit Pflastersteinen aus Beton aufnehmen. Aufbruch der Tragschicht wird gesondert
vergütet.
Pflasterstein über 12 bis 15 cm dick.
Breite des Streifens/der Rinne bis 20 cm.
Mit Fugenfüllung aus hydraulisch gebundenem Fu-
genmörtel.
Fundament aus Beton/Mörtel, über 10 bis 20 cm dick,
aufbrechen.
Steine und Aufbruchgut nach Wahl des AN verwerten.
Menge: 70,000 m

**03.04.0320 Bordstein aufnehmen. Hochbord Beton*Fund. ü. 10-20 cm alles Verw. AN**
StL-Nr. 23115031120200
Bordstein aufnehmen.
Bordstein = Hoch- und Rundbordstein aus Beton, Breite
bis 18 cm, Höhe bis 30 cm.
Fundament aus Beton, über 10 bis 20 cm dick, aufbrechen.
Sämtliche Steine und übriges Aufbruchgut nach Wahl des
AN verwerten.
Menge: 190,000 m

**03.04.0330 Bordstein aufnehmen. Tiefbord Beton*Fund. ü. 10-20 cm alles Verw. AN**
StL-Nr. 23115031220200
Bordstein aufnehmen.
Bordstein = Tiefbordstein aus Beton, Höhe bis 30 cm.
Fundament aus Beton, über 10 bis 20 cm dick, aufbrechen.
Sämtliche Steine und übriges Aufbruchgut nach Wahl des
AN verwerten.
Menge: 150,000 m

**03.04.0340 Bordstein aufnehmen. Flachbord Bet 20*Fund. ü. 10-20 cm alles Verw. AN**
StL-Nr. 23115031320200
Bordstein aufnehmen.
Bordstein = Flachbordstein aus Beton, ca. 10/20 bis
20/20 cm.
Fundament aus Beton, über 10 bis 20 cm dick, aufbrechen.
Sämtliche Steine und übriges Aufbruchgut nach Wahl des
AN verwerten.
Menge: 5,000 m

**03.04.0350 Rinne aus Betonformst. aufnehmen Rinnenpl.12-16 cm*Breite 20-30 cm Fugenmörtel*Fund.bet. ü.10-20 Verwertung AN**
StL-Nr. 23115041621201
Rinne aus Betonformsteinen aufnehmen. Aufbruch der
Tragschicht wird gesondert vergütet.
Art = Rinnenplatte, Dicke über 12 bis 16 cm.
Breite über 20 bis 30 cm.
Mit Fugenfüllung aus hydraulisch gebundenem Fu-
genmörtel.
Fundament aus Beton/Mörtel, über 10 bis 20 cm dick,
aufbrechen.
Formsteine und Aufbruchgut nach Wahl des AN verwerten.
Menge: 265,000 m

**03.04.0360 Straßenablauf ausbauen Betonfertigteile*Tiefe bis 1,25 m StrA in bef. Fl.*Ausbau verwerten**
StL-Nr. 22110505112001
Straßenablauf einschließlich Aufsatz ausbauen. An-
schlussleitungen, die bestehen bleiben, soweit erforderlich abdichten. Das Ausbauen von Rohrleitungen wird
gesondert vergütet.
Straßenablauf aus Betonfertigteilen, vollständig ausbauen.
Ausbautiefe ab OK Aufsatz bis 1,25 m.
Straßenablauf liegt in befestigter Fläche. Aufbruch und
Erdarbeiten ausführen.
Sämtliche Ausbaustoffe verwerten nach Wahl des AN.
Menge: 5,000 St

**03.04.0370 Asphaltbefestigung trennen Anbauber. quer*schneiden Dicke ü. 12-18 cm**
StL-Nr. 231130382104
Asphaltbefestigung geradlinig trennen.
im Anbaubereich quer zur Fahrbahnachse,
Trennen durch Schneiden.
Dicke der Asphaltbefestigung über 12 bis 18 cm.
Menge: 40,000 m

**03.04.0380 Längsmarkierung entfernen durchg.Fb.begr.*Breite 0,12 m Plastik*a.Asphaltdecksch. Deckenerneuerung*Abf.d. Verw.zuf.**
StL-Nr. 2113100511311001
Längsmarkierung einschl. evtl. Sperrflächenumrandung
entfernen. Abgerechnet wird der entfernte Strich, bei
Doppelstrichen zwei Striche.
Durchgehender Strich als Fahrbahnbegrenzung.
Strichbreite = 0,12 m.
Markierungsstoffart = Plastikmasse.
Auf Asphaltdeckschicht.
Entfernen für Deckenerneuerung.
Abfall aufnehmen und nach Wahl des AN verwerten.
Menge: 130,000 m

**03.04.0390 Längsmarkierung entfernen Leitlinie 1 zu 1*Breite 0,12 m Plastik*a.Asphaltdecksch. Deckenerneuerung*Abf.d. Verw.zuf.**
StL-Nr. 2113100551311001
Längsmarkierung einschl. evtl. Sperrflächenumrandung
entfernen. Abgerechnet wird der entfernte Strich, bei
Doppelstrichen zwei Striche.
Unterbrochener Strich; Verhältnis Strich/Lücke 1 zu 1
als Leitlinie.
Strichbreite = 0,12 m.
Markierungsstoffart = Plastikmasse.
Auf Asphaltdeckschicht.
Entfernen für Deckenerneuerung.
Abfall aufnehmen und nach Wahl des AN verwerten.
Menge: 100,000 m

**03.04.0400 Längsmarkierung entfernen Leitlinie 1 zu 1*Breite 0,25 m Plastik*a.Asphaltdecksch. Deckenerneuerung*Abf.d. Verw.zuf.**
StL-Nr. 2113100553311001
Längsmarkierung einschl. evtl. Sperrflächenumrandung
entfernen. Abgerechnet wird der entfernte Strich, bei
Doppelstrichen zwei Striche.
Unterbrochener Strich; Verhältnis Strich/Lücke 1 zu 1
als Leitlinie.
Strichbreite = 0,25 m.
Markierungsstoffart = Plastikmasse.
Auf Asphaltdeckschicht.
Entfernen für Deckenerneuerung.
Abfall aufnehmen und nach Wahl des AN verwerten.
Menge: 40,000 m

**03.04.0410 Längsmarkierung entfernen*Breite 0,25 m Plastik*a.Asphaltdecksch. Deckenerneuerung*Abf.d. Verw.zuf.**
StL-Nr. 2113100593311001
Längsmarkierung einschl. evtl. Sperrflächenumrandung
entfernen. Abgerechnet wird der entfernte Strich, bei
Doppelstrichen zwei Striche.
Markierung 'Radfahrerfurt'

Strichbreite = 0,25 m.
Markierungsstoffart = Plastikmasse.
Auf Asphaltdeckschicht.
Entfernen für Deckenerneuerung.
Abfall aufnehmen und nach Wahl des AN verwerten.
Menge: 45,000 m

**03.04.0420 Sonstige Markierung entfernen Quermarkierung*Breite 0,50 m Plastik*a.Asphaltdecksch. Deckenerneuerung*Abf.d. Verw.zuf.**
StL-Nr. 2113101015311001
Sonstige Markierung wie Quermarkierung, Schrägstrich
der Sperrfläche oder Parkmarkierung entfernen. Abgerechnet wird der entfernte Strich.
Quermarkierung.
Strichbreite = 0,50 m.
Markierungsstoffart = Plastikmasse.
Auf Asphaltdeckschicht.
Entfernen für Deckenerneuerung.
Abfall aufnehmen und nach Wahl des AN verwerten.
Menge: 13,000 m

**03.04.0430 Sonstige Markierung entfernen Sperrfläche*Breite 0,50 m Plastik*a.Asphaltdecksch. Deckenerneuerung*Abf.d. Verw.zuf.**
StL-Nr. 2113101025311001
Sonstige Markierung wie Quermarkierung, Schrägstrich
der Sperrfläche oder Parkmarkierung entfernen. Abgerechnet wird der entfernte Strich.
Schrägstrich der Sperrfläche.
Strichbreite = 0,50 m.
Markierungsstoffart = Plastikmasse.
Auf Asphaltdeckschicht.
Entfernen für Deckenerneuerung.
Abfall aufnehmen und nach Wahl des AN verwerten.
Menge: 25,000 m

**03.04.0440 Markierungszeichen entfernen Plastikmasse*a.Asphaltdecksch. Deckenerneuerung*Abf.d. Verw.zuf.**
StL-Nr. 21131015311001
Markierungszeichen entfernen. Abgerechnet wird die entfernte markierte Fläche. Bei Pfeil, Buchstabe, Ziffer,
Verkehrsschild und Piktogramm ergibt sich die Fläche
aus dem kleinsten umschließenden Rechteck.
Markierungsstoffart = Plastikmasse.
Auf Asphaltdeckschicht.
Entfernen für Deckenerneuerung.
Abfall aufnehmen und nach Wahl des AN verwerten.
Menge: 11,000 m2

**03.04.0450 Längsmarkierung entfernen durchg.Fstr.begr.*Breite 0,12 m Plastik*a.Asphaltdecksch. Veränd.Verkehrsf.*feinstfräsen bit. Sanierungsm.*Abf.d. Verw.zuf.**
StL-Nr. 2113100521314111
Längsmarkierung einschl. evtl. Sperrflächenumrandung
entfernen. Abgerechnet wird der entfernte Strich, bei
Doppelstrichen zwei Striche.
Durchgehender Strich als Fahrstreifenbegrenzung.
Strichbreite = 0,12 m.
Markierungsstoffart = Plastikmasse.
Auf Asphaltdeckschicht.
Entfernen für Veränderung der Verkehrsführung.
Durch Feinstfräsen.
Ausgefräste Fläche mit bitumenhaltiger Masse verfüllen
und mit an die umgebende Fläche angepasstem Material
absplitten, eindrücken und nicht gebundenes Material
aufnehmen.
Abfall aufnehmen und nach Wahl des AN verwerten.
Menge: 65,000 m

**03.04.0460 Längsmarkierung entfernen Leitlinie 1 zu 1*Breite 0,12 m Plastik*a.Asphaltdecksch. Veränd.Verkehrsf.*feinstfräsen bit. Sanierungsm.*Abf.d. Verw.zuf.**
StL-Nr. 2113100551314111
Längsmarkierung einschl. evtl. Sperrflächenumrandung
entfernen. Abgerechnet wird der entfernte Strich, bei
Doppelstrichen zwei Striche.
Unterbrochener Strich; Verhältnis Strich/Lücke 1 zu 1
als Leitlinie.
Strichbreite = 0,12 m.
Markierungsstoffart = Plastikmasse.
Auf Asphaltdeckschicht.
Entfernen für Veränderung der Verkehrsführung.
Durch Feinstfräsen.
Ausgefräste Fläche mit bitumenhaltiger Masse verfüllen
und mit an die umgebende Fläche angepasstem Material
absplitten, eindrücken und nicht gebundenes Material
aufnehmen.
Abfall aufnehmen und nach Wahl des AN verwerten.
Menge: 22,000 m

**03.04.0470 Längsmarkierung entfernen Leitlinie 1 zu 1*Breite 0,25 m Plastik*a.Asphaltdecksch. Veränd.Verkehrsf.*feinstfräsen bit. Sanierungsm.*Abf.d. Verw.zuf.**
StL-Nr. 2113100553314111
Längsmarkierung einschl. evtl. Sperrflächenumrandung
entfernen. Abgerechnet wird der entfernte Strich, bei
Doppelstrichen zwei Striche.
Unterbrochener Strich; Verhältnis Strich/Lücke 1 zu 1
als Leitlinie.
Strichbreite = 0,25 m.
Markierungsstoffart = Plastikmasse.
Auf Asphaltdeckschicht.
Entfernen für Veränderung der Verkehrsführung.
Durch Feinstfräsen.
Ausgefräste Fläche mit bitumenhaltiger Masse verfüllen
und mit an die umgebende Fläche angepasstem Material
absplitten, eindrücken und nicht gebundenes Material
aufnehmen.
Abfall aufnehmen und nach Wahl des AN verwerten.
Menge: 13,000 m

**03.04.0480 Längsmarkierung entfernen*Breite 0,25 m Plastik*a.Asphaltdecksch. Veränd.Verkehrsf.*feinstfräsen bit. Sanierungsm.*Abf.d. Verw.zuf.**
StL-Nr. 2113100593314111
Längsmarkierung einschl. evtl. Sperrflächenumrandung
entfernen. Abgerechnet wird der entfernte Strich, bei
Doppelstrichen zwei Striche.
Markierung 'Radfahrerfurt'

Strichbreite = 0,25 m.
Markierungsstoffart = Plastikmasse.
Auf Asphaltdeckschicht.
Entfernen für Veränderung der Verkehrsführung.
Durch Feinstfräsen.
Ausgefräste Fläche mit bitumenhaltiger Masse verfüllen
und mit an die umgebende Fläche angepasstem Material
absplitten, eindrücken und nicht gebundenes Material
aufnehmen.
Abfall aufnehmen und nach Wahl des AN verwerten.
Menge: 17,000 m

**03.04.0490 Sonstige Markierung entfernen Quermarkierung*Breite 0,50 m Plastik*a.Asphaltdecksch. Veränd.Verkehrsf.*feinstfräsen bit. Sanierungsm.*Abf.d. Verw.zuf.**
StL-Nr. 2113101015314111
Sonstige Markierung wie Quermarkierung, Schrägstrich
der Sperrfläche oder Parkmarkierung entfernen. Abgerechnet wird der entfernte Strich.
Quermarkierung.
Strichbreite = 0,50 m.
Markierungsstoffart = Plastikmasse.
Auf Asphaltdeckschicht.
Entfernen für Veränderung der Verkehrsführung.
Durch Feinstfräsen.
Ausgefräste Fläche mit bitumenhaltiger Masse verfüllen
und mit an die umgebende Fläche angepasstem Material
absplitten, eindrücken und nicht gebundenes Material
aufnehmen.
Abfall aufnehmen und nach Wahl des AN verwerten.
Menge: 3,000 m

**03.04.0500 Markierungszeichen entfernen Plastikmasse*a.Asphaltdecksch. Veränd.Verkehrsf.*feinstfräsen bit. Sanierungsm.*Abf.d. Verw.zuf.**
StL-Nr. 21131015314111
Markierungszeichen entfernen. Abgerechnet wird die entfernte markierte Fläche. Bei Pfeil, Buchstabe, Ziffer,
Verkehrsschild und Piktogramm ergibt sich die Fläche
aus dem kleinsten umschließenden Rechteck.
Markierungsstoffart = Plastikmasse.
Auf Asphaltdeckschicht.
Entfernen für Veränderung der Verkehrsführung.
Durch Feinstfräsen.
Ausgefräste Fläche mit bitumenhaltiger Masse verfüllen
und mit an die umgebende Fläche angepasstem Material
absplitten, eindrücken und nicht gebundenes Material
aufnehmen.
Abfall aufnehmen und nach Wahl des AN verwerten.
Menge: 8,000 m2

**03.04.0510 Asphalt fräsen ADS*Tiefe ü.8-10 cm Fahrbahn Fräsasph. verw.**
StL-Nr. 2311300510601910
Asphalt fräsen und Fräsgut aufnehmen. Anschlusskante
geradlinig auf Frästiefe herstellen. Der Schnittlinienabstand darf maximal 15 mm betragen.
Asphaltdeckschicht.
Frästiefe über 8 bis 10 cm.
Fläche = Fahrbahn.
Breite 'bis ca. 10 m'

Fräsasphalt nach Wahl des AN verwerten.
Menge: 1490,000 m2

**03.04.0520 Asphaltbefestigung aufnehmen Fahrbahn*Dicke ü. 6-12 cm Tiefe ü. 10-20 cm*Länge max. 40 cm Aufbr. Verw.**
StL-Nr. 2311303310030223
Asphaltbefestigung aufbrechen und aufnehmen. Abrechnung
erfolgt nach Abtragsprofilen.
Fläche = Fahrbahn.
Dicke der Asphaltbefestigung über 6 bis 12 cm.
Gesamtaufbruchtiefe über 10 bis 20 cm.
Aufbruchstücke zerkleinern, Kantenlängen höchstens
40 cm.
Aufbruchgut nach Wahl des AN verwerten.
Menge: 60,000 m3

**03.04.0530 Pechhaltige Befestigung aufnehmen Tragschicht*Dicke ü. 5-10 cm Fahrbahn*aufbrechen Pech beseit. ges.**
StL-Nr. 23113023203131
Pechhaltige Befestigung lösen und aufnehmen. Beschaffenheit nach Unterlagen des AG. Abrechnung erfolgt nach
Abtragsprofilen.
Tragschicht.
Dicke über 5 bis 10 cm.
Fläche = Fahrbahn.
Lösen durch Aufbrechen.
Pechhaltiges Fräsgut / Aufbruchgut beseitigen nach Un-
terlagen des AG. Entsorgen wird gesondert vergütet.
Menge: 130,000 m3

**03.04.0540 Gefährl. Abfall aus Baustelle ents. Bitumen u. Teer*Gebühr einrechn.**
StL-Nr. 1210221721
Gefährlichen Abfall aus Baustelle laden, fördern und
entsorgen. Art der Belastung und Entsorgung nach Unterlagen des AG. Entsorgungsnachweis nach Unterlagen des
AG führen.
Abgerechnet wird nach Wiegescheinen.
Kohlenteerhaltige Bitumengemische. Ab-
fallschlüsselnummer = 17 03 01.
Gebühren der Abfallentsorgung sind einzurechnen.
Menge: 310,000 t

**03.04.0550 Asphaltbefestigung trennen*schneiden Dicke ü. 12-18 cm**
StL-Nr. 231130389104
Asphaltbefestigung geradlinig trennen.
Bereich 'für provisorische Radwegrampen  und Fahrbahnverschenkung'

Trennen durch Schneiden.
Dicke der Asphaltbefestigung über 12 bis 18 cm.
Menge: 45,000 m

**03.04.0560 Asphaltbefestigung aufnehmen Fahrbahn*Dicke ü. 12-18 cm Tiefe ü. 10-20 cm*Länge max. 40 cm Aufbr. Verw.**
StL-Nr. 2311303310040223
Asphaltbefestigung aufbrechen und aufnehmen. Abrechnung
erfolgt nach Abtragsprofilen.
Fläche = Fahrbahn.
Dicke der Asphaltbefestigung über 12 bis 18 cm.
Gesamtaufbruchtiefe über 10 bis 20 cm.
Aufbruchstücke zerkleinern, Kantenlängen höchstens
40 cm.
Aufbruchgut nach Wahl des AN verwerten.
Menge: 8,000 m3

**03.04.0570 Natursteinpflasterdecke aufnehmen*Grauwacke ungeb. Fugenmat.*ungeb. Bettung Verwertung AN**
StL-Nr. 23115002931101
Natursteinpflasterdecke aufnehmen. Aufnehmen der Tragschicht wird gesondert vergütet.
Abmessung 'Baumscheibe 4-reihig'

Pflasterstein aus Grauwacke.
Mit Fugenfüllung aus Baustoffgemisch ohne Bindemittel.
Bettung aus ungebundenem Bettungsmaterial.
Steine und übriges Aufbruchgut nach Wahl des AN verwerten.
Menge: 6,000 m2

**03.04.0580 Streifen/Rinne aus Naturstein aufn.*Breite ü. 20-35cm Grauwacke*Verwertung AN**
StL-Nr. 2311504692399100
Streifen oder Rinne aus Naturstein aufnehmen. Aufbruch
der Tragschicht wird gesondert vergütet.
Dicke '15-20 cm'

Breite des Streifens/der Rinne über 20 bis 35 cm.
Pflasterstein aus Grauwacke.
Mit Fugenfüllung 'aus Baustoffgemisch ohne Bindemittel'

Fundament 'kein Fundament'

Steine und Aufbruchgut nach Wahl des AN verwerten.
Menge: 21,000 m

**03.04.0590 Str./Rinne aus Pflasterkl. aufn. Dicke über 6-8 cm*Breite bis 20 cm Verwertung AN**
StL-Nr. 23115051219901
Streifen oder Rinne aus Pflasterziegel/-klinker aufnehmen. Aufbruch der Tragschicht wird gesondert vergütet.
Dicke über 6 bis 8 cm, Verlegeart = Flachverlegung.
Breite des Streifens/der Rinne bis 20 cm.
Mit Fugenfüllung 'ungebundenen'

Fundament 'kein Fundament'

Pflasterklinker und Aufbruchgut nach Wahl des AN verwerten.
Menge: 15,000 m

**03.04.0600 Str./Rinne aus Pflasterkl. aufn. Dicke 10-12 cm*Breite bis 20 cm*Fund.beton bis 10 Verwertung AN**
StL-Nr. 23115051119101
Streifen oder Rinne aus Pflasterziegel/-klinker aufnehmen. Aufbruch der Tragschicht wird gesondert vergütet.
Dicke 10 bis 12 cm, Verlegeart = Hochkantverlegung.
Breite des Streifens/der Rinne bis 20 cm.
Mit Fugenfüllung 'Beton'

Fundament aus Beton/Mörtel, bis 10 cm dick, aufbrechen.
Pflasterklinker und Aufbruchgut nach Wahl des AN verwerten.
Menge: 10,000 m

**03.04.0610 Hochbord von der Rinne trennen und abfahren**
Hochbord, in Beton versetzt, einschl. Unterbeton, bis 20 cm dick, sowie Betonrückenstütze, Breite 15 cm von der Rinne mit geeignetem Gerät trennen, aufnehmen und Betonstuhl entfernen. Inkl. Schnitt zu den angrenzenden Hochborden
Das Material ist der Verwertung nach Wahl des AN zuzuführen.

Rinne 1-reihig
Betonstein: 30 x 30 cm

Verortung: Querung Finmrhaberstraße
Menge: 15,000 m

**03.04.0620 1-rhg. Läufer von der Rinne trennen und abfahren**
1 reihigen Betonsteinläufer 16/16/14 cm, in Beton versetzt, einschl. Unterbeton, bis 20 cm dick, sowie Betonrückenstütze, Breite 15 cm von der Rinne mit geeignetem Gerät trennen, aufnehmen und Betonstuhl entfernen. Inkl. Schnitt zu den angrenzenden Hochborden
Das Material ist der Verwertung nach Wahl des AN zuzuführen.

Rinne 1-reihig
Betonstein: 30 x 30 cm

Verortung: Querung Firnhaberstraße
Menge: 12,000 m

**03.04.0630 Betondecke aufnehmen*Betondecke auf Unterl. ToB*ohne Bewehrung Tiefe ü. 20-25 cm*Ausb. Verw. zuf.**
Betondecke ausbauen und aufnehmen.
Fläche 'südliche Zufahrt zum Hafengeländeim Straßenseitenraum'

Befestigung = Betondecke.
Auf Unterlage = Tragschicht ohne Bindemittel.
Decke ohne Bewehrung, Dübel und Anker.
Gesamtausbautiefe über 20 bis 25 cm.
Ausbaustoffe nach Wahl des AN verwerten.
Angaben zu den umweltrelevanten Merkmalen nach Unterlagen des AG.
Menge: 60,000 m2

**03.04.0640 Betondecke schneiden volle Tiefe*Dicke ü. 20-25 cm**
StL-Nr. 231140101300
Betondecke schneiden.
In voller Tiefe senkrecht und geradlinig schneiden.
Dicke der Betondecke über 20 bis 25 cm.
Menge: 20,000 m

#### Abschnitt 03.05 Erdarbeiten, ungeb. Oberbau

**03.05.0010 Querschläge in Handschachtung**
Querschläge, Länge 2,50 m, Breite 0,6 m, Tiefe bis 1,50 m, in  Handschachtung ggf. mit Maschinenunterstützung herstellen.
Querschläge zwecks Feststellung der Lage von Kabeln, Kanälen, Leitungen und dergleichen durchführen.
Ausführung in allen Homogenbereichen.

Der Boden ist auszuheben, der Leitungsverlauf einschließlich Verlaufsrichtung ist anzuzeichnen, zu dokumentieren und elektrooptisch einzumessen. Messdaten dem AG übergeben.  Anschließend ist die Baugrube mit dem ausgehobenen Material zu verfüllen und lagenweise zu verdichten.
Gegebenenfalls erforderlicher Verbau der Baugrubenwände und  Wasserhaltung sind einzukalkulieren und werden nicht gesondert vergütet. Verbau und wasserhaltung nach Wahl des AN.
Ausführung nur auf Anweisung des AG.
Menge: 6,000 St

**03.05.0020 Handschachtung im Bereich von Baumwurzeln**
Wurzelbereich von Bäumen in Handarbeit freilegen, nach DIN 18920, Stand 2002 mit einem Schutzflies abdecken,  feuchthalten und später mit überpflasterbarem Baumsubtrat verfüllen und einschlämmen. Substrat liefern
Menge: 3,000 m3

**03.05.0030 Erdsauger**
Einsatz eines Erdsaugers für das schonende Absaugen von Erdschichten zur Verhinderung von Beschädigungen an Baumwurzeln einschließlich der Bedienung und Gestellung der Aufsicht im Stundenlohn.
Menge: 9,000 h

**03.05.0040 Wurzelbehandlung**
Im Wurzelbereich vorhandener Bäume durch Handschachung oder maschinellen Einsatz beschädigte Wurzeln ab 3 cm Durchmesser innerhalb von 24 Stunden nach der Beschädigung glatt abschneiden, Wundbereiche glätten und mit einem geeigneten Wundmittel nach Angaben des Herstellers behandeln.
Abrechnung nach Anzahl der Wurzelbereiche
Menge: 9,000 St

**03.05.0050 Freigelegte Wurzelbereiche abdecken Strohmatte*feucht halten Abdeck.Verwert.AN**
StL-Nr. 211070141101
Freigelegte Wurzelbereiche während der Bauzeit gegen
Austrocknen abdecken.
Wurzelabdeckung = Strohmatte, Jute o.ä.
Abdeckung während der Bauzeit feucht halten.
Abdeckung vor dem Verfüllen der Abgrabung aufnehmen und
nach Wahl des AN verwerten.
Menge: 10,000 m2

**03.05.0060 Schicht ohne Bindemittel aufnehmen*n. Unterlagen AG Bstoff. Verw. AN*Abrechng. Abtrag**
StL-Nr. 22112009999541
Schicht ohne Bindemittel aufnehmen. Erschwernisse
durch Einbauten werden gesondert vergütet.
Schicht 'Quarzitschotter; Homogenbereich H1 gemäß Prüfbericht 200075-24 vom 04.11.2024)B
EBV-Einstufung: < RC-1'

Dicke 'über 5 bis 30 cm; im Mittel ca.10 cm'

Fläche 'Geh- und Radwege sowie Fahrbahn'

Baustoffgemisch nach Unterlagen des AG.
Baustoff nach Wahl des AN verwerten. Baustoff nach
Unterlagen des AG.
Abgerechnet wird nach Abtragsprofilen.
Menge: 270,000 m3
Leistungsbereichkatalog: 112

**03.05.0070 Boden bzw. Fels lösen und verwerten*profilg. lösen Planum gesondert**
StL-Nr. 21106212910200
Boden bzw. Fels aus Abtragsbereichen lösen, laden und
nach Wahl des AN verwerten. Beschreibung der Homogenbereiche nach Unterlagen des AG. Die Herstellung von Mulden und Gräben wird gesondert vergütet.
Abgerechnet wird nach Abtragsprofilen.
Homogenbereich 'aufgefüllte Sande ; Homogenbereich H3 gemäß Prüfbericht 200075-24 vom 04.11.2024)
EBV-Einstufung: BM-0'

Profilgerecht lösen.
Das Herstellen des Planums wird gesondert vergütet.
Menge: 275,000 m3

**03.05.0080 Pflanzgraben herstellen**
Pflanzgraben  für den Einbau von überpflasterbarem Baum- substrat profilgerecht ausheben;
Boden des Homogenbereichs HB 3
Materialklasse BM-0 gem. Ersatzbaustoffverordnung 2021
Aushub ist der Verwendung nach Wahl des AN zuzuführen.
Pflanzgraben nach dem Bodenabtrag für das Planum des Pflaster herstellen
Seitenlänge: ca. 16 m ; Breite 3 m; Tiefe ca. 0,55 m  ab OK gepl. Planum
Gesamtaushub: ca. 27 cbm
Sohle 20 cm tief lockern

Für Beet vor vorhandenem Gebäude (Morsstiege Hausnummer 14) auf der Nordseite der Seeuferstraße.
Der Bodenabtrag darf immer nur Abschnittsweise auf einer Länge von 2 m und nicht tiefer als das vorhandene Fundament des Gebäudes erfolgen.
Menge: 27,000 m3

**03.05.0090 Pflanzgraben herstellen**
Pflanzgraben  für den Einbau von überpflasterbarem Baum- substrat profilgerecht ausheben;
Boden des Homogenbereichs HB 3
Materialklasse BM-0 gem. Ersatzbaustoffverordnung 2021
Aushub ist der Verwendung nach Wahl des AN zuzuführen.
Pflanzgraben nach dem Bodenabtrag für das Planum des Pflaster herstellen
Seitenlänge: ca. 23 m ; Breite 3 m; Tiefe ca. 0,55 m  ab OK gepl. Planum
Gesamtaushub: ca.38 cbm
Sohle 20 cm tief lockern

Für Beet vor vorhandener Mauer auf der Nordseite der Seeuferstraße.
Der Bodenabtrag darf immer nur Abschnittsweise auf einer Länge von 2 m und nicht tiefer als das vorhandene Fundament der Mauer erfolgen.
Menge: 38,000 m3

**03.05.0100 Baumsubstrat liefern und einbauen**
Vegetationstragschicht/Baumsubstrat liefern und einbauen.
Pflanzgrube mit unterbaufähigem (überbaubaren) Vegetations- tragschichtgemisch/Baumsubstrat verfüllen und lagenweise in Schichtdicken bis 30 cm verdichten.
Alle Schichten ca. 5 cm mit den darunterliegenden Schichten verzahnen.
Unterste Schicht (ca. 2,5 cm) mit dem Wurzellockstoffsubstrat verzahnen.
Vegetationstragschicht/Baumsubstrat bestehend aus einem homogenen Gemisch aus Mineralstoffen, ggf. Oberboden, organischen Stoffen und Bodenhilfsstoffen.
Körnung  0/32 mm, unterbaufähig, verdichtbar auf E 45 MPa,
recycleter, sortenreiner (stofflicher Anteil Ziegel  80 M.-%)
Ziegelgerüstbaustoff, gütegestützt, LAGA Klasse Z  1.1,
Oberboden der Bodengruppe 4-6 gemäß DIN 18915 (queckenfrei!)
max. 10 Vol.-%, unter Zugabe von 25 kg/m³ eines Boden- hilfsstoffs (= Wurzellockstoff) als Nährstoffdepot mit ausreichender Depotwirkung, Wurzelstimulierung im Baumsubstrat.
Substrateigenschaften, entsprechend dem erhöhten Anforderungs-profil von Heidger mit:
Gesamtporenvolumen  40 Vol.-%
Max. Wasserkapazität  30 Vol.-%, Luftvolumen bei pF 1,8
15 Vol.-%,
Wasserdurchlässigkeit min.1,0 x10^-6 und max 1,0x 10^-5 m/s
und den
"Empfehlungen der FLL für Baumpflanzungen, Teil 2: Standortvorbereitung für Neupflanzungen, Bauweise 2 überbaufähig/ unterbaubar, Ausgabe 2004".
Die Eignung des Substrates ist nach Anhang 1a der vorgenannten Empfehlungen durchzuführen und mittels aktuellem aussagefähigen Prüfzeugnis vor Einbau des Materials unaufgefordert nachzuweisen.

Einbau bis ca. 80 m Tiefe
bis OK Planum befestigte Flächen erfolgt der Einbau auf gesamter Breite (= 3 m), ab Planumshöhe reduziert sich die Breite für den Einbau auf mindestens. ca. 1,35 m
Im Bereich der befestigten Flächen muss das Baumsubstrat auf 45 MPa verdichtet werden. Eine höhere Verdichtung ist nicht erlaubt.

Liefermenge ist durch Original-Lieferscheine nachzuweisen.
In Teilflächen
Menge: 85,000 m3

**03.05.0110 Baumsubstrat liefern und einbauen**
Substrat für die Baumpflanzung/-sanierung auf Löß, Lava, Bims, Sand - Basis gem. den Empfehlungen der FLL Empfehlungen für Baumpflanzungen Teil 2 Pflanzgrubenbauweise 1 (Ausgabe 2010), nach Vorgaben der Düngemittelverordnung und g¸tegesichert nach RAL-GZ 250-7, in homogener Mischung der Körnung 0 – 16 mm herstellen, liefern und höhengerecht einbauen.
- die Verdichtung hat in Lagen und statisch zu erfolgen.
- angestrebte Einbauverdichtung beträgt 85-87% DPr.
- zu ber¸cksichtigender Verdichtungsfaktor: 1,25-1,3
- die einzelnen Lagen sind miteinander zu verzahnen

In entsiegelten Flächen mit angrenzendem vorh. Baumbestand
Einbaustärke ca. 35 cm

In Teilflächen
Menge: 75,000 m3

**03.05.0120 Oberboden liefern und andecken Seiten-/Trennstr.*Andeck. ü.25-50cm Abrechng.Auftrag**
StL-Nr. 241061605041
Oberboden liefern und profilgerecht andecken.
Andeckung auf Seitenstreifen, Trennstreifen und Verkehrsinseln.
Dicke der Andeckung über 25 bis 50 cm.
Abrechnung nach Auftragsprofilen.
Menge: 25,000 m3

**03.05.0130 Oberboden liefern und andecken*Andeck. ü.25-50cm Abrechng.Auftrag**
StL-Nr. 241061609041
Oberboden liefern und profilgerecht andecken.
Andeckung 'in Grünflächen im Straßenseitenraum, die durch geänderte Fahrbahn- und Radwegführung entstanden sind.'

Dicke der Andeckung über 25 bis 50 cm.
Abrechnung nach Auftragsprofilen.
Menge: 7,000 m3

**03.05.0140 Planum herstellen Ev2 = 45 MPa**
StL-Nr. 2110624901
Planum herstellen nach Unterlagen des AG.
Verformungsmodul Ev2 = 45 MPa.
Menge: 2125,000 m2

**03.05.0150 Schicht a. frostunempf. M. herst. Geh- und Radwege*u. KTS/STS*Feinanteil UF 3*Abrechng. Auftrag**
StL-Nr. 2211210122991901
Schicht aus frostunempfindlichem Material
herstellen. Erschwernisse durch Einbauten, Schächte
und Straßenabläufe werden gesondert vergütet.
In Verkehrsflächen für Geh- und Radwege.
Schicht unter Kies- oder Schottertragschicht.
Baustoffgemisch 'Frostschutzmaterial F1
Material gem. ZTV SoB-StB 20 und TL
SoB-StB 20.'

Feinanteil Kategorie UF 3.
Einbaudicke '13 cm'

Abgerechnet wird nach Auftragsprofilen.
Menge: 250,000 m3
Leistungsbereichkatalog: 112

**03.05.0160 Schottertragschicht 0/32, 15 cm dick, Gehweg**
Schotter-Splitt-Sand-Gemisch nach ZTV SoB-StB 20 liefern, profilgerecht einbauen und verdichten.

Material: Natursteinschotter

Schlagzertrümmerungswert:  SZ22 oder
Los Angeles Koeffizient:  LA 25

Die Tragfähigkeit auf dem Mineralgemisch
ist vom AN nachzuweisen.

geforderter Verformungsmodul:
Ev2  von 100 MPa (Geh- und Radweg)

Einbaudicke:  15 cm

Körnung:  0/32 mm
Feinanteil:  UF3

Infiltrationsbeiwert: ki ≥ 3×10-5 m/s

Der Infiltrationsbeiwert ist im Laufe der Bauarbeiten durch die Eigenüberwachung zu überprüfen.

Einbau unter befestigten Sickerflächen.

Ein Soll-Ist Nachweis ist zu führen.
(nur Original Wiegekarten werden anerkannt).

In Teilflächen
Menge: 810,000 m2

**03.05.0170 Schicht a. frostunempf. M. herst. Bk100 bis Bk0,3*u. KTS/STS Abrechng. Auftrag**
StL-Nr. 2211210112990901
Schicht aus frostunempfindlichem Material
herstellen. Erschwernisse durch Einbauten, Schächte
und Straßenabläufe werden gesondert vergütet.
In Verkehrsflächen der Belastungsklassen Bk100 bis
Bk0,3.
Schicht unter Kies- oder Schottertragschicht.
Baustoffgemisch 'Frostschutzmaterial F1
Material gem. ZTV SoB-StB 20 und TL
SoB-StB 20.'

Einbaudicke '15 cm'

Abgerechnet wird nach Auftragsprofilen.
Menge: 95,000 m3
Leistungsbereichkatalog: 112

**03.05.0180 Schottertragschicht herstellen Bk100 bis Bk1,0*0/45 Dicke 30 cm**
StL-Nr. 22112319129940
Schottertragschicht herstellen. Erschwernisse durch
Einbauten, Schächte und Straßenabläufe werden gesondert vergütet.
In Verkehrsflächen der Belastungsklassen Bk100 bis
Bk1,0, mehrlagig, oberer Lage mit Fertiger.
Baustoffgemisch 0/45.
Umweltrelevante Merkmale des Baustoffgemisches 'natürliche Gesteinskörnung.'

Verdichtungsgrad/Verformungsmodul 'Ev2 ≥ 150 MPa'

Einbaudicke = 30 cm.
Menge: 1250,000 m2
Leistungsbereichkatalog: 112

**03.05.0190 Erschwernis durch Einbauten b.Herst. ToB*Schächte**
StL-Nr. 2211290752
Erschwernis durch Einbauten.
Beim Herstellen von Tragschichten ohne Bindemittel.
Einbauten = Schächte.
Menge: 14,000 St
Leistungsbereichkatalog: 112

**03.05.0200 Erschwernis durch Einbauten b.Herst. ToB*Hydranten+Schiebk**
StL-Nr. 2211290751
Erschwernis durch Einbauten.
Beim Herstellen von Tragschichten ohne Bindemittel.
Einbauten = Hydranten und Schieberkappen.
Menge: 10,000 St
Leistungsbereichkatalog: 112

**03.05.0210 Erschwernis durch Einbauten b.Herst. ToB*Kabelschächte**
StL-Nr. 2211290754
Erschwernis durch Einbauten.
Beim Herstellen von Tragschichten ohne Bindemittel.
Einbauten = Kabelschächte.
Menge: 4,000 St
Leistungsbereichkatalog: 112

**03.05.0220 Erschwernis durch Einbauten b.Herst. ToB**
StL-Nr. 2411290859
Erschwernis durch Einbauten. Abgerechnet wird nach
Stück Einbauteil.
Beim Herstellen von Tragschichten ohne Bindemittel.
Einbauten 'Ampelmasten'
Menge: 2,000 St
Leistungsbereichkatalog: 112

**03.05.0230 Plattendruckversuch, statisch**
Menge: 6,000 St

**03.05.0240 Probefelder herstellen**
Probefelder gemäß ZTVE-StB für Aushubplanum, Frostschutzschicht und Schottertragschicht nach örtlichen Erfordernissen und Rücksprache mit dem AG anlegen
Probefelder ca. 3,00 x 3,00 m
Zur stichprobenartigen Prüfung der Anforderungen an den Oberbau mittels statischen Lastplattendruckversuch
Menge: 2,000 St

**03.05.0250 Kabelschutzrohr liefern/einbauen KSR endlos d110*PE-HD-Rohr Überdeckung 10cm*Stahldraht einz.**
Kabelschutzrohr, einschl. fester Rohrverbindung einbauen.
Rohröffnungen dicht verschließen. Erschwernisse durch vorhandene Leitungen werden nicht gesondert vergütet.
Abgerechnet wird nach Länge in der Achse der Rohrleitung.
Material = PE  Rohr DN 110  flexibles Kabelschutzrohr aus PE, in Verbundrohrbauweise (innen glatt, außen profiliert) gemäß DIN 16961 und DIN EN 50086-2-4, Ringlänge 25 bzw. 50 m, mit integrierter Einzugschnur zum Einziehen eines Kabelzug-drahtes bzw. -seiles.
Verlegeart= Einrohrig  mit Sandummantelung
Verzinkten runden Stahldraht, Durchmesser mind. 3mm
Mit je 2m Überstand einziehen.
Inklusive aller Erdarbeiten in einer Breite von 0,40 bis 0,80 m und einer Aushubtiefe von 0,60 bis 1,0 m für Kabel- bzw. Leitungsgräben ausheben.
Die verdrängten Bodenmassen sind einer
Verwertung nach Wahl des AN zuzuführen.
Menge: 30,000 m

**03.05.0260 Kabelwarnband**
Warnband gelb, ca. 40 mm breit mit der Aufschrift in
schwarz "Achtung Starkstrom" liefern.
Warnband in halber Grabentiefe verlegen.
Menge: 30,000 m

#### Abschnitt 03.06 Straßenentwässerung

**03.06.0010 Querschläge in Handschachtung**
Querschläge, Länge 2,50 m, Breite 0,6 m, Tiefe bis 1,50 m, in  Handschachtung ggf. mit Maschinenunterstützung herstellen.
Querschläge zwecks Feststellung der Lage von Kabeln, Kanälen, Leitungen und dergleichen durchführen.
Ausführung in allen Homogenbereichen.

Der Boden ist auszuheben, der Leitungsverlauf einschließlich Verlaufsrichtung ist anzuzeichnen, zu dokumentieren und elektrooptisch einzumessen. Messdaten dem AG übergeben.  Anschließend ist die Baugrube mit dem ausgehobenen Material zu verfüllen und lagenweise zu verdichten.
Gegebenenfalls erforderlicher Verbau der Baugrubenwände und  Wasserhaltung sind einzukalkulieren und werden nicht gesondert vergütet. Verbau und wasserhaltung nach Wahl des AN.
Ausführung nur auf Anweisung des AG.
Menge: 10,000 m3

**03.06.0020 Kreuzungen mit Versorgungsleitungen, B = 50 cm**
Kreuzungen mit Versorgungsleitungen (Strom, Kabel, versch. Kabel- und Rohrleitungen sowie Leerrohre) sowie Kreuzungen der Kanalleitungen, Anschlussleitungen und Formsteinzüge mit Versorgungsleitungen herstellen.
In dieser Position sind alle mit der Herstellung der Kreuzung im Zusammenhang stehenden Behinderungen durch vorhandene Leitungen jeglicher Art von versch. Versorgungsanbieter liegen auf unterschiedlichem Höhenniveau bis zum Erdplanum, Erschwernisse und Arbeiten wie Aufsuchen der Leitungen in Handarbeit, Handschachtung, Abfangen der Leitungen während der Bauzeit usw. zu erfassen, den zusätzlichen Aufwand bei sämtlichen Erdarbeiten sowie die Verteuerung durch vorsichtige Maschinenarbeit einzukalkulieren. Zur Sicherung gegen Setzungen sind die Leitungen mit Beton C 20/25 zu unterfangen.
Als ein Stück wird eine Breite bis zu 60 cm angenommen. Bei größeren Breiten erhöht sich die Stückzahl entsprechend.
Als Breite wird der Außendurchmesser der Leitungen bzw. sinngemäß der Außenabstand der äußeren Leitungen eines Leitungsbündels angenommen. Beträgt der Abstand zwischen den Außenwandungen zweier Leitungen mehr als 60 cm, wird jede Kreuzung für sich abgerechnet.
Die angegebenen Maße beziehen sich auf die Draufschicht.
Menge: 1,000 St

**03.06.0030 Kreuzungen mit Versorgungsleitungen, B = 51 - 100 cm**
Wie vor, jedoch Kreuzungen mit Versorgungsleitungen (Gas und Wasserleitungen) sowie Kreuzungen der Kanalleitungen, Anschlussleitungen und Formsteinzüge mit Versorgungsleitungen  herstellen.
Als ein Stück wird eine Breite bis zu 1,00 cm
angenommen.
Menge: 1,000 St

**03.06.0040 Kreuzungen mit Versorgungsleitungen, B = 101 - 150 cm**
Wie vor, jedoch Kreuzungen mit Versorgungsleitungen (Gas und Wasserleitungen) sowie Kreuzungen der Kanalleitungen, Anschlussleitungen und Formsteinzüge mit Versorgungsleitungen  herstellen.
Als ein Stück wird eine Breite bis zu 1,50 cm
angenommen.
Menge: 1,000 St

**03.06.0050 Leitungsgraben herstellen eing. verd. Boden*Tiefe >1,25-1,75m Rohr bis DN 150*m.Verb./+10 m3 W. lag. i./ver.o.Lz. Aushub verwerten*Abr. senkrecht**
StL-Nr. 2410820712111921
Leitungsgraben profilgerecht herstellen. Straßenaufbruch wird gesondert vergütet.
In eingebautem und verdichtetem Boden.
Grabentiefe über 1,25 bis 1,75 m.
Breite der Grabensohle für Rohr bis DN 150.
Notwendigen Verbau entsprechend statischen und konstruktiven Erfordernissen herstellen, vorhalten und
entfernen. Offene Wasserhaltung bis zu einer Pumpenleistung von 10 m3 Fördermenge und 5,00 m Förderhöhe
je Stunde und Haltung ausführen.
Aushub zur Wiederverwendung innerhalb der Baustelle
lagern, nach Verlegen der Leitung in Graben oberhalb
der Leitungszone einbauen und verdichten einschl. ggf.
erforderlicher Wasserzugabe.
Materialklasse 'BM-F0 und BM-F0*'

Zum Verfüllen nicht verwendeten Aushub nach Wahl des AN
verwerten.
Abrechnung mit senkrechten Wänden. Grabenbreite
nach DIN 18 300 ohne Berücksichtigung eines Verbaus.
Menge: 35,000 m3

**03.06.0060 Kunststoffrohrleitung herstellen*PP-Rohr Verb. Wahl AN*Bettung Typ 1 T ü. 1,25-1,75 m*Überdeckg.ü.1-2 m Ringst. SN 8**
StL-Nr. 2211033392112220
Entwässerungsleitung aus Kunststoffrohren nach statischen und konstruktiven Erfordernissen herstellen. An-
schluss an Schacht sowie Formstücke werden gesondert
vergütet.
Rohr DN/ID '150'

Rohr aus PP.
Rohrverbindung nach Wahl des AN.
Bettung nach DIN EN 1610, Typ 1.
Fließsohlentiefe über 1,25 bis 1,75 m.
Überdeckungshöhe über 1,00 bis 2,00 m.
Ringsteifigkeit SN 8 nach DIN EN ISO 9969.
Menge: 30,000 m

**03.06.0070 Formstück einbauen (Zul.) Bogen DN 150 Rohr DN 150**
StL-Nr. 22110368219903
Formstück in Rohrleitung einbauen. Vergütet wird der
Mehraufwand für den Einbau des Formstückes gegenüber
der bis zur Innenfläche der Sammelrohrleitung durchgemessenen Rohrleitung.
Formstück = Bogen DN/ID 150.
Rohr aus 'PP'

Durchgangsrohr DN/ID 150.
Menge: 30,000 St

**03.06.0080 Formstück einbauen (Zul.) Abzweig DN 150 Rohr DN 150**
StL-Nr. 22110368029903
Formstück in Rohrleitung einbauen. Vergütet wird der
Mehraufwand für den Einbau des Formstückes gegenüber
der bis zur Innenfläche der Sammelrohrleitung durchgemessenen Rohrleitung.
Formstück = Abzweig, Anschlussrohr DN/ID 150.
Rohr aus 'PP'

Durchgangsrohr DN/ID 150.
Menge: 1,000 St

**03.06.0090 Straßenablauf einbauen mit Erdarb. Boden Form 1a*Schaftkonus 11 1 ZwTeil 6a*Aufl-Ring 10b Aufl. C 8/10,10cm*Tiefe bis 1,25 m*seit.lag./entf.Z0**
StL-Nr. 2211051614121191
Straßenablauf aus Betonfertigteilen einbauen. Fugen mit
Mörtel M20 dichten und glattstreichen. Aufsatz wird gesondert vergütet. Erdarbeiten ausführen.
Boden Form 1a, Abfluss im Boden.
Schaftkonus Form 11 (295 mm hoch).
Ein Zwischenteil Form 6a (295 mm hoch).
Auflagering Form 10b (für rechteckige Aufsätze).
Auflager aus Beton C 8/10, 10 cm dick, herstellen.
Aushubtiefe ab OK Straßenablauf bis 1,25 m.
Homogenbereiche 'sandige Böden (Homogenbreiche H3 und H9).'

Aushub seitlich lagern und zum Verfüllen verwenden.
Überschüssigen Aushub nach Wahl des AN verwerten. Zu-
ordnungswert nach LAGA = Z 0.
Menge: 8,000 St

**03.06.0100 Aufsatz f. Straßenablauf aufsetzen 300x500, D,34,5mm*Scharnier Sicher. dämpf.Einlage*Zinkeimer A 2 Höhe planmäßig*WW-Mörtel**
StL-Nr. 2211052203021112
Aufsatz für Straßenablauf aufsetzen.
Klasse D 400, 300x500, mit Schlitzweite 34,5 mm.
Aufsatz mit Scharnier und Sicherheitsverschluss.
Dämpfende Einlage.
Verzinkter Eimer, Form A 2.
Aufsatz auf planmäßige Höhe setzen.
Fuge zwischen Fertigteilen mit Mörtel WW-
Schachtkopfmörtel nach DIN 19573 herstellen, Fugen
glattstreichen.
Menge: 8,000 St

**03.06.0110 Anschluss an vorhandene Anschlussleitungen**
Vorhandene  Anschlussleitungen aus PVC DN 150 aufsuchen, freilegen und Anschlussleitung PP DN 150 des Straßenablaufs anschließen.
In dieser Position werden folgende Arbeiten vergütet:

- Freilegen der vorh. Anschlussleitung
- Sauberes Schneiden der vorhandenen Leitung
- Aufnahme und Entsorgung alter Leitung
- Lieferung und Einbau einer Überschiebmuffe
- Anschluss der vorh. und neuen Ablaufleitung
einschl. erforderl. Erdarbeiten in sämtlichen Homogenbereichen gem. beiligenden Bodengutachten.
Menge: 8,000 St

*Hinweis: Anpasssungen Schachtbauwerke*
Hinweis Anpasssungen Schachtbauwerke:
Aufgrund einer geänderter Bordführung ist ein Schachthals zu drehen.

**03.06.0120 Schachtteil ausbauen*Ausbau verwerten**
Freigelegtes Schachtteil ausbauen. Aufbruch von Straßenbefestigung wird gesondert vergütet.
Teil Schachtabdeckung, Auflagerringe und Schachthals DN 1500/625x600.
Nicht wiederverwertbare Ausbaustoffe nach Wahl des AN entsorgen.
Menge: 1,000 St

**03.06.0130 Fertigteil für Schacht einbauen SH 1500x625*Integr.Dichtsyst.**
Fertigteil für Schacht einbauen.
Schachtabdeckung, Auflagerringe und Schachthals DN 1500/625x600 der Vorposition.
Fugendichtung mit integriertem Dichtungssystem aus E-
lastomeren und Lastübertragungsring.
Menge: 1,000 St

#### Abschnitt 03.07 Pflasterarbeiten

**03.07.0010 Fundamentgraben herstellen SoB*F-Breite bis 30cm Tiefe ü. 20-30 cm*ü. Aush. Verw. AN**
StL-Nr. 231153061131
Fundamentgraben für Einfassung, Streifen, Rinnen herstellen. Vorhandene Schichten profilgerecht lösen und
seitlich lagern. Arbeitsraum nach Setzen der Borde bzw.
Herstellen der Einfassung, Streifen, Rinnen verfüllen
und verdichten.
Vorhandene Schicht = Schicht ohne Bindemittel.
Fundamentbreite bis 30 cm.
Grabentiefe über 20 bis 30 cm.
Überschüssigen Aushub nach Wahl des AN verwerten.
Menge: 270,000 m

**03.07.0020 Fundamentgraben herstellen SoB*F-Breite ü50-70cm Tiefe ü. 20-30 cm*ü. Aush. Verw. AN**
StL-Nr. 231153061331
Fundamentgraben für Einfassung, Streifen, Rinnen herstellen. Vorhandene Schichten profilgerecht lösen und
seitlich lagern. Arbeitsraum nach Setzen der Borde bzw.
Herstellen der Einfassung, Streifen, Rinnen verfüllen
und verdichten.
Vorhandene Schicht = Schicht ohne Bindemittel.
Fundamentbreite über 50 bis 70 cm.
Grabentiefe über 20 bis 30 cm.
Überschüssigen Aushub nach Wahl des AN verwerten.
Menge: 32,000 m

**03.07.0030 Fundamentgraben herstellen SoB*F-Breite ü50-70cm Tiefe ü. 20-30 cm*ü. Aush. Verw. AN**
StL-Nr. 231153061331
Fundamentgraben für Einfassung, Streifen, Rinnen herstellen. Vorhandene Schichten profilgerecht lösen und
seitlich lagern. Arbeitsraum nach Setzen der Borde bzw.
Herstellen der Einfassung, Streifen, Rinnen verfüllen
und verdichten.
Vorhandene Schicht = Schicht ohne Bindemittel.
Fundamentbreite über 50 bis 70 cm.
Grabentiefe über 20 bis 30 cm.
Überschüssigen Aushub nach Wahl des AN verwerten.
Menge: 260,000 m

**03.07.0040 Fundamentgraben herstellen SoB*F-Breite ü70-90cm Tiefe ü. 20-30 cm*ü. Aush. Verw. AN**
StL-Nr. 231153061431
Fundamentgraben für Einfassung, Streifen, Rinnen herstellen. Vorhandene Schichten profilgerecht lösen und
seitlich lagern. Arbeitsraum nach Setzen der Borde bzw.
Herstellen der Einfassung, Streifen, Rinnen verfüllen
und verdichten.
Vorhandene Schicht = Schicht ohne Bindemittel.
Fundamentbreite über 70 bis 90 cm.
Grabentiefe über 20 bis 30 cm.
Überschüssigen Aushub nach Wahl des AN verwerten.
Menge: 30,000 m

**03.07.0050 Bordstein aus Beton setzen*Vorsatzschicht Fuge Typ B*gerader Stein bis 10 cm unt. OK*F-beton Unt. AG**
StL-Nr. 2311531199110112
Bordstein aus Beton setzen. Breite der Rückenstütze
mind. 15 cm.
Bordstein 'Rollbord mit takt. Kante 25/25/15,5 - 18,5 cm'

Vorsatzschicht mit Weißzement und Weißpigment.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 5,000 m

**03.07.0060 Bordstein aus Beton setzen*Vorsatzschicht Fuge Typ B bis 10 cm unt. OK*F-beton Unt. AG**
StL-Nr. 2311531199110912
Bordstein aus Beton setzen. Breite der Rückenstütze
mind. 15 cm.
Bordstein 'Rollbord mit takt. Kante 25-24/25/15,5 -18,5 cm'

Vorsatzschicht mit Weißzement und Weißpigment.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein 'Kurzstein für Radien 25-24/25/15,5- 18,5'

Rückenstütze bis 10 cm unter Oberkante Bordstein. Beton
mit einer Druckfestigkeit (Einzelwert) am Bohrkern von
mind. 12 MPa.
Fundamentbeton nach Unterlagen des AG herstellen.
Menge: 9,000 m

**03.07.0070 Bordstein aus Beton setzen*Vorsatzschicht Fuge Typ B*gerader Stein bis 10 cm unt. OK*F-beton Unt. AG**
StL-Nr. 2311531199110112
Bordstein aus Beton setzen. Breite der Rückenstütze
mind. 15 cm.
Bordstein 'Verbindungsbord links 25/25/15-5 - 18,5 cm, mit Glasreflektor zum Rundbord'

Vorsatzschicht mit Weißzement und Weißpigment.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 2,000 m

**03.07.0080 Bordstein aus Beton setzen*Vorsatzschicht Fuge Typ B*gerader Stein bis 10 cm unt. OK*F-beton Unt. AG**
StL-Nr. 2311531199110112
Bordstein aus Beton setzen. Breite der Rückenstütze
mind. 15 cm.
Bordstein 'Verbindungsbord rechts 25/25/15-5 - 18,5 cm, mit Glasreflektor zum Rundbord'

Vorsatzschicht mit Weißzement und Weißpigment.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 2,250 m

**03.07.0090 Bordstein aus Beton setzen BSt. FB 10x20 cm*Fuge Typ B gerader Stein*bis 10 cm unt. OK F-beton Unt. AG**
StL-Nr. 2311531111010112
Bordstein aus Beton setzen. Breite der Rückenstütze
mind. 15 cm.
Bordstein = FB 10 x 20 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 8,000 m

**03.07.0100 Bordstein aus Beton setzen BSt. FB 10x20 cm*Fuge Typ B*bis 10 cm unt. OK F-beton Unt. AG**
StL-Nr. 2311531111010912
Bordstein aus Beton setzen. Breite der Rückenstütze
mind. 15 cm.
Bordstein = FB 10 x 20 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein 'Kopfstein rechts'

Rückenstütze bis 10 cm unter Oberkante Bordstein. Beton
mit einer Druckfestigkeit (Einzelwert) am Bohrkern von
mind. 12 MPa.
Fundamentbeton nach Unterlagen des AG herstellen.
Menge: 1,000 m

**03.07.0110 Bordstein aus Beton setzen BSt. FB 10x20 cm*Fuge Typ B*bis 10 cm unt. OK F-beton Unt. AG**
StL-Nr. 2311531111010912
Bordstein aus Beton setzen. Breite der Rückenstütze
mind. 15 cm.
Bordstein = FB 10 x 20 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein 'Kopfstein links'

Rückenstütze bis 10 cm unter Oberkante Bordstein. Beton
mit einer Druckfestigkeit (Einzelwert) am Bohrkern von
mind. 12 MPa.
Fundamentbeton nach Unterlagen des AG herstellen.
Menge: 1,000 m

**03.07.0120 Bordstein aus Beton setzen BSt. HB 15x30 cm*Fuge Typ B gerader Stein*bis 10 cm unt. OK F-beton Unt. AG**
StL-Nr. 2311531103010112
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 160,000 m

**03.07.0130 Bordstein aus Beton setzen BSt. HB 15x30 cm*Fuge Typ B Halbm. ü. 5-12 m*bis 10 cm unt. OK F-beton Unt. AG**
StL-Nr. 2311531103010212
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Kurvenstein, Halbmesser größer 5,00 bis 12,00 m.
Rückenstütze bis 10 cm unter Oberkante Bordstein. Beton
mit einer Druckfestigkeit (Einzelwert) am Bohrkern von
mind. 12 MPa.
Fundamentbeton nach Unterlagen des AG herstellen.
Menge: 30,000 m

**03.07.0140 Bordstein aus Beton setzen BSt. RB 15x22 cm*Fuge Typ B gerader Stein*bis 10 cm unt. OK F-beton Unt. AG**
StL-Nr. 2311531110010112
Bordstein aus Beton setzen. Breite der Rückenstütze
mind. 15 cm.
Bordstein = RB 15 x 22 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 50,000 m

**03.07.0150 Bordstein aus Beton setzen*Fuge Typ B gerader Stein*bis 10 cm unt. OK F-beton Unt. AG**
StL-Nr. 2311531199010112
Bordstein aus Beton setzen. Breite der Rückenstütze
mind. 15 cm.
Bordstein 'Übergangsstein Hochbord - Rundbord r = 2 cm; L = 1,00 m'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 12,000 m

**03.07.0160 Bordstein aus Beton setzen*Fuge Typ B Halbm. ü. 5-12 m*bis 10 cm unt. OK F-beton Unt. AG**
StL-Nr. 2311531199010212
Bordstein aus Beton setzen. Breite der Rückenstütze
mind. 15 cm.
Bordstein 'Übergangsstein Hochbord - Rundbord r = 2 cm; L = 1,00 m'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Kurvenstein, Halbmesser größer 5,00 bis 12,00 m.
Rückenstütze bis 10 cm unter Oberkante Bordstein. Beton
mit einer Druckfestigkeit (Einzelwert) am Bohrkern von
mind. 12 MPa.
Fundamentbeton nach Unterlagen des AG herstellen.
Menge: 12,000 m

**03.07.0170 Bordstein aus Beton setzen*Fuge Typ B gerader Stein*bis 10 cm unt. OK F-beton Unt. AG**
StL-Nr. 2311531199010112
Bordstein aus Beton setzen. Breite der Rückenstütze
mind. 15 cm.
Bordstein 'Übergangsstein Hochbord - Rundbord r = 2 cm; L = 2,00 m'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 2,000 m

**03.07.0180 Bordstein aus Beton setzen*Fuge Typ B gerader Stein*bis 10 cm unt. OK F-beton Unt. AG**
StL-Nr. 2311531199010112
Bordstein aus Beton setzen. Breite der Rückenstütze
mind. 15 cm.
Bordstein 'Übergangsstein Hochbord - Buskapstein; L = 1,00 m'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 6,000 m

**03.07.0190 Bordstein aus Beton setzen*Fuge Typ B gerader Stein*bis 10 cm unt. OK F-beton Unt. AG**
StL-Nr. 2311531199010112
Bordstein aus Beton setzen. Breite der Rückenstütze
mind. 15 cm.
Bordstein 'Schrägstein  mit Nullabsenkung, mit intergrierter Wasserführungskante, 20 x 15 cm'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 12,000 m

**03.07.0200 Bordstein aus Beton setzen*Fuge Typ B gerader Stein*bis 10 cm unt. OK F-beton Unt. AG**
StL-Nr. 2311531199010112
Bordstein aus Beton setzen. Breite der Rückenstütze
mind. 15 cm.
Bordstein 'Übergangsstein von R = 5 cm auf Schrägstein mit Nullabsenkung links 20 x 15 cm'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 0,600 m

**03.07.0210 Bordstein aus Beton setzen*Fuge Typ B gerader Stein*bis 10 cm unt. OK F-beton Unt. AG**
StL-Nr. 2311531199010112
Bordstein aus Beton setzen. Breite der Rückenstütze
mind. 15 cm.
Bordstein 'Übergangsstein von R = 5 cm auf Schrägstein mit Nullabsenkung rechts, 20 x 15 cm'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 0,600 m

**03.07.0220 Bordstein aus Beton setzen*Fuge Typ B gerader Stein*F-beton Unt. AG**
Bordstein aus Beton setzen ohne Betonrückenstütze.
Bordstein Winkelrandstein  30/22/40 cm, D = 8 cm
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Fundamentbeton nach Unterlagen des AG herstellen.
Menge: 240,000 m

**03.07.0230 Bordstein aus Beton setzen BSt. TB 8x25 cm*Fuge Typ B gerader Stein*bis 10 cm unt. OK F-beton Unt. AG**
StL-Nr. 2311531107010112
Bordstein aus Beton setzen. Breite der Rückenstütze
mind. 15 cm.
Bordstein = TB 8 x 25 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 50,000 m

**03.07.0240 Bordstein aus Beton setzen*Fuge Typ B gerader Stein*bis 10 cm unt. OK F-beton Unt. AG**
StL-Nr. 2311531199010112
Bordstein aus Beton setzen. Breite der Rückenstütze
mind. 15 cm.
Bordstein 'Buskapstein 10(18)/30/100 cm'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 30,000 m

**03.07.0250 Bordstein aus Beton setzen*Fuge Typ B gerader Stein*bis 10 cm unt. OK F-beton Unt. AG**
StL-Nr. 2311531199010112
Bordstein aus Beton setzen. Breite der Rückenstütze
mind. 15 cm.
Bordstein 'Übergangsstein Hochbord - Buskapstein 18/30/100 cm'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 2,000 m

**03.07.0260 Bordstein trennen HBSt. 18/30-15/22*BSt.nassschneiden BSt. trennen**
StL-Nr. 231153261101
Bordstein auf Passmaß trennen.
Bordstein aus Beton ca. 18/30 bis 15/22 cm.
Bordstein trennen durch Nassschneiden.
Bordstein quer trennen.
Menge: 25,000 St

**03.07.0270 Bordstein trennen HBSt. 18/30-15/22*BSt.nassschneiden BSt. Gehrung tr.**
StL-Nr. 231153261102
Bordstein auf Passmaß trennen.
Bordstein aus Beton ca. 18/30 bis 15/22 cm.
Bordstein trennen durch Nassschneiden.
Bordstein auf Gehrung trennen.
Menge: 5,000 St

**03.07.0280 Bordstein trennen*BSt.nassschneiden BSt. trennen**
StL-Nr. 231153269101
Bordstein auf Passmaß trennen.
Bordstein 'Winkelrand 30/22/40 cm, d = 8 cm'

Bordstein trennen durch Nassschneiden.
Bordstein quer trennen.
Menge: 15,000 St

**03.07.0290 Bordstein trennen*BSt.nassschneiden BSt. Gehrung tr.**
StL-Nr. 231153269102
Bordstein auf Passmaß trennen.
Bordstein 'Winkelrand 30/22/40 cm, d = 8 cm'

Bordstein trennen durch Nassschneiden.
Bordstein auf Gehrung trennen.
Menge: 36,000 St

**03.07.0300 Bordstein trennen TBSt. 10/30-8/20*BSt.nassschneiden BSt. trennen**
StL-Nr. 231153262101
Bordstein auf Passmaß trennen.
Bordstein aus Beton ca. 10/30 bis 8/20 cm.
Bordstein trennen durch Nassschneiden.
Bordstein quer trennen.
Menge: 2,000 St

**03.07.0310 Bordstein trennen TBSt. 10/30-8/20*BSt.nassschneiden BSt. Gehrung tr.**
StL-Nr. 231153262102
Bordstein auf Passmaß trennen.
Bordstein aus Beton ca. 10/30 bis 8/20 cm.
Bordstein trennen durch Nassschneiden.
Bordstein auf Gehrung trennen.
Menge: 2,000 St

**03.07.0320 Bewegungsfuge in Borden herstellen Fugenl. b. 30 cm*verf. Pflasterfm.**
StL-Nr. 2311551611
Bewegungsfuge in einer Dicke von 8 mm bis 15mm in Borden herstellen.
Fugenlänge bis 30 cm.
Verfüllen mit Pflasterfugenmasse. Unterfüllung mit Band
aus PU-Kautschuk mit Shore A-Härte (ShA) 50 +/-10, nach
DIN ISO 7619-1:2012-02.
Menge: 65,000 St

**03.07.0330 Streifen aus Betonpfl.st. herst. vor Bordsteinen*St.160/160/140 o.F., o. Vorsatz.*2-zeilig bis 10 cm unt.OK*F-Beton Unt. AG Fuge Typ B**
StL-Nr. 2311540621321210
Streifen aus Pflastersteinen aus Beton herstellen.
Oberfläche der Pflastersteine nach Unterlagen des AG.
Mehrzeiliger Streifen ist mit beidseitigen Schnurkanten
herzustellen.
Streifen als Randeinfassung vor Bordsteinen.
Format für Rastermaß des Pflastersteins = 160/160/140
mm.
Ohne Fase, ohne Vorsatzbeton.
Breite 2-zeilig.
Rückenstütze bis 10 cm unter Oberkante Streifen. Beton
mit einer Druckfestigkeit (Einzelwert) am Bohrkern von
mind. 12 MPa.
Fundamentbeton nach Unterlagen des AG herstellen.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 340,000 m

**03.07.0340 Bewegungsf. in Str. u. Ri. herst. Fuge in Rinnen*Breite ü. 30-40cm verf. Pflasterfm.**
StL-Nr. 231155112301
Bewegungsfuge in Streifen und Rinnen herstellen. Fugenbreite 8 mm bis 15 mm.
Fuge in Rinne.
Streifen-/Rinnenbreite über 30 bis 40 cm.
Verfüllen mit Pflasterfugenmasse. Unterfüllung mit Band
aus PU-Kautschuk mit Shore A-Härte (ShA) 50 +/-10, nach
DIN ISO 7619-1:2012-02.
Menge: 65,000 St

**03.07.0350 Pflastersteine zuarbeiten aus Beton*Dicke ü. 10-14 cm**
StL-Nr. 231151950103
Pflastersteine auf Passmaß trennen und Pflastersteine
an Kanten und Einfassungen oder an Aussparungen und
Einbauten über 1,00 m2 Einzelgröße zuarbeiten, nassschneiden oder behauen.
Das Zuarbeiten, Nassschneiden oder Behauen der Pflastersteine an Aussparungen und Einbauten bis zu 1,00 m2
Einzelgröße wird gesondert vergütet.
Art = Pflastersteine aus Beton.
Dicke über 10 bis 14 cm.
Menge: 15,000 m

**03.07.0360 Plattenbel. mit Pl. a. Bet. herst. rechtw. zum Rand**
StL-Nr. 23115202909199
Plattenbelag mit Platten aus Beton einschließlich handelsüblicher Ergänzungsplatten herstellen. Äußere Be-
schaffenheit (Oberfläche und Farbgestaltung) der Platten, Trassierung des Plattenbelages und Verlegung der
Platten im Kurvenbereich nach Unterlagen des AG.
In Flächen 'Taktiles Leitsystem, Noppenplatten'

Format für Rastermaß '30/30/8 cm, Farbe = weiß; Noppenanzahl 32'

Platten rechtwinklig zum Rand verlegen.
Bettung aus Baustoffgemisch '2/5 mm'

Fuge 'aus Baustoffgemisch 2/5 mm'
Menge: 5,000 m2

**03.07.0370 Plattenbel. mit Pl. a. Bet. herst. rechtw. zum Rand**
StL-Nr. 23115202909199
Plattenbelag mit Platten aus Beton einschließlich handelsüblicher Ergänzungsplatten herstellen. Äußere Be-
schaffenheit (Oberfläche und Farbgestaltung) der Platten, Trassierung des Plattenbelages und Verlegung der
Platten im Kurvenbereich nach Unterlagen des AG.
In Flächen 'Taktiles Leitsystem, Rippenplatten;
Rippenanzahl 6'

Format für Rastermaß '30/30/8 cm, Farbe = weiß'

Platten rechtwinklig zum Rand verlegen.
Bettung aus Baustoffgemisch '2/5 mm'

Fuge 'aus Baustoffgemisch 2/5 mm'
Menge: 18,000 m2

**03.07.0380 Plattenbel. mit Pl. a. Bet. herst. rechtw. zum Rand**
StL-Nr. 23115202909199
Plattenbelag mit Platten aus Beton einschließlich handelsüblicher Ergänzungsplatten herstellen. Äußere Be-
schaffenheit (Oberfläche und Farbgestaltung) der Platten, Trassierung des Plattenbelages und Verlegung der
Platten im Kurvenbereich nach Unterlagen des AG.
In Flächen 'Begleitplatten für das taktile Leitsystem'

Format für Rastermaß '30/30/8 cm, Farbe = anthrazit, ohne Fase, mit Vorsatz, mit Abstandshaltern'

Platten rechtwinklig zum Rand verlegen.
Bettung aus Baustoffgemisch '2/5 mm'

Fuge 'aus Baustoffgemisch 2/5 mm'
Menge: 25,000 m2

**03.07.0390 Pflasterstein "Basalit Plus plan"; Gehweg**
Pflasterstein "Basalit Plus plan" liefern und als Öko-Pflaster einbauen.

Rechteckpflastersteine, mit Vorsatz, ohne Fase, mit scharfkantiger und ebener Oberfläche, mit allseitigen Verbundnocken, mit D-Punkt-Fugentechnik, EINSTEIN®-Pflastersystem, Pflastersteine aus Beton DIN EN 1338

Rastermaß (Nennmaß), Steindicke  80 mm:
210 x 140 mm (205 x 135 x 80 mm) DI

Farbe:  naturgrau 001

Pflastersteine aus Beton liefern und mit 5 mm Fugen unter Beachtung der DIN 18 318 und ZTV P-StB fachgerecht nach Verlegeplan zwischen Randeinfassungen verlegen, verfugen und abrütteln. Für die Einhaltung der Fugenbreite sind Abstandshalter zu benutzen.
Bei Anschlüssen an Rändern und Einbauten in der Pflasterdecke hat der Zuschnitt durch Nassschnitt zu erfolgen.

Bettung aus Baustoffgemisch 2/5..
Fuge mit Baustoffgemisch 2/5.
Fugenbreite: 5 mm.

Hersteller: BERDING BETON GmbH oder gleichwertig

In Verkehrsflächen für Gehwege
Steine im 1/2 Reihenverband (VM 01) verlegen.
Reihenverband quer zur Fahrtrichtung der Fahrbahn.
Menge: 680,000 m2

**03.07.0400 Pflasterstein "Basalit Plus plan"; Zufahrten**
Pflasterstein "Basalit Plus plan" liefern und als Öko-Pflaster einbauen.

Rechteckpflastersteine, mit Vorsatz, ohne Fase, mit scharfkantiger und ebener Oberfläche, mit allseitigen Verbundnocken, mit D-Punkt-Fugentechnik, EINSTEIN®-Pflastersystem, Pflastersteine aus Beton DIN EN 1338

Rastermaß (Nennmaß), Steindicke  80 mm:
210 x 140 mm (205 x 135 x 80 mm) DI

Farbe:  naturgrau 001

Pflastersteine aus Beton liefern und mit 5 mm Fugen unter Beachtung der DIN 18 318 und ZTV P-StB fachgerecht nach Verlegeplan zwischen Randeinfassungen verlegen, verfugen und abrütteln. Für die Einhaltung der Fugenbreite sind Abstandshalter zu benutzen.
Bei Anschlüssen an Rändern und Einbauten in der Pflasterdecke hat der Zuschnitt durch Nassschnitt zu erfolgen.

Bettung aus Baustoffgemisch 2/5..
Fuge mit Baustoffgemisch 2/5.
Fugenbreite: 5 mm.

Hersteller: BERDING BETON GmbH oder gleichwertig

In Zufahrten.
Steine im 1/2 Reihenverband (VM 01) verlegen.
Reihenverband längs zur Fahrtrichtung der Fahrbahn.
Menge: 40,000 m2

**03.07.0410 Pflasterd. a. Betonst. d. AG herst. Rad- und Gehwege*Fl. ü. 10-100 m2 Pflaster gelagert*St.100/200/80 SZ22/LA25*Bett.0/5 30 v. H. Fuge 0/5*Ellenbogenverband**
StL-Nr. 2311511143142222
Pflasterdecke aus Betonsteinen des AG herstellen.
In Verkehrsflächen für Rad- und Gehwege.
Einzelflächen über 10,00 bis 100,00 m2.
Pflastersteine gelagert innerhalb der Baustelle aufnehmen und fördern.
Format für Rastermaß = 100/200/80 mm.
Baustoffgemisch für Bettung und Fugen Kategorie
SZ22/LA25.
Bettung aus Baustoffgemisch 0/5, Anteil an Körnung unter 2 mm max. 30 Massenprozent, E CS35, C 90/3.
Fuge mit Baustoffgemisch 0/5, GU, F, E CS35, C 90/3,
Fugenmaterial einarbeiten und einschlämmen, Fugenschluss durch Einfegen und Einschlämmen herstellen.
Steine im Ellenbogenverband verlegen.
Menge: 50,000 m2

**03.07.0420 Pflasterd. m.Pflasterklinker des AG Rad- und Gehwege*Pflaster gelagert*Dicke 8 cm Läufer, Flachver.*Bett.0/5 30 v. H. Fuge 0/5**
StL-Nr. 2311518940194122
Pflasterdecke mit Pflasterziegel oder Pflasterklinker
des AG herstellen. Herstellmaße und Material nach Un-
terlagen AG.
In Verkehrsflächen für Rad- und Gehwege.
Pflasterklinker/-ziegel, innerhalb der Baustelle gelagert, aufnehmen.
Pflasterziegel/-klinker 'ca. 21/10 cm'

Dicke mindestens 8 cm.
Verlegung als Flachverlegung im Läufer- oder Reihenverband.
Bettung aus Baustoffgemisch 0/5, Anteil an Körnung unter 2 mm max. 30 Massenprozent, E CS35, C 90/3.
Fuge mit Baustoffgemisch 0/5, GU, F, E CS35, C 90/3,
Fugenmaterial einarbeiten und einschlämmen, Fugenschluss durch Einfegen und Einschlämmen herstellen.
Menge: 15,000 m2

**03.07.0430 Pflasterd. m.Pflasterklinker des AG Rad- und Gehwege*Pflaster gelagert*Dicke 8 cm*Bett.0/8 30 v. H. Fuge 0/5**
StL-Nr. 2311518940194932
Pflasterdecke mit Pflasterziegel oder Pflasterklinker
des AG herstellen. Herstellmaße und Material nach Un-
terlagen AG.
In Verkehrsflächen für Rad- und Gehwege.
Pflasterklinker/-ziegel, innerhalb der Baustelle gelagert, aufnehmen.
Pflasterziegel/-klinker 'ca. 21/10 cm'

Dicke mindestens 8 cm.
Verlegung 'als Sicherheitsstreifen an den Radwegrampen in 30 cm Breite, 2 Steine als Binder plus 1 Stein als Läufer im wechselseitigen Block'

Bettung aus Baustoffgemisch 0/8, Anteil an Körnung unter 2 mm max. 30 Massenprozent, E CS35, C 90/3.
Fuge mit Baustoffgemisch 0/5, GU, F, E CS35, C 90/3,
Fugenmaterial einarbeiten und einschlämmen, Fugenschluss durch Einfegen und Einschlämmen herstellen.
Menge: 15,000 m2

**03.07.0440 Pflastersteine zuarbeiten aus Beton*Dicke 6-8 cm**
StL-Nr. 231151950101
Pflastersteine auf Passmaß trennen und Pflastersteine
an Kanten und Einfassungen oder an Aussparungen und
Einbauten über 1,00 m2 Einzelgröße zuarbeiten, nassschneiden oder behauen.
Das Zuarbeiten, Nassschneiden oder Behauen der Pflastersteine an Aussparungen und Einbauten bis zu 1,00 m2
Einzelgröße wird gesondert vergütet.
Art = Pflastersteine aus Beton.
Dicke 6 bis 8 cm.
Menge: 340,000 m

**03.07.0450 Platte zuarbeiten Platte aus Beton*Dicke 6 bis 8 cm**
StL-Nr. 231152220101
Platte auf Passmaß trennen und an Kanten und Einfassungen oder an Aussparungen und Einbauten über 1,00 m2
Einzelgröße zuarbeiten, nassschneiden oder behauen. Das
Zuarbeiten, Nassschneiden oder Behauen der Platten an
Aussparungen und Einbauten bis zu 1,00 m2 Einzelgröße
wird gesondert vergütet.
Art = Platte aus Beton.
Dicke 6 bis 8 cm.
Menge: 100,000 m

**03.07.0460 Pflasterd.m.Betonpfl.-steinen aufn. 10 cm dick*ungeb. Fugenmat. ungeb. Bettung**
StL-Nr. 23115011311999
Pflasterdecke mit Pflastersteinen aus Beton aufnehmen.
Aufnehmen der Tragschicht wird gesondert vergütet.
Pflasterstein ca. 10 cm dick.
Mit Fugenfüllung aus ungebundenem Fugenmaterial.
Bettung aus ungebundenem Bettungsmaterial.
Steine 'aus an die Baumaßnahme angrenzende Bestandspflasterflächen aufnehmen, seilich lagern und höhengrechtgerecht wieder verlegen.
Inklusive Herstellung eines Höhenangleichs zur ursprünglichen Höhe bis zu 10 cm.'

Pflastersteine säubern. Anteil wiederverw. Steine '90 %.
Das Verwerten der nichtwiederverwendbaren Steine und das Zuliefern neuer Pflastersteine  ist einzukalkulieren.'
Menge: 80,000 m2

**03.07.0470 Pflasterd. geb. BW. Großpfl. herst.*Flächen ü. 2-10m2 St.160/240/140 Bett.mörtel 0/4*Haftvermittler Fuge Typ B*Reihenverband**
StL-Nr. 2311513692291121
Pflasterdecke in gebundener Bauweise mit Großpflastersteinen aus Naturstein herstellen. Bearbeitung
der Oberfläche der Großpflastersteine nach Unterlagen
des AG.
Haftzugfestigkeit zwischen Pflasterstein und Bettung
sowie zwischen Pflasterstein und Fugenfüllung im fertigen Zustand mind. 0,6 MPa im Einzelwert.
In Flächen 'Fahrbahnteiler'

Einzelflächen über 2,00 bis 10,00 m2.
Format für Rastermaß = 160/240/140 mm.
Pflasterstein aus 'Grauwacke'

Bettungsmörtel 0/4. Wasserdurchlässigkeit größer 5 * 10
exp -5 m/s. Druckfestigkeit mind. 30 MPa im Mittel und
mind. 25 MPa im Einzelwert. Biegezugfestigkeit mind. 5
MPa im Mittel und mind. 4 MPa im Einzelwert.
Haftzugfestigkeit mind. 1,5 MPa im Mittel und mind. 1,2
MPa im Einzelwert.
Abfall der Druckfestigkeit nach Frosttauwechselversuch
im Mittel max. 10 v.H., im Einzelwert max. 20 v.H.
Haftvermittler zwischen Bettung und Pflaster einbauen.
Fuge aus Fugenmörtel Typ B mit Zementmörtel 0/2.
Druckfestigkeit zwischen 30 MPa und 40 MPa im Mittel.
Biegezugfestigkeit mind. 6 MPa im Mittel und mind. 5
MPa im Einzelwert. Widerstand gegen Frost-Taumittel-
Beanspruchung max. 500 g/m2 Masseverlust im Einzelwert
mit dem CDF-Test. Haftzugfestigkeit mind. 1,5 MPa im
Mittel und mind. 1,2 MPa im Einzelwert. Statischer E-
Modul mind. 14000 MPa, max. 17000 MPa im Einzelwert.
Verlegen im Reihenverband.
Menge: 5,000 m2

**03.07.0480 Fugenpflege Betonsteinpflaster**
Ca. 3 Monate nach Verkehrsfreigabe der Pflaster- und Plattenflächen  Fugen, die nicht mehr vollständig gefüllt sind auf Anforderung des AG mit Baustoffgemisch 0/5 mm nachverfüllen.
Anschließend ist die Pflasterdecke schonend zu reinigen. Überschüssiges Material ist der Verwertung nach Wahl
des AN zuführen.
Die Verkehrssicherung erfolgt durch den AN nach rechtzeitiger Abstimmung mit der zuständigen Verkehrsbehörde(mindestens
eine Woche vor Durchführung der Arbeiten) und ist in die
Position einzurechnen. Die Fugenpflege erfolgt abschnittsweise nach Vorgabe des AG.
Menge: 840,000 m2

**03.07.0490 Schieberkappen in Pflasterflächen einregulieren**
Schieberkappen von Versorgungsleitungen, Hydranten,
Gasleitung im Zuge der Straßenbauarbeiten
auf Gehweg- und Fahrbahnhöhe einregulieren.
Inklusive passgenaues Schneiden der angrenzenden Pflastersteine.
Ausführung in Pflasterflächen.
Menge: 10,000 St

**03.07.0500 Kabelschacht in Pflasterflächen einregulieren, 60/80cm**
Kabelschacht o.ä. um bis max. + - 20 cm
auf endgültige Straßenhöhe einregulieren.
Es sind Ausgleichsrahmen aus Beton oder, sofern es sich um
gemauerte Schächte handelt, Klinker zu verwenden.
Das Mauerwerk ist 24 cm dick auszuführen. Es ist kunststoffmodifizierter Mörtel zu verarbeiten. Die Aufhöhung ist innen zu fugen und von außen zu verputzen sowie mit einem
zweimaligen Isolieranstrich zu versehen. Das Freilegen
der Schachtabdeckung ist mit einzukalkulieren.
Abessungen: 60/80cm.
Menge: 2,000 St

**03.07.0510 Kabelschacht in Pflasterflächen einregulieren, 35/35 cm**
Kabelschacht o.ä. um bis max. + - 20 cm
auf endgültige Straßenhöhe einregulieren.
Es sind Ausgleichsrahmen aus Beton oder, sofern es sich um
gemauerte Schächte handelt, Klinker zu verwenden.
Das Mauerwerk ist 24 cm dick auszuführen. Es ist kunststoffmodifizierter Mörtel zu verarbeiten. Die Aufhöhung ist innen zu fugen und von außen zu verputzen sowie mit einem
zweimaligen Isolieranstrich zu versehen. Das Freilegen
der Schachtabdeckung ist mit einzukalkulieren.
Abessungen: 35/35cm.
Menge: 2,000 St

**03.07.0520 Schachtabdeckung des AG aufsetzen Höhe Zug um Zug*WW-Mörtel**
StL-Nr. 2211045623
Schachtabdeckung des AG, rund, mit lichter Weite bis DU
625 mm aufsetzen.
Zunächst provisorisch auflegen und entsprechend Bauablauf Zug um Zug bis auf planmäßige Höhe setzen.
Fuge zwischen Fertigteilen mit Mörtel WW-
Schachtkopfmörtel nach DIN 19573, unter Verwendung von
mindestens drei Distanzstücken entsprechender Festigkeit vollflächig herstellen, Fugen glattstreichen.
Menge: 10,000 St

#### Abschnitt 03.08 Asphaltarbeiten

**03.08.0010 Asph. standardfräs. Kopierfräsverf. LA 12*Breite über 200cm*ADS Fahrbahn*Ausb. Wiederverw. Unebenheit 4 mm**
StL-Nr. 2681300126910111
Asphalt standardfräsen im Kopierfräsverfahren und
aufnehmen. Anschlusskante geradlinig auf Frästiefe
herstellen.
Schnittlinienabstand bis maximal 12 mm (LA 12).
Breite der Fläche über 200 cm.
Frästiefe 'ca. von 4,5 bis 6,0 cm.'

Asphaltdeckschicht.
Fläche = Fahrbahn.
Ausbauasphalt in Eigentum des AN übernehmen und
einer Wiederverwendung zuführen.
Unebenheiten der gefrästen Fläche höchstens 4 mm innerhalb einer 4,00 m langen Messstrecke in Längs- und
Querrichtung.
Menge: 85,000 m2

**03.08.0020 Asph. standardfräs. Kopierfräsverf. LA 12*Breite über 200cm*ADS Fahrbahn*Ausb. Wiederverw. Unebenheit 4 mm**
StL-Nr. 2681300126910111
Asphalt standardfräsen im Kopierfräsverfahren und
aufnehmen. Anschlusskante geradlinig auf Frästiefe
herstellen.
Schnittlinienabstand bis maximal 12 mm (LA 12).
Breite der Fläche über 200 cm.
Frästiefe 'ca. von 6,0 bis 8,0 cm.'

Asphaltdeckschicht.
Fläche = Fahrbahn.
Ausbauasphalt in Eigentum des AN übernehmen und
einer Wiederverwendung zuführen.
Unebenheiten der gefrästen Fläche höchstens 4 mm innerhalb einer 4,00 m langen Messstrecke in Längs- und
Querrichtung.
Menge: 10,000 m2

**03.08.0030 Asphalt fräsen*Tiefe ü.6-8 cm Fahrbahn Fräsasph. verw.*Unebenheit 10 mm**
StL-Nr. 2311300590501913
Asphalt fräsen und Fräsgut aufnehmen. Anschlusskante
geradlinig auf Frästiefe herstellen. Der Schnittlinienabstand darf maximal 15 mm betragen.
Asphalt '..........'

Frästiefe über 6 bis 8 cm.
Fläche = Fahrbahn.
Breite 'ca.10 m'

Fräsasphalt nach Wahl des AN verwerten.
Unebenheiten der gefrästen Fläche höchstens 10 mm innerhalb einer 4,00 m langen Messstrecke in Längs- und
Querrichtung.
Menge: 10,000 m2

**03.08.0040 Asphalttragsch. aus AC 22 T S herst Bk3,2*neue Unterlage Dicke 10 cm*30/45//35/50VL**
StL-Nr. 2681310941021009
Asphalttragschicht aus Asphaltbeton für Asphalttragschichten AC 22 T S herstellen.
In Verkehrsflächen der Belastungsklasse Bk3,2.
Einbau als Schicht in gleichmäßiger Dicke auf neu hergestellter Unterlage.
Einbaudicke = 10 cm.
Resultierendes Bindemittel = (30/45 // 35/50 VL).
Einbau 'mit Absaugvorrichtung am Fertiger'
Menge: 1170,000 m2

**03.08.0050 Bitumenemulsion aufsprühen Fahrbahn*vor A.bindersch. ATS geschlossen*C60BP4-S Menge 300 - 400**
StL-Nr. 2681306112011500
Bitumenemulsion zur Herstellung des Schichtenverbundes
aufsprühen.
Fläche = Fahrbahn.
Vor Einbau Asphaltbinderschicht.
Unterlage = Asphalttragschicht, geschlossen.
Bindemittel = C60BP4-S.
Bindemittelmenge = 300 g/m2 bis 400 g/m2.
Menge: 1170,000 m2

**03.08.0060 Asphaltbindersch.a. AC 16 B S herst Bk3,2*neue Unterlage*10/40-65A**
StL-Nr. 2681320941910099
Asphaltbinderschicht aus Asphaltbeton für Asphaltbinderschichten AC 16 B S herstellen.
In Verkehrsflächen der Belastungsklasse Bk3,2.
Einbau als Schicht in gleichmäßiger Dicke auf neu hergestellter Unterlage.
Einbau '5,5 cm'

Resultierendes Bindemittel = (10/40-65 A // PmB 10/25
VL).
Einbau 'mit Absaugvorrichtung am Fertiger.'
Menge: 1170,000 m2

**03.08.0070 Bitumenemulsion aufsprühen Fahrbahn*vor A.deckschicht ABS geschlossen*C60BP4-S Menge 200 - 300**
StL-Nr. 2681306113031300
Bitumenemulsion zur Herstellung des Schichtenverbundes
aufsprühen.
Fläche = Fahrbahn.
Vor Einbau Asphaltdeckschicht.
Unterlage = Asphaltbinderschicht, geschlossen.
Bindemittel = C60BP4-S.
Bindemittelmenge = 200 g/m2 bis 300 g/m2.
Menge: 1170,000 m2

**03.08.0080 Asphaltarmierung herstellen**
Asphaltarmierung herstellen
Gitter zur Asphaltbewehrung, aus hochmodulen Polyestergarnen und einseitig eingearbeiteter Verlegehilfe bestehend aus einem ultra-leichtem Vliesstoff (=20g/m2) aus Polypropylen, oder gleichwertiger Art, liefern, und nach der Verlegeanleitung des Herstellers zwischen den Asphaltschichten einbauen. Um einen guten Verbund der Bewehrung zum umgebenden Asphalt sicherzustellen, muss der Verbundstoff vollständig mit einer bitumenhaltigen Beschichtung (Bitumenanteil = 65 %) ummantelt sein.
Für unbeschichtete Produkte ist der Nachweis der Restfestigkeit nach Einbaubeschädigungsversuch 90% gemäß DIN 10722, durch ein unabhängiges Institut, zu erbringen. Die Asphalteinlage muss flexibel sein, so dass sich das Gitter- unter Gewährleistung der erforderlichen Steifigkeit und Homogenität  der vorhandenen Unterlage anpasst und eine zusätzliche Verankerung bewirkt.
Die Entstehung von Hohlräumen muss aufgrund der Flexibilität verhindert bzw. vermindert werden.
Technische Daten:
Die Asphaltbewehrung muss folgende Produkteigenschaften erfüllen:
Rohstoff des Bewehrungsgitters:  Polyester
Bitumenanteil der Beschichtung:  65 %
Zugfestigkeit (DIN EN 10319): 50/50 kN/M (längs/quer)
Dehnung bei Nennsteifigkeit (DIN EN 10319):  5% und <= 12%
Restfestigkeit nach Einbaubeschädigungsversuch (Din EN 10722):  90%
Verhältnis der beschädigten Probe zur Zugfestigkeit gem. Datenblatt:  80%
Maschenweite des Gitters:  40 x 40 mm
Die Prüfung der Höchstzugkraft und der Einbaubeschädigung muss gem. DIN EN 15381 und Arbeitspapier FGSV-Nr. 770 am fertigen Produkt erfolgen. Die Ergebnisse sin durch ein Prüfzeugnis eines akkreditierten Prüfinstituts mit der Angebotsabgabe nachzuweisen.
Das Asphaltbewehrungsgitter ist gemäß der Einbauanleitung des Herstellers mit einer Überlappung von 15 cm in Querrichtung und 25 cm am Ende einer Rolle einzubauen. Überlappungsverluste sind in den Einheitspreis einzurechnen. Abgerechnet wird die vom Verbundstoff abgedeckte Fläche.
Das Ansprühen der Unterlage mit Bitumenemulsion (Art und Menge gemäß Einbauanleitung des Herstellers) ist mit einzukalkulieren.
Zur Vermeidung unnötiger Emissionen und eventueller Freisetzung gesundheitsgefährdender Stoffe sollte auf das Abflammen einer Folie verzichtet werden.

Weitere Anforderungen:
Das Gitter muss auf einer gefrästen Fläche eingebaut werde dürfen.
Die Fräsbarkeit des mit dem Gitter bewehrten Asphaltes ist durch ein unabhängiges Institut nachzuweisen.
Die mechanischen Eigenschaften der Asphaltbewehrung sind durch Eigen- und Fremdüberwachung gemäß DIN 18200 nachzuweisen.
Jede gelieferte Rolle ist mit mindestens einem Rollenetikett gemäß DIN ISO 10320 zu kennzeichnen.
Die Produktion muss nach ISO 9001:2015 zertifiziert sein.
Menge: 85,000 m2

**03.08.0090 Asphaltdecksch. aus AC 11 D S herst Bk3,2*neu/feingef. Unt. Dicke 4,5 cm*50/70//50/80VL**
StL-Nr. 2681330931320009
Asphaltdeckschicht aus Asphaltbeton für Asphaltdeckschichten AC 11 D S herstellen.
In Verkehrsflächen der Belastungsklasse Bk3,2.
Einbau als Schicht in gleichmäßiger Dicke auf neu hergestellter oder feingefräster Unterlage.
Einbaudicke = 4,5 cm.
Resultierendes Bindemittel = (50/70 // 50/80 VL).
Einbau 'mit Absaugvorrichtung am Fertiger.'
Menge: 1255,000 m2

**03.08.0100 Abstumpfungsmaßnahme durchführen LFK 1/3*Menge 1 kg/m2 maschinell**
StL-Nr. 231139521011
Abstumpfungsmaßnahme zur Erhöhung der Anfangsgriffigkeit durch gleichmäßiges Aufbringen und Einwalzen von
Abstreukörnung durchführen. Nicht gebundene Abstreukörnung aufnehmen und nach Wahl des AN verwerten.
Abstreukörnung = Lieferkörnung 1/3.
Abstreumenge = 1 kg/m2.
Maschinell abstreuen.
Menge: 1255,000 m2

**03.08.0110 Asphalttragsch. aus AC 22 T S herst Bk3,2 30/45//35/50VL**
StL-Nr. 26813114491000
Asphalttragschicht aus Asphaltbeton für Asphalttragschichten AC 22 T S herstellen.
In Verkehrsflächen der Belastungsklasse Bk3,2.
Einbau '10 cm, im Handeinbau an provisorischen Radwegrampen und Fahrbahnverschwenkung  für das Herstellen von Bord- und Rinnenanlagen an bestehender Fahrbahn'

Resultierendes Bindemittel = (30/45 // 35/50 VL).
Menge: 12,000 t

**03.08.0120 Bitumenemulsion aufsprühen Fahrbahn*vor A.bindersch. ATS geschlossen*C60BP4-S Menge 300 - 400*Kleinflächen**
StL-Nr. 2681306112011501
Bitumenemulsion zur Herstellung des Schichtenverbundes
aufsprühen.
Fläche = Fahrbahn.
Vor Einbau Asphaltbinderschicht.
Unterlage = Asphalttragschicht, geschlossen.
Bindemittel = C60BP4-S.
Bindemittelmenge = 300 g/m2 bis 400 g/m2.
Ausführung in Kleinflächen, auch ohne Rampenspritzgerät.
Menge: 40,000 m2

**03.08.0130 Asphaltbindersch.a. AC 16 B S herst Bk3,2 10/40-65A**
StL-Nr. 26813213491000
Asphaltbinderschicht aus Asphaltbeton für Asphaltbinderschichten AC 16 B S herstellen.
In Verkehrsflächen der Belastungsklasse Bk3,2.
Einbau '5,5 cm, im Handeinbau an provisorischen Radwegrampen und Fahrbahnverschwenkung  für das Herstellen von Bord- und Rinnenanlagen an bestehender Fahrbahn'

Resultierendes Bindemittel = (10/40-65 A // PmB 10/25
VL).
Menge: 6,000 t

**03.08.0140 Bitumenemulsion aufsprühen Fahrbahn*vor A.deckschicht ABS geschlossen*C60BP4-S Menge 200 - 300*Kleinflächen**
StL-Nr. 2681306113031301
Bitumenemulsion zur Herstellung des Schichtenverbundes
aufsprühen.
Fläche = Fahrbahn.
Vor Einbau Asphaltdeckschicht.
Unterlage = Asphaltbinderschicht, geschlossen.
Bindemittel = C60BP4-S.
Bindemittelmenge = 200 g/m2 bis 300 g/m2.
Ausführung in Kleinflächen, auch ohne Rampenspritzgerät.
Menge: 40,000 m2

**03.08.0150 Asphaltdecksch. aus AC 11 D S herst Bk3,2 50/70//50/80VL**
StL-Nr. 26813314392000
Asphaltdeckschicht aus Asphaltbeton für Asphaltdeckschichten AC 11 D S herstellen.
In Verkehrsflächen der Belastungsklasse Bk3,2.
Einbau 'im Handeinbau, in Arbeitsraum für das Herstellen von Bord- und Rinnenanlagen an bestehnder Fahrbahn (provisorische Radwegrampen'

Resultierendes Bindemittel = (50/70 // 50/80 VL).
Menge: 5,000 t

**03.08.0160 Anschluss a. Fuge m. Fugenm. herst. Querfuge*Deckschicht Tiefe 55 mm*Breite 12 mm 2 Lagen*Fugenmasse N2**
StL-Nr. 2681392921082101
Anschluss als Fuge mit Fugenmasse herstellen.
Querfuge.
In der Asphaltdeckschicht ausbilden.
Fugenspalttiefe = 55 mm.
Fugenspaltbreite = 12 mm.
Fugenspalt verfüllen in zwei Lagen.
Mit heiß verarbeitbarer Fugenmasse Typ N2, einschließlich zugehörigem und zuvor aufgetragenem Voranstrichmittel.
Menge: 30,000 m

**03.08.0170 Anschluss a. Fuge m. Fugenm. herst. versch.Randfugen*Deckschicht Tiefe 55 mm*Breite 12 mm 2 Lagen*Fugenmasse N2**
StL-Nr. 2681392951082101
Anschluss als Fuge mit Fugenmasse herstellen.
Randfuge vor Borden, Übergängen, Abläufen u.ä.
In der Asphaltdeckschicht ausbilden.
Fugenspalttiefe = 55 mm.
Fugenspaltbreite = 12 mm.
Fugenspalt verfüllen in zwei Lagen.
Mit heiß verarbeitbarer Fugenmasse Typ N2, einschließlich zugehörigem und zuvor aufgetragenem Voranstrichmittel.
Menge: 405,000 m

**03.08.0180 Schachtabdeckung des AG aufsetzen Höhe Zug um Zug*WW-Mörtel**
StL-Nr. 2211045623
Schachtabdeckung des AG, rund, mit lichter Weite bis DU
625 mm aufsetzen.
Zunächst provisorisch auflegen und entsprechend Bauablauf Zug um Zug bis auf planmäßige Höhe setzen.
Fuge zwischen Fertigteilen mit Mörtel WW-
Schachtkopfmörtel nach DIN 19573, unter Verwendung von
mindestens drei Distanzstücken entsprechender Festigkeit vollflächig herstellen, Fugen glattstreichen.
Menge: 7,000 St

#### Abschnitt 03.09 Ausstattung/Markierungsarbeiten/Beschilderung

**03.09.0010 Recyclingpoller liefern und aufstellen**
Poller aus Recyclingkunststoff  zur Markierung von Pflanzbeeten fachgerecht versetzen einschl. aller erforderlichen Erd- und Fundamentarbeiten..

Material: Recycling- Kunststoff
Farbe: braun
Durchmesser: 150 mm Durchmesser
Bauart: ortsfest, zum Einbetonieren
Ausführung: mit 2 Fräsungen und 2 Reflektorbändern (rot und weiß)
Höhe über Flur: 1000 mm
Höhe: 1500 mm
Breite: 150 mm
Länge: 150 mm
Menge: 3,000 St

**03.09.0020 Sonstiges Mark.zeichen Typ II herst*mit Vormarkierung Heißplastikmasse*grobstr. Decke**
StL-Nr. 21131530912001
Sonstiges Markierungszeichen Typ II als endgültige Markierung nach Unterlagen des AG herstellen. Verkehrsklasse P 7.
Markierungszeichen 'Piktogramm, Länge = 0,70 m.'

Mit Vormarkierung.
Markierungssystem aus thermoplastischem Stoff, nicht
spritzbar (Heißplastikmasse).
Markierung auf grobstrukturierter Asphaltdeckschicht.
Menge: 4,000 St

**03.09.0030 Sonstiges Mark.zeichen Typ II herst Piktogramm 1,30 m*mit Vormarkierung Heißplastikmasse*grobstr. Decke**
StL-Nr. 21131530612001
Sonstiges Markierungszeichen Typ II als endgültige Markierung nach Unterlagen des AG herstellen. Verkehrsklasse P 7.
Markierungszeichen = Piktogramm, Länge = 1,30 m.
Mit Vormarkierung.
Markierungssystem aus thermoplastischem Stoff, nicht
spritzbar (Heißplastikmasse).
Markierung auf grobstrukturierter Asphaltdeckschicht.
Menge: 8,000 St

**03.09.0040 Längsmarkierung Typ II herstellen durchg.Fstr.begr.*Breite 0,12 m mit Vormarkierung*Heißplastikmasse P 7*grobstr. Decke**
StL-Nr. 2113150521170021
Längsmarkierung Typ II einschl. evtl.
Sperrflächenumrandung als endgültige Markierung herstellen. Abgerechnet wird der markierte Strich, bei
Doppelstrichen zwei Striche.
Durchgehend als Fahrstreifenbegrenzung.
Strichbreite = 0,12 m.
Strich mit Vormarkierung.
Markierungssystem aus thermoplastischem Stoff, nicht
spritzbar (Heißplastikmasse).
Verkehrsklasse = P 7.
Markierung auf grobstrukturierter Asphaltdeckschicht.
Menge: 130,000 m

**03.09.0050 Längsmarkierung Typ II herstellen*Breite 0,12 m mit Vormarkierung*Heißplastikmasse P 7*grobstr. Decke**
StL-Nr. 2113150591170021
Längsmarkierung Typ II einschl. evtl.
Sperrflächenumrandung als endgültige Markierung herstellen. Abgerechnet wird der markierte Strich, bei
Doppelstrichen zwei Striche.
Markierung 'Unterbrochen; Verhältnis Strich/Lücke variierend'

Strichbreite = 0,12 m.
Strich mit Vormarkierung.
Markierungssystem aus thermoplastischem Stoff, nicht
spritzbar (Heißplastikmasse).
Verkehrsklasse = P 7.
Markierung auf grobstrukturierter Asphaltdeckschicht.
Menge: 80,000 m

**03.09.0060 Längsmarkierung Typ II herstellen*Breite 0,25 m mit Vormarkierung*Heißspritzplastik P 7*grobstr. Decke**
StL-Nr. 2113150593150021
Längsmarkierung Typ II einschl. evtl.
Sperrflächenumrandung als endgültige Markierung herstellen. Abgerechnet wird der markierte Strich, bei
Doppelstrichen zwei Striche.
Markierung 'Abgrenzung der Bustasche'

Strichbreite = 0,25 m.
Strich mit Vormarkierung.
Markierungssystem aus thermoplastischem Stoff, spritzbar (Heißspritzplastik).
Verkehrsklasse = P 7.
Markierung auf grobstrukturierter Asphaltdeckschicht.
Menge: 55,000 m

**03.09.0070 Längsmarkierung Typ II herstellen*Breite 0,25 m mit Vormarkierung*Heißplastikmasse P 7*grobstr. Decke**
StL-Nr. 2113150593170021
Längsmarkierung Typ II einschl. evtl.
Sperrflächenumrandung als endgültige Markierung herstellen. Abgerechnet wird der markierte Strich, bei
Doppelstrichen zwei Striche.
Markierung 'Unterbrochen; Verhältnis Strich/Lücke 1/1'

Strichbreite = 0,25 m.
Strich mit Vormarkierung.
Markierungssystem aus thermoplastischem Stoff, nicht
spritzbar (Heißplastikmasse).
Verkehrsklasse = P 7.
Markierung auf grobstrukturierter Asphaltdeckschicht.
Menge: 23,000 m

**03.09.0080 Quermarkierung Typ II herstellen Haltlinie*mit Vormarkierung Heißplastikmasse*grobstr. Decke**
StL-Nr. 21131510112001
Quermarkierung Typ II als endgültige Markierung herstellen. Verkehrsklasse P 7. Abgerechnet wird der markierte Strich.
Markierung = Haltlinie.
Strich mit Vormarkierung.
Markierungssystem aus thermoplastischem Stoff, nicht
spritzbar (Heißplastikmasse).
Markierung auf grobstrukturierter Asphaltdeckschicht.
Menge: 10,000 m

**03.09.0090 Rohrpfosten aufstellen Länge bis 1500 mm*R.St. 60,3/2,0 mm*Asphalt>10 b.20cm**
StL-Nr. 2113030211929000
Rohrpfosten mit Abdeckkappe für Verkehrsschild aufstellen einschl. anfallenden Aushubarbeiten. Stahlteile
feuerverzinkt. Umgebende Fläche entsprechend dem früheren Zustand herstellen.
Pfostenlänge = bis 1500 mm
Rohr = Stahl 60,3/2,0 mm.
Pfosten 'zum Aufschraubent mit Bodenplatte, einschl. Befestigungsmaterial'

Vorh. Befestigung = Asphalt über 10 cm bis 20 cm dick.
Aufstellung 'vor Fahrbahnverschwenkungen'
Menge: 2,000 St

**03.09.0100 Verkehrsschild anbringen Z605,1000x250 mm einseitig*Folie RA 2 Randverformt*St.Rohrsch.Plan I**
StL-Nr. 2113010137912419
Verkehrsschild nach Unterlagen des AG anbringen.
Schild = Zeichen 605-10, 605-20 1000 x 250 mm.
Größe '1000 x 250 mm'

Einseitig.
Mit retroreflektierender Folie der Klasse RA 2.
Schild = randverformt.
Befestigung mit Stahl-Rohrschelle, feuerverzinkt, nach
IVZ-Norm, Standardplan I. Verschraubung aus nicht rostendem Stahl mind. der Stahlsorte A 2.
Anbringung 'auf Rad-/Gehweg, vor Radwegverschwenkung'
Menge: 1,000 St

**03.09.0110 Rohrpfosten aufstellen Länge>2000-2500mm*R.St. 60,3/2,0 mm*Boden Unterl. AG*Aushub verwerten Preisänd. Pfosten**
Vorhandenen Rohrpfosten mit  Verkehrsschild aufstellen einschl. anfallenden Aushubarbeiten.  Umgebende Fläche entsprechend dem früheren Zustand herstellen.
Pfostenlänge = über 2000 mm bis 2500 mm.
Rohr = Stahl 60,3/2,0 mm.
Vorh. Befestigung Beet
Aufstellung in Boden/Homogenbereich nach Unterlagen des
AG.
Fundament Betonsockelstein gemäß IVZ-Norm 2007 liefern und einbauen
Aushub nach Wahl des AN verwerten.
Bei Änderung der Pfostenlänge verändert sich der Einheitspreis im Verhältnis zur ausgeschriebenen Pfostenlänge. Basislänge für die Abrechnung ist bei Mehrlängen die maximal, bei Minderlängen die minimal ausgeschriebene Pfostenlänge.

Schild: pro Pfosten 2 Schilder
Menge: 3,000 St

**03.09.0120 Rohrpfosten aufstellen Länge>3500-4000mm*R.St. 60,3/2,0 mm*Boden Unterl. AG*Aushub verwerten Preisänd. Pfosten**
StL-Nr. 2113030261091921
Rohrpfosten mit Abdeckkappe für Verkehrsschild aufstellen einschl. anfallenden Aushubarbeiten. Stahlteile
feuerverzinkt. Umgebende Fläche entsprechend dem früheren Zustand herstellen.
Pfostenlänge = über 3500 mm bis 4000 mm.
Rohr = Stahl 60,3/2,0 mm.
Vorh. Befestigung 'Nebenfläche'

Aufstellung in Boden/Homogenbereich nach Unterlagen des
AG.
Fundament 'Betonsockelstein gemäß IVZ-Norm 2007'

Aushub nach Wahl des AN verwerten.
Bei Änderung der Pfostenlänge verändert sich der Einheitspreis im Verhältnis zur ausgeschriebenen Pfostenlänge. Basislänge für die Abrechnung ist bei Mehrlängen
die maximal, bei Minderlängen die minimal ausgeschriebene Pfostenlänge.
Menge: 9,000 St

**03.09.0130 Verkehrsschild anbringen**
Verkehrsschild nach Unterlagen des AG anbringen.
Schild seitl. gelagert
Befestigung mit Stahl-Rohrschelle, feuerverzinkt, nach
IVZ-Norm, Standardplan I. Verschraubung aus nicht rostendem Stahl mind. der Stahlsorte A 2.
Anbringung neben der Fahrbahn. Unterkante des Schildes
ab 2,00 m über der Verkehrsfläche.

Vorfahrt achten
Menge: 1,000 St

**03.09.0140 Verkehrsschild anbringen**
Verkehrsschild nach Unterlagen des AG anbringen.
Schild seitl. gelagert
Befestigung mit Stahl-Rohrschelle, feuerverzinkt, nach
IVZ-Norm, Standardplan I. Verschraubung aus nicht rostendem Stahl mind. der Stahlsorte A 2.
Anbringung neben der Fahrbahn. Unterkante des Schildes
ab 2,00 m über der Verkehrsfläche.

Eingeschränktes Halteverbot
Menge: 1,000 St

**03.09.0150 Hinweisschild anbringen**
Hinweisschild nach Unterlagen des AG anbringen.
Schild seitl. gelagert
Befestigung mit Stahl-Rohrschelle, feuerverzinkt, nach
IVZ-Norm, Standardplan I. Verschraubung aus nicht rostendem Stahl mind. der Stahlsorte A 2.
Anbringung neben der Fahrbahn. Unterkante des Schildes
ab 2,00 m über der Verkehrsfläche.

Katasteramt
Menge: 1,000 St

**03.09.0160 Straßenschild anbringen**
Verkehrsschild nach Unterlagen des AG anbringen.
Schild seitl. gelagert
Befestigung mit Stahl-Rohrschelle, feuerverzinkt, nach
IVZ-Norm, Standardplan I. Verschraubung aus nicht rostendem Stahl mind. der Stahlsorte A 2.
Anbringung neben der Fahrbahn. Unterkante des Schildes
ab 2,00 m über der Verkehrsfläche.

Straßenschild
Menge: 2,000 St

**03.09.0170 Verkehrsschild anbringen*Größe 2 einseitig*Folie RA 2 Randverformt*St.Rohrsch.Plan I UK Schild ab 2 m**
StL-Nr. 2113010199212412
Verkehrsschild nach Unterlagen des AG anbringen.
Schild 'Zeichen 239'

Größe 2.
Einseitig.
Mit retroreflektierender Folie der Klasse RA 2.
Schild = randverformt.
Befestigung mit Stahl-Rohrschelle, feuerverzinkt, nach
IVZ-Norm, Standardplan I. Verschraubung aus nicht rostendem Stahl mind. der Stahlsorte A 2.
Anbringung neben der Fahrbahn. Unterkante des Schildes
ab 2,00 m über der Verkehrsfläche.
Menge: 5,000 St

**03.09.0180 Verkehrsschild anbringen*Größe 2 einseitig*Folie RA 2 Randverformt*St.Rohrsch.Plan I UK Schild ab 2 m**
StL-Nr. 2113010199212412
Verkehrsschild nach Unterlagen des AG anbringen.
Schild 'Zeichen 241-30'

Größe 2.
Einseitig.
Mit retroreflektierender Folie der Klasse RA 2.
Schild = randverformt.
Befestigung mit Stahl-Rohrschelle, feuerverzinkt, nach
IVZ-Norm, Standardplan I. Verschraubung aus nicht rostendem Stahl mind. der Stahlsorte A 2.
Anbringung neben der Fahrbahn. Unterkante des Schildes
ab 2,00 m über der Verkehrsfläche.
Menge: 1,000 St

#### Abschnitt 03.10 Vegetationsarbeiten

**03.10.0010 Bodenverbesserung, 11-30 St.-D**
Bäume düngen
Stammdurchmesser: ca. 11-30 cm
Kronendurchmesser: ca. 8 - 12 m
Standort:  Beet
Ausführung der Bodenverbesserung erfolgt nur innerhalb der öffentlichen Straßenparzelle.
Die vorhandenen Pflaster- und oder Asphaltflächen im Kronentraufbereich werden vor der Düngung entfernt (Abrechnung erfolgt gesondert).
Zum injezieren der Düngemittel mit einem TreeLife-Gerät den Boden unter Schonung der vorhandenen Wurzeln und Versorgungsleitungen bis 80 cm tief lockern, durchlüften und in den entstandenen Rissen und Spalten in den oberen 20 bis 50 cm, granulierten Depotdünger (z.B. Compo Baumkraft) oder Bodenhilfsstoffe (z.B. Perlite, Agriperl) einbringen und mit dem Luftstrom des TreeLife-Gerätes im Boden verteilen.
Anzahl der Injektionen nach Erfordernis
Aufwandmenge nach Angaben des Düngeherstellers.
Abgerechnet wird pro Baum
Baumart: Linde
Menge: 5,000 St

**03.10.0020 Bodenverbesserung, 31-60 St.-D**
Bäume düngen
Stammdurchmesser: ca. 31-60 cm
Kronendurchmesser: ca. 8 - 12 m
Standort:  Beet
Ausführung der Bodenverbesserung erfolgt nur innerhalb der öffentlichen Straßenparzelle.
Die vorhandenen Pflaster- und oder Asphaltflächen im Kronentraufbereich werden vor der Düngung entfernt (Abrechnung erfolgt gesondert).
Zum injezieren der Düngemittel mit einem TreeLife-Gerät den Boden unter Schonung der vorhandenen Wurzeln und Versorgungsleitungen bis 80 cm tief lockern, durchlüften und in den entstandenen Rissen und Spalten in den oberen 20 bis 50 cm, granulierten Depotdünger (z.B. Compo Baumkraft) oder Bodenhilfsstoffe (z.B. Perlite, Agriperl) einbringen und mit dem Luftstrom des TreeLife-Gerätes im Boden verteilen.
Anzahl der Injektionen nach Erfordernis
Aufwandmenge nach Angaben des Düngeherstellers.
Abgerechnet wird pro Baum
Baumart: Linde
Menge: 4,000 St

**03.10.0030 Vegetationsfläche vorbereiten Seitentrennstr. Tiefe 20 cm**
StL-Nr. 2110710420992000
Vegetationsfläche mit einer Neigung flacher als 1:4
vorbereiten. Boden lockern, Rand- und Restflächen bearbeiten.
Fläche = Seitentrennstreifen.
Boden '..........'

Lockerungstiefe ca. 20 cm.
Menge: 255,000 m2

**03.10.0040 Baumverankerung (Pfahlbock) herst. Dreibock*L 2,5m,DU 8-10cm imprägniert*Querholz halbr. 1 Bindung/Pfahl*Baumgurt 50 mm**
StL-Nr. 2110734421311500
Baumverankerung als Pfahlbock herstellen. Pfähle gekegelt bzw. gefast und gespitzt, standfest einschlagen.
Pfahlbock mit drei Pfählen.
Pfahllänge 2,50 m, Zopfdurchmesser 8 bis 10 cm.
Pfahl aus Nadelholz geschält und imprägniert.
Pfahlzöpfe durch Querhölzer seitlich verbinden, Pfahlverbindung = Halbrundholz geschält, Durchmesser = 50mm.
Eine Bindung je Pfahl.
Bindung = Baumgurt, 50 mm breit. Bindung am Pfahl annageln.
Menge: 10,000 St

**03.10.0050 Rindenschutz herstellen StU bis 20 cm*Höhe bis 2,70 m Stammschutzfarbe**
StL-Nr. 211073521201
Rindenschutz herstellen.
Stammumfang bis 20 cm.
Schutzhöhe bis 2,70 m.
Schutz = Stammschutzfarbe, Mindesthaltbarkeit 5 Jahre.
Menge: 10,000 St

**03.10.0060 Rindenhumus liefern und aufbringen 50 l/m², D = 5 cm**
Rindenhumus, gütegesichert, in Pflanzflächen als Abdeckung der Vegetationstragschicht aufbringen.

Menge ca. 50 l/m²
Auftragdicke 5 cm
für Staudenbeete

Lieferscheine sind vorzulegen.
Menge: 3,000 m3

**03.10.0070 Rindenhumus liefern und aufbringen 100 l/m², D = 10cm**
Rindenhumus, gütegesichert, in Pflanzflächen als Abdeckung der Vegetationstragschicht aufbringen.

Menge ca. 100 l/m²
Auftragdicke 10 cm
für Gehölzflächen

Lieferscheine sind vorzulegen.
Menge: 18,000 m3

**03.10.0080 Einzelgehölz wässern Hochstamm, Stbu*12 Wässerungsg. 100 Liter*Fertigst.pflege**
StL-Nr. 211076041561
Einzelgehölz wässern, Wasser liefern. Bodenart, Exposition und Standort nach Unterlagen des AG. Wurzelraum
ausreichend durchfeuchten. Abgerechnet wird die Wässerung des Einzelgehölzes pro Jahr.
Gehölz = Hochstamm, Stammbusch.
Anzahl der Wässerungsgänge pro Jahr = 12.
Mindestwassermenge je Pflanze pro Wässerungsgang = 100
Liter.
Während der Fertigstellungspflege.
Menge: 10,000 St

**03.10.0090 Einzelgehölz wässern Hochstamm, Stbu*12 Wässerungsg. 100 Liter*E.-pflege 1. Jahr**
StL-Nr. 211076041562
Einzelgehölz wässern, Wasser liefern. Bodenart, Exposition und Standort nach Unterlagen des AG. Wurzelraum
ausreichend durchfeuchten. Abgerechnet wird die Wässerung des Einzelgehölzes pro Jahr.
Gehölz = Hochstamm, Stammbusch.
Anzahl der Wässerungsgänge pro Jahr = 12.
Mindestwassermenge je Pflanze pro Wässerungsgang = 100
Liter.
Während der Entwicklungspflege im 1. Pflegejahr.
Menge: 10,000 St

**03.10.0100 Einzelgehölz wässern Hochstamm, Stbu*12 Wässerungsg. 100 Liter*E.-pflege 2. Jahr**
StL-Nr. 211076041563
Einzelgehölz wässern, Wasser liefern. Bodenart, Exposition und Standort nach Unterlagen des AG. Wurzelraum
ausreichend durchfeuchten. Abgerechnet wird die Wässerung des Einzelgehölzes pro Jahr.
Gehölz = Hochstamm, Stammbusch.
Anzahl der Wässerungsgänge pro Jahr = 12.
Mindestwassermenge je Pflanze pro Wässerungsgang = 100
Liter.
Während der Entwicklungspflege im 2. Pflegejahr.
Menge: 10,000 St

**03.10.0110 Vegetationsfläche wässern*20 Liter Fertigst.pflege**
StL-Nr. 211076029401
Vegetationsfläche wässern, Wasser liefern. Bodenart,
Exposition und Fläche nach Unterlagen des AG. Abgerechnet wird die Wässerung der Vegetationsfläche pro Jahr.
Anzahl der Wässerungsgänge '12'

Mindestwassermenge je m2 pro Wässerungsgang = 20 Liter.
Während der Fertigstellungspflege.
Menge: 255,000 m2

**03.10.0120 Vegetationsfläche wässern*20 Liter E.-pflege 1. Jahr**
StL-Nr. 211076029402
Vegetationsfläche wässern, Wasser liefern. Bodenart,
Exposition und Fläche nach Unterlagen des AG. Abgerechnet wird die Wässerung der Vegetationsfläche pro Jahr.
Anzahl der Wässerungsgänge '8'

Mindestwassermenge je m2 pro Wässerungsgang = 20 Liter.
Während der Entwicklungspflege im 1. Pflegejahr.
Menge: 255,000 m2

**03.10.0130 Vegetationsfläche wässern*20 Liter E.-pflege 2. Jahr**
StL-Nr. 211076029403
Vegetationsfläche wässern, Wasser liefern. Bodenart,
Exposition und Fläche nach Unterlagen des AG. Abgerechnet wird die Wässerung der Vegetationsfläche pro Jahr.
Anzahl der Wässerungsgänge '10'

Mindestwassermenge je m2 pro Wässerungsgang = 20 Liter.
Während der Entwicklungspflege im 2. Pflegejahr.
Menge: 255,000 m2

**03.10.0140 Staudenfläche pflegen Seitentrennstr.*4-9 Stauden/m2 Fläche gemulcht Fertigst.pflege*jäten**
StL-Nr. 2110761011191200
Staudenfläche pflegen. Unerwünschten Aufwuchs aufnehmen
und nach Wahl des AN verwerten.
Staudenfläche = Seitentrennstreifen.
Mittlerer Staudenbestand über 4 bis 9 Stück je m2.
Fläche gemulcht.
Pflegegang '8 Stück'

Während der Fertigstellungspflege.
Fläche jäten.
Menge: 60,000 m2

**03.10.0150 Staudenfläche pflegen Seitentrennstr.*4-9 Stauden/m2 Fläche gemulcht E.-pflege 1. Jahr*jäten**
StL-Nr. 2110761011192200
Staudenfläche pflegen. Unerwünschten Aufwuchs aufnehmen
und nach Wahl des AN verwerten.
Staudenfläche = Seitentrennstreifen.
Mittlerer Staudenbestand über 4 bis 9 Stück je m2.
Fläche gemulcht.
Pflegegang '8 Stück'

Während der Entwicklungspflege im 1. Pflegejahr.
Fläche jäten.
Menge: 60,000 m2

**03.10.0160 Staudenfläche pflegen Seitentrennstr.*4-9 Stauden/m2 Fläche gemulcht E.-pflege 2. Jahr*jäten**
StL-Nr. 2110761011193200
Staudenfläche pflegen. Unerwünschten Aufwuchs aufnehmen
und nach Wahl des AN verwerten.
Staudenfläche = Seitentrennstreifen.
Mittlerer Staudenbestand über 4 bis 9 Stück je m2.
Fläche gemulcht.
Pflegegang '8'

Während der Entwicklungspflege im 2. Pflegejahr.
Fläche jäten.
Menge: 60,000 m2

**03.10.0170 Bodendeckerfläche pflegen Fläche gemulcht Fertigst.pflege*jäten richten,schneiden**
StL-Nr. 2110761200191101
Bodendeckerfläche pflegen. Unerwünschten Aufwuchs aufnehmen und nach Wahl des AN verwerten.
Fläche gemulcht.
Pflegegang '8 Stück'

Während der Fertigstellungspflege.
Fläche jäten.
Gehölze richten und antreten, zu schwach austreibende
zurückschneiden.
Menge: 195,000 m2

**03.10.0180 Bodendeckerfläche pflegen*E.-pflege 1. Jahr jäten*richten,schneiden**
StL-Nr. 2110761200092101
Bodendeckerfläche pflegen. Unerwünschten Aufwuchs aufnehmen und nach Wahl des AN verwerten.
Pflegegang '8 Stück'

Während der Entwicklungspflege im 1. Pflegejahr.
Fläche jäten.
Gehölze richten und antreten, zu schwach austreibende
zurückschneiden.
Menge: 195,000 m2

**03.10.0190 Bodendeckerfläche pflegen Fläche gemulcht E.-pflege 2. Jahr*jäten richten,schneiden**
StL-Nr. 2110761200193101
Bodendeckerfläche pflegen. Unerwünschten Aufwuchs aufnehmen und nach Wahl des AN verwerten.
Fläche gemulcht.
Pflegegang '8 Stück'

Während der Entwicklungspflege im 2. Pflegejahr.
Fläche jäten.
Gehölze richten und antreten, zu schwach austreibende
zurückschneiden.
Menge: 195,000 m2

#### Abschnitt 03.11 Bepflanzung

*Hinweis*
Hinweis
Vor dem Pflanzen ist der Ballen der Pflanzen auf der Oberseite abzurandeln. Der abgerandelte Boden ist zu entsorgen. Dies ist in den Einheitspreis der nachfolgenden Positionen einzukalkulieren.

**03.11.0010 Hochstamm / Alleebaum pflanzen Hü.14-18,Sol.m.B. 60x60x40 cm*HDPE, DU 60 cm Boden einplan.**
StL-Nr. 2110731849101001
Hochstamm, Alleebaum, Stammbusch oder Solitär pflanzen.
Pflanzschnitt durchführen. Pflanzloch herstellen.
Brauchbaren Boden wieder einbauen. Gehölz liefern wird
gesondert vergütet.
Hochstamm/Stammbusch, Stammumfang über 14 bis 18 cm,
Solitär mit Ballen/Container.
Pflanzung 'in Grünstreifen parallel zu vorh. Gebäude/Mauer'

Pflanzloch 60 x 60 cm, bzw. Durchmesser = 70 cm, 40 cm
tief.
Gießrand herstellen, Mindesthöhe über Pflanzscheibe 20
cm Durchmesser 60 cm, Material = HDPE (Kunststoffmanschette), Mindestdicke 2 mm.
Überschüssigen Boden seitlich einplanieren.
Menge: 10,000 St

**03.11.0020 Acer rubrum "Scanlon"**
Rot-Ahorn
H., 4 x v., m.Db., 18- 20
Menge: 10,000 St

**03.11.0030 Gehölz pflanzen v.Str. m.B.*Boden einplan.**
StL-Nr. 2110732030000001
Gehölz pflanzen. Pflanzloch oder Pflanzgraben herstellen. Brauchbaren Boden wieder einbauen. Gehölz liefern
wird gesondert vergütet.
Gehölz = verpflanzter Strauch mit Ballen/Container.
Überschüssigen Boden seitlich einplanieren.
Menge: 15,000 St

**03.11.0040 Spiraea arguta liefern**
StL-Nr. 1810464599
Spiraea arguta (Brautspiere) liefern.
Güte 'Str., 3 x v., m.B. oder im Co., 80 - 100'
Menge: 7,000 St

**03.11.0050 Ribes alpinum 'Schmidt' liefern**
Ribes sanguineum "Atrorubens" (Blut-Johannisbeere) liefern.
Güte  Str. 2 x v., i.Co., 60 -100
Menge: 8,000 St

**03.11.0060 Kletterpfl., Kleing.o.Staude pflz. vorbereiten ges.**
StL-Nr. 21107324000100
Schling-, Kletterpflanze, Kleingehölz oder Staude mit
oder ohne Ballen pflanzen. Pflanze liefern wird gesondert vergütet.
Pflanzfläche vorbereiten wird gesondert vergütet.
Menge: 1297,000 St

**03.11.0070 Spiraea japonica liefern P 1 20-30**
StL-Nr. 1810464729
Spiraea japonica (Sommerspiere) liefern.
Mit Topf, 1 Liter, 20 bis 30 cm.
Sorte 'Albiflora'
Menge: 453,000 St

**03.11.0080 Spiraea japonica liefern P 1 20-30*Little Princess**
StL-Nr. 1810464721
Spiraea japonica (Sommerspiere) liefern.
Mit Topf, 1 Liter, 20 bis 30 cm.
Sorte = 'Little Princess'.
Menge: 381,000 St

**03.11.0090 Staudenpflanze liefern**
StL-Nr. 181048019999
Staudenpflanze liefern.
Pflanze 'Anemone hupehensis "Enfant Coucou'

Inhalt '9er Topf'
Menge: 16,000 St

**03.11.0100 Staudenpflanze liefern**
StL-Nr. 181048019999
Staudenpflanze liefern.
Pflanze 'Aquilegia vulgaris'

Inhalt '9er Topf'
Menge: 25,000 St

**03.11.0110 Staudenpflanze liefern**
StL-Nr. 181048019999
Staudenpflanze liefern.
Pflanze 'Aster dumosus "Silberteppich'

Inhalt '9er Topf'
Menge: 72,000 St

**03.11.0120 Staudenpflanze liefern**
StL-Nr. 181048019999
Staudenpflanze liefern.
Pflanze 'Campanula persicifolia "Grandiflora Coerulea'

Inhalt '9er Topf'
Menge: 9,000 St

**03.11.0130 Staudenpflanze liefern**
StL-Nr. 181048019999
Staudenpflanze liefern.
Pflanze 'Echinacea purpurea'

Inhalt '9er Topf'
Menge: 23,000 St

**03.11.0140 Staudenpflanze liefern**
StL-Nr. 181048019999
Staudenpflanze liefern.
Pflanze 'Gaura lindheimeri'

Inhalt '9er Topf'
Menge: 13,000 St

**03.11.0150 Staudenpflanze liefern**
StL-Nr. 181048019999
Staudenpflanze liefern.
Pflanze 'Geranium macrorrhizum "Spessart'

Inhalt '9er Topf'
Menge: 64,000 St

**03.11.0160 Staudenpflanze liefern**
StL-Nr. 181048019999
Staudenpflanze liefern.
Pflanze 'Geranium renardii'

Inhalt '9er Topf'
Menge: 64,000 St

**03.11.0170 Staudenpflanze liefern**
StL-Nr. 181048019999
Staudenpflanze liefern.
Pflanze 'Geranium sanguineum "Album"'

Inhalt '9er Topf'
Menge: 18,000 St

**03.11.0180 Staudenpflanze liefern**
StL-Nr. 181048019999
Staudenpflanze liefern.
Pflanze 'Nepeta x faassenii "Walkers Low"'

Inhalt '9er Topf'
Menge: 74,000 St

**03.11.0190 Staudenpflanze liefern**
StL-Nr. 181048019999
Staudenpflanze liefern.
Pflanze 'Salvia nemerosa'

Inhalt '9er Topf'
Menge: 75,000 St

**03.11.0200 Staudenpflanze liefern**
StL-Nr. 181048019999
Staudenpflanze liefern.
Pflanze 'Pennisetum alopecuroides "Hameln"'

Inhalt '9er Topf'
Menge: 10,000 St

**03.11.0210 Gehölz pflanzen v.Str. m.B.*Seitentrennstr. Boden einplan.**
StL-Nr. 2110732030600001
Gehölz pflanzen. Pflanzloch oder Pflanzgraben herstellen. Brauchbaren Boden wieder einbauen. Gehölz liefern
wird gesondert vergütet.
Gehölz = verpflanzter Strauch mit Ballen/Container.
Pflanzung auf Seitentrennstreifen.
Überschüssigen Boden seitlich einplanieren.
Menge: 105,000 St

**03.11.0220 Cotoneaster dam.'Coral Beauty'lief.**
StL-Nr. 1810412999
Cotoneaster dammeri 'Coral Beauty' (Zwergmispel) liefern.
Güte 'Str., 2 x v., m.Tb., 20 - 30'
Menge: 105,000 St

### Bereich 04 Reisebushaltestelle Einstieg

#### Abschnitt 04.01 Baustelleneinrichtung

**04.01.0010 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'Titel 4 des Leistungsverzeichnisses'

Zufahrt zur Baustelle vorhanden.
Menge: 1,000 psch

**04.01.0020 Baustelle räumen**
*** Pauschalposition
StL-Nr. 1910111299
Baustelle von allen Geräten, Anlagen, Einrichtungen und
dgl. räumen. Benutzte Flächen und Wege entsprechend dem
ursprünglichen Zustand herrichten. Soweit nicht für
bestimmte Leistungen für das Räumen der Baustelle gesonderte Positionen im Leistungsverzeichnis enthalten
sind, gilt die Pauschale
für 'Titel 4 des Leistungsverzeichnisses'
Menge: 1,000 psch

**04.01.0030 Lichtbilder herst. und liefern**
StL-Nr. 19101620
Lichtbilder über den wesentlichen Bauablauf des Bauwerks in digitalisierter Form (Auflösung mindestens
1024 mal 768 Pixel, 24 Farben) mit Digitalkamera herstellen und auf mit dem AG abgestimmten Datenträger (CD
oder DVD) liefern. Das Komprimierungsverhältnis bzw.
die Bildqualität ist so zu wählen, dass durch die Komprimierung keine für den Sachverhalt wesentlichen Bildinformationen verloren gehen.
Menge: 1,000 St

**04.01.0040 Absteckung der Fahrbahnränder, Schachtbauwerke etc.**
Absteckung aller für die Bauleistungen erforderlichen Punkte (Fahrbahnränder, RW-Schachtbauwerke, Leitungenstrassen etc.) nach Planunterlage und unter Beachtung der Ausbauhöhen.
Menge: 1,000 St

**04.01.0050 Bestandspläne erstellen**
*** Pauschalposition
Bestandspläne der hergestellten Bauleistungen in digitaler Form wie folgt herstellen:
Die Aufnahme ist im UTM-Koordinatensystem einschl. der erforderlichen Höhenangaben bezogen auf NHN zu erstellen. Die Darstellung der Zeichnungen hat nach dem RAS-Verm und RE zu erfolgen. Eine Zeichnungslegende ist in die Pläne einzufügen. Der Maßstab der Zeichnungen ist entsprechend den Ausführungs- plänen zu wählen.
In den Zeichnungen müssen enthalten sein:
Darstellung und Beschreibung der Bordsteine (mit Ab- senkungen)  und Wasserläufe mit Angabe des Materials.
Darstellung und Beschreibung des Oberflächenmaterials.
Darstellung aller Gebäudeaußenkanten, Grundstücksein- friedigungen (Mauer, Zäune, Hecken), Bäume, Böschungen, Gräben, Beschilderung, Markierung, Ausstattungselemente (vorhandene und neue) und Straßenbeleuchtung einschl. Stromkabel.
Darstellung des Bestandes (neu und alt) im Straßenkörper.
Aufmaß aller verlegten Leitungen, Schächte, Straßenabläufe, Armaturen und Formstücke entspr. DIN 2425.
Darstellung der Schachtbauwerke mit Bezeichnung entsprechend der Ausführungspläne und mit Angabe der Deckel- und Sohlhöhen (ggf. zusätzliche Zuläufe und/oder Abstürze, Angabe der Rohrdimension, des Gefälles (in Promille) mit Richtungspfeil und Haltungslängen.
Bemaßung der Anschlussleitungen mit Angabe der Dimension, des Rohrmaterials und der Länge. Mittelpunkt der Schachtabdeckungen aufmessen.
Darstellung und Bemaßung des Anbindepunktes an den Hauptkanal.
(Die Grundstücksanschlüsse der Entwässerungseinrichtungen sind mittels Dreiecksmessung und die Einbautiefen bezogen auf NHN einzumessen.)
Die Grundstücksanschlüsse der Entwässerungseinrichtungen sind mittels Dreiecksmessung und die Einbautiefen bezogen auf NHN einzumessen.

Darstellung und Beschreibung der Straßenabläufe mit Angabe der Einlaufrosthöhen.
Die Zeichnungen sind je 3-fach als Papierpläne abzugeben.
Abgabe aller aufgemessenen Bestandspunkte (Koordinaten) als ASCII-Datei.
Die Zeichnungen sind als DXF/DWG-Datei mit Koordinaten  und als PDF-Datei abzugeben.
Menge: 1,000 psch

**04.01.0060 Bauzeitenplan aufstellen und fortschreiben**
*** Pauschalposition
Aufstellen eines mit allen Projektbeteiligten abgestimmten Bauzeitenplanes (SOLL).
Ausführung gemäß Baubeschreibung.
Dem AG 4-fach in Papierform zur Genehmigung vorlegen.
Der Bauzeitenplan ist bei Änderung der Einzelfristen und  Folgetermine fortzuschreiben und erneut als pdf-Datei per E-Mail einzureichen.
Anteilig für Titel 4
Menge: 1,000 psch

**04.01.0070 Koordinierung mit Dritten**
*** Pauschalposition
Koordinierung mit am Bau beteiligten Dritten und dem Auftraggeber im Zuge der Bauarbeiten einschließlich der zusätzlichen An-/Abreise sowie der sonstigen Nebenkosten.
Die Koordinierung obliegt dem AN. Etwaige Stillstandszeiten oder Behinderungen gehen bei unzureichender Koordinierung zu Lasten des AN.
Menge: 1,000 psch

**04.01.0080 Sicherungsmaßnahmen gegen Oberflächenwasser**
*** Pauschalposition
Besondere Sicherungsmaßnahmen nach Wahl des AN gegen Witterungsschäden herstellen, vorhalten und wieder rückbauen.
Einmalige Pauschale für die Dauer der gesamten Bauzeit.

Gilt für anfallendes Oberflächenwasser aus dem Baufeld sowie angrenzenden Flächen.
Menge: 1,000 psch

#### Abschnitt 04.02 Verkehrssicherung

**04.02.0010 Verkehrsrechtliche Anordnung einh.**
*** Pauschalposition
Verkehrsrechtliche Anordnung für Einrichtung und Be-
trieb der Verkehrssicherung dieses Abschnittes des
Leistungsverzeichnisses nach Unterlagen des AG einholen
und zugehörige Unterlagen erstellen. Erforderliche
Ortsbesichtigungen zur Erstellung der Planunterlagen
durchführen.
Anfallende Gebühren über 200,00 Euro bis 300,00 Euro.
Gilt für Leistungen des Titels 5 des Leistungsverzeichnisses.
Menge: 1,000 psch

**04.02.0020 Verkehrssich. läng. Dauer aufbauen Arbeitsstelle*Verk.konzept AG**
*** Pauschalposition
StL-Nr. 2110510512009000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Für Verkehrsführungsphase 'Reisebushaltestelle Einstieg'
Menge: 1,000 psch

**04.02.0030 Verkehrssich. läng. Dauer vorhalten**
StL-Nr. 2110511090
Verkehrssicherung längerer Dauer vorhalten, warten, instand setzen und betreiben. Vorübergehende Verkehrssicherungsmaßnahmen durchführen. Die Kontrolle der Verkehrssicherung wird gesondert vergütet.
Verkehrssicherung der OZ '05.02.0020.'
Menge: 30,000 d

**04.02.0040 Verkehrssich. läng. Dauer abbauen Verk.konzept AG**
*** Pauschalposition
StL-Nr. 211051202009
Verkehrssicherung an Arbeitsstellen längerer Dauer abbauen. Vorübergehende Verkehrssicherungsmaßnahmen
durchführen. Vorübergehende Markierung entfernen,
transportable Lichtsignalanlage, bauliches Leitelement,
mobile Stauwarnanlage, LED-Anzeigetafel und transportable Schutzeinrichtung abbauen werden gesondert
vergütet.
Nach Verkehrskonzept des AG.
Für Verkehrsführungsphase 'Reisebushaltestelle (Titel 5)'
Menge: 1,000 psch

#### Abschnitt 04.03 Stundenlohnarbeiten

**04.03.0010 Poliere, Schachtmeister**
Stundenlohnarbeiten eines Poliers oder Schachtmeisters
auf Anordnung des AG ausführen.

Angeboten wird für die jeweilige Arbeitskraft ein
Verrechnungssatz, der sämtliche Aufwendungen enthält,
insbesondere den tatsächlichen Lohn einschl.
vermögenswirksamer Leistungen mit den Zuschlägen für
Gemeinkosten (Sozialkassenbeiträge, Winterbauumlage u.
dgl.), sowie Lohn- bzw. Gehaltsnebenkosten. Zuschläge
für Überstunden sind eingerechnet, Zuschläge für
Nacht-, Sonntags- und Feiertagsarbeit sind jedoch nicht
eingerechnet.

Der Verrechnungssatz gilt unabhängig von der Anzahl der
abgerechneten Stunden.
Menge: 5,000 h

**04.03.0020 Facharbeiter**
Stundenlohnarbeiten wie vor beschrieben, jedoch:

durch einen Facharbeiter.
Menge: 5,000 h

**04.03.0030 Werker**
Stundenlohnarbeiten wie vor beschrieben, jedoch:

durch einen Werker.
Menge: 5,000 h

**04.03.0040 Vermessungstrupp**
Stundenlohnarbeiten wie vor beschrieben, jedoch:

durch einen Vermessungstrupp mit Tachymeter.
Menge: 2,000 h

**04.03.0050 Hydraulikbagger ca. 0,8 cbm**
Stundenlohnarbeiten durch einen Hydraulikbagger auf
Anordnung des AG ausführen.

Angeboten wird für das jeweilige Gerät ein
Verrechnungssatz, der sämtliche Aufwendungen für den
Einsatz enthält, insbesondere Gerätevorhalteund
Betriebsstoffkosten sowie sämtliche Zuschläge einschl.
der Kosten für das Bedienungspersonal.

Der Verrechnungssatz gilt für das zum Zeitpunkt des
Abrufes einsatzbereit auf der Baustelle befindliche
Baugerät.

Abgerechnet wird nach tatsächlich geleisteten
Arbeitsstunden. Der Verrechnungssatz gilt unabhängig
von der Anzahl der abgerechneten Stunden.

Schaufelinhalt: ca. 0,8 cbm
Menge: 3,000 h

**04.03.0060 Mini-Hydraulikbagger ca. 0,1 cbm**
Stundenlohnarbeiten durch einen Mini-Hydraulikbagger
auf Anordnung des AG ausführen.

Angeboten wird für das jeweilige Gerät ein
Verrechnungssatz, der sämtliche Aufwendungen für den
Einsatz enthält, insbesondere Gerätevorhalte und
Betriebsstoffkosten sowie sämtliche Zuschläge einschl.
der Kosten für das Bedienungspersonal.

Der Verrechnungssatz gilt für das zum Zeitpunkt des
Abrufes einsatzbereit auf der Baustelle befindliche
Baugerät.

Abgerechnet wird nach tatsächlich geleisteten
Arbeitsstunden. Der Verrechnungssatz gilt unabhängig
von der Anzahl der abgerechneten Stunden.

Schaufelinhalt: ca. 0,1 cbm
Menge: 3,000 h

**04.03.0070 Lastkraftwagen, 12 to**
Stundenlohnarbeiten wie vor beschrieben durchführen,
jedoch mit:

LKW, Dreiachser ca. 12 to Nutzlast,
einschließlich Bedienung.
Menge: 3,000 h

**04.03.0080 Kleintransporter, 2,8 to**
Stundenlohnarbeiten wie vor beschrieben, jedoch:

durch einen Transporter mit bis zu 2,8 t zul.
Gesamtgewicht,
einschließlich Bedienung.
Menge: 3,000 h

**04.03.0090 Radlader, ca. 1,5 cbm**
Stundenlohnarbeiten wie vor beschrieben, jedoch mit:

Radlader mit ca. 1,5 cbm Schaufelinhalt,
einschließlich Bedienung.
Menge: 3,000 h

**04.03.0100 Kompressor**
Stundenlohnarbeiten wie vor beschrieben, jedoch:

Kompressor mit ca. 8-10 cbm,
einschließlich Bedienung.
Menge: 2,000 h

**04.03.0110 Abbauhammer**
Stundenlohnarbeiten wie vor beschrieben, jedoch:

Kompressorabbauhammer,
einschließlich Bedienung.
Menge: 2,000 h

**04.03.0120 Flächenverdichter; AT 2000**
Stundenlohnarbeiten wie vor beschrieben, jedoch:

durch eine Rüttelplatte AT 2000,
einschließlich Bedienung.
Menge: 2,000 h

#### Abschnitt 04.04 Baufeld freimachen, Einbauten sichern

**04.04.0010 Schutzzaun f.Pflanzenbestand herst. um Einzelbaum Höhe 1,00 m*Halbrundholz Zaun Verwert. AN**
StL-Nr. 21107002191401
Schutzzaun für Pflanzenbestand, einschließlich der erforderlichen Verstrebungen, zur Verhinderung von
Schäden im Wurzelbereich vor Beginn der Bauarbeiten
herstellen und während der Bauzeit vor- und unterhalten.
Schutzzaun um Einzelbaum.
Verlauf 'entsprechend der neuen Beetgröße im Rechteck um Baum'

Zaunhöhe = 1,00 m.
Zaun = Halbrundholz, Durchmesser 8 bis 10 cm, Zwischenabstand max. 40 cm.
Schutzzaun nach Beendigung der Bauarbeiten abbauen und
nach Wahl des AN verwerten.
Menge: 20,000 m

**04.04.0020 Schutzzaun f.Pflanzenbestand herst. um Baumgruppe Höhe 1,00 m*Halbrundholz Zaun Verwert. AN**
StL-Nr. 21107002291401
Schutzzaun für Pflanzenbestand, einschließlich der erforderlichen Verstrebungen, zur Verhinderung von
Schäden im Wurzelbereich vor Beginn der Bauarbeiten
herstellen und während der Bauzeit vor- und unterhalten.
Schutzzaun um Baumgruppe.
Verlauf 'entang vorhandenen Beetgrenze im Rechteck um 3 Bäume'

Zaunhöhe = 1,00 m.
Zaun = Halbrundholz, Durchmesser 8 bis 10 cm, Zwischenabstand max. 40 cm.
Schutzzaun nach Beendigung der Bauarbeiten abbauen und
nach Wahl des AN verwerten.
Menge: 50,000 m

**04.04.0030 Schutz für Baumstamm herstellen StU bis 50 cm*Polst.flex.kokos Bohle 40 mm*Höhe mind. 3,00m Schutz Verwert.AN**
StL-Nr. 21107004122301
Schutz für Baumstamm durch Mantel mit Polsterung herstellen und während der Bauzeit vor- und unterhalten.
Der Mantel darf den Baumstamm und die Wurzelanläufe
nicht berühren.
Stammumfang bis 50 cm.
Polsterung des Stammes mit flexiblen Kunststoff-
Drainrohren, kokosummantelt.
Mantel aus Bohlen, 40 mm dick, lückenlos befestigen.
Mantelhöhe mindestens 3,00 m.
Schutz nach Beendigung der Bauarbeiten abbauen und nach
Wahl des AN verwerten.
Menge: 4,000 St

**04.04.0040 Bäume fällen mit Roden DU über 0,3-0,5 m*verdicht/Boden AG Holz Verwert. AN*Wst.Verwert. AN S.Abr.Verwert. AN**
StL-Nr. 24106033203111
Bäume fällen, höchstens 0,25 m über dem Erdboden
absägen. Wurzelstöcke roden. Gemessen wird der Durchmesser 1,00 m über dem Erdboden.
Durchmesser über 0,30 bis 0,50 m.
Wurzellöcher unterhalb des Planums mit geeignetem Boden
verfüllen. Boden verdichten. Boden aus Abtragsbereichen
profilgerecht lösen.
Gesamtes Holz nach Wahl des AN verwerten.
Wurzelstöcke nach Wahl des AN verwerten.
Schlagabraum nach Wahl des AN verwerten.
Menge: 3,000 St

**04.04.0050 Strauchbestand roden*verdicht/Boden AN Wst.Verw.AN*S.Abr. Verw. AN**
StL-Nr. 21106009904101
Strauchbestand und sonstiger Aufwuchs bis 0,10 m Stammdurchmesser, in 1,00 m Höhe über dem Erdboden gemessen,
mit Wurzelwerk roden. Abgerechnet wird die Fläche der
größten Ausdehnung des Strauchwerks.
Mittlere Höhe '1,0 m;
Fläche: Grünstreifen zwischen Fahrbahn und Geh- und Radweg'

Wurzellöcher unterhalb des Planums mit geeignetem Boden
verfüllen. Boden verdichten. Boden liefern.
Wurzelstöcke nach Wahl des AN verwerten.
Schlagabraum nach Wahl des AN verwerten.
Menge: 100,000 m2

**04.04.0060 Verkehrsschild abbauen Größe bis 1,1 m2*Rohrpf. bis 76,1 Fundament entf.*neben d. Fahrbahn säubern u. lagern**
StL-Nr. 2113001110051119
Verkehrsschild ggf. mit Aufstellvorrichtung abbauen.
Schildgröße bis 1,1 m2.
Aufstellvorrichtung = Rohrpfosten, DU bis 76,1 mm abbauen.
Fundament entfernen.
Schild neben der Fahrbahn.
Wieder verwendbare Stoffe säubern, fördern und nach Un-
terlagen des AG lagern. Restliches Abbruchgut nach Wahl
des AN verwerten.
Fundamentlöcher 'mit natürlichem, nichtbindigen Füllsand der Bodengruppen  SW oder GW gemäß DIN 18 196 mit einem Größtkorn < 20 mm und max. 10 % Feinkornanteil bis auf Planumshöhe verfüllen und verdichten. Boden liefern.

Abrechnung pro Pfosten, 2 Schilder je Pfosten'
Menge: 1,000 St

**04.04.0070 Verkehrsschild demontieren, lagern und wieder befestigen**
Verkehrsschild, an Beleuchtungsmaste montiert, abschrauben, unbrauchbare Stoffe der Verwertung nach Wahl des AN zuführen.
Schild  im Baufeld lagern.
Schild ist mit Bandschellen befestigt.
Schild an neuem Beleuchtungsmast montieren einschl. aller erforderlichen Kleinteile.
Menge: 2,000 St

**04.04.0080 Verkehrsschild demontieren, lagern**
Verkehrsschild, an Beleuchtungsmaste montiert, abschrauben, unbrauchbare Stoffe der Verwertung nach Wahl des AN zuführen.
Schild  im Baufeld lagern.
Schild ist mit Bandschellen befestigt.
Menge: 1,000 St

**04.04.0090 Straßenschild demontieren, lagern**
Straßenschild, an Beleuchtungsmaste montiert, abschrauben, unbrauchbare Stoffe der Verwertung nach Wahl des AN zuführen.
Schild  im Baufeld lagern.
Schild ist mit Bandschellen befestigt.
Menge: 2,000 St

**04.04.0100 Asphaltbefestigung trennen Anbauber. längs*schneiden Dicke ü. 12-18 cm**
StL-Nr. 231130381104
Asphaltbefestigung geradlinig trennen.
im Anbaubereich längs zur Fahrbahnachse
Trennen durch Schneiden.
Dicke der Asphaltbefestigung über 12 bis 18 cm.
Menge: 85,000 m

**04.04.0110 Asphaltbefestigung trennen Anbauber. quer*schneiden Dicke ü. 18-24 cm**
StL-Nr. 231130382105
Asphaltbefestigung geradlinig trennen.
im Anbaubereich quer zur Fahrbahnachse,
Trennen durch Schneiden.
Dicke der Asphaltbefestigung über 18 bis 24 cm.
Menge: 25,000 m

**04.04.0120 Längsmarkierung entfernen durchg.Fb.begr.*Breite 0,12 m Plastik*a.Asphaltdecksch. Deckenerneuerung*Abf.d. Verw.zuf.**
StL-Nr. 2113100511311001
Längsmarkierung einschl. evtl. Sperrflächenumrandung
entfernen. Abgerechnet wird der entfernte Strich, bei
Doppelstrichen zwei Striche.
Durchgehender Strich als Fahrbahnbegrenzung.
Strichbreite = 0,12 m.
Markierungsstoffart = Plastikmasse.
Auf Asphaltdeckschicht.
Entfernen für Deckenerneuerung.
Abfall aufnehmen und nach Wahl des AN verwerten.
Menge: 75,000 m

**04.04.0130 Längsmarkierung entfernen Leitlinie 1 zu 1*Breite 0,12 m Plastik*a.Asphaltdecksch. Deckenerneuerung*Abf.d. Verw.zuf.**
StL-Nr. 2113100551311001
Längsmarkierung einschl. evtl. Sperrflächenumrandung
entfernen. Abgerechnet wird der entfernte Strich, bei
Doppelstrichen zwei Striche.
Unterbrochener Strich; Verhältnis Strich/Lücke 1 zu 1
als Leitlinie.
Strichbreite = 0,12 m.
Markierungsstoffart = Plastikmasse.
Auf Asphaltdeckschicht.
Entfernen für Deckenerneuerung.
Abfall aufnehmen und nach Wahl des AN verwerten.
Menge: 45,000 m

**04.04.0140 Sonstige Markierung entfernen Quermarkierung*Breite 0,50 m Farbe*a.Asphaltdecksch. Deckenerneuerung*Abf.d. Verw.zuf.**
StL-Nr. 2113101015111001
Sonstige Markierung wie Quermarkierung, Schrägstrich
der Sperrfläche oder Parkmarkierung entfernen. Abgerechnet wird der entfernte Strich.
Quermarkierung.
Strichbreite = 0,50 m.
Markierungsstoffart = Farbe.
Auf Asphaltdeckschicht.
Entfernen für Deckenerneuerung.
Abfall aufnehmen und nach Wahl des AN verwerten.
Menge: 3,000 m

**04.04.0150 Längsmarkierung entfernen durchg.Fstr.begr.*Breite 0,12 m Plastik*a.Asphaltdecksch. Veränd.Verkehrsf.*feinstfräsen bit. Sanierungsm.*Abf.d. Verw.zuf.**
StL-Nr. 2113100521314111
Längsmarkierung einschl. evtl. Sperrflächenumrandung
entfernen. Abgerechnet wird der entfernte Strich, bei
Doppelstrichen zwei Striche.
Durchgehender Strich als Fahrstreifenbegrenzung.
Strichbreite = 0,12 m.
Markierungsstoffart = Plastikmasse.
Auf Asphaltdeckschicht.
Entfernen für Veränderung der Verkehrsführung.
Durch Feinstfräsen.
Ausgefräste Fläche mit bitumenhaltiger Masse verfüllen
und mit an die umgebende Fläche angepasstem Material
absplitten, eindrücken und nicht gebundenes Material
aufnehmen.
Abfall aufnehmen und nach Wahl des AN verwerten.
Menge: 35,000 m

**04.04.0160 Längsmarkierung entfernen Leitlinie 1 zu 1*Breite 0,12 m Plastik*a.Asphaltdecksch. Veränd.Verkehrsf.*feinstfräsen bit. Sanierungsm.*Abf.d. Verw.zuf.**
StL-Nr. 2113100551314111
Längsmarkierung einschl. evtl. Sperrflächenumrandung
entfernen. Abgerechnet wird der entfernte Strich, bei
Doppelstrichen zwei Striche.
Unterbrochener Strich; Verhältnis Strich/Lücke 1 zu 1
als Leitlinie.
Strichbreite = 0,12 m.
Markierungsstoffart = Plastikmasse.
Auf Asphaltdeckschicht.
Entfernen für Veränderung der Verkehrsführung.
Durch Feinstfräsen.
Ausgefräste Fläche mit bitumenhaltiger Masse verfüllen
und mit an die umgebende Fläche angepasstem Material
absplitten, eindrücken und nicht gebundenes Material
aufnehmen.
Abfall aufnehmen und nach Wahl des AN verwerten.
Menge: 20,000 m

**04.04.0170 Sonstige Markierung entfernen Quermarkierung*Breite 0,50 m Plastik*a.Asphaltdecksch. Veränd.Verkehrsf.*feinstfräsen bit. Sanierungsm.*Abf.d. Verw.zuf.**
StL-Nr. 2113101015314111
Sonstige Markierung wie Quermarkierung, Schrägstrich
der Sperrfläche oder Parkmarkierung entfernen. Abgerechnet wird der entfernte Strich.
Quermarkierung.
Strichbreite = 0,50 m.
Markierungsstoffart = Plastikmasse.
Auf Asphaltdeckschicht.
Entfernen für Veränderung der Verkehrsführung.
Durch Feinstfräsen.
Ausgefräste Fläche mit bitumenhaltiger Masse verfüllen
und mit an die umgebende Fläche angepasstem Material
absplitten, eindrücken und nicht gebundenes Material
aufnehmen.
Abfall aufnehmen und nach Wahl des AN verwerten.
Menge: 3,000 m

**04.04.0180 Markierungszeichen entfernen Plastikmasse*a.Asphaltdecksch. Veränd.Verkehrsf.*feinstfräsen bit. Sanierungsm.*Abf.d. Verw.zuf.**
StL-Nr. 21131015314111
Markierungszeichen entfernen. Abgerechnet wird die entfernte markierte Fläche. Bei Pfeil, Buchstabe, Ziffer,
Verkehrsschild und Piktogramm ergibt sich die Fläche
aus dem kleinsten umschließenden Rechteck.
Markierungsstoffart = Plastikmasse.
Auf Asphaltdeckschicht.
Entfernen für Veränderung der Verkehrsführung.
Durch Feinstfräsen.
Ausgefräste Fläche mit bitumenhaltiger Masse verfüllen
und mit an die umgebende Fläche angepasstem Material
absplitten, eindrücken und nicht gebundenes Material
aufnehmen.
Abfall aufnehmen und nach Wahl des AN verwerten.
Menge: 12,000 m2

**04.04.0190 Asphaltbefestigung aufnehmen Fahrbahn*Dicke ü. 12-18 cm Tiefe ü. 10-20 cm*Länge max. 40 cm Aufbr.beseit.ges.**
StL-Nr. 2311303310040224
Asphaltbefestigung aufbrechen und aufnehmen. Abrechnung
erfolgt nach Abtragsprofilen.
Fläche = Fahrbahn.
Dicke der Asphaltbefestigung über 12 bis 18 cm.
Gesamtaufbruchtiefe über 10 bis 20 cm.
Aufbruchstücke zerkleinern, Kantenlängen höchstens
40 cm.
Aufbruchgut beseitigen. Entsorgen wird gesondert
vergütet.
Menge: 50,000 m3

**04.04.0200 Bordstein aufnehmen. Hochbord Beton*Fund. ü. 10-20 cm alles Verw. AN**
StL-Nr. 23115031120200
Bordstein aufnehmen.
Bordstein = Hoch- und Rundbordstein aus Beton, Breite
bis 18 cm, Höhe bis 30 cm.
Fundament aus Beton, über 10 bis 20 cm dick, aufbrechen.
Sämtliche Steine und übriges Aufbruchgut nach Wahl des
AN verwerten.
Menge: 80,000 m

**04.04.0210 Bordstein aufnehmen. Tiefbord Beton*Fund. ü. 10-20 cm alles Verw. AN**
StL-Nr. 23115031220200
Bordstein aufnehmen.
Bordstein = Tiefbordstein aus Beton, Höhe bis 30 cm.
Fundament aus Beton, über 10 bis 20 cm dick, aufbrechen.
Sämtliche Steine und übriges Aufbruchgut nach Wahl des
AN verwerten.
Menge: 35,000 m

**04.04.0220 Rinne aus Betonformst. aufnehmen Rinnenpl.12-16 cm*Breite 20-30 cm Fugenmörtel*Fund.bet. ü.10-20 Verwertung AN**
StL-Nr. 23115041621201
Rinne aus Betonformsteinen aufnehmen. Aufbruch der
Tragschicht wird gesondert vergütet.
Art = Rinnenplatte, Dicke über 12 bis 16 cm.
Breite über 20 bis 30 cm.
Mit Fugenfüllung aus hydraulisch gebundenem Fu-
genmörtel.
Fundament aus Beton/Mörtel, über 10 bis 20 cm dick,
aufbrechen.
Formsteine und Aufbruchgut nach Wahl des AN verwerten.
Menge: 80,000 m

**04.04.0230 Straßenablauf ausbauen Betonfertigteile*Tiefe bis 1,25 m StrA in bef. Fl.*Ausbau verwerten**
StL-Nr. 22110505112001
Straßenablauf einschließlich Aufsatz ausbauen. An-
schlussleitungen, die bestehen bleiben, soweit erforderlich abdichten. Das Ausbauen von Rohrleitungen wird
gesondert vergütet.
Straßenablauf aus Betonfertigteilen, vollständig ausbauen.
Ausbautiefe ab OK Aufsatz bis 1,25 m.
Straßenablauf liegt in befestigter Fläche. Aufbruch und
Erdarbeiten ausführen.
Sämtliche Ausbaustoffe verwerten nach Wahl des AN.
Menge: 1,000 St

#### Abschnitt 04.05 Erdarbeiten, ungeb. Oberbau

**04.05.0010 Querschläge in Handschachtung**
Querschläge, Länge 2,50 m, Breite 0,6 m, Tiefe bis 1,50 m, in  Handschachtung ggf. mit Maschinenunterstützung herstellen.
Querschläge zwecks Feststellung der Lage von Kabeln, Kanälen, Leitungen und dergleichen durchführen.
Ausführung in allen Homogenbereichen.

Der Boden ist auszuheben, der Leitungsverlauf einschließlich Verlaufsrichtung ist anzuzeichnen, zu dokumentieren und elektrooptisch einzumessen. Messdaten dem AG übergeben.  Anschließend ist die Baugrube mit dem ausgehobenen Material zu verfüllen und lagenweise zu verdichten.
Gegebenenfalls erforderlicher Verbau der Baugrubenwände und  Wasserhaltung sind einzukalkulieren und werden nicht gesondert vergütet. Verbau und wasserhaltung nach Wahl des AN.
Ausführung nur auf Anweisung des AG.
Menge: 2,000 St

**04.05.0020 Handschachtung im Bereich von Baumwurzeln**
Wurzelbereich von Bäumen in Handarbeit freilegen, nach DIN 18920, Stand 2002 mit einem Schutzflies abdecken,  feuchthalten und später mit überpflasterbarem Baumsubtrat verfüllen und einschlämmen. Substrat liefern
Menge: 1,000 m3

**04.05.0030 Erdsauger**
Einsatz eines Erdsaugers für das schonende Absaugen von Erdschichten zur Verhinderung von Beschädigungen an Baumwurzeln einschließlich der Bedienung und Gestellung der Aufsicht im Stundenlohn.
Menge: 3,000 h

**04.05.0040 Wurzelbehandlung**
Im Wurzelbereich vorhandener Bäume durch Handschachung oder maschinellen Einsatz beschädigte Wurzeln ab 3 cm Durchmesser innerhalb von 24 Stunden nach der Beschädigung glatt abschneiden, Wundbereiche glätten und mit einem geeigneten Wundmittel nach Angaben des Herstellers behandeln.
Abrechnung nach Anzahl der Wurzelbereiche
Menge: 3,000 St

**04.05.0050 Schicht ohne Bindemittel aufnehmen*n. Unterlagen AG Bstoff. Verw. AN*Abrechng. Abtrag**
StL-Nr. 22112009999541
Schicht ohne Bindemittel aufnehmen. Erschwernisse
durch Einbauten werden gesondert vergütet.
Schicht 'Quarzitschotter; Homogenbereich H1 gemäß Prüfbericht 200075-24 vom 04.11.2024)B
EBV-Einstufung: < RC-1'

Dicke 'über 5 bis 30 cm; im Mittel ca.10 cm'

Fläche 'Geh- und Radwege sowie Fahrbahn'

Baustoffgemisch nach Unterlagen des AG.
Baustoff nach Wahl des AN verwerten. Baustoff nach
Unterlagen des AG.
Abgerechnet wird nach Abtragsprofilen.
Menge: 30,000 m3
Leistungsbereichkatalog: 112

**04.05.0060 Oberboden abtragen Oberb.Verw. AN*Abrechnung Abtrag**
StL-Nr. 24106120909101
Oberboden ggf. einschließlich Vegetationsdecke abtragen. Homogenbereiche nach Unterlagen des AG.
Homogenbereich 'H6, BM-F0*'

Dicke '70 cm'

Oberboden nach Wahl des AN verwerten.
Abrechnung nach Abtragsprofilen.
Menge: 70,000 m3

**04.05.0070 Boden bzw. Fels lösen und verwerten*profilg. lösen Planum gesondert**
StL-Nr. 21106212910200
Boden bzw. Fels aus Abtragsbereichen lösen, laden und
nach Wahl des AN verwerten. Beschreibung der Homogenbereiche nach Unterlagen des AG. Die Herstellung von Mulden und Gräben wird gesondert vergütet.
Abgerechnet wird nach Abtragsprofilen.
Homogenbereich 'Auffüllung Mittelsand; Homogenbereich H3 gemäß Prüfbericht 200075-24 vom 04.11.2024)
EBV-Einstufung: BM-0'

Profilgerecht lösen.
Das Herstellen des Planums wird gesondert vergütet.
Menge: 80,000 m3

**04.05.0080 Oberboden liefern und andecken*Andeck. ü.25-50cm Abrechng.Auftrag**
StL-Nr. 241061609041
Oberboden liefern und profilgerecht andecken.
Andeckung 'in Beet im Gehwegsbreich'

Dicke der Andeckung über 25 bis 50 cm.
Abrechnung nach Auftragsprofilen.
Menge: 10,000 m3

**04.05.0090 Planum herstellen Ev2 = 45 MPa**
StL-Nr. 2110624901
Planum herstellen nach Unterlagen des AG.
Verformungsmodul Ev2 = 45 MPa.
Menge: 350,000 m2

**04.05.0100 Schicht a. frostunempf. M. herst. Geh- und Radwege*u. KTS/STS*Feinanteil UF 3*Abrechng. Auftrag**
StL-Nr. 2211210122991901
Schicht aus frostunempfindlichem Material
herstellen. Erschwernisse durch Einbauten, Schächte
und Straßenabläufe werden gesondert vergütet.
In Verkehrsflächen für Geh- und Radwege.
Schicht unter Kies- oder Schottertragschicht.
Baustoffgemisch 'Frostschutzmaterial F1
Material gem. ZTV SoB-StB 20 und TL
SoB-StB 20.'

Feinanteil Kategorie UF 3.
Einbaudicke 'ca. 50 cm'

Abgerechnet wird nach Auftragsprofilen.
Menge: 50,000 m3
Leistungsbereichkatalog: 112

**04.05.0110 Schottertragschicht 0/32, 15 cm dick, Gehweg**
Schotter-Splitt-Sand-Gemisch nach ZTV SoB-StB 20 liefern, profilgerecht einbauen und verdichten.

Material: Natursteinschotter

Schlagzertrümmerungswert:  SZ22 oder
Los Angeles Koeffizient:  LA 25

Die Tragfähigkeit auf dem Mineralgemisch
ist vom AN nachzuweisen.

geforderter Verformungsmodul:
Ev2  von 100 MPa (Geh- und Radweg)

Einbaudicke:  15 cm

Körnung:  0/32 mm
Feinanteil:  UF3

Infiltrationsbeiwert: ki ≥ 3×10-5 m/s

Der Infiltrationsbeiwert ist im Laufe der Bauarbeiten durch die Eigenüberwachung zu überprüfen.

Einbau unter befestigten Sickerflächen.

Ein Soll-Ist Nachweis ist zu führen.
(nur Original Wiegekarten werden anerkannt).

In Teilflächen
Menge: 100,000 m2

**04.05.0120 Schicht a. frostunempf. M. herst. Bk100 bis Bk0,3*u. KTS/STS Abrechng. Auftrag**
StL-Nr. 2211210112990901
Schicht aus frostunempfindlichem Material
herstellen. Erschwernisse durch Einbauten, Schächte
und Straßenabläufe werden gesondert vergütet.
In Verkehrsflächen der Belastungsklassen Bk100 bis
Bk0,3.
Schicht unter Kies- oder Schottertragschicht.
Baustoffgemisch 'Frostschutzmaterial F1
Material gem. ZTV SoB-StB 20 und TL
SoB-StB 20.'

Einbaudicke '15 cm'

Abgerechnet wird nach Auftragsprofilen.
Menge: 65,000 m3
Leistungsbereichkatalog: 112

**04.05.0130 Schottertragschicht herstellen Bk100 bis Bk1,0*0/45 Dicke 30 cm**
StL-Nr. 22112319129940
Schottertragschicht herstellen. Erschwernisse durch
Einbauten, Schächte und Straßenabläufe werden gesondert vergütet.
In Verkehrsflächen der Belastungsklassen Bk100 bis
Bk1,0, mehrlagig, oberer Lage mit Fertiger.
Baustoffgemisch 0/45.
Umweltrelevante Merkmale des Baustoffgemisches 'natürliche Gesteinskörnung.'

Verdichtungsgrad/Verformungsmodul 'Ev2 ≥ 150 MPa'

Einbaudicke = 30 cm.
Menge: 200,000 m2
Leistungsbereichkatalog: 112

**04.05.0140 Probefelder herstellen**
Probefelder gemäß ZTVE-StB für Aushubplanum, Frostschutzschicht und Schottertragschicht nach örtlichen Erfordernissen und Rücksprache mit dem AG anlegen
Probefelder ca. 3,00 x 3,00 m
Zur stichprobenartigen Prüfung der Anforderungen an den Oberbau mittels statischen Lastplattendruckversuch
Menge: 2,000 St

**04.05.0150 Plattendruckversuch, statisch**
Menge: 2,000 St

#### Abschnitt 04.06 Straßenentwässerung

**04.06.0010 Leitungsgraben herstellen eing. verd. Boden*Tiefe >1,25-1,75m Rohr bis DN 150*m.Verb./+10 m3 W. lag. i./ver.o.Lz.*LAGA Z 0 Aush.i.verdichten*Abr. senkrecht**
StL-Nr. 2110820612111111
Leitungsgraben profilgerecht herstellen. Straßenaufbruch wird gesondert vergütet.
In eingebautem und verdichteten Boden.
Grabentiefe über 1,25 bis 1,75 m.
Breite der Grabensohle für Rohr bis DN 150.
Notwendigen Verbau entsprechend statischen und konstruktiven Erfordernissen herstellen, vorhalten und
entfernen. Offene Wasserhaltung bis zu einer Pumpenleistung von 10 m3 Fördermenge und 5,00 m Förderhöhe je
Stunde und Haltung ausführen.
Aushub zur Wiederverwendung innerhalb der Baustelle lagern, nach Verlegen der Leitung in Graben oberhalb der
Leitungszone einbauen und verdichten einschl. ggf. erforderlicher Wasserzugabe.
Zuordnungswert nach LAGA = Z 0.
Zum Verfüllen nicht verwendeten Aushub innerhalb der
Baustelle einbauen und verdichten einschl. ggf. erforderlicher Wasserzugabe.
Abgerechnet wird mit senkrechten Wänden. Grabenbreite
nach DIN 18 300 ohne Berücksichtigung eines Verbaus.
Menge: 1,000 m3

**04.06.0020 Füllsand für Rohrgräben, Anschlussleitungen liefern**
Geeigneten Füllsand liefern, zur Einbaustelle transportieren und abkippen (der Einbau ist in der Rohrgrabenposition enthalten).
Natürlicher, nichtbindiger Füllsand der Bodengruppen SE, SW oder SU gemäß DIN 18 196 mit einem Größtkorn < 20 mm und max. 10 % Feinkornanteil.
Die Abrechnung erfolgt nach Auftragsprofilen.
Die Rohrgrabenbreite wird wie in der Position "Rohrgraben  herstellen für Anschlussleitungen" beschrieben für die  Füllsandabrechnung festgelegt, sofern das Aufmaß keine geringere Breite ergibt.
Menge: 0,500 m3
Leistungsbereichkatalog: S

**04.06.0030 Kunststoffrohrleitung herstellen*PP-Rohr Verb. Wahl AN*Bettung Typ 1 T ü. 1,25-1,75 m*Überdeckg.ü.1-2 m Ringst. SN 8**
StL-Nr. 2211033392112220
Entwässerungsleitung aus Kunststoffrohren nach statischen und konstruktiven Erfordernissen herstellen. An-
schluss an Schacht sowie Formstücke werden gesondert
vergütet.
Rohr DN/ID '150'

Rohr aus PP.
Rohrverbindung nach Wahl des AN.
Bettung nach DIN EN 1610, Typ 1.
Fließsohlentiefe über 1,25 bis 1,75 m.
Überdeckungshöhe über 1,00 bis 2,00 m.
Ringsteifigkeit SN 8 nach DIN EN ISO 9969.
Menge: 2,000 m

**04.06.0040 Formstück einbauen (Zul.) Bogen DN 150 Rohr DN 150**
StL-Nr. 22110368219903
Formstück in Rohrleitung einbauen. Vergütet wird der
Mehraufwand für den Einbau des Formstückes gegenüber
der bis zur Innenfläche der Sammelrohrleitung durchgemessenen Rohrleitung.
Formstück = Bogen DN/ID 150.
Rohr aus 'PP'

Durchgangsrohr DN/ID 150.
Menge: 4,000 St

**04.06.0050 Straßenablauf einbauen mit Erdarb.*Schaftkonus 11 Aufl-Ring 10b*Aufl. C 8/10,10cm Tiefe bis 1,25 m seit.lag./entf.Z0**
StL-Nr. 2211051694021191
Straßenablauf aus Betonfertigteilen einbauen. Fugen mit
Mörtel M20 dichten und glattstreichen. Aufsatz wird gesondert vergütet. Erdarbeiten ausführen.
Boden 'Boden Form 1a, Abfluss im Boden zzgl. Schaft Form 5d (570 mm hoch).'

Schaftkonus Form 11 (295 mm hoch).
Auflagering Form 10b (für rechteckige Aufsätze).
Auflager aus Beton C 8/10, 10 cm dick, herstellen.
Aushubtiefe ab OK Straßenablauf bis 1,25 m.
Homogenbereiche 'sandige Böden (Homogenbreich H3).'

Aushub seitlich lagern und zum Verfüllen verwenden.
Überschüssigen Aushub nach Wahl des AN verwerten. Zu-
ordnungswert nach LAGA = Z 0.
Menge: 1,000 St

**04.06.0060 Aufsatz f. Straßenablauf aufsetzen 300x500, D,34,5mm*Scharnier Sicher. dämpf.Einlage*Zinkeimer A 2 Höhe planmäßig*WW-Mörtel**
StL-Nr. 2211052203021112
Aufsatz für Straßenablauf aufsetzen.
Klasse D 400, 300x500, mit Schlitzweite 34,5 mm.
Aufsatz mit Scharnier und Sicherheitsverschluss.
Dämpfende Einlage.
Verzinkter Eimer, Form A 2.
Aufsatz auf planmäßige Höhe setzen.
Fuge zwischen Fertigteilen mit Mörtel WW-
Schachtkopfmörtel nach DIN 19573 herstellen, Fugen
glattstreichen.
Menge: 1,000 St

**04.06.0070 Anschluss an vorhandene Rohrleitung**
Vorhandene  Anschlussleitungen aus PVC DN 150 aufsuchen, freilegen und Anschlussleitung PP DN 150 des Straßenablaufs anschließen.
In dieser Position werden folgende Arbeiten vergütet:

- Freilegen der vorh. Anschlussleitung
- Sauberes Schneiden der vorhandenen Leitung
- Aufnahme und Entsorgung alter Leitung
- Lieferung und Einbau einer Überschiebmuffe
- Anschluss der vorh. und neuen Ablaufleitung
einschl. erforderl. Erdarbeiten in sämtlichen Homogenbereichen gem. beiligenden Bodengutachten.
Menge: 1,000 St

#### Abschnitt 04.07 Pflasterarbeiten

**04.07.0010 Fundamentgraben herstellen SoB*F-Breite bis 30cm Tiefe ü. 20-30 cm*ü. Aush. Verw. AN**
StL-Nr. 231153061131
Fundamentgraben für Einfassung, Streifen, Rinnen herstellen. Vorhandene Schichten profilgerecht lösen und
seitlich lagern. Arbeitsraum nach Setzen der Borde bzw.
Herstellen der Einfassung, Streifen, Rinnen verfüllen
und verdichten.
Vorhandene Schicht = Schicht ohne Bindemittel.
Fundamentbreite bis 30 cm.
Grabentiefe über 20 bis 30 cm.
Überschüssigen Aushub nach Wahl des AN verwerten.
Menge: 10,000 m

**04.07.0020 Fundamentgraben herstellen SoB*F-Breite ü50-70cm Tiefe ü. 20-30 cm*ü. Aush. Verw. AN**
StL-Nr. 231153061331
Fundamentgraben für Einfassung, Streifen, Rinnen herstellen. Vorhandene Schichten profilgerecht lösen und
seitlich lagern. Arbeitsraum nach Setzen der Borde bzw.
Herstellen der Einfassung, Streifen, Rinnen verfüllen
und verdichten.
Vorhandene Schicht = Schicht ohne Bindemittel.
Fundamentbreite über 50 bis 70 cm.
Grabentiefe über 20 bis 30 cm.
Überschüssigen Aushub nach Wahl des AN verwerten.
Menge: 32,000 m

**04.07.0030 Fundamentgraben herstellen SoB*F-Breite ü50-70cm Tiefe ü. 20-30 cm*ü. Aush. Verw. AN**
StL-Nr. 231153061331
Fundamentgraben für Einfassung, Streifen, Rinnen herstellen. Vorhandene Schichten profilgerecht lösen und
seitlich lagern. Arbeitsraum nach Setzen der Borde bzw.
Herstellen der Einfassung, Streifen, Rinnen verfüllen
und verdichten.
Vorhandene Schicht = Schicht ohne Bindemittel.
Fundamentbreite über 50 bis 70 cm.
Grabentiefe über 20 bis 30 cm.
Überschüssigen Aushub nach Wahl des AN verwerten.
Menge: 50,000 m

**04.07.0040 Bordstein aus Beton setzen BSt. HB 15x30 cm*Fuge Typ B gerader Stein*bis 10 cm unt. OK F-beton Unt. AG**
StL-Nr. 2311531103010112
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 45,000 m

**04.07.0050 Bordstein aus Beton setzen BSt. HB 15x30 cm*Fuge Typ B Halbm. ü. 5-12 m*bis 10 cm unt. OK F-beton Unt. AG**
StL-Nr. 2311531103010212
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Kurvenstein, Halbmesser größer 5,00 bis 12,00 m.
Rückenstütze bis 10 cm unter Oberkante Bordstein. Beton
mit einer Druckfestigkeit (Einzelwert) am Bohrkern von
mind. 12 MPa.
Fundamentbeton nach Unterlagen des AG herstellen.
Menge: 6,000 m

**04.07.0060 Bordstein aus Beton setzen*Fuge Typ B gerader Stein*bis 10 cm unt. OK F-beton Unt. AG**
StL-Nr. 2311531199010112
Bordstein aus Beton setzen. Breite der Rückenstütze
mind. 15 cm.
Bordstein 'Übergangsstein Hochbord - Rundbord r = 2 cm; L = 1,00 m'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 2,000 m

**04.07.0070 Bordstein aus Beton setzen*Fuge Typ B gerader Stein*bis 10 cm unt. OK F-beton Unt. AG**
StL-Nr. 2311531199010112
Bordstein aus Beton setzen. Breite der Rückenstütze
mind. 15 cm.
Bordstein 'Schrägstein  mit Nullabsenkung, mit intergrierter Wasserführungskante, 20 x 15 cm'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 4,000 m

**04.07.0080 Bordstein aus Beton setzen*Fuge Typ B gerader Stein*bis 10 cm unt. OK F-beton Unt. AG**
StL-Nr. 2311531199010112
Bordstein aus Beton setzen. Breite der Rückenstütze
mind. 15 cm.
Bordstein 'Übergangsstein von R = 5 cm auf Schrägstein mit Nullabsenkung links 20 x 15 cm'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 0,200 m

**04.07.0090 Bordstein aus Beton setzen*Fuge Typ B gerader Stein*bis 10 cm unt. OK F-beton Unt. AG**
StL-Nr. 2311531199010112
Bordstein aus Beton setzen. Breite der Rückenstütze
mind. 15 cm.
Bordstein 'Übergangsstein von R = 5 cm auf Schrägstein mit Nullabsenkung rechts, 20 x 15 cm'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 0,200 m

**04.07.0100 Bordstein aus Beton setzen BSt. TB 8x25 cm*Fuge Typ B gerader Stein*bis 10 cm unt. OK F-beton Unt. AG**
StL-Nr. 2311531107010112
Bordstein aus Beton setzen. Breite der Rückenstütze
mind. 15 cm.
Bordstein = TB 8 x 25 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 10,000 m

**04.07.0110 Bordstein aus Beton setzen*Fuge Typ B gerader Stein*bis 10 cm unt. OK F-beton Unt. AG**
StL-Nr. 2311531199010112
Bordstein aus Beton setzen. Breite der Rückenstütze
mind. 15 cm.
Bordstein 'Buskapstein 10(18)/30/100 cm'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 30,000 m

**04.07.0120 Bordstein aus Beton setzen*Fuge Typ B gerader Stein*bis 10 cm unt. OK F-beton Unt. AG**
StL-Nr. 2311531199010112
Bordstein aus Beton setzen. Breite der Rückenstütze
mind. 15 cm.
Bordstein 'Übergangsstein Hochbord - Buskapstein 18/30/100 cm'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton nach Unterlagen des AG herstellen.
Menge: 2,000 m

**04.07.0130 Bordstein trennen HBSt. 18/30-15/22*BSt.nassschneiden BSt. trennen**
StL-Nr. 231153261101
Bordstein auf Passmaß trennen.
Bordstein aus Beton ca. 18/30 bis 15/22 cm.
Bordstein trennen durch Nassschneiden.
Bordstein quer trennen.
Menge: 5,000 St

**04.07.0140 Bordstein trennen HBSt. 18/30-15/22*BSt.nassschneiden BSt. Gehrung tr.**
StL-Nr. 231153261102
Bordstein auf Passmaß trennen.
Bordstein aus Beton ca. 18/30 bis 15/22 cm.
Bordstein trennen durch Nassschneiden.
Bordstein auf Gehrung trennen.
Menge: 2,000 St

**04.07.0150 Bordstein trennen TBSt. 10/30-8/20*BSt.nassschneiden BSt. trennen**
StL-Nr. 231153262101
Bordstein auf Passmaß trennen.
Bordstein aus Beton ca. 10/30 bis 8/20 cm.
Bordstein trennen durch Nassschneiden.
Bordstein quer trennen.
Menge: 3,000 St

**04.07.0160 Bordstein trennen TBSt. 10/30-8/20*BSt.nassschneiden BSt. Gehrung tr.**
StL-Nr. 231153262102
Bordstein auf Passmaß trennen.
Bordstein aus Beton ca. 10/30 bis 8/20 cm.
Bordstein trennen durch Nassschneiden.
Bordstein auf Gehrung trennen.
Menge: 4,000 St

**04.07.0170 Bewegungsfuge in Borden herstellen Fugenl. b. 30 cm*verf. Pflasterfm.**
StL-Nr. 2311551611
Bewegungsfuge in einer Dicke von 8 mm bis 15mm in Borden herstellen.
Fugenlänge bis 30 cm.
Verfüllen mit Pflasterfugenmasse. Unterfüllung mit Band
aus PU-Kautschuk mit Shore A-Härte (ShA) 50 +/-10, nach
DIN ISO 7619-1:2012-02.
Menge: 6,000 St

**04.07.0180 Streifen aus Betonpfl.st. herst. vor Bordsteinen*St.160/160/140 o.F., o. Vorsatz.*2-zeilig bis 10 cm unt.OK*F-Beton Unt. AG Fuge Typ B**
StL-Nr. 2311540621321210
Streifen aus Pflastersteinen aus Beton herstellen.
Oberfläche der Pflastersteine nach Unterlagen des AG.
Mehrzeiliger Streifen ist mit beidseitigen Schnurkanten
herzustellen.
Streifen als Randeinfassung vor Bordsteinen.
Format für Rastermaß des Pflastersteins = 160/160/140
mm.
Ohne Fase, ohne Vorsatzbeton.
Breite 2-zeilig.
Rückenstütze bis 10 cm unter Oberkante Streifen. Beton
mit einer Druckfestigkeit (Einzelwert) am Bohrkern von
mind. 12 MPa.
Fundamentbeton nach Unterlagen des AG herstellen.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Menge: 90,000 m

**04.07.0190 Bewegungsf. in Str. u. Ri. herst. Fuge in Rinnen*Breite ü. 30-40cm verf. Pflasterfm.**
StL-Nr. 231155112301
Bewegungsfuge in Streifen und Rinnen herstellen. Fugenbreite 8 mm bis 15 mm.
Fuge in Rinne.
Streifen-/Rinnenbreite über 30 bis 40 cm.
Verfüllen mit Pflasterfugenmasse. Unterfüllung mit Band
aus PU-Kautschuk mit Shore A-Härte (ShA) 50 +/-10, nach
DIN ISO 7619-1:2012-02.
Menge: 15,000 St

**04.07.0200 Pflastersteine zuarbeiten aus Beton*Dicke ü. 10-14 cm**
StL-Nr. 231151950103
Pflastersteine auf Passmaß trennen und Pflastersteine
an Kanten und Einfassungen oder an Aussparungen und
Einbauten über 1,00 m2 Einzelgröße zuarbeiten, nassschneiden oder behauen.
Das Zuarbeiten, Nassschneiden oder Behauen der Pflastersteine an Aussparungen und Einbauten bis zu 1,00 m2
Einzelgröße wird gesondert vergütet.
Art = Pflastersteine aus Beton.
Dicke über 10 bis 14 cm.
Menge: 4,000 m

**04.07.0210 Pflasterstein "Basalit Plus plan"; Gehweg**
Pflasterstein "Basalit Plus plan" liefern und als Öko-Pflaster einbauen.

Rechteckpflastersteine, mit Vorsatz, ohne Fase, mit scharfkantiger und ebener Oberfläche, mit allseitigen Verbundnocken, mit D-Punkt-Fugentechnik, EINSTEIN®-Pflastersystem, Pflastersteine aus Beton DIN EN 1338

Rastermaß (Nennmaß), Steindicke  80 mm:
210 x 140 mm (205 x 135 x 80 mm) DI

Farbe:  naturgrau 001

Pflastersteine aus Beton liefern und mit 5 mm Fugen unter Beachtung der DIN 18 318 und ZTV P-StB fachgerecht nach Verlegeplan zwischen Randeinfassungen verlegen, verfugen und abrütteln. Für die Einhaltung der Fugenbreite sind Abstandshalter zu benutzen.
Bei Anschlüssen an Rändern und Einbauten in der Pflasterdecke hat der Zuschnitt durch Nassschnitt zu erfolgen.

Bettung aus Baustoffgemisch 2/5..
Fuge mit Baustoffgemisch 2/5.
Fugenbreite: 5 mm.

Hersteller: BERDING BETON GmbH oder gleichwertig

In Verkehrsflächen für Gehwege
Steine im 1/2 Reihenverband (VM 01) verlegen.
Reihenverband quer zur Fahrtrichtung der Fahrbahn.
Menge: 95,000 m2

**04.07.0220 Pflastersteine zuarbeiten aus Beton*Dicke 6-8 cm**
StL-Nr. 231151950101
Pflastersteine auf Passmaß trennen und Pflastersteine
an Kanten und Einfassungen oder an Aussparungen und
Einbauten über 1,00 m2 Einzelgröße zuarbeiten, nassschneiden oder behauen.
Das Zuarbeiten, Nassschneiden oder Behauen der Pflastersteine an Aussparungen und Einbauten bis zu 1,00 m2
Einzelgröße wird gesondert vergütet.
Art = Pflastersteine aus Beton.
Dicke 6 bis 8 cm.
Menge: 35,000 m

**04.07.0230 Pflasterd.m.Betonpfl.-steinen aufn. 10 cm dick*ungeb. Fugenmat. ungeb. Bettung**
StL-Nr. 23115011311999
Pflasterdecke mit Pflastersteinen aus Beton aufnehmen.
Aufnehmen der Tragschicht wird gesondert vergütet.
Pflasterstein ca. 10 cm dick.
Mit Fugenfüllung aus ungebundenem Fugenmaterial.
Bettung aus ungebundenem Bettungsmaterial.
Steine 'aus an die Baumaßnahme angrenzende Bestandspflasterflächen aufnehmen, seilich lagern und höhengrechtgerecht wieder verlegen.
Inklusive Herstellung eines Höhenangleichs zur ursprünglichen Höhe bis zu 10 cm.'

Pflastersteine säubern. Anteil wiederverw. Steine '90 %.
Das Verwerten der nichtwiederverwendbaren Steine und das Zuliefern neuer Pflastersteine  ist einzukalkulieren.'
Menge: 30,000 m2

**04.07.0240 Fugenpflege Betonsteinpflaster**
Ca. 3 Monate nach Verkehrsfreigabe der Pflaster- und Plattenflächen  Fugen, die nicht mehr vollständig gefüllt sind auf Anforderung des AG mit Baustoffgemisch 0/5 mm nachverfüllen.
Anschließend ist die Pflasterdecke schonend zu reinigen. Überschüssiges Material ist der Verwertung nach Wahl
des AN zuführen.
Die Verkehrssicherung erfolgt durch den AN nach rechtzeitiger Abstimmung mit der zuständigen Verkehrsbehörde(mindestens
eine Woche vor Durchführung der Arbeiten) und ist in die
Position einzurechnen. Die Fugenpflege erfolgt abschnittsweise nach Vorgabe des AG.
Menge: 95,000 m2

#### Abschnitt 04.08 Asphaltarbeiten

**04.08.0010 Asph. standardfräs. Kopierfräsverf. LA 12*Breite über 200cm*ADS Fahrbahn*Ausb. Wiederverw. Unebenheit 4 mm**
StL-Nr. 2681300126910111
Asphalt standardfräsen im Kopierfräsverfahren und
aufnehmen. Anschlusskante geradlinig auf Frästiefe
herstellen.
Schnittlinienabstand bis maximal 12 mm (LA 12).
Breite der Fläche über 200 cm.
Frästiefe 'ca. von 4,5 bis 6,0 cm.'

Asphaltdeckschicht.
Fläche = Fahrbahn.
Ausbauasphalt in Eigentum des AN übernehmen und
einer Wiederverwendung zuführen.
Unebenheiten der gefrästen Fläche höchstens 4 mm innerhalb einer 4,00 m langen Messstrecke in Längs- und
Querrichtung.
Menge: 490,000 m2

**04.08.0020 Bitumenemulsion aufsprühen Fahrbahn*vor A.deckschicht Gefr. Grobstr.*C60BP4-S Menge 350 - 450**
StL-Nr. 2681306113071600
Bitumenemulsion zur Herstellung des Schichtenverbundes
aufsprühen.
Fläche = Fahrbahn.
Vor Einbau Asphaltdeckschicht.
Gefräste Asphaltunterlage = grobstrukturiert.
Bindemittel = C60BP4-S.
Bindemittelmenge = 350 g/m2 bis 450 g/m2.
Menge: 480,000 m2

**04.08.0030 Asphaltdecksch. aus AC 11 D S herst Bk3,2 50/70//50/80VL**
StL-Nr. 26813314392000
Asphaltdeckschicht aus Asphaltbeton für Asphaltdeckschichten AC 11 D S herstellen.
In Verkehrsflächen der Belastungsklasse Bk3,2.
Einbau 'im Handeinbau, in Arbeitsraum für das Herstellen von Bord- und Rinnenanlagen an bestehnder Fahrbahn (provisorische Radwegrampen'

Resultierendes Bindemittel = (50/70 // 50/80 VL).
Menge: 55,000 t

**04.08.0040 Abstumpfungsmaßnahme durchführen LFK 1/3*Menge 1 kg/m2 maschinell**
StL-Nr. 231139521011
Abstumpfungsmaßnahme zur Erhöhung der Anfangsgriffigkeit durch gleichmäßiges Aufbringen und Einwalzen von
Abstreukörnung durchführen. Nicht gebundene Abstreukörnung aufnehmen und nach Wahl des AN verwerten.
Abstreukörnung = Lieferkörnung 1/3.
Abstreumenge = 1 kg/m2.
Maschinell abstreuen.
Menge: 480,000 m2

**04.08.0050 Asphalttragsch. aus AC 22 T S herst Bk3,2*neue Unterlage Dicke 10 cm*30/45//35/50VL**
StL-Nr. 2681310941021009
Asphalttragschicht aus Asphaltbeton für Asphalttragschichten AC 22 T S herstellen.
In Verkehrsflächen der Belastungsklasse Bk3,2.
Einbau als Schicht in gleichmäßiger Dicke auf neu hergestellter Unterlage.
Einbaudicke = 10 cm.
Resultierendes Bindemittel = (30/45 // 35/50 VL).
Einbau 'mit Absaugvorrichtung am Fertiger.'
Menge: 200,000 m2

**04.08.0060 Bitumenemulsion aufsprühen Fahrbahn*vor A.bindersch. ATS geschlossen*C60BP4-S Menge 300 - 400**
StL-Nr. 2681306112011500
Bitumenemulsion zur Herstellung des Schichtenverbundes
aufsprühen.
Fläche = Fahrbahn.
Vor Einbau Asphaltbinderschicht.
Unterlage = Asphalttragschicht, geschlossen.
Bindemittel = C60BP4-S.
Bindemittelmenge = 300 g/m2 bis 400 g/m2.
Menge: 200,000 m2

**04.08.0070 Asphaltbindersch.a. AC 16 B S herst Bk3,2*neue Unterlage*10/40-65A**
StL-Nr. 2681320941910099
Asphaltbinderschicht aus Asphaltbeton für Asphaltbinderschichten AC 16 B S herstellen.
In Verkehrsflächen der Belastungsklasse Bk3,2.
Einbau als Schicht in gleichmäßiger Dicke auf neu hergestellter Unterlage.
Einbau '5,5 cm'

Resultierendes Bindemittel = (10/40-65 A // PmB 10/25
VL).
Einbau 'mit Absaugvorrichtung am Fertiger.'
Menge: 200,000 m2

**04.08.0080 Bitumenemulsion aufsprühen Fahrbahn*vor A.deckschicht ABS geschlossen*C60BP4-S Menge 200 - 300**
StL-Nr. 2681306113031300
Bitumenemulsion zur Herstellung des Schichtenverbundes
aufsprühen.
Fläche = Fahrbahn.
Vor Einbau Asphaltdeckschicht.
Unterlage = Asphaltbinderschicht, geschlossen.
Bindemittel = C60BP4-S.
Bindemittelmenge = 200 g/m2 bis 300 g/m2.
Menge: 200,000 m2

**04.08.0090 Asphaltdecksch. aus AC 11 D S herst Bk3,2*neu/feingef. Unt. Dicke 4,5 cm*50/70//50/80VL**
StL-Nr. 2681330931320009
Asphaltdeckschicht aus Asphaltbeton für Asphaltdeckschichten AC 11 D S herstellen.
In Verkehrsflächen der Belastungsklasse Bk3,2.
Einbau als Schicht in gleichmäßiger Dicke auf neu hergestellter oder feingefräster Unterlage.
Einbaudicke = 4,5 cm.
Resultierendes Bindemittel = (50/70 // 50/80 VL).
Einbau 'mit Absaugvorrichtung am Fertiger.'
Menge: 150,000 m2

**04.08.0100 Abstumpfungsmaßnahme durchführen LFK 1/3*Menge 1 kg/m2 maschinell**
StL-Nr. 231139521011
Abstumpfungsmaßnahme zur Erhöhung der Anfangsgriffigkeit durch gleichmäßiges Aufbringen und Einwalzen von
Abstreukörnung durchführen. Nicht gebundene Abstreukörnung aufnehmen und nach Wahl des AN verwerten.
Abstreukörnung = Lieferkörnung 1/3.
Abstreumenge = 1 kg/m2.
Maschinell abstreuen.
Menge: 150,000 m2

**04.08.0110 Anschluss a. Fuge m. Fugenm. herst. versch.Randfugen*Deckschicht Tiefe 55 mm*Breite 12 mm 2 Lagen*Fugenmasse N2**
StL-Nr. 2681392951082101
Anschluss als Fuge mit Fugenmasse herstellen.
Randfuge vor Borden, Übergängen, Abläufen u.ä.
In der Asphaltdeckschicht ausbilden.
Fugenspalttiefe = 55 mm.
Fugenspaltbreite = 12 mm.
Fugenspalt verfüllen in zwei Lagen.
Mit heiß verarbeitbarer Fugenmasse Typ N2, einschließlich zugehörigem und zuvor aufgetragenem Voranstrichmittel.
Menge: 155,000 m

**04.08.0120 Anschluss a. Fuge m. Fugenm. herst. Querfuge*Deckschicht Tiefe 55 mm*Breite 12 mm 2 Lagen*Fugenmasse N2**
StL-Nr. 2681392921082101
Anschluss als Fuge mit Fugenmasse herstellen.
Querfuge.
In der Asphaltdeckschicht ausbilden.
Fugenspalttiefe = 55 mm.
Fugenspaltbreite = 12 mm.
Fugenspalt verfüllen in zwei Lagen.
Mit heiß verarbeitbarer Fugenmasse Typ N2, einschließlich zugehörigem und zuvor aufgetragenem Voranstrichmittel.
Menge: 25,000 m

#### Abschnitt 04.09 Markierungsarbeiten/Beschilderung

**04.09.0010 Längsmarkierung Typ II herstellen durchg.Fstr.begr.*Breite 0,12 m mit Vormarkierung*Heißplastikmasse P 7*grobstr. Decke**
StL-Nr. 2113150521170021
Längsmarkierung Typ II einschl. evtl.
Sperrflächenumrandung als endgültige Markierung herstellen. Abgerechnet wird der markierte Strich, bei
Doppelstrichen zwei Striche.
Durchgehend als Fahrstreifenbegrenzung.
Strichbreite = 0,12 m.
Strich mit Vormarkierung.
Markierungssystem aus thermoplastischem Stoff, nicht
spritzbar (Heißplastikmasse).
Verkehrsklasse = P 7.
Markierung auf grobstrukturierter Asphaltdeckschicht.
Menge: 120,000 m

**04.09.0020 Längsmarkierung Typ II herstellen*Breite 0,12 m mit Vormarkierung*Heißplastikmasse P 7*grobstr. Decke**
StL-Nr. 2113150591170021
Längsmarkierung Typ II einschl. evtl.
Sperrflächenumrandung als endgültige Markierung herstellen. Abgerechnet wird der markierte Strich, bei
Doppelstrichen zwei Striche.
Markierung 'Unterbrochen; Verhältnis Strich/Lücke variierend'

Strichbreite = 0,12 m.
Strich mit Vormarkierung.
Markierungssystem aus thermoplastischem Stoff, nicht
spritzbar (Heißplastikmasse).
Verkehrsklasse = P 7.
Markierung auf grobstrukturierter Asphaltdeckschicht.
Menge: 45,000 m

**04.09.0030 Längsmarkierung Typ II herstellen*Breite 0,25 m mit Vormarkierung*Heißplastikmasse P 7*grobstr. Decke**
StL-Nr. 2113150593170021
Längsmarkierung Typ II einschl. evtl.
Sperrflächenumrandung als endgültige Markierung herstellen. Abgerechnet wird der markierte Strich, bei
Doppelstrichen zwei Striche.
Markierung 'Unterbrochen; Verhältnis Strich/Lücke variierend'

Strichbreite = 0,25 m.
Strich mit Vormarkierung.
Markierungssystem aus thermoplastischem Stoff, nicht
spritzbar (Heißplastikmasse).
Verkehrsklasse = P 7.
Markierung auf grobstrukturierter Asphaltdeckschicht.
Menge: 30,000 m

**04.09.0040 Längsmarkierung Typ II herstellen*Breite 0,25 m mit Vormarkierung*Heißspritzplastik P 7*grobstr. Decke**
StL-Nr. 2113150593150021
Längsmarkierung Typ II einschl. evtl.
Sperrflächenumrandung als endgültige Markierung herstellen. Abgerechnet wird der markierte Strich, bei
Doppelstrichen zwei Striche.
Markierung 'Abgrenzung der Bustasche'

Strichbreite = 0,25 m.
Strich mit Vormarkierung.
Markierungssystem aus thermoplastischem Stoff, spritzbar (Heißspritzplastik).
Verkehrsklasse = P 7.
Markierung auf grobstrukturierter Asphaltdeckschicht.
Menge: 65,000 m

**04.09.0050 Sperrflächenmarkierung Typ II herst Breite 0,50 m*mit Vormarkierung Kaltspritzplastik*grobe Nachstreum. P 7*grobstr. Decke**
StL-Nr. 2113151531410201
Sperrfläche als Schrägstrichgatter Typ II als endgültige Markierung herstellen. Abgerechnet wird der markierte Strich.
Strichbreite = 0,50 m.
Strich mit Vormarkierung.
Markierungssystem aus reaktivem Stoff, spritzbar (Kaltspritzplastik).
Als System mit groben Nachstreumitteln.
Verkehrsklasse = P 7.
Markierung auf grobstrukturierter Asphaltdeckschicht.
Menge: 55,000 m

**04.09.0060 Rohrpfosten aufstellen Länge>2000-2500mm*R.St. 60,3/2,0 mm*Boden Unterl. AG*Aushub verwerten Preisänd. Pfosten**
Vorhandenen Rohrpfosten mit  Verkehrsschild aufstellen einschl. anfallenden Aushubarbeiten.  Umgebende Fläche entsprechend dem früheren Zustand herstellen.
Pfostenlänge = über 2000 mm bis 2500 mm.
Rohr = Stahl 60,3/2,0 mm.
Vorh. Befestigung Beet
Aufstellung in Boden/Homogenbereich nach Unterlagen des
AG.
Fundament Betonsockelstein gemäß IVZ-Norm 2007 liefern und einbauen
Aushub nach Wahl des AN verwerten.
Bei Änderung der Pfostenlänge verändert sich der Einheitspreis im Verhältnis zur ausgeschriebenen Pfostenlänge. Basislänge für die Abrechnung ist bei Mehrlängen die maximal, bei Minderlängen die minimal ausgeschriebene Pfostenlänge.

Schild: pro Pfosten 2 Schilder
Menge: 1,000 St

**04.09.0070 Rohrpfosten aufstellen Länge>3500-4000mm*R.St. 60,3/2,0 mm*Boden Unterl. AG*Aushub verwerten Preisänd. Pfosten**
StL-Nr. 2113030261091921
Rohrpfosten mit Abdeckkappe für Verkehrsschild aufstellen einschl. anfallenden Aushubarbeiten. Stahlteile
feuerverzinkt. Umgebende Fläche entsprechend dem früheren Zustand herstellen.
Pfostenlänge = über 3500 mm bis 4000 mm.
Rohr = Stahl 60,3/2,0 mm.
Vorh. Befestigung 'Nebenfläche'

Aufstellung in Boden/Homogenbereich nach Unterlagen des
AG.
Fundament 'Betonsockelstein gemäß IVZ-Norm 2007'

Aushub nach Wahl des AN verwerten.
Bei Änderung der Pfostenlänge verändert sich der Einheitspreis im Verhältnis zur ausgeschriebenen Pfostenlänge. Basislänge für die Abrechnung ist bei Mehrlängen
die maximal, bei Minderlängen die minimal ausgeschriebene Pfostenlänge.
Menge: 2,000 St

**04.09.0080 Verkehrsschild anbringen**
Verkehrsschild nach Unterlagen des AG anbringen.
Schild seitl. gelagert
Befestigung mit Stahl-Rohrschelle, feuerverzinkt, nach
IVZ-Norm, Standardplan I. Verschraubung aus nicht rostendem Stahl mind. der Stahlsorte A 2.
Anbringung neben der Fahrbahn. Unterkante des Schildes
ab 2,00 m über der Verkehrsfläche.

Absolutes Halteverbot
Menge: 1,000 St

**04.09.0090 Straßenschild anbringen**
Verkehrsschild nach Unterlagen des AG anbringen.
Schild seitl. gelagert
Befestigung mit Stahl-Rohrschelle, feuerverzinkt, nach
IVZ-Norm, Standardplan I. Verschraubung aus nicht rostendem Stahl mind. der Stahlsorte A 2.
Anbringung neben der Fahrbahn. Unterkante des Schildes
ab 2,00 m über der Verkehrsfläche.

Straßenschild
Menge: 2,000 St

#### Abschnitt 04.10 Vegetationsarbeiten

**04.10.0010 Vegetationsfläche vorbereiten Seitentrennstr. Tiefe 20 cm**
StL-Nr. 2110710420992000
Vegetationsfläche mit einer Neigung flacher als 1:4
vorbereiten. Boden lockern, Rand- und Restflächen bearbeiten.
Fläche = Seitentrennstreifen.
Boden '..........'

Lockerungstiefe ca. 20 cm.
Menge: 20,000 m2

**04.10.0020 Rindenhumus liefern und aufbringen 100 l/m², D = 10cm**
Rindenhumus, gütegesichert, in Pflanzflächen als Abdeckung der Vegetationstragschicht aufbringen.

Menge ca. 100 l/m²
Auftragdicke 10 cm
für Gehölzflächen

Lieferscheine sind vorzulegen.
Menge: 2,000 m3

**04.10.0030 Organisch-mineral. Dünger liefern N. mind. 6 v.H.*K. mind. 5 v.H.**
StL-Nr. 2110711211
Organisch-mineralischen Dünger liefern.
Gesamtstickstoff mind. 6 v.H.
Wasserlösliches Kaliumoxid mind. 5 v.H.
Menge: 1,000 kg

**04.10.0040 Vegetationsfläche wässern*20 Liter Fertigst.pflege**
StL-Nr. 211076029401
Vegetationsfläche wässern, Wasser liefern. Bodenart,
Exposition und Fläche nach Unterlagen des AG. Abgerechnet wird die Wässerung der Vegetationsfläche pro Jahr.
Anzahl der Wässerungsgänge '12'

Mindestwassermenge je m2 pro Wässerungsgang = 20 Liter.
Während der Fertigstellungspflege.
Menge: 20,000 m2

**04.10.0050 Vegetationsfläche wässern*20 Liter E.-pflege 1. Jahr**
StL-Nr. 211076029402
Vegetationsfläche wässern, Wasser liefern. Bodenart,
Exposition und Fläche nach Unterlagen des AG. Abgerechnet wird die Wässerung der Vegetationsfläche pro Jahr.
Anzahl der Wässerungsgänge '8'

Mindestwassermenge je m2 pro Wässerungsgang = 20 Liter.
Während der Entwicklungspflege im 1. Pflegejahr.
Menge: 20,000 m2

**04.10.0060 Vegetationsfläche wässern*20 Liter E.-pflege 2. Jahr**
StL-Nr. 211076029403
Vegetationsfläche wässern, Wasser liefern. Bodenart,
Exposition und Fläche nach Unterlagen des AG. Abgerechnet wird die Wässerung der Vegetationsfläche pro Jahr.
Anzahl der Wässerungsgänge '..........'

Mindestwassermenge je m2 pro Wässerungsgang = 20 Liter.
Während der Entwicklungspflege im 2. Pflegejahr.
Menge: 20,000 m2

**04.10.0070 Bodendeckerfläche pflegen Fläche gemulcht Fertigst.pflege*jäten richten,schneiden**
StL-Nr. 2110761200191101
Bodendeckerfläche pflegen. Unerwünschten Aufwuchs aufnehmen und nach Wahl des AN verwerten.
Fläche gemulcht.
Pflegegang '8 Stück'

Während der Fertigstellungspflege.
Fläche jäten.
Gehölze richten und antreten, zu schwach austreibende
zurückschneiden.
Menge: 20,000 m2

**04.10.0080 Bodendeckerfläche pflegen*E.-pflege 1. Jahr jäten*richten,schneiden**
StL-Nr. 2110761200092101
Bodendeckerfläche pflegen. Unerwünschten Aufwuchs aufnehmen und nach Wahl des AN verwerten.
Pflegegang '8 Stück'

Während der Entwicklungspflege im 1. Pflegejahr.
Fläche jäten.
Gehölze richten und antreten, zu schwach austreibende
zurückschneiden.
Menge: 20,000 m2

**04.10.0090 Bodendeckerfläche pflegen Fläche gemulcht E.-pflege 2. Jahr*jäten richten,schneiden**
StL-Nr. 2110761200193101
Bodendeckerfläche pflegen. Unerwünschten Aufwuchs aufnehmen und nach Wahl des AN verwerten.
Fläche gemulcht.
Pflegegang '8 Stück'

Während der Entwicklungspflege im 2. Pflegejahr.
Fläche jäten.
Gehölze richten und antreten, zu schwach austreibende
zurückschneiden.
Menge: 20,000 m2

#### Abschnitt 04.11 Bepflanzung

*Hinweis*
Hinweis
Vor dem Pflanzen ist der Ballen der Pflanzen auf der Oberseite abzurandeln. Der abgerandelte Boden ist zu entsorgen. Dies ist in den Einheitspreis der nachfolgenden Positionen einzukalkulieren.

**04.11.0010 Gehölz pflanzen v.Str. m.B.*Seitentrennstr. Boden einplan.**
StL-Nr. 2110732030600001
Gehölz pflanzen. Pflanzloch oder Pflanzgraben herstellen. Brauchbaren Boden wieder einbauen. Gehölz liefern
wird gesondert vergütet.
Gehölz = verpflanzter Strauch mit Ballen/Container.
Pflanzung auf Seitentrennstreifen.
Überschüssigen Boden seitlich einplanieren.
Menge: 119,000 St

**04.11.0020 Cotoneaster dam.'Coral Beauty'lief.**
StL-Nr. 1810412999
Cotoneaster dammeri 'Coral Beauty' (Zwergmispel) liefern.
Güte 'Str., 2 x v., m.Tb., 20 - 30'
Menge: 119,000 St
